# ESN-KANeustadt-MÜSE
Angebotsaufforderung (GAEB DA XML 3.3, DA83)
Projekt: 1420
Währung: EUR
Erstellt mit: GXML Toolbox V3.3 R20220330, ORCA AVA 27 27.00.00, 08.06.2026

## Hinweistext für das gesamte LV
Es gelten die LV-Vorbemerkungen und allgemeinen technischen Standards des AG, die dieser Ausschreibung beiliegen.

Für die in diesem Leistungsverzeichnis, den Vorbemerkungen  und den Standards verwendeten Normen und technische Spezifikationen gilt, soweit nicht als "Vorgabe" gekennzeichnet, im Sinne von §7 Abs. 2 VOB/A die Begrifflichkeit "oder gleichwertig".
Die verwendeten Formulierungen wie "empfohlen", "gleichwertiger Art", "zum Beispiel" bzw. "Beispiel" (in allen Schreibarten) bedeuten im Sinne von §7 Abs. 2 Nummer 2 VOB/A "oder gleichwertig". Ausgenommen hiervon ist die Festlegung durch die Bezeichnung "Vorgabe".

Wenn in einzelnen Positionen der Leistungsbeschreibung durch den Bieter ein Fabrikat einzutragen ist, dann darf hier durch den Bieter nicht die Angabe "oder gleichwertig" eingetragen werden. Die Fabrikatsauswahl ist ein Vertragsbestandteil und ist somit eindeutig durch den Bieter festzulegen. Alternativen können als Nebenangebot abgegeben werden. Die angegebenen Fabrikate werden in Hinblick auf die technischen Mindestanforderungen (siehe technische Vorbemerkungen, Positionsbeschreibung) geprüft, da diese ein Ausschlusskriterium darstellen.

Wie aus den technischen Vorbemerkungen und dem Leistungsverzeichnis hervorgeht, müssen alle Anlagenteile den definierten Ausführungs- und Gütemerkmalen entsprechen. Mit der Auftragserteilung wird ein Fabrikat festgelegt, wobei der Auftragnehmer (AN) den Nachweis über dessen erfolgreichen Einsatz im praktischen Betrieb zu erbringen hat. Um die spätere Ersatzteilhaltung zu optimieren, ist eine Typenvielfalt weitestgehend zu vermeiden. Daher sind bevorzugt die bereits auf der Anlage vorhandenen Hersteller anzubieten.

Hinweis für Maschinen- und Verfahrenstechnik:
Die benannten Fabrikate und Typenreihen im LV entsprechen dem vorhandenen technischen Anlagenstandard und dienen der Beschreibung des im Bestand vorhandenen konkreten Einbausituation erforderlichen Leistungs-, Anschluss-, Wartungs- und Schnittstellenanforderungen. Gleichwertige Produkte sind zugelassen, sofern der Bieter prüffähig durch Eigenerklärung oder Herstellererklärung nachweist, dass die angebotenen Aggregate hinsichtlich Förderleistung, Druckbereich, Regelbarkeit, Werkstoffausführung, Anschlussmaßen, Aufstellmaßen, elektrischer und steuerungstechnischer Einbindung, Wartungszugänglichkeit, Ersatzteilverfügbarkeit, Reaktionszeiten und Betriebssicherheit mindestens gleichwertig sind.

Hinweis für EMSR-Technik:
Die benannten Fabrikate und Typenreihen im LV entsprechen dem vorhandenen Anlagenstandard und werden zur Beschreibung des geforderten technischen Mindeststandards herangezogen. Gleichwertige Lösungen sind zugelassen, sofern der Bieter die vollständige technische, funktionale und systematische Gleichwertigkeit im bestehenden EMSR-, Steuerungs- und Prozessleitsystem prüffähig durch Eigenerklärung oder Herstellererklärung nachweist. Die Gleichwertigkeit umfasst insbesondere Schnittstellenkompatibilität, Profinet-Kommunikation, Parametrierung, Diagnose, Ersatzteilhaltung, Austauschbarkeit im Störfall, Software-/Firmware - Kompatibilität sowie die uneingeschränkte Aufrechterhaltung der Betriebssicherheit und den vollständigen Ausschluss von Haftungs- und Gewährleistungsrisiken für den AG bei zukünftigen Systemupdates des Prozessleitsystems.

Eine angebotene Lösung gilt nicht als gleichwertig, wenn sie zusätzliche bauliche Anpassungen, Änderungen an der Steuerungslogik, zusätzliche Gateways oder Lizenzen, geänderte Lagerhaltungsstrukturen, verlängerte Reaktionszeiten, Einschränkungen der Ersatzteilversorgung oder eine Erhöhung des Wartungs-, Betriebs- oder Ausfallrisikos verursacht. Die Darlegungs- und Nachweispflicht für die Gleichwertigkeit liegt beim Bieter und ist zwingend mit dem Angebot (Urkunden/Nachweise als Anlage) einzureichen. Nachforderungen durch den Auftraggeber erfolgen nicht.

Sämtliche angebotenen Geräte müssen dem gültigen Qualitätsstandard entsprechen.
Qualität im Sinne dieser Spezifikation bedeutet, dass alle eingesetzten Komponenten und Systeme den einschlägigen europäischen Richtlinien, harmonisierten Normen sowie dem aktuellen Stand der Technik entsprechen. Sie müssen sicher, zuverlässig, langlebig, wartungsfreundlich und für den vorgesehenen Einsatzzweck geeignet sein.

Grundlage bilden u. a.:
- Maschinenrichtlinie 2006/42/EG
- Niederspannungsrichtlinie 2014/35/EU
- EMV-Richtlinie 2014/30/EU
- Druckgeräterichtlinie 2014/68/EU
- CE-Kennzeichnung
- Relevante Normen des DIN, EN und IS
- Ausführung gemäß einschlägiger EN-/IEC-Normen
  (z. B. Wirkungsgrad, Schutzart, Isolationsklassen)
- Energieeffizienz nach aktuellen EU-Vorgaben (z. B. IE-Klassen)
- Thermische und mechanische Belastbarkeit im Dauerbetrieb

Bieter, die entgegen dem Leistungsverzeichnis in einzelnen Positionen zu kleine Anlagenteile anbieten oder einen nicht auskömmlichen Gesamtpreis anbieten, werden von der Wertung ausgeschlossen. Unvollständige Angebote können zum Ausschluss von der Wertung führen.

Zusätzlich zu den LV-Vorbemerkungen gelten folgende Punkte:

Alle nachfolgenden Positionen beinhalten (auch wenn nicht wiederholt benannt) Lieferung bis zur Baustelle, Abladen und Einbringen in jeweilige Montagepositionen, Montage/ Aufstellen und Befestigung einschl. allen erforderlichen Befestigungs- & Montagematerialien; Betriebsfertiger Anschluss

Der AN übernimmt die Anlieferung des gesamten Lieferumfanges frei Verwendungsstelle
einschl. Verpackung, Transportversicherung, Abladen und Einbringen in das Bauwerk, den
Abtransport von Verpackungs- und Verbrauchsmaterial sowie von Baustellenabfällen, dieses gilt
auch für die Zwischenlagerungen. Die Kosten hierfür sind in den Einheitspreisen enthalten.

Der AN hat sich mit der örtlichen Bauleitung über die Anlieferungstermine und die Reihenfolge der
Sendungen zu verständigen. Lieferteile sind so zu verpacken und zu versenden, dass sie in
einwandfreiem Zustand auf der Baustelle eintreffen. Eventuell entstandene Transportschäden
oder Lager- oder sonstige Schäden sind vor der vorläufigen Übernahme zu Lasten des ANs
fachgerecht zu beseitigen bzw. zu beheben.
Materiallagerungen sind auf der Baustelle nach Rücksprache mit dem örtlichen Bauleiter bzw.
dessen Beauftragten nur in stark begrenztem Umfang und auf eigene Gefahr des ANs möglich.
Alle gelieferten Anlagenteile, die während der Bauphase durch direkte äußere Einwirkungen
(wie z.B. Verschmutzung, Witterungseinflüsse usw.) Schaden nehmen können, sind bis zur
endgültigen Abnahme durch geeignete Maßnahmen zu schützen. Soweit nicht anders vereinbart,
ist neuwertiges Material einzusetzen.

Stillstandszeiten sind bis zu 16 h einzukalkulieren und werden nicht extra vergütet.

Es folgen Mindestanforderungen an die Maschinentechnik:

Alle angeboteten Anlagenteile, die nicht gesondert eingehaust sind (z.B. die Einbauteile der Schaltanlage) müssen, wenn nicht anders benannt, mindestens der Schutzklasse IP55 genügen.
Abweichungen sind dem AG im Angebotsschreiben zu benennen. Alle Mindestanforderungen sind einzuhalten.

Alle angebotenen Anlagenteilen sind generell innerhalb der Entwässerungshalle galvanisch getrennt auszuführen.
Alle angeboteten Antriebe/ E-Motoren zwischen 0,75 kW und 375 kW müssen, wenn nicht anders benannt, der Effizienzklasse IE3 genügen.
Alle Pumpen-, Schieber- und Klappenantriebe/ E-Motoren sind, wenn nicht anders benannt, in der Isolationsklasse F, mit drei Thermoschaltern auszuführen.
Alle weiteren elektrischen Antriebe/ E-Motoren sind, wenn nicht anders benannt, in der Isolationsklasse E, mit einem Thermoschaltern auszuführen.

Während der Montagearbeiten ist von den wichtigsten Bauabschnitten eine Baudokumentation mittels geeigneter Fotos zu erstellen und der Bauleitung unaufgefordert mind. 1x pro Woche per E-Mail vorzulegen.

Aufgrund der fortlaufenden Aktualisierung und Anpassung an die allgemeinen Standards kann es in Einzelfällen zu nicht eindeutigen Aussagen zwischen dem LV / den LV- Vorbemerkungen und den allg. E-Standards kommen. In einem solchen Fall ist die weitere Vorgehensweise grundsätzlich mit dem AG oder Planer abzustimmen.

## Technische Vorbemerkungen
Sämtliche Einrichtungen und Installationen müssen den anerkannten Regeln der Technik, den einschlägigen Normen (DIN, EN, ISO), den Richtlinien des DVGW, den Vorschriften des VDE, den Unfallverhütungsvorschriften (UVV) und sonstiger Arbeitsschutzvorschriften entsprechen.

Der AN hat die Einrichtungen und Bauteile frei Verwendungsstelle auf seine Kosten und Gefahr zu
liefern. Transportschäden, - insbesondere am Korrosionsschutz- sind vollkommen zu beseitigen.

Der AN ist verpflichtet, vor Beginn der Werksfertigung die vorhandenen Bauwerksmaße nachzumessen, damit Fehlleistungen ausgeschlossen werden.
Sollten sich Widersprüche in den Planunterlagen oder zum Leistungsverzeichnis ergeben, teilt der Auftragnehmer dies dem Auftraggeber kurzfristig schriftlich mit. Um den Bauablauf zu sichern, werden Abweichungen vor der Ausführung gemeinsam abgestimmt und vom Auftraggeber freigegeben.

Der AN hat - soweit in den einzelnen LV Positionen nichts anderes gesagt - alle erforderlichen Hebezeuge
und Hilfskonstruktionen, die er für seine Montage benötigt, zu stellen. Für den Fall der Mitbenutzung auf
der Baustelle vorhandener Hebezeuge hat der AN alle erforderlichen Regelungen mit dem Eigentümer /
Verantwortlichen Benutzer selbst zu treffen.

Zugänglichkeit zur Maschinenhalle:
Podestebene: Hallentor B x H = ca. 2,5 x 3 m
  Über den Schwerpunkten der Zentrifugen ist ein
  Ein-Achs-Kran installiert.
  Maximale Hebelast: 1 Tonne,
  genaue Positionierung, siehe Skizze.

Eingangsebene (unten): Hallentor: B x H = ca. 1,5 x 2,0 m
  bauseitiger Ein-Achs-Kran, siehe Skizze.

Dem AN wird für die Ausführung der bereits installierten, bauseitigen Ein-Achs-Krananlagen zur kostenfreien Mitnutzung zur Verfügung gestellt.
Reichen die Kapazitäten nicht aus, hat der AN alle weiteren erforderlichen Hebe- und Transportwerkzeuge in eigener Verantwortung und auf eigene Kosten rechtzeitig bereitzustellen.
Die Kosten hierfür sind in die Einheitspreise einzukalkulieren.

Der AN hat alle für seine Montagen erforderliche Arbeits-, Schutz-, Trag- und Hilfsgerüste entsprechend
den statischen Erfordernissen in eigener Verantwortung auf- um- und abzubauen und während der Bauzeit
vorzuhalten. Die Kosten sind- falls nicht im LV anders gesagt- in die Einheitspreise einzurechnen.

Die Fertigungs-, Liefer- und Montagezeiten müssen mit dem Terminplan koordiniert werden.
Ein Liefer- und Montageplan ist vom AN in Abstimmung mit dem AG aufzustellen und
rechtzeitig vorzulegen.

Der AN hat die für seine Arbeiten gegebenenfalls notwenigen Beleuchtungsanlagen bereitzustellen.
Falls der Bieter einzelne Ausrüstungsteile nicht selbst herstellt, sind Hersteller und Typenbezeichnung des
Einzelteils auf besonderer Anlage zum Angebot vom Bieter anzugeben.

Die Leistungskennwerte, Fabrikate, Gewichte, statische und dynamische Lasten hat der Bieter dem Angebot beizufügen.

Der AN hat mit Angebotsabgabe den Nachweis zu
erbringen, dass sein Betrieb die für die ausgeschriebenen Leistungen notwendigen Schweißarbeiten
ausführen darf. (Eignungsnachweis gemäß DIN EN 1090).

Mit Beginn der Arbeiten vor Ort sind die gültigen Schweißerprüfungsbescheinigungen je nach einzusetzenden Materialien nach DIN EN ISO 9606-1, DIN EN ISO 15614-1, etc. aller an den Schweißarbeiten Beteiligten zur Einsicht auf der Baustelle bereitzuhalten und auf Anforderung vorzulegen.
Nach Abschluss der Arbeiten sind alle Nachweise und Bescheinigungen in der Dokumentation zu hinterlegen. Maßgebend für alle Schweißnahtgüten ist die Beurteilung gemäß DIN EN ISO 5817 und der Bewertungsgruppe "B"
- hohe Anforderung.

Befestigungselemente wie Schrauben, Muttern, Unterlegscheiben sind grundsätzlich aus rostfreiem
Edelstahl Werkstoff Nr. 1.4571, zu verwenden und ggf. in die Einheitspreise einzurechnen. Als dauernd tragende Befestigungen dürfen nur amtlich zugelassenen Klebedübel verwandt werden.

Wenn im LV Korrosionsschutz gefordert ist, ist auf der Oberfläche aller Konstruktionsteile der Normreinheitswert Sa 2 ½ nach entsprechender DIN herzustellen. Eine Abnahme dieser Arbeiten durch den AG bleibt in Form einer Teilabnahme vorbehalten.
Anschließend ist der Korrosionsschutz aufzubringen.
Feuerverzinkte Konstruktionen sind so auszuführen, dass nach dem Verzinken nur noch Schraubverbindungen ausgeführt werden müssen. Bei Verwendung unterschiedlicher Metalle ist das unedle Metall grundsätzlich gegen das edle Metall elektrisch zu isolieren, um galvanische Korrosion zu vermeiden.
Die Verzinkung von Stahlbauteilen ist gemäß entsprechender DIN Vorschrift auszuführen,
Mindestschichtstärke 85 µm.

## 01 MÜSE

### Titel 01 Maschinentechnik

#### Untertitel 01.01 Eindickmaschinen

**Ausführungsbeschreibung 1 Garantiewerte**
*Garantiewerte*
Der Bieter kann vorab Laborversuche mit dem Überschussschlamm KW Neustadt an der Weinstraße zur Feststellung der Eindickeigenschaften und als Basis für die  Abgabe der wertungsrelevanten Garantiewerte durch den Hersteller der angebotenen Zentrifuge durchführen lassen. Hierfür können Schlammproben abgeholt werden.
Termin siehe Vorbemerkungen.
Eine Besichtigung der Örtlichkeiten ist möglich und empfohlen. Die Schlammabholung und der Besichtigungswunsch ist bei dem Betrieb KW Neustadt anzukündigen.

Die verfahrenstechnischen Garantiewerte gelten bis zum Abschluss des Leistungsnachweises und zur Abnahme der im Leistungsnachweis nachgewiesenen Ergebnisse. Hierzu findet nach der Inbetriebnahme/ Optimierung der Eindickanlage durch den AN ein formeller, einwöchiger Leistungsnachweis durch den AG und ein eintägiger Leistungsnachweis durch einen Gutachter statt.
Kann die garantierte Leistung nicht erfolgreich nachgewiesen werden, wird nach der Nachbesserung ein weiterer
Leitungsnachweis durchgeführt. Die Kosten des
Leitungsnachweises gehen zu Lasten des AN.

Während der Angebotsphase werden einmalig Schlammkennwerte duch das Labor Denkert bestimmt. Die dokumentierten Schlammeigenschaften gelten als Basis für die Leistung der Eindickmaschine nach Inbetriebnahme.
Die vom Bieter abgegebenen Garantiewerte werden unter
Berücksichtigung der Schlammprobe während der
Ausschreibung bewertet.

Die maschinentechnischen Garantiewerte gelten für den
verlängerten Gewährleistungszeitraum der Zentrifugen
(4 Jahre mit Wartungsvertrag, s. separate Position und
beiliegendes Vertragsmuster in Anlage 7) ab dem Zeitpunkt der Abnahme.

Die kompletten allgemeinen kaufmännischen und technischen LV-Vorbemerkungen und die Vertragsbedingungen sind bei diesen Garantiewerten zu berücksichtigen und sind Bestandteil des Angebotes.

Es ist zulässig und erwünscht, dass der Bieter vor Abgabe des Angebotes die Örtlichkeiten sichtet.

Der Bieter bzw. der Zentrifugenhersteller (wenn abweichend vom Bieter) garantiert die Einhaltung nachfolgender Werte.
Dem Angebot muss vom Zentrifugenhersteller eine
unterschriebene und gestempelte Bestätigung der hier
eingetragenen Daten beigefügt werden. Hierfür ist eine
eingescannte Kopie von dieser Ausführungsbeschreibung mit Unterschrift und Firmenstempel ausreichend.

Für alle Garantiewerte gilt:
Schlammart:  Überschussschlamm,
Schlammzusammensetzung gemäß Probe (s.o.)

GARANTIEWERTE:

Verfahrenstechnische Garantiewerte
Zulauf-Feststoffkonzentration TS:
  min. - max.  kgTS/m³  4 - 10
  im Mittel  kgTS/m³  6,3

Durchsatzmenge Q (Schlamm ohne pFM):
  Betrieb  m³/h  10 - 30
  im Mittel  m³/h  20
  Dauerbetrieb max  m³/h  30

Feststofffracht:
  kgTS/h  100 - 210
im Mittel  kgTS/h  140
Dauerbetrieb max (Q = 30 m³/h)  kgTS/h  210

Bei einer Feststofffracht von 140 kgTS/h ± 20 kgTS/h,
z <= 2.500*g:

Feststoffkonzentration Dickstoff-Austrag:
  %TR  >= 6
Spezifischer polymerer Flockungsmittelverbrauch:
kgWS/MgTM '..........'
Abscheidegrad:
  %  >= 98
WS: polymere Wirksubstanz

Bei Q_Schlamm = 20 m³/h, kgTS/m³_Schlamm = 6,3 ± 2,0 kgTS/m³, pFM-Dosierlösung 0,10 %WS,
spez. pFM-Verbrauch <= Garantiewert Bieterangabe,
z <= 2.500*g (entsprechend der Einstellung für die Garantiewerte oben):

Spezifischer Stromverbrauch:
Mengenbezogen  kWh/m³ '..........'

Maschinentechnische Garantiewerte
Getriebe
  Standzeit Getriebe:
Betriebs-h '..........'
Austragsschnecke:
  Standzeit bis zum angegebenen Verschleiß
Betriebs-h '..........'
  Zulässiger. max. Verschleiß am Durchmesser
mm '..........'

Reaktionszeit des Zentrifugenherstellers für Reparaturen in Stunden nach telefonischer Anforderung durch AG:
h '..........'

**01.01.10 Eindickzentrifuge**
Neue Eindickzentrifuge (ED-ZEN) Baujahr 2026 für die
Eindickung von Überschussschlämmen aus der biologischen Stufe inkl. Zentrifugenzubehör.

Aufstellungshinweise:
Die Eindickzentrifugen sind in etwa an den Standorten der alten Zentrifugen zu installieren. Die Unterkonstruktion aus Stahl (separate Position) ist so anzufertigen, dass die Zentrifugen auf Podesthöhe angeordnet werden. Der Schwerpunkt der Trommel ist unter der Achse der vorhandene Kranschiene anzuordnen. Die Kranhakenhöhe ist bei der Festlegung der Aufstellungshöhe zu berücksichtigen, damit der Kran weiterhin für das Ausheben der Trommel genutzt werden kann.
Das angebotene Zentrifugenmodell muss diese Aufstellungsrandbedingungen erfüllen.

Beim Zentrifugen-Planungsmodell sind die Motoren vom Podest aus zugänglich.
Zu beachten:
Das Podest ermöglicht nur einen einseitigen, stirnseitigen Zugang zur Zentrifuge.

Bei deutlichen Abweichungen von der Ausführungsplanung (Größe der gewählten Zentrifuge mit den Abmessungen LxBxH = 3,7 x1,2 x 1,2 m (zzgl. Untergestell)) ist mit dem Angebot die Gleichwertigkeit des Aggregates sowie mit entsprechenden Aufstellungsskizzen die generelle Machbarkeit und die Gleichwertigkeit mit der bisherigen Aufstellung bis hin zu den Auswirkungen auf die peripheren Anlagen und Leitungen nachzuweisen. Die aus der möglichen Anpassung entstehenden Kosten sind in das Angebot einzukalkulieren.

Vorgaben:
1. mögliche Schleuderziffer im Dauer-Betrieb  >= 2.500*g
2. Innentrommeldurchmesser  >= 420 mm
3. äquivalentes Klärvolumen/ g-volume* >= 290 m³
  bei einer Schleuderziffer z <= 2.500*g
  *) g-volume bezogen auf zylindrische Trommellänge,
  Formel siehe Vorbemerkungen Abschnitt 1.1.2.2
4. Ausführung mit Stauscheibe
5. Antriebsart Trommel und Austragsschnecke:
  elektrisch mit Frequenzumformer

Angaben zum Eindickbetrieb:
Leistungsbereich:
Zulauf-Feststoffkonzentration TS:
  min. - max.  kgTS/m³  4 - 10
  im Mittel  kgTS/m³  6,3

Durchsatzmenge Q (Schlamm ohne pFM):
  Betrieb  m³/h  10 - 30
min.  m³/h '..........'
  im Mittel  m³/h  20
Dauerbetrieb max  m³/h '.........'

Feststofffracht:
  kgTM/h  100 - 200
min.  kgTM/h '..........'
  im Mittel  kgTM/h  140
Dauerbetrieb max  kgTM/h '.........'

Zentrifugenart  Gegen-/ Gleichstrom '..........'
Hersteller '..........'
Typ '..........'

Trommel
  Durchmesser
Außen  mm '..........'
Innen  mm '..........'
Austrag  mm '..........'
  Länge
Gesamt  mm '..........'
Zylinder  mm '..........'
Konus  mm '..........'
Konus-Winkel  ° '..........'
Stauscheibe  ja/nein '..........'

Verhältnis:
Länge/Durchmesser  1 / '..........'

Abmessungen der Zentrifuge
  max. mögliche Länge:
LxBxH  mm '..........'

äquival. Klärfläche*  m² '..........'
g-Volume* bei z = 2.500*g  m³ '..........'
  *) bezogen auf zylindrische Trommellänge,
  Formel siehe Vorbemerkungen
  Abschnitt Abschnitt 1.1.2.2

Trommeldrehzahl:
max.  U/min '..........'
Betrieb  U/min '..........'
Differenzdrehzahl:
min  U/min '..........'
max.  U/min '..........'
Schleuderziffer:
max.  * g '..........'
Dauerbetrieb  * g '..........'
Schneckendrehmoment:
max.  Nm '..........'

Höhe Kranhaken über Aufstellfläche:
  IST  mm  ca. 2.000
Modellanforderung (min)  mm '..........'

Gewichtsmassen
Ges. Zentrifuge  kg '..........'
Trommel (leer)  kg '..........'
Trommel mit Schnecke (leer)  kg '.........'
Trommel mit Schnecke (gefüllt)  kg '.........'
Grundrahmen mit Rotor  kg '.........'
mit Sandfüllung ja/nein '.........'

max. Kräfte nach Schwingungsdämpfern
  vertikal
statisch  N '..........'
dynamisch  N '..........'
gesamt  N '..........'

Getriebe
Einbauort  innen/außen '..........'
Art '..........'
Hersteller '..........'
max. Drehmoment  Nm '..........'
Menge: 2,000 Stk

**Ausführungsbeschreibung 2 1. Ergänzungen zur Zentrifuge**
*1. Ergänzungen zur Zentrifuge*
Ergänzende Angaben zur oben genannten Eindickzentrifuge.
Die hier abgefragten Angaben sind in ihrer Wertigkeit mit den Angaben aus der bepreisten LV-Position identisch.
Die Bietertextergänzungen müssen wie in den normalen Leistungspositionen sorgfältig und vollständig ausgefüllt werden.
Diese Position ist nicht bepreist.

Inhalt:
Fortsetzung der oberen LV-Position zu den Eindickzentrifugen.

Materialvorgabe:
  rotierende Bauteile:
  hochfester, korrosionsbeständiger Duplex-Stahl
  stehende produktberührte Bauteile:
  korrosionsbeständiger Edelstahl (V4A)
..nicht produktberührte Bauteile:
  Normal-, Gussstahl mit PFTE-Beschichtung oder 2-Komp. Epoxydharz Beschichtung

  Gewählt:
Trommel  Wst.-Nr. '..........'
Schneckenwände  Wst.-Nr. '..........'
Austragsöffnung  Wst.-Nr. '..........'
Auffanghaube  Wst.-Nr. '..........'
Einlaufrohr  Wst.-Nr. '..........'

Schutzanstrich:
Trommel '..........'
produktberührte Gehäuseteile '..........'

  Gleitringdichtung  V4A, nichtrostender Edelstahl

Materialstärke:
Schneckenwendel  mm '..........'
Schneckenrohr  mm '..........'
Trommel  mm '..........'

Lagerschmierung:
Automatische zentrale Fett- oder Ölumlaufschmierung der
Hauptlager mit Durchflussüberwachung und inkl. Kühlung
mittels Betriebswasser.
Durch den Bieter ist eine geeignete, zugängliche
Installationsstelle in der mobilen Anlage festzulegen
Bh '.........'
Ausführung Hauptlagerschmierung
Ausführung: '.........'
inkl. Kühlung: '.........'
Eine abweichende Lagerschmierung ist im Anschreiben zu Erläutern und mit allen Zubehörteilen hier einzukalkulieren.

Lager:
  Trommel
  Aufgabeseitig
Typ '..........'
Standzeit  Bh* '..........'
  Abwurfseitig
Typ '..........'
Standzeit  Bh* '..........'
  Austragsschnecke
  Aufgabeseitig
Typ '..........'
Standzeit  Bh* '..........'
  Abwurfseitig
Typ '..........'
Standzeit  Bh* '..........'
*) Bh: Betriebsstunden

Verschleißschutz:
  Aufgabekammer:
  Ausführung mindestens im Bereich der
  Anprallkegel, Panzerung auf Wolframcarbid-Basis
  als Flammenauftragsschweißung oder alternativ
  Keramikbeschichtung
gewählt '..........'
  Einlaufbuchsen:
  austauschbare Buchsen/ Halbschalen aus
  Wolframcarbid oder Siliciumcarbid,
  aufgelötet, geklebt oder mittels Punktschweißung
  befestigt
gewählt '..........'
  Schneckenwendel:
  Verschleißschutz über gesamte Schnecke,
  mittels Punktschweißung befestigte
  Hartmetallplättchen aus Wolframcarbid auf
  Trägerkorpi
  Austragsbuchsen:
  austauschbare Buchsen/ Halbschalen aus
  Wolframcarbid oder Siliciumcarbid,
  aufgelötet, geklebt oder mittels Punktschweißung
  befestigt
gewählt '..........'
  Gehäuse im Austragsbereich:
gewählt '.........'

**Ausführungsbeschreibung 3 2. Ergänzungen zur Zentrifuge**
*2. Ergänzungen zur Zentrifuge*
Ergänzende Angaben zur oben genannten Eindickzentrifuge.
Die hier abgefragten Angaben sind in ihrer Wertigkeit mit den Angaben aus der bepreisten LV-Position identisch.
Die Bietertextergänzungen müssen wie in den normalen Leistungspositionen sorgfältig und vollständig ausgefüllt werden.
Diese Position ist nicht bepreist.

Inhalt:
Fortsetzung der oberen LV-Position zu den Eindickzentrifugen.

Antriebsmotor der Trommel, ausgelegt für Betrieb mit Frequenzumformer. Der Antrieb ist so auszulegen, dass die maximale Trommeldrehzahl bei einer FU-Leistung von 50Hz erreicht wird.

Hersteller '..........'
Typ '..........'
  Spannung  400 V / 50 Hz
Antriebsleistung  kW '..........'
Nennstrom  A '..........'
Schutzart '..........'
Drehzahl bei 50hz  U/min '..........'
Frequenzbereich  Hz '..........'
EEF-Klasse  min. IE3 '..........'
Schutzklasse  IP '..........'
Motorschutz '..........'
Korrosionsschutz '..........'
Isolationsklasse '..........'

Der Antrieb ist ggf. mit einem optisch und
fachlich passenden Fremdbelüfter auszurüsten.
Fremdbelüfter notwendig '..........'

Korrosionsschutz
Gestrichen (je 1 Grund-, Zwischen-und Deckanstrich)
Farbton: Standard des Herstellers

Der Frequenzumrichter ist nicht in dieser Position enthalten -
siehe separate Position, Titel E-Technik.

Differenzdrehzahlregelung
Die Erzeugung der Differenzdrehzahl zwischen Transport- schnecke und Außenmantel erfolgt über einen gesonderten Schneckenantrieb.

Hersteller '..........'
Art '..........'
Typ '..........'

Die Verstellung der Differenzdrehzahl wird automatisch über einen Schneckendrehmoment-Regler in Abhängigkeit der Feststofffracht geregelt.

Folgende Einstellungen sind im laufenden Betrieb frei veränderbar:
Trommeldrehzahl, Grunddifferenzdrehzahl, Regelbeginn, Regelsteilheit, Alarmwert Drehmoment 1, Alarmwert Drehmoment 2.

Die Verriegelung ist so aufzubauen, dass bei Über- schreitung des Alarmwertes 1 die Beschickungspumpe sowie die pFM-Dosierpumpe abgeschaltet und entsprechende Sicherheitsmaßnahmen durchgeführt werden.
Bei Überschreiten des Alarmwertes 2 muss die Zentrifuge geregelt mit Spülvorgang abgefahren werden.

Die Einstellung der Grunddifferenzdrehzahl muss vorwählbar sein. Ein Überlastschutz gegen Verstopfung der Zentrifuge, mit reihenfolgerichtigem Abschalten der Schlammzufuhr und des Antriebsmotors der Zentrifuge muss gewährleistet sein.
Es muss die Möglichkeit gegeben sein, die Schnecke bei Stillstand der Trommel ohne mechanischen Eingriff vorwärts und rückwärts zu betreiben.

Antriebsmotor der Austragsschnecke ist ausgelegt für Betrieb mit Frequenzumformer.
Der Antrieb ist so auszulegen, dass die maximale Schneckendrehzahl bei einer FU-Leistung von 50Hz erreicht wird.
Hersteller '..........'
Typ '..........'
  Spannung  400 V / 50 Hz
Antriebsleistung  kW '..........'
Nennstrom  A '..........'
Schutzart '..........'
Drehzahl bei 50hz  U/min '..........'
Frequenzbereich  Hz '..........'
EEF-Klasse  min. IE2 '..........'
Schutzklasse  IP '..........'
Motorschutz '..........'
Korrosionsschutz '..........'
Isolationsklasse '..........'

Der Antrieb ist ggf. mit einem optisch und
fachlich passenden Fremdbelüfter auszurüsten.
Fremdbelüfter notwendig '..........'

Korrosionsschutz
Gestrichen (je 1 Grund-, Zwischen-und Deckanstrich)
Farbton: Standard des Herstellers

Der Frequenzumrichter ist nicht in dieser Position enthalten -
siehe separate Position, Titel E-Technik.

Alle Steuerorgane werden mit in den Schaltschrank in der Maschinenhalle integriert, der in einer separaten Position enthalten ist.

Drehzahlüberwachung
mittels Nährungsinitiator, Drehzahlwächter
Hersteller '..........'
Typ/ Modell '..........'

Temperaturüberwachung der Hauptlager
Die Zentrifuge ist mit einer permanenten Temperatur- überwachung der Hauptlager auszustatten. Die Lager- temperaturen sind am Schaltschrank anzuzeigen und in die Steuerung einzubinden.
Hersteller '..........'
Typ '..........'

Schwingungsüberwachung
Die Zentrifuge ist mit einer permanenten Schwingungs- überwachung mit elektrischer (hardware) Verriegelung auszustatten. Die gemessenen Schwingungswerte sind als Analogwert (4-20 mA) übermittelt.
Hersteller '..........'
Typ '..........'
Messbereich  mm/sec '..........'

Die Auswuchtung der Trommel darf nicht mittels Abtragen oder Aufbringen von Material erfolgen. Dies gilt für Arbeiten beim AG und im Herstellerwerk. Zur Auswuchtung sind einstellbare Wuchtgewichte, die durch Veränderung der Position oder des Gewichtes zum Ausgleich der Unwucht genutzt werden, einzusetzen. Ein entsprechender Nachweis ist dem LV beizulegen.

Besonderheit: Dickschlammregelung

Ausführung der Steuereinheit mit Regelungseinrichtung/ Regelkreis zur Optimierung des Dickschlammaustrags mit dem Ziel den vorgegebenen Trockenrückstand (DS-TR) im Dickschlamm zu erreichen und konstant zu halten (Regelgröße Istwert DS-TR, Führungsgröße Sollwert DS-TR).
Die verfahrenstechnischen Voraussetzungen mit den notwendigen Messgrößen für den Regelkreis (Füllstand Dickschlammvorlage vor frequenzgeregelter Dickschlammpumpe, Feststoffmessung in der Dickschlammrohrleitung ) sind in separaten Positionen enthalten.
Betrieb mit Dickstoffregelung auswählbar (mit/ ohne).
Betrieb der Dickstoffregelung nur bei Einzelbetrieb der Zentrifuge vorgesehen (1 DS-Feststoffmessung).
Die Stellgröße für die Dickschlamm-Regelung ist vom Zentrifugenhersteller frei zu wählen (z. B. Differenzdrehzahl Austragsschnecke, Trommeldrehzahl, Anpassung Sollwert spez. pFM oder Teichtiefe Zentrifuge)

Stellgröße gewählt: '.........'

Zusätzlich erforderliche Hardware für die angebotene Regelung ist in diese Position einzurechnen. Die hierdurch entstehenden
Zusatzkosten sind hier anzugeben: '.........'
Nebenangebote für alternative Dickschlamm-Regelsysteme sind möglich.

Ersatzteilkosten (Angabe für eine Zentrifuge)

Kosten für nachfolgende Ersatzteile sind hier gesondert zu
benennen und gelten für 4 Jahre. Diese Kosten werden in der
Wirtschaftlichkeitsberechnung berücksichtigt:

Einmalige Kosten für die Schneckenlager komplett inkl.
Dichtungs- und Verbindungselementen und weiteren
Ersatzteilen mit Montage (Montage im Rahmen der
GUV-Untersuchung)
Gesamtkosten EUR '.........'

Einmalige Kosten für die Hauptlager komplett inkl. Dichtungs- und Verbindungselemente und weiteren Ersatzteilen mit
Montage (Montage im Rahmen der GUV-Untersuchung)
Gesamtkosten EUR '.........'

Einmalige Kosten für die Austragsbuchsen Schnecke
(Aufgabekammer)
(Kosten inkl. zusätzliche Montagearbeiten im Rahmen der
GUV-Untersuchung)
Gesamtanzahl n '.........'
Gesamtkosten EUR '.........'

Einmalige Kosten für die Austrags-Buchsen Trommel (Abwurf)
(Kosten inkl. zusätzliche Montagearbeiten im Rahmen der
GUV-Untersuchung)
Gesamtanzahl n '.........'
Gesamtkosten EUR '.........'

Einmalige Kosten für das Getriebe Schneckenantrieb
(Kosten inkl. zusätzliche Montagearbeiten im Rahmen der
GUV-Untersuchung) bzw. Erneuerung Hydraulikeinheit
Gesamtkosten EUR '.........'

Einmalige Kosten für die Aufarbeitung der Schnecke gemäß
angebotener Ausführung
z. B. bei Aufpanzerung: Erneuerung der Aufpanzerung der
Schneckenwendel um den unter Garantiewerte angegebenen,
zulässigen max. Verschleiß:
(Kosten inkl. Transport)
bei abweichender Ausführung des Verschleißschutzes
Beschreibung der Aufarbeitungsleistungen im Anschreiben
Gesamtkosten EUR '.........'

**01.01.20 Zentratabführung**
Zentratschurre/ Zwischenstück mit Kompensator für den Zentratablauf in die Zentratrohrleitung (DN150) liefern und montieren.

Angeordnet unter der Zentrifuge bestehend aus:

Kompensator als Schwingungsdämpfer, Gummi mit Gewebeeinlage, Flanschrahmen mit Gummi verbunden,
Kompensator-Abmessung gemäß Zentrifugen-Zentratanschluss,
Verbindung zwischen Anschlussflansch der Zentrifuge und Zentratrohrleitung aus nichtrostendem Stahl (Werkst.-Nr.:1.4571) zwischen dem Kompensator und der Zentratrohrleitung, Montage mittels Flansch PN 10,
Ausführung z. B. als Rohrleitung mit Verjüngung oder als Kasten mit Blechstärke min. 2 mm.,

Anschlussstutzen für Abluftrohrleitung mind. DN 80, Anschluss Abluft-RL mit Flansch

Zentratkontrolle 1" Werkst.-Nr.:1.4571
Sichtkontrolle für Zentrat, bestehend aus:
- Einschweißmuffe mit Probenahme in Zentratschurre/
  Zentratleitung,
- Rohrleitung 1" mit Bogen,
- Kugelhahn 1",
- ca. 200 mm Klarsichtschlauch,
- Trichter, Durchm. ca. 200 mm mit Ablauf 1 1/4",
- Kugelhahn 1 1/4",
- Rohrleitung 1 1/4" mit Bogen und Anschluss an
  Zentratschurre/ Zentratleitung, Werkst.-Nr.:1.4571.
Menge: 2,000 Stk

**01.01.30 Dickschlammabwurf**
Vorlagebehälter der Dickstoffpumpe für den Schlammabwurf angeordnet mit Kompensator unter der Zentrifuge bestehend aus:

Kompensator als Schwingungsdämpfer, Gummi mit Gewebeeinlage, Flanschrahmen mit Gummi verbunden, Kompensator-Abmessung gemäß Zentrifugenanschluss,
Verbindung zwischen Anschlussflansch der Zentrifuge und Vorlagebehälter, Schlammabweisbleche zur Schonung des Kompensators einseitig montiert

Vorlagebehälter aus nichtrostendem Stahl (Werkst.-Nr.:1.4571 oder gleichwertig) zwischen dem Kompensator und dem Absperrschieber, Anschluss geflanscht PN 10, Blechstärke min. 2 mm,
Ausführung rund oder rechteckig möglich, Maße entsprechend der Werkplanung angepasst an Zentriufge/ Kompensator und Schieber/ DS-Pumpe

Planungsmaße/ Mindestmaße:
Länge x Breite (oben, an Zentrifuge/ Kompensator
  = 600 x 370 mm
Länge x Breite (unten, an Schieber/ DS-Pumpe)
  = 620 x 365 mm
Höhe = 325 mm
Nutzvolumen > 50 l

Anschlussstutzen oben, seitlich für Abluftrohrleitung/ Atmungsleitung  mind. DN 100, Anschluss Abluft-RL mit Flansch

Anschlussstutzen für Schmutzwasserrohrleitung/ Verbingungsrohrleitung zur Zentratrohrleitung mind. DN 100, Anschluss Schmutzwasser-RL mit Flansch

Liefern und mit montieren
Menge: 2,000 Stk

### Titel 02 Verfahrenstechnik

#### Untertitel 02.01 Pumpen

**02.01.10 Beschickungspumpe (EZP, IE4)**
Exzenterschneckenpumpe zur Beschickung der Eindickzentrifugen mit Überschussschlamm/ Dünnschlamm

Ausführung mit Schnellausbausystem
Ausführung mit Frequenzumformer für die automatische Mengenregulierung gemäß Regelungslogik über SPS.

Zum Lieferumfang gehört Pumpe einschließlich Motor,
fertig montiert auf gemeinsamer Grundplatte.
Die Pumpen werden auf einem neu errichteten, erhöhten Fundament (separate Position, siehe Titel "09 Bautechnik"
im Bereich Eingangsebene Maschinenhalle (unten) installiert.

Eingangsdaten:
Medium  Überschussschlamm
TS-Gehalt  g/l TS: < 12
Fördermenge 10 - 35 m³/h

Angaben zu den angeschlossenen Rohrleitungen:
- Hauptrohrleitung (Saugseite)
  Länge ca. 10 m (in Halle),
  ca. 120 m (außerhalb Halle) mit Vordruck.
  Material 1.4571, DN 150, PN 10
  Entnahme aus Rücklaufschlammrohrleitung,
- Einzelrohrleitung (Saugseite): Länge ca. 1 m mit Vordruck
  Material 1.4571, DN 100, PN 10
- Einzelrohrleitung (Druckseite) bis Zentrifuge:
  Länge ca. 5 und 8 m
  Material 1.4571, DN 80, PN 10

Pumpe selbst ansaugend,
Reversierbetrieb möglich,
Förder- / Drehrichtung beliebig.

Die Pumpe ist so auszulegen, dass die Fördermenge
Normalbetrieb (20 m³/h) bei max. 40 Hz geleistet wird.
Die maximale Förderung darf bei max. 60 Hz erfolgen.
DiePumpendrehzahl darf 350 UpM nicht überschreiten.

Qmin = 10 m³/h, 2bar,
bei '.........' UpM und
ca. '.........' Hz

QBetrieb = 20 m³/h, 2bar,
bei '.........' UpM und
ca. '.........' Hz

QNenn = 310 m³/h, 2bar,
bei '.........' UpM und
ca. '.........' Hz

Qmax = 35 m³/h, 2bar,
bei '.........' UpM und
ca. '.........' Hz

Pumpe:
Planungsmodell:
Netzsch, Nemo NM063BY01L06B.3 FSIP pro

Hersteller: gewählt: Planungsmodell oder gleichwertig '.........'
Typ/ Modell: gewählt: '.........'

Dem Angebot ist die Pumpenkennlinie unter Eintragung der
Anlagenkennlinie mit Betriebspunkten und das Maßblatt
für diese Pumpe beizulegen. In den Unterlagen müssen
folgende Angeben enthalten sein:
Q min./ max.; Drehzahl min./ max.; Druck regulär/ max.;
Schutzklasse Pumpe, Übersetzung, Antrieb; Anschlüsse
saug- & druckseitig (PN& DN)

- Gehäuseteile aus hochwertigem Grauguss
- Rotor gehärtet und geschliffen, mit strömungsoptimierter
Oberflächenmikrostruktur und Duktilbeschichtung in
verschleißfester Ausführung
- Einteilig gefertigter, verdrehsicherer Stator aus einem
  gegenüber dem Fördermedium unempfindlichen Werkstoff
- Spielfreie Spannsatzverbindung zwischen Pumpe und
  Antrieb zur Verhinderung von Passungskorrosion
- Vereinfachte Demontage und Montage durch in der Pumpe
  integriertes selbstzentrierendes Ausbauelement
- Schneller Austausch von Rotor, Stator, Gleitringdichtung
  und Gelenken muss möglich sein, ohne die Pumpe aus der
  Rohrleitung auszubauen und ohne die Gelenke zu öffnen
- Beidseitige Inspektionsöffnungen für einfachen
  Zugang zu den Gelenken und zur Gelenkwelle

Material
Gehäuse '.........'
Rotor '.........' Stator:
  mind. Beispiel NBR
Gewählt '.........'

Gelenkausführung:
- Ölgeschmiert mit permanenter Ölzirkulation an den
  Gleitflächen der Gelenke
- Gelenkwelle mit metallischem Schutzkragen zum
  Schutz vor Beschädigungen der Gelenkabdichtung
- Keine axial angeströmte Gelenkabdichtung zugelassen
- Gelenkbolzen, -buchsen, und hülsen auswechselbar
  aus verschleißfestem (gehärtetem) Werkstoff

Dichtung
einfachwirkende Gleitringdichtung
Hersteller/ Typ '.........'

Motordaten
IE4 Motor
Fabrikat: '.........'
Typ: '.........'
Antriebsleistung: '.........' kW
ISO-Klasse: '.........'
Schutzart: '.........'
Spannung: '.........' V
Frequenz: '.........' Hz

Korrosionsschutz
Gestrichen (je 1 Grund-, Zwischen-und Deckanstrich)

Farbtonvorgabe:
Pumpengehäuse: RAL 5002
Antrieb: RAL 5009

Trockenlaufschutz
Die Pumpe ist mit fertig montiertem Temperaturfühler
zur Überwachung der Temperatur im Bereich des Stators zu
liefern.
Zum Lieferumfang gehört ein geeigneter
Temperaturregler mit digitalem LED-Display.
Dieser ist für Schaltschrankeinbau auf
DIN Hutschiene lose mitzuliefern.

Messwertaufnehmer:
Kenndaten:  230 V, 50 Hz
Messbereich:  am Sensor -10 bis +100 °C
Sonde:  Edelstahl 1.4571
Fabrikat / Typ: '.........'
Fabrikat / Typ Temperaturregler: '.........'

Drucküberwachung nicht in dieser Position enthalten -
siehe separate Position, Untertitel Messtechnik.

Der Frequenzumrichter ist nicht in dieser Position enthalten -
siehe separate Position, Titel E-Technik.

Alle Steuerorgane, Messumformer, Grenzwertgeber etc.
werden, soweit nicht im Gerät (Messsonde) verbaut, in
die Schaltanlage integriert.
Menge: 2,000 St

**02.01.20 Dickschlammpumpe (EZP, IE4)**
Exzenterschneckenpumpe zur Förderung des eingedickten
Schlammes mit Frequenzregelung (FU) für die
automatische Mengenregulierung gemäß Regelungslogik
über SPS. inkl. Zuführschnecke.

Die Pumpen werden auf dem vorhandenen Fundament
im Bereich Eingangsebene Maschinenhalle (unten) unterhalb der Zentrifugen installiert.

Die sich verändernden rheologischen Fließeigenschaften
des eingedickten Überschussschlammes sind besonders zu
berücksichtigen.
Es ist von einem hochviskosem bis stichfestem und
eingeschränkt fließfähigem Medium auszugehen.
Es ist eine mindestens zweistufige Pumpe für einen
regulären Betriebsdruck von ca. 2 - 10 bar einzusetzen.

Eingangsdaten:
- Medium:
  maschinell eingedickter Überschussschlamm
- Trockenrückstand  %TR: 5 - 10
- Fördermenge: 1 - 5 m³/h

bestehend aus folgenden Hauptkomponenten:
Exzenterschneckenpumpe, mit Pumpengehäuse und
Reinigungsöffnung, breiter Einlauftrichter mit
senkrechten Wänden zur Verhinderung von Brückenbildung,
Zufuhrschnecke zur Durchmischung und Förderung ohne Brückenbildung sowie
separater, langer zylindrischer
Kompressionszone/Stopsraum.

Pumpenauslegung entsprechend der
Austragsmenge der Zentrifugen und der erf. Förderhöhe.

Auslegung Pumpe:
- Vordruck gegeben,
  Dickschlammpumpe liegt unter der ZEN.
- mind. Druckstufen: 2
gewählte Druckstufen: '.........'
- regulärer Betriebsdruck: 2 - 10 bar
- max. Betriebsdruck: '.........'

Angabe zu den angeschlossenen Rohrleitungen
- Förderlänge: Einzelrohrleitung (Druckseite)
  Länge: ca. 5 m
  Material: 1.4571
  DN 80, PN 16
angeschlossen an Hauptrohrleitung,
  Länge insgesamt ca. 15m,
  Material: 1.4571, DN 100, PN 10

Die Pumpe ist so auszulegen, dass die Fördermenge
Normalbetrieb (2,5 m³/h) bei 20 - 30 Hz geleistet wird.
Die maximale Förderung darf bei max. 50 Hz erfolgen.
Die Pumpendrehzahl darf 200 UpM nicht überschreiten.

Qmin = 1 m³/h, 10 bar,
bei '.........' UpM und
ca. '.........' Hz

QBetrieb = 2,5 m³/h, 10 bar,
bei '.........' UpM und
ca. '.........' Hz

QNenn = 4 m³/h, 10 bar,
bei '.........' UpM und
ca. '.........' Hz

Qmax = 5 m³/h, 10 bar,
bei '.........' UpM und
ca. '.........' Hz

Pumpe:
Planungsmodell:
Netzsch, Nemo NM053BO02S12B

Hersteller: gewählt: Planungsmodell oder gleichwertig '.........'
Typ/ Modell: gewählt: '.........'

Gesamtgewicht des Aggregats kg '.........'
Abmessungen mm (LxBxH) '.........'

Dem Angebot ist eine Pumpenkennlinie und ein Maßblatt
für diesen Pumpentyp beizulegen.
Anschlüsse:
saugseitig: PN '.........'
saugseitig: mm x mm '.........'
druckseitig: PN '.........'
druckseitig: DN '.........'
Material: '.........'

Werkstoffe:
  Gehäuse mind: EN-GJL-250 (GG 25)
  Stator für Förderung abrasiver Medien
Ausführung: '.........'
Rotor: '.........'
Rotor Beschichtung: '.........'
Grundplatte: mind. St. 37.2 '.........'

Farbtonvorgabe:
Pumpengehäuse: RAL 5002
Antrieb: RAL 5009

Gelenkausführung:
Ölgeschmiert mit permanenter Ölzirkulation an den
Gleitflächen der Gelenke
Gelenkwelle mit metallischem Schutzkragen zum Schutz
vor Beschädigungen der Gelenkabdichtung
Keine axial angeströmte Gelenkabdichtung zugelassen
Gelenkbolzen, -buchsen, und hülsen auswechselbar aus
verschleißfestem (gehärtetem) Werkstoff

Wellen-Dichtung:
Einfach wirkende drehrichtungsunabhängige
Gleitringdichtung
Fabrikat: '.........'

Ausführung Gleitringdichtung: '.........'
ggf. inkl. Sperrwasseranschluss
Ausführung mit Sperrwasseranschluss: '.........'

Motordaten Pumpe
  IE4 Motor
Fabrikat: '.........'
Typ: '.........'
Antriebsleistung: '.........' kW
Drehzahl (Antriebswelle) '.........' 1/min
Drehzahl (Motor) '.........' 1/min
ISO-Klasse: '.........'
Schutzart: '.........'
Spannung: '.........' V
Frequenz: '.........' Hz

Korrosionsschutz
Gestrichen (je 1 Grund-, Zwischen-und Deckanstrich)
Farbe nach Hersteller-Standard

Die Pumpe ist in geflanschter Ausführung
(Druck- & Saugseitig)
zu liefern, vorzugsweise Ausführung der
Rohrleitungsanschlüsse in 1.4571.

Zum Lieferumfang gehören alle Form- und
Verbindungsteile zur Herstellung der Rohrleitungsanschlüsse mit entsprechenden
Flanschen.
saugseitig: Rechtecköffnung zu Schieber
druckseitig: Rohrleitung DN 80, PN 16, Wst. 1.4571

Es ist zu realisieren, dass die Dickschlammpumpe
kontinuierlich durch die elektrische Steuerung in einem vorgegebenen Regelbereich betrieben wird,
um ein ständiges Ein-/ Ausschalten zu verhindern.

Füllstandmessung in sep. Position enthalten.

Trockenlaufschutz
Die Pumpe ist mit fertig montiertem Temperaturfühler
zur Überwachung der Temperatur im Bereich
des Stators zu liefern.
Zum Lieferumfang gehört ein geeigneter
Temperaturregler mit digitalem LED-Display.
Dieser ist für Schaltschrankeinbau auf
DIN Hutschiene lose mitzuliefern.

Messwertaufnehmer
Kenndaten:  230 V, 50 Hz
Messbereich:  am Sensor -10 bis +100 °C
Sonde:  Edelstahl 1.4571
Fabrikat / Typ: '.........'
Fabrikat / Typ Temperaturregler: '.........'

Drucküberwachung nicht in dieser Position enthalten -
siehe separate Position, Untertitel Messtechnik.

Der Frequenzumrichter ist nicht in dieser Position enthalten -
siehe separate Position, Titel E-Technik.

Alle Steuerorgane, Messumformer, Grenzwertgeber etc.
werden, soweit nicht im Gerät (Messsonde) verbaut, in
die Schaltanlage integriert.
Menge: 2,000 St

**02.01.30 pFM-Handelswarepumpe (EZP, IE3)**
Einstufige Exzenterschneckenpumpe zur Förderung der
polymeren Flockungsmittelhandelsware aus dem
Basis-IBC der pFM-Station

Förderleistung auf die Dosiermenge pFM-Handelsware in
die pFM-Anlagen abgestimmt; mit Frequenzumformer für
automatische Mengenregulierung gemäß Coriolismessung.
Die Viskosität des polymeren Flockungsmittels ist zu
berücksichtigen.

Inkl. Grundrahmen zur Montage der Pumpe.
Die Montage erfolgt am Rahmengestell der IBC-Station,
siehe Aufstellungszeichnung (und Grafik).

Eine Montageplatte/ Befestigung für die pFM-Handelswarepumpe ist in der Postion IBC-Station enthalten.

Eingangsdaten:
  Fördermenge:  l/h  5 - 35
  Normal Betrieb l/h  15 - 20

Die Pumpe ist so auszulegen, dass die Fördermenge
ca. 20 l pFM-HW/ h bei max. 50 Hz geleistet wird.
Die maximale Förderung (35l pFM-HW/ h) darf bei
max. 80 Hz erfolgen.
Die Drehzahl darf 350 UpM nicht überschreiten.

Qmin = 5 l/h, 2bar,
bei '.........' UpM und
ca. '.........' Hz

QBetrieb-1 = 15 l/h, 2bar,
bei '.........' UpM und
ca. '.........' Hz

QBetrieb-2 = 21 l/h, 2bar,
bei '.........' UpM und
ca. '.........' Hz

Qmax = 35 l/h, 2bar,
bei '.........' UpM und
ca. '.........' Hz

Pumpendaten:
Planungsmodell:
Netzsch, Typ Nemo NM011BY02S12B
gewähltes Fabrikat: Planungsmodell oder gleichwertig '.........'
gewählter Typ '.........'

Dem Angebot ist die Pumpenkennlinie unter Eintragung
der Anlagenkennlinie mit Betriebspunkten und das Maßblatt
für diese Pumpe beizulegen. In den Unterlagen müssen
folgende Angeben enthalten sein:
Q min./ max.;
Drehzahl min./ max.;
Druck regulär/ max.;
Schutzklasse Pumpe,
Getriebeübersetzung,
Antrieb;
Anschlüsse saug- & druckseitig (PN& DN).

- Gehäuseteile aus hochwertigem Grauguss
- Rotor gehärtet und geschliffen,
  mit strömungsoptimierter Oberflächenmikrostruktur und
  Duktilbeschichtung in verschleißfester Ausführung
- Einteilig gefertigter, verdrehsicherer Stator aus
  einem gegenüber dem Fördermedium unempfindlichen  Werkstoff
- Spielfreie Spannsatzverbindung
  zwischen Pumpe und Antrieb
  zur Verhinderung von Passungskorrosion
- Beidseitige Inspektionsöffnungen für einfachen
  Zugang zu den Gelenken und zur Gelenkwelle

Material
Gehäuse '.........'
  Stator  Viton
Rotor '.........'

Gelenkausführung:
 - Ölgeschmiert mit permanenter Ölzirkulation an den
  Gleitflächen der Gelenke
 - Gelenkwelle mit metallischem Schutzkragen zum
  Schutz vor Beschädigungen der Gelenkabdichtung
 - Keine axial angeströmte Gelenkabdichtung zugelassen
 - Gelenkbolzen, -buchsen, und hülsen auswechselbar
  aus verschleißfestem (gehärtetem) Werkstoff

Dichtung
einfachwirkende Gleitringdichtung
Hersteller/ Typ '.........'

Alle Steuerorgane werden in die Schaltanlage
integriert.

IE3-Motor:
Hersteller '.........'
Nennleistung  kW '.........'
Nennstrom  A '.........'
Nennspannung  V/Hz '.........'

Korrosionsschutz
Gestrichen (je 1 Grund-, Zwischen-und Deckanstrich)

Farbtonvorgabe:
Pumpengehäuse: RAL 5002
Antrieb: RAL 5009

Trockenlaufschutz
Die Pumpe ist mit fertig montiertem Temperaturfühler
zur Überwachung der Temperatur im Bereich des Stators zu
liefern.
Zum Lieferumfang gehört ein geeigneter
Temperaturregler mit digitalem LED-Display.
Dieser ist für Schaltschrankeinbau auf
DIN Hutschiene lose mitzuliefern.

Messwertaufnehmer:
Kenndaten:  230 V, 50 Hz
Messbereich:  am Sensor -10 bis +100 °C
Sonde:  Edelstahl 1.4571
Fabrikat / Typ: '.........'
Fabrikat / Typ Temperaturregler: '.........'

Drucküberwachung nicht in dieser Position enthalten -
siehe separate Position.

Der Frequenzumrichter ist nicht in dieser Position enthalten -
siehe separate Position, Titel E-Technik.

Alle Steuerorgane, Messumformer, Grenzwertgeber etc.
werden, soweit nicht im Gerät (Messsonde) verbaut, in
die Schaltanlage integriert.

Zusätzlich in diese Position einzukalkulieren:
alle Form- und Verbindungsteile zur Herstellung der
Rohrleitungsanschlüsse mit Flansch gebohrt nach PN10
Menge: 1,000 St

**02.01.40 pFM-Dosierpumpe (EZP, IE3)**
Einstufige Exzenterschneckenpumpe zur Dosierung der
Flockungsmitteldosierlösung.

Förderleistung auf die Durchsatzmengen Eindickzentrifugen
und pFM-Bedarf abgestimmt;
mit Frequenzregelung für automatische Mengenregulierung.
Die Viskosität des polymeren Flockungsmittels ist
gesondert zu berücksichtigen.

Inkl. Grundrahmen zur Montage der Pumpe.
Montage erfolgt auf Auffangwanne-Gitterrost
(siehe Grafik).

Eingangsdaten:
Medium: Flockungsmitteldosierlösung
Fördermenge  l/h  100 - 650
Normalbetrieb  lh  200 - 400

Die Pumpe ist so auszulegen, dass die Fördermenge
Normalbetrieb (400 l/h) bei max. 50 Hz geleistet wird.
Die maximale Förderung (650 l/h) darf bei max. 80 Hz
erfolgen.
Die Drehzahl darf 450 UpM nicht überschreiten.

Qmin = 100 l/h, 2bar,
bei '.........' UpM und
ca. '.........' Hz

QBetrieb-1 = 200 l/h, 2bar,
bei '.........' UpM und
ca. '.........' Hz

QBetrieb-2 = 400 l/h, 2bar,
bei '.........' UpM und
ca. '.........' Hz

Qmax = 650 l/h, 2bar,
bei '.........' UpM und
ca. '.........' Hz

Pumpendaten:
Planungsmodell:
Netzsch, Typ Nemo NM015BY01P05B
gewähltes Fabrikat: Planungsmodell oder gleichwertig '.........'
gewählter Typ '.........'

Dem Angebot ist die Pumpenkennlinie unter Eintragung
der Anlagenkennlinie mit Betriebspunkten und das Maßblatt
für diese Pumpe beizulegen. In den Unterlagen müssen
folgende Angeben enthalten sein:
Q min./ max.;
Drehzahl min./ max.;
Druck regulär/ max.;
Schutzklasse Pumpe,
Getriebeübersetzung,
Antrieb;
 Anschlüsse saug- & druckseitig (PN& DN)

- Gehäuseteile aus hochwertigem Grauguss
- Rotor gehärtet und geschliffen, mit
  strömungsoptimierter Oberflächenmikrostruktur
  und Duktilbeschichtung in verschleißfester Ausführung
- Einteilig gefertigter, verdrehsicherer Stator aus
  einem gegenüber dem Fördermedium unempfindlichen
  Werkstoff
- Spielfreie Spannsatzverbindung zwischen Pumpe und
  Antrieb zur Verhinderung von Passungskorrosion
- Beidseitige Inspektionsöffnungen für einfachen
  Zugang zu den Gelenken und zur Gelenkwelle

Material
Gehäuse '.........'
  Stator  Viton
Rotor '.........'

Gelenkausführung:
 - Ölgeschmiert mit permanenter Ölzirkulation an den
  Gleitflächen der Gelenke
 - Gelenkwelle mit metallischem Schutzkragen zum
  Schutz vor Beschädigungen der Gelenkabdichtung
 - Keine axial angeströmte Gelenkabdichtung zugelassen
 - Gelenkbolzen, -buchsen, und hülsen auswechselbar
  aus verschleißfestem (gehärtetem) Werkstoff

Dichtung
einfachwirkende Gleitringdichtung
Hersteller/ Typ '.........'

IE3-Motor:
Hersteller '.........'
Nennleistung  kW '.........'
Nennstrom  A '.........'
Nennspannung  V/Hz '.........'

Korrosionsschutz
Gestrichen (je 1 Grund-, Zwischen-und Deckanstrich)
Farbtonvorgabe:
Pumpengehäuse: RAL 5002
Antrieb: RAL 5009

Trockenlaufschutz
Die Pumpe ist mit fertig montiertem Temperaturfühler
zur Überwachung der Temperatur im Bereich des
Stators zu liefern.
Zum Lieferumfang gehört ein geeigneter
Temperaturregler mit digitalem LED-Display.
Dieser ist für Schaltschrankeinbau auf
DIN Hutschiene lose mitzuliefern.

Messwertaufnehmer:
Kenndaten:  230 V, 50 Hz
Messbereich:  am Sensor -10 bis +100 °C
Sonde:  Edelstahl 1.4571
Fabrikat / Typ: '.........'
Fabrikat / Typ Temperaturregler: '.........'

Drucküberwachung nicht in dieser Position enthalten -
siehe separate Position.

Der Frequenzumrichter ist nicht in dieser Position enthalten -
siehe separate Position, Titel E-Technik.

Alle Steuerorgane, Messumformer, Grenzwertgeber etc.
werden, soweit nicht im Gerät (Messsonde) verbaut, in
die Schaltanlage integriert.

Zusätzlich in diese Position einzukalkulieren:
alle Form- und Verbindungsteile zur Herstellung der
Rohrleitungsanschlüsse mit Flansch gebohrt nach PN10

Einbauort:
- Vor pFM-Anlage
Menge: 2,000 St

#### Untertitel 02.02 pFM-Anlage

##### Bereich 02.02.01 LAU-Anlage

**02.02.01.10 IBC Feeder-Station**
IBC-Umfüllstation zur Stapelung von 1 IBC in einer Konstruktion aus verzinkten Stahlprofilen zur Umfüllung in einen gesicherten Behälter liefern und montieren.

Nutzvolumen der Station:  min.  1,25 m³
Verbindung über Camlock-Anschluss an der Auslaufarmatur des oberen Behälters.

Aufstellung IBC-Station:
Auf der Eingangsebene der Maschinenhalle (unten),
der Boden ist mit Fliesen belegt und mit einem Gefälle ausgeführt.
Die IBC-Station ist waagerecht aufzustellen. Für eine geeignete Befestigung und Höhenausgleich der Stützen (ggf. durch Unterfütterung) bei der Installation ist Sorge zu tragen.

Aufgrund der Anforderungen aus der AwSV ist die Anlage vor Inbetriebnahme durch einen Sachverständigen zu prüfen. Dieser wird separat seitens des AG beauftragt. Ausführung aller Anlagenteile mit spezieller CE-Kennzeichnung bzw. mit Zulassung nach WHG bzw. nach gefahrengutrechtlichen Vorschriften. Diese sind mit der Werksplanung vorzulegen.

Die pFM-Handelswarepumpe (separate Position) wird oberhalb der Auffangwanne der IBC-Station (separate Position) an dem Rahmenwerk der IBC-Station befestigt. Die zusätzliche Last ist bei der Standsicherheit in allen Füllzuständen zu berücksichtigen. Entsprechende Befestigungen/ Sicherungen sind einzuplanen und einzukalkulieren. Eine Montageplatte/ Befestigung für die pFM-Handelswarepumpe ist ebenfalls in diese Position einzukalkulieren.

gewählt:
Hersteller '..........'
Typ/ Modell '..........'
Menge: 1,000 Stk

**02.02.01.20 Luftdurchmischung HW-Vorlage**
Mischvorrichtung zur horizontalen und vertikalen Durchmischung der pFM-Handelsware im Basis-IBC der IBC-Station mittel Luftblasen liefern und montieren

geeingnet zum Aufrühren hochviskoser Medien
im Dauerbetrieb

Materialen beständig gegen Bestandteile der polymeren Handelsware
Anforderung Beständigkeit:
Mineralöl, Kerosin, Methyl-Buten

Lieferumfang:

- Traverse für Basis-IBC inkl. Traversenhalterungen
  zum Befestigen und Einstellen auf dem Basis-IBC,
  einzubauen in den begrenzten Freiraum zwischen Basis-IBC
  und Wechsel-IBC (ca. 20 cm)
  angepasst an die angebotene IBC-Station
Material gewählt: '.........'
Maße: '.........'
  inkl. Kupplungsdose zur höhenverstellbaren Befestigung der
  Luftleitlanze

- Luftleitzlanze
  mit Kupplungsstecker zur Befestigung an der Traverse
Material gewählt: '.........'
Maße: '.........'

- Druckluftschlauch mit Kupplungsdose und -stecker
  inkl. Knickschutz

- Regler für die pneumatische Steuerung
  zum Einstellung der Taktung und des Luftvolumens
  (Blasengröße)

- Zeitsteuerung

- Filter-Regelventil

- IBC-Deckel als Spritzschutz

Die Druckluft wird durch die angebotene Durckluftversorgung (Titel 02.04 bereitgestellt). Der Anschluss ist einzukalkulieren.
Entfernung ca. 20 m

Planungsmodell: Impulsmischer, HYBRID Chemie
gewähltes Fabrikat, Planungsmodell oder gleichwertig : '.........'
gewählter Typ '.........'
Menge: 1,000 St

##### Bereich 02.02.02 HBV-Anlage

**Ausführungsbeschreibung 4 Hinweistext - pFM-Anlage**
*Hinweistext - pFM-Anlage*
Aufbereitungsanlagen für polymere Flockungsmittel (im
Folgenden: pFMA) für den Betrieb der Eindickmaschinen
nach Anforderungen WHG

Die pFM-Anlage wird nach den Anforderungen des WHG
als HBV-Anlage definiert.
Die vollständigen Erläuterungen zu den Anlagen für das
Herstellen, Behandeln und Verwenden (HBV-Anlagen) nach
WHG befinden sich in den LV-Vorbemerkungen.

Gemäß AwSV erfolgt die Einstufung der HBV-Anlagen in
Gefährdungsstufe A.

Die Schnittstellen zur Abgrenzung der LAU-Anlage
(pFM-Handelsware-Vorlage, WGK 2) und der HBV-Anlage
(pFM-Aufbereitungsanlage, WGK 1) ist der freie
Auslauf der Handelsware-Zulaufrohrleitung in die
Ansatzkammern der pFM-Anlage.

Alle Behälter sind mit einer Wartungsluke im Deckel
(nach geltender DGUV Regel 113-004),
Leiteranschlägen und Traversen für Rührwerke
auszustatten.

Für die pFM-Anlage wird eine autarke Schaltanlage vom Hersteller der pFMA geliefert.
Die Angaben für die Schaltanlage sind in Titel "07 EMSR-Technik pFMA" enthalten. Dort sind auch die Angebotspreise einzutragen.

**02.02.02.10 2-Kammer-Pendel-pFM-Anlage**
Vollautomatische polymere Flockungsmittel
(pFM)-Aufbereitungs- und Dosierstation für flüssige
Polyelektrolyte liefern und montieren.

Systemart:
2-Kammer-Pendel-Anlage mit vorgeschalteter,
hochenergetischer Vormischkammer

Chargenweiser Ansatz für kontinuierlichen Betrieb,
Größe ausgelegt auf die verschiedene Lastfälle der
ÜS-Eindickung.

1 Eindickzentrifuge (Normalbetrieb):
Durchsatzmenge Schlamm insgesamt  m³/h  23
Feststofffracht  insgesamt  kgTM/h  140
pFM-Bedarf  kg pFM-WS/MgTM  2

2 Eindickzentrifugen (maximaler Lastfall)
Durchsatzmenge Schlamm insgesamt  m³/h  2x 25 = 50
Feststofffracht  insgesamt  kgTM/h  320
pFM-Bedarf  kg pFM-WS/MgTM  2

Begriffsklärung:
TM - Trockenmasse
pFM WS - Flockungsmittel bezogen auf 100% Wirksubstanz

Betriebsverhältnisse
  pFM-Dosierlösung  %WS  0,1 - 0,5
  Dosierleistung  l/h  600
  Gesamtreifezeit pFM  Min  >= 45

Fabrikat: GVU Technik oder gleichwertig
Planungsmodell: gvu Technik WBr 500
gewähltes Fabrikat: '.........'
gewählter Typ '.........'

Die Systemart 2-Kammer-Pendelanlage mit vorgeschalteter
hochenergetischer Vormischkammer
(z.B. Schlaufenmischer)
ist festgelegt. In Nebenangeboten sind keine
Systemvarianten zulässig.

Aufstellung:
Auf der Eingangsebene der Maschinenhalle (unten)
auf einer Auffangwanne auf einem für die geplante Form der Aufwanne hergestellten, ebenen Fundament (separate Position siehe Titel "09 Bautechnik")

Die Abmessungen der Aufstellungsfläche auf der
Auffangwanne (separate Position) gemäß Aufstellungsplanung sind zu berücksichtigen.
Gesamt-Platzbedarf:
LxBxH cm '.........'

Es ist vorgesehen, als Ansatzwasser Trinkwasser
zu verwenden.

Ansatzwasser:
Druck bar (von/ bis) '.........'
Mengenbedarf m³/h '.........'

Behälter und Mischeinheit
Vorgabe PE-HD/PE100

Anlageninterne Rohrleitungen
Vorgabe Edelstahl PE-HD, Edelstahl 1.4571 oder gleichwertig
gewählt '.........'

Rührgestänge Wst.-Nr. '.........'
Rührflügel Wst.-Nr. '.........'

Falls abweichende Materialien in Anlagenteilen
verwendet werden, sind diese an dieser Stelle mit
Angabe des Bauteils zu benennen.
'.........'

'.........'

'.........'

'.........'

Interne Verkabelung mit Übergabe an einer Klemmleiste
im Klemmkasten (mind. IP 56) mit vollständiger
Beschriftung (AKZ & AKZ-T).
Inkl. interner Verrohrung, Flanschen, Rohrbögen,
T-Stücken, Armaturen etc. in PN10 mit Übergabe an
geeigneten Stellen.
Inkl. Montagehalterungen aus Kunststoff oder Edelstahl
an bzw. auf Behälter zur Montage von Zubehörteilen.

Bei der Auslegung der Rührwerke (Motorleistung,
Rührwerksdrehzahl) sind die Lösungskonzentration des
Mediums und die im weiteren benannten Mindestdrehzahlen und Leistungsaufnahmen zu berücksichtigen.
Die Auslegung dem Hersteller/ Lieferanten.
Auslegung von Rührwerkstypen:
  großes Schrägblatt mit geringer Drehzahl
  (mind. ca. 200 UpM)
  oder Propeller mit hoher Drehzahl
  (mind. ca. 1.500 UpM)

pFM-Anlage im Wesentlichen bestehend aus:

 - 1 Stück Ansetzkammer (z.B. Schlaufenmischer)
  pFM Ansatzbehälter als dynamischer Vormischbehälter von
  pFM und Ansatzwasser. Kleiner Behälter mit hochturbulentem Rührwerk, Überfüllsicherung und einer
  verfahrenstechnischen Vorrichtung zur Vermeidung
  von Kurzschlussströmungen.
 - Rührwerk Ansatzkammer:
  pFM-Konzentration % WS 0,1 - 0,5
Hersteller '.........'
  Typ Propeller
Anzahl der Rührflügelblätter '.........'
Ø-Rührflügel mm '.........'
Drehzahl UpM '.........'
  IE3 Motor mit Grund- und Deckanstrich;
  Verbindungsmittel; Unterlegscheiben etc.
Drehzahl Rührwerk 1/min '.........'
  Nennsp./Freq. V/ Hz  400/ 50
  Nennleistung
  Empfehlung kW  0,55 - 1,5
gewählt kW '.........'
  Der Frequenzumrichter ist nicht in dieser Position enthalten,
  siehe separate Position, Titel E-Technik.
  Überfüllsicherung mit Zulassung gemäß §62 WHG.

- 1 Stück Ansatzwassereinspeisung
  mit Pneumatikkugelhahn inkl. Endlagenüberwachung
DN geplant: 20, DN gewählt: '.........'
Hersteller '.........'
Hersteller Pneumatikantrieb: '.........'
  MID (in separater Position)

- 1 Stück pFM-Handelswarezugabe
  mit 3-Wege-Handkugelhahn und Probenahmestelle
  inkl. Abstellplatte für Auslitergefäß,
  Coriolismessung (in separater Position)

 - 2 Stück Reife- und Dosierbehälter (R&D)
  Restentleerbare Rundbehälter mit geneigtem
  Behälterboden, inkl. Elektrorührwerk, Welle und
  Mischkopf aus Edelstahl,
  Niveauüberwachung, elektrische Umfüllung und
  verbindenden Rohrleitungen.
  Die Behälterböden sind so zu gestalten, dass ein
  vollständiges Entleeren gewährleistet ist. Der Hohlraum
  unterhalb des Nutzbehälters muss mindestens drei
  Öffnungen nach Außen (in die Auffangwanne hinein)
  haben, damit eine mögliche Leckage sofort ersichtlich
  wird. Die Öffnungen sind mit Kleintier-, Nagergitter zu
  sichern.
  Angabe für je einen Behälter:
  Behälter Abmessungen:
Ø-Außen: cm '.........'
Höhe cm '.........'
  min. Nutzvolumen m³  2,2
Nutzvolumen m³ '.........'
  Rührwerke Reife-/ Dosierbehälter:
  pFM-Konzentration % WS 0,1 - 0,5
Hersteller '.........'
  Typ Schrägblatt
Anzahl der Rührflügelblätter '.........'
Ø-Rührflügel mm '.........'
Drehzahl UpM '.........'
  IE3 Motor mit Grund- und Deckanstrich;
  Verbindungsmittel; Unterlegscheiben etc.
  Drehzahl
Rührwerk 1/min '.........'
  Nennsp./Freq. V/ Hz  400/ 50
  Nennleistung
  Empfehlung kW  >=1,1
gewählt kW '.........'
  Montage des Rührwerkes mit Traverse exzentrisch im
  Ansatzbehälter, oder Einbau eines Rundlaufbrechers.
Gewählt: '.........'
  mit Füllstandsmessung zur Steuerung, inkl.
  Messumformer und
  Grenzwertgeber mit Zulassung gemäß §62 WHG
  Messprinzip Füllstandsmessung/ Grenzwertgeber
'.........'

 - 2 Absperrarmatur mit Pneumatikantrieb für
  Pendelfunktion inkl. Endlagenüberwachung.
  Mögliche Systeme:
      - zwei Kugelhähne, Schieber, Absperrklappen.
      - Dreiwegelösung mittels Kugelhahn.
Gewähltes System '.........'
Hersteller '.........'
Hersteller Pneumatikantrieb: '.........'

 - 1 Automatisches Entnahmesystem aus R&D-Behälter mit
  Pneum. Antrieb inkl. Endlagenüberwachung.
  Mögliche Systeme (inkl. Anschlussstutzen und
  Rohrleitungsanbindung laut Herstellerangaben):
      - zwei Kugelhähne, Schieber, Absperrklappen.
      - Dreiwegelösung mittels Kugelhahn.
Gewähltes System '.........'
Hersteller '.........'
Hersteller Pneumatikantrieb: '.........'

Alle Steuerorgane, Messumformer, Grenzwertgeber etc.
werden, soweit nicht in der Anlage (z.B. Messsonde)
verbaut, in die Schaltanlage integriert.

Die Programierung der Anlage erfolgt durch den
Hersteller unter Berücksichtigung der
allg. Steuerbeschreibung.
Die pFM-Anlage ist durch den Hersteller in Betrieb zu
nehmen.
Die Dokumentation ist gemäß WHG und §43 AwSV
mitzuliefern.

Die Behälterstatik mit Standsicherheitsnachweis ist
mit der Werksplanung vorzulegen.
Falls hierfür zusätzliche Kosten für
die statischen Berechnungen entstehen,
sind diese in die Position einzukalkulieren.

Die Leistungsfähigkeit der pFM-Anlage wird gemäß der in
den Vorbemerkungen beschriebenen Vorgehensweise überprüft.
Insbesondere bei unvollständiger Ladungsfreisetzung
infolge eines zu geringen Energieeintrags sind die
vom AN ausgelegten Rührwerke zu optimieren oder auszutauschen.

Bezüglich der gesamten Ausführung, der
Arbeitssicherheit und des WHG muss der
Hinweistext - pFM Anlage berücksichtigt werden.
Menge: 1,000 St

#### Untertitel 02.03 Behälter

**02.03.10 Auffangwanne für IBC-Station**
Auffangwanne zur Aufstellung der IBC-Umfüllstation.

Geschweißte Konstruktion Kunststoff. Geeignet für die Lagerung/ Aufnahme von wassergefährdenden Flüssigkeiten der WGK2 gemäß den Bestimmungen des Wasserhaushaltsgesetzes (WHG).

Werkstoff:
Beispiel  PE-HD/ PE100 oder gleichwertig
gewählt '.........'

Die IBC-Station muss so aufgestellt werden, dass der Basis-IBC in der Auffangwanne oder auf der Auffangwanne auf Gitterrosten steht.
Die Traglast der Aufwangwanne ist der gewählten Aufstellungsweise anzupassen.

Planung:
Rahmengestell der IBC-Station umschließt die Auffangwanne,
Basis-IBC steht auf der Auffangwanne auf Gitterrost.
Auffangwanne steht auf dem Boden.
Aufstellung gewählt: '.........'

Aufstellort:
Eingangsebene der Maschinenhalle (unten),
der Boden ist mit Fliesen belegt und mit einem Gefälle ausgeführt.
Die Auffangwanne ist waagerecht aufzustellen. Das Gefälle ist durch geeignete Unterfütterung bzw. Platten auszugleichen.

Max. Traglast der Auffangwanne bei kompletter Aufstellung auf der Auffangwanne mit maximaler Füllung des Basis-IBC und eines Wechsel- IBC bis zu 2.500 kg.
Traglast Auffangwanne gewählt: '.........'

Die Auffangwanne muss unterfahrbar ausgeführt werden, damit ein Wechsel des Austausch-IBC mit einem Elektro-Hochhubwagen durchgeführt werden kann.
Bodenfreiheit und Radarmmaße des eingesetzten Hubwagens sind bei der Ausführung zu berücksichtigen.

Die Maße der angebotenen IBC-Station sind bei der Festlegung der Maße der Auffangwanne zu berücksichtigen.

Aufstellungsbereich Länge x Breite ca.: 1,5 x 1,2 m
Auffang-Nutzvolumen: 1.300l
(ggf. zzgl. Verdrängungsvolumen der IBC-Station bei Aufstellung in der Auffangwann).

Gitterrostausführung:
Herausnehmbar, feuerverzinkt oder GFK oder PE-HD-Gitterroste als Stellebene
gewählt: '.........'

Die Auffangwanne muss gemäß Wasserhaushaltsgesetz
(WHG) zugelassen und zertifiziert sein, z. B. mit
einer allg. bausichtliche Zulassung des DIBt
und entsprechender CE-Zertifizierung.
Alternativ ist eine Bauausführungsprüfung durch eine
zugelassene Prüf-, Überwachungs- und
Zertifizierungsstelle (PÜZ) vorzulegen.
Eine Medienbeständigkeit gegenüber Kerosin und Methyl-Buten oder gleichwertig ist für den Einsatz ausreichend und muss entsprechend nachgewiesen werden.
Zusätzliche Anforderung: Beständig gegen Chlorid
Die Kosten sind einzurechnen.

Die Dichtigkeitsprüfung ist ebenfalls Teil des
Lieferumfangs.

Die Unterlagen sind mit der Werksplanung vorzulegen.
Menge: 1,000 Stk

**02.03.20 Auffangwanne pFMA**
Auffangwanne zur Aufstellung der pFM-Anlage.
Geschweißte Konstruktion Kunststoff.
Geeignet für die Aufnahme von wassergefährdenden Flüssigkeiten der WGK1 gemäß den Bestimmungen des Wasserhaushaltsgesetzes (WHG).
Materialen beständig gegen Bestandteile der polymeren Handelsware
Anforderung Beständigkeit:
Mineralöl, Kerosin, Methyl-Buten, Chlorid

Werkstoff:
Beispiel  PE-HD/ PE100 oder gleichwertig
gewählt '.........'

Aufstellung Auffangwanne:
Auf der Eingangsebene der Maschinenhalle (unten)
auf einem für die geplante Form der Aufwanne hergestellten, ebenen Fundament (separate Position siehe Titel "09 Bautechnik").

Die pFM-Anlage (separate Position) wird auf dem Gitterrost der Auffangwanne aufgestellt. Die Auffangwanne muss mit Abdeckrosten ausgestattet sein, die zwingend mindestens eine, vorzugsweise zwei, klappbare Reinigungsöffnungen aufweisen, um das Entfernen von ausgelaufenem pFM aus der Wanne zu ermöglichen.
Traglast durch pFM-Anlage (ca. 2.000 kg).

Herausnehmbare feuerverzinkte oder GFK oder PE-HD-Gitterroste als Stellebene sind in diese Position einzukalkulieren.
Zur Entnahme der aufgenommenen Flüssigkeiten aus der Auffangwanne verfügt die Wanne über einen integrierten Pumpensumpf oder eine alternative Ausführung zur vereinfachten Wannenreinigung.

Die besondere Geometrie der Auffangwanne gemäß Planung ist zu berücksichtigen!
(siehe Grafik)

Innenmaß Planungsmodell (LxBxH): ca. 570x203x45 cm
LxBxH gewählt: '.........' cm

Mindestauffangvolumen: ca. 650 l
Auffangvolumen gemäß Planung:

erforderliche Aufstellfläche für
1x pFMA,
2x Dosierlösungspumpe,
verbindende Rohrleitungen mit Messungen und Armaturen

Hersteller Auffangwanne '..........'
Typ/ Modell '..........'

Die Dichtigkeitsprüfung ist ebenfalls Teil des
Lieferumfangs.
Menge: 1,000 St

#### Untertitel 02.04 Druckluftversorgung

**02.04.10 Druckluftversorgung der Armaturen**
*** Pauschalposition
Pneumatik-Verteilerleisten (Ventilinseln) zur Versorgung von Pneumatikarmaturen
Liefern, montieren und betriebsfertig anschließen von Pneumatik-Verteilerleisten (Ventilinseln) zur  Versorgung von 30 pneumatisch betätigten Armaturen (z. B. 2-Wege-Regelkugelhähne).

Kompakte Ventilinseln in modularer Bauweise, geeignet für industrielle Anwendungen in feuchter und korrosiver Umgebung, ausgeführt nach dem Stand der Technik und angelehnt an Systemlösungen von Festo oder gleichwertig.
Die Ventilinsel dient der zentralen Druckluftverteilung, Steuerung und Regelung von insgesamt 30 pneumatischen Verbrauchern.

Die Ausführung und Positionierung der einzelnen Ventilinseln orientiert sich an den räumlichen Möglichkeiten und den Standorten der Armaturen. Nach derzeitigem Stand ist die Anordnung von 3 Ventilinseln im Betriebsraum vorzusehen.

- Medium: Druckluft, aufbereitet nach ISO 8573-1
- Betriebsdruck: 4 - 8 bar
- Umgebung: Betriebsraum Schlammeindickung, erhöhte
  Luftfeuchte, ggf. aggressive Atmosphäre
- Schutzart: mindestens IP65 gemäß DIN EN 60529
- Werkstoffe:
     - Verteilerkörper: Aluminium eloxiert oder Edelstahl
     - Verschraubungen: Messing vernickelt
     - Optional korrosionsbeständige Ausführung in Edelstahl
  (z. B. W.Nr. 1.4571)
- Montage: Wand- oder Gestellmontage,
  schwingungsentkoppelt
- Drucklufteingang: mindestens 1/2"
- Abgänge: 30 einzeln abgesicherte Abgänge,
  jeweils passend dimensioniert (z. B. 1/4" oder 3/8")
- Schlauchsystem: Steckverschraubungen für
  Kunststoffschläuche (PA/PE), abgestimmt auf Systemdruck

- LED-Statusanzeigen je Ventil
- Elektrischer Anschluss über Multipolstecker oder Feldbus (optional, z. B. Profinet)
- Druckregelmodule je Versorgungsgruppe
- Schalldämpfer an Abluft
- Pneumatikschlauch inkl. allem notwendigen Zubehör (Verschraubungen, Fittings, Abzweigungen, etc.), bedarfsorientierte Anordnung der Pneumatikverteilungen. Alle Zuleitungen (Pneumatik/Elektro/Kommunikation) sind in Schutzrohren zu verlegen. Das Schutzrohr endet jeweils ca. 0,3 m vordem einzelnen Verbraucher. Schutzrohr in Edelstahl mitSchutzendkappen sowie allen Anbau-/Befestigungselementen in Edelstahl.
- Druckluftbehälter-Zulaufleitung mit 1/2" Schnellschlusskupplung ausgestattet, um das Anschließen eines mobilen Kompressor-Aggregat zu ermöglichen.
- Magnetventile (5/2- oder 3/2-Wege, je nach Anforderung der Armaturen)
- Handhilfsbetätigung an jedem Ventil

Inkl. folgender Komponenten:
- Befestigungsmaterial (korrosionsbeständig)
- Regulier-Eckventile, Werkstoff 1.4571, Nennweite passend (z. B. 1/2")
- Steckverschraubungen passend zu den verwendeten Pneumatikschläuchen
- Pneumatik-Schläuche zur Verbindung mit der Druckluftstation (inkl. Reservelängen)
- Pneumatik-Schläuche zu den Armaturen inkl. sachgerechter und geschützter Verlegung
- Druckluft-Wartungseinheit (Filter, Druckregler, ggf. Öler) gemäß ISO 4414
- Entwässerungseinrichtungen / Kondensatableiter

Die Ausführung hat unter Einhaltung der folgenden Normen und Regelwerke zu erfolgen:
- ISO 4414 - Pneumatische Fluidtechnik
- DIN EN 983 (bzw. Nachfolgenorm ISO 4414)
- DIN EN 60204-1 - Elektrische Ausrüstung von Maschinen
- DIN EN 60529 - Schutzarten durch Gehäuse
- DGRL 2014/68/EU - Druckgeräterichtlinie

Die genauen Einbauorte sowie die endgültige Ausführung der Anschlüsse werden nach technischer Klärung mit dem Auftragnehmer festgelegt

Lieferung und Montage an die Druckluftversorgung und Armaturen einschl. vollständiger Dokumentatiuon
gewähltes Fabrikat
Festo oder gleichwertig: '.........'
Typ: '.........'
Menge: 1,000 psch

**02.04.20 Druckluftkompressor Doppelanlage**
Kolbenkompressor Doppelanlage, zweizylindrisch mit Schallschutzhaube inklusive Kondensataufbereitungssystem, Druckluftkältetrockner und Filtersystem zur Ansteuerung zweier pneumatischer 2-Wege-Regelkugelhähne.

Hersteller Beispiel
Fa. Kaeser
Gewählt '..........'

Kolbenkompressor:

Effektive Liefermenge bei 6bar in l/min 2x 200
gewählt '..........'
Höchstüberdruck in bar 7
gewählt '..........'
Nennleistung Antriebsmotor in kw 2x 2,2
gewählt '..........'

Synchron-Nenndrehzahl in 1/min '..........'
Elektr. Versorgung in V/Ph/Hz '..........'
Schutzart '..........'
Volumen Druckbehälter in l '..........'
Abmessungen in mm '..........'
Schalldruckpegel in dB(A) '..........'
Gewicht in kg '..........'

Kältetrockner zur Druckluftkühlung mit automatischer Kondensatableitung:

Volumenstrom in m³/min 1,20
gewählt '..........'
Leistungsaufnahme bei 100% Volumenstrom in kw 0,28
gewählt '..........'

Kondensataufbereitungssystem zur selbstständigen Druckluftkondensataufbereitung:

Für max. Kompressorliefermenge in m³/min 1,9
gewählt '..........'
Behältervolumen in l 10
gewählt '..........'
Filterinhalt in l 2x 2,5
gewählt '..........'

Druckluftfiltersystem nach der Drucklufttrocknung zur Entfernung von Aerosolen und Feststoffpartikel:

Volumenstrom in m³/min 0,6
gewählt '..........'
Differenzdruck im Neuzustand (trocken) in bar <0,05
gewählt '..........'

Zusätzlich in diese Position einzukalkulieren:
- Schallschutzhaube

In separater Position enthalten:
- Pneumatik-Verteilerleiste inkl. Ventile und Pneumatikschlauch

Die genaue Einbaulage wird nach technischer Klärung mit dem AN festgelegt.
Menge: 1,000 Stk

**02.04.30 Kondensatableiter**
Kondensatableiter zur Entfernung des im Druckluftbehälter abgeschiedene Kondensat. Kondensatableiter wird passend zum Druckluftbehälter bemessen.

Kondensatableiter:
Fabrikat: Kaeser oder gleichwertig
gewähltes Fabrikat: '.........'
gewählter Typ '........'
Leistungsaufnahme '.........'

Lieferung und Montage.
Menge: 1,000 St

**02.04.40 Öl-Wasser-Trenner**
zur Aufbereitung des Kondensats, um Schmutz und Öl vom Wasser zu trennen.
Öl-Wasser-Trenner wird passend zum Kondensatableiter  bemessen.

Fabrikat: Kaeser oder gleichwertig
gewähltes Fabrikat '.........'
gewählter Typ '.........'
Menge: 1,000 St

### Titel 03 Messtechnik

**03.10 MID inkl. LF - DN8**
Induktives Mengenmessgerät mit pulsierendem Gleichfeld

Einbauort:  pFM-Dosierleitung
Medium:  Aufbereitetes polymeres Flockungsmittel

Einbauen komplett einschl. Messumformer und
Auswertegeräten.

Messgrößen:
Volumenfluss, Leitfähigkeit
Alle Messgrößen und mindestens ein "Störungssignal"
müssen über den Signalausgang zur SPS übertragen
werden.
Ausgangsignal von 4 - 20 mA

Die Einbaubedingungen des Herstellers sind zu
berücksichtigen.
Die gerade Rohrleitungslänge vor dem MID ist
mit min. 5 * DN und hinter dem MID mit min. 3 * DN zu
berücksichtigen. Für die ggf. erf. Ausbildung der
Reduzierstücke sind die Herstellerangaben
zu dem Messgerät zu berücksichtigen.

Anzeige und Bedienung des Mengenmessgeräts erfolgen
direkt am Einbauort.

- Leerrohrerkennung
- Schleichmengenunterdrückung
- integrierte Leitfähigkeitsmessung
- Validierbare Messgenauigkeit im eingebauten Zustand

Hersteller '.........'
Typ/ Modell '.........'

Messbereich:
  vorrauss. Betriebsbereich  l/h  100 - 200
Messbereich  m³/h '.........'
Messgenauigkeit '.........'
Messgenauigkeit im Betriebsbereich '.........'

Nennweite:
  Rohrleitung  DN/ PN  25/ 10
MID  DN/ PN '.........'

Werkstoffe:
Gehäuse '.........'
Auskleidung innen  PTFE oder gleichwertig
Elektroden W.-Nr. '.........'

Prozessanschluss: geschraubt mit Überwurfmutter oder
geflanscht

Die Inbetriebnahme, Einstellung, Optimierung und
Schulung der AG Mitarbeiter muss durch die
Herstellerfirma erfolgen. Das nachvollziehbare Prüfprotokoll
ist dem AG zu übergeben.

Zusätzlich in diese Position einzukalkulieren:
- Reduzierstücke, Flansche und Zubehör
Menge: 2,000 St

**03.20 MID inkl. LF - DN20**
Induktives Mengenmessgerät
als Kompaktgerät mit integriertem Messumformer:
Messprinzip des Durchflussmesswertaufnehmers nach dem
Faradayschen Induktionsgesetz mit getakteter
Gleichfelderregung.

Einbauort:  pFM-Dosierleitung
Medium:  Ansatzwasser = Trinkwasser

Einbauen komplett einschl. Messumformer und
Auswertegeräten.

Messgrößen:
Volumenfluss, Leitfähigkeit
Alle Messgrößen und mindestens ein "Störungssignal"
müssen über den Signalausgang zur SPS übertragen
werden.
Ausgangsignal von 4 - 20 mA

Die Einbaubedingungen des Herstellers sind zu
berücksichtigen. Die gerade Rohrleitungslänge vor dem
MID istmit min. 5 * DN und hinter dem MID
mit min. 3 * DN zu berücksichtigen.
Für die ggf. erf. Ausbildung der Reduzierstücke
sind die Herstellerangaben zu dem Messgerät zu
berücksichtigen.

Anzeige und Bedienung des Mengenmessgeräts erfolgen
direkt am Einbauort.

- Leerrohrerkennung
- Schleichmengenunterdrückung
- integrierte Leitfähigkeitsmessung
- Validierbare Messgenauigkeit im eingebauten Zustand

Hersteller '.........'
Typ/ Modell '.........'

Messbereich:
  vorrauss. Betriebsbereich  m³/h  0,35 - 4
Messbereich  m³/h '.........'
Messgenauigkeit '.........'
Messgenauigkeit im Betriebsbereich '.........'

Nennweite:
  Rohrleitung geplant DN/ PN  20/ 10
MID  DN/ PN '.........'

Werkstoffe:
Gehäuse '.........'
Auskleidung innen  PTFE
Elektroden W.-Nr. '.........'

Prozessanschluss: geschraubt mit Überwurfmutter oder
geflanscht.

Die Inbetriebnahme, Einstellung, Optimierung und
Schulung der AG Mitarbeiter muss durch die Herstellerfirma
erfolgen. Das nachvollziehbare Prüfprotokoll ist dem AG zu übergeben.

Zusätzlich in diese Position einzukalkulieren:
- Reduzierstücke, Flansche und Zubehör
Menge: 1,000 St

**03.30 MID inkl. LF - DN80**
Induktives Mengenmessgerät
als Kompaktgerät mit integriertem Messumformer:
Messprinzip des Durchflussmesswertaufnehmers nach dem
Faradayschen Induktionsgesetz mit getakteter
Gleichfelderregung.
Ausführung mit Profinet-Schnittstelle.

Medium:  Überschussschlamm
  Feststoffanteil  TS  < 12 g/l

Einbauen komplett einschl. Messumformer und
Auswertegeräten.

Messgrößen:
Volumenfluss, Leitfähigkeit
Alle Messgrößen und mindestens ein "Störungssignal"
müssen über den Signalausgang zur SPS übertragen werden.
Ausgangsignal von 4 - 20 mA

Die Einbaubedingungen des Herstellers sind zu
berücksichtigen. Die gerade Rohrleitungslänge vor dem
MID ist mit min. 5 * DN und hinter dem MID mit min. 3 * DN zu
berücksichtigen. Für die ggf. erf. Ausbildung der
Reduzierstücke sind die Herstellerangaben zu dem Messgerät zu berücksichtigen.

Anzeige und Bedienung des Mengenmessgeräts erfolgen
direkt am Einbauort.

- Leerrohrerkennung
- Schleichmengenunterdrückung
- integrierte Leitfähigkeitsmessung
- Validierbare Messgenauigkeit im eingebauten Zustand

Hersteller '.........'
Typ/ Modell '.........'

Messbereich:
  vorrauss. Messbereich  m³/h  10 - 35 m³/h
Messbereich  m³/h '.........'
Messgenauigkeit '.........'
Messgenauigkeit im Betriebsbereich '.........'

Nennweite:
  Rohrleitung  DN/ PN  80/ 10
MID  DN/ PN '.........'

Prozessanschluss:
 geflanscht

Werkstoffe:
Flansch  : Wst. 1.4571
Auskleidung  : PTFE oder vergleichbar
Elektroden  : Wechselelektroden Edelstahl 1.4571
Schutzart  : IP 67
Gehäuse '.........'

Mikroprozessorgesteuerter Durchfluß-Meßwertumformer, überwacht Ansteuerung des Messwertaufnehmermagnetfeldes mit getaktetem Gleichfeld.

Bauform  : Kompaktgerät
Schutzart  : IP 67
Messbereich : min. 35 m³/h
  max. 200  m³/h
Anzeige  : LCD- Anzeige für  Durchfluß,
  Vorwärts-, Rückwärts- und Summenzähler, Ausgabe von Fehlermeldungen.
Temp.-Bereich  : -25-60°C
Stromausgang  : 0/4-20 mA
Impulsausgang  : potentialfreier Kontakt

Die Inbetriebnahme, Einstellung, Optimierung und
Schulung der AG Mitarbeiter muss durch die Herstellerfirma
erfolgen. Das nachvollziehbare Prüfprotokoll ist dem AG zu übergeben.

Zusätzlich in diese Position einzukalkulieren:
- Reduzierstücke, Flansche und Zubehör

Einbauort:
Zulaufrohrleitung zur Zentrifuge nach
Beschickungspumpe
Menge: 2,000 St

**03.40 Coriolis- Messung**
Massen-/ Mengenmessgerät in der Ausführung
Coriolis-Messung.

Einbauort:  pFM-HW-Rohrleitung
Medium:  pFM-Flüssigpolymer Handelware

Die Hinweise des Herstellers sind für den Einbau zu
berücksichtigen.
Gerät mit Anzeige, einschl. erforderlicher
Reduzierstücke und
Flanschen, komplett einschl. Messumformer und
Auswertegerät, Ausgangssignal 0/4 - 20mA.

Ausbaurohrstück aus Material wie Rohrleitung mit
beidseitigen Flanschen.

Coriolis - Messung:
Hersteller '.........'
Typ/ Modell '.........'
Messsystem '.........'

Messbereich:
  vorrauss. Betriebsbereich  kg/h  5 - 40
Messbereich  kg/h '.........'
Messgenauigkeit  % '.........'
  Messgenauigkeit im
Betriebsbereich  % '.........'

Nennweite
  Rohrleitungsanschluss  DN/ PN
'.........'
Messgerät  DN/ PN '.........'

Werkstoff Messaufnehmer '.........'

Die Inbetriebnahme, Einstellung, Optimierung und
Schulung der AG Mitarbeiter muss durch die
Herstellerfirma erfolgen.
Das nachvollziehbare Prüfprotokoll ist dem AG zu übergeben.
Menge: 1,000 St

**03.50 Füllstandmessung Dickschlammtrichter**
Lieferung und betriebsfertige Montage eines
elektronischen Drucksensors zur kontinuierlichen Füllstandsmessung in einer Austragsschurre/
einem Dickschlammbehälter (ca. 0,5 m Höhe)
mittels hydrostatischer Druckmessung.

Idealer Einbauort des Sensors ist an der
Dickschlammpumpe im Bereich des Zufuhrtrichters
nahe der Kompressionszone.
Der endgültige Einbauort ist in Abstimmung mit dem
Pumpenhersteller festzulegen. Der Sensor muss für
zähflüssige/ hoch viskose Medien wie Dickschlamm
geeignet sein.

Zweck der Messung:
Füllstandsmessung zur Anzeige des Füllstandes in der
Austragsschurre und zur Ansteuerung der
Dickschlammpumpe.

Hydrostatische Druckmessung mit keramischer Messzelle,
komplett einschl. Messumformer und Grenzwertgeber
(0/4-20mA) und Anzeige vor Ort.
Medienberührte Teile aus chemisch
beständigem Material (z. B. PVDF, Edelstahl, Keramik).

Fabrikat: Vega oder gleichwertig
gewählt Fabrikat: '.........'

Typ/ Modell: '.........'
Messbereich (von-bis): '.........'
Messwertabweichung: '.........'
Schutzart: IP 65

Lieferung und Montage mit geeigneter Befestigung.
Parametrierung und Inbetriebnahme
Auswerteteile werden lose mitgeliefert.

Einbauort:
- 2x an der Dickschlammpumpe
  im Bereich des Zufuhrtrichters
Menge: 2,000 St

**03.60 Feststoffmessung (ÜS Dünnschlamm)**
Messsystem zur kontinuierlichen Erfassung des
Feststoffgehalts. Messung nach dem
Mehrstrahl-IR-Wechsellichtverfahren.

Einbauorte:
- 1x in die gemeinsame Saugleitung (DN 150, PN 10) der
Beschickungspumpen.
Messbereich: 2 - 10 gTS/l

Das Feststoffmessgerät besteht aus folgenden
Komponenten:
- Rohrmessstrecke/ Rohrinstallationssystem für
  Feststoff-Prozess-Sonde
  inkl. Wischer, Edelstahl, Verkabelung etc.
- Anschweißstutzen mit Losflansch sowie Aus- und
  Einbaumechanik inkl. Dichtungssystem.

Planungsmodell:
Fabrikat Fa. Hach
Typ LZX 337
Rohrinstallationssystem für SOLITAX highline sc

gewählt:
Planungsmodell oder gleichwertig
Fabrikat: '.........'
Typ: '.........'

Messwertumformer und Trennverstärker zur Erzeugung
eines linearen, galvanisch getrennten Ausgangsignals
von 0/4 - 20 mA,
Messwertanzeige mit Montageset und
zweizeiligem, alphanumerischem LCD-Display, beleuchtet
Listenmäßiges Zubehör für alle Solitax inkl.
Ersatzteil, 1 Satz Wischerprofile.

Die Inbetriebnahme, Einstellung, Optimierung und
Schulung der AG Mitarbeiter muss durch die
Herstellerfirma erfolgen.
Menge: 1,000 St

**03.70 Druckmessung**
Elektronische Druckmessung mit beleuchteter
Digitalanzeige
zur kontinuierlichen Erfassung und Übertragung des
Prozessdrucks mit einem Ausgangssignal 4 - 20 mA an die
SPS, sowie Schaltfunktion. Der Druckaufnehmer ist in
der druckseitigen Rohrleitung montiert und dient zur
Überdrucksicherung der Pumpen bzw. zur Sicherung der
Druckverriegelungen der Pumpen mit Schaltung
und Signalausgabe bei Überschreitung des maximal
zulässigen Druckes. Der Messbereich der Druckmessung ist
angepasst an den jeweiligen Betriebsdruck zu wählen.

Montage und Inbetriebnahme des Systems sowie
Funktionsprüfung zur Sicherstellung des ordnungsgemäßen
Betriebs.

Die Einheit umfasst:

- Druckaufnehmer mit frontbündigem Prozessanschluss
  an Schraubstutzen
- Beleuchtetes Anzeige- und Einstellelement
  am Druckaufnehmer
- Messwertumformer zur SPS-Einspeisung
  (Signalanschluss 4-20mA)
- Grenzwertgeber zur Hardwareverriegelung
- Sensor und Anschlusskabel/-stecker

Hersteller: '.........'
Typ/ Modell: '.........'

Anschlussstutzen-DN/Zoll: '.........'

Einbauort:
- Druckrohrleitung Beschickungspumpe 1
- Druckrohrleitung Beschickungspumpe 2
- Druckrohrleitung Dickschlammpumpe 1
- Druckrohrleitung Dickschlammpumpe 2
- Druckrohrleitung pFM-Handelswarepumpe
- Druckrohrleitung pFM-Dosierpumpe 1
- Druckrohrleitung pFM-Dosierpumpe 2
Menge: 7,000 St

**03.80 Feststoffmessung (Dickschlamm)**
Einbau in die Hauptdruckleitung (DN 100, PN 10)
Dickschlamm. Messsystem zur kontinuierlichen
Erfassung des Feststoffgehaltes im Dickschlamm.
Messung nach dem Mikrowellen-Konsistenztransmitter
Verfahren.

Planungsmodell:
 Fabrikat Fa. Valmet
 Typ Valmet TS
 Messbereich: gTS/l 30 - 100

Fabrikat/ Typ gewählt:
Planungsmodell oder gleichwertig '.........'
Messbereich g/l: '.........'

Das Feststoffmessgerät besteht aus folgenden
Einzelteilen:
- Rohrmessstrecke Feststoff-Prozess-Sonde,
  geflanschte
Ausführung
- Messwertumformer und Trennverstärker zur Erzeugung
  eines linearen, galvanisch getrennten Ausgangsignals
  von 0/4 - 20 mA,
  LCD-Display, beleuchtet
- Anschlusskabel und ggf. weitere für die Anwendung
  notwendige Zubehörteile
- Spülungsmimik zur optimierten, regelmäßigen Spülung der Messstrecke

Die Inbetriebnahme, Erstkalibrierung und -berechnung,
sowie die Unterweisung muss durch den Hersteller
erfolgen und ist hier einzukalkulieren.

Zusätzliche Anforderung:
- FF-Stück für den Ausbau.
Menge: 1,000 St

**03.90 Leckagesonde Auffangwannen**
Konduktiver Füllstandsmelder als Leckagesicherung zur
Steuerung, inkl. Messumformer und Grenzwertgeber mit
Zulassung gemäß WHG.

Hersteller: '.........'
Typ / Modell: '.........'

Der bau- und wasserrechtliche Verwendbarkeitsnachweis
des Leckanzeigesystems ergibt sich aus der allgemeinen
bauaufsichtlichen Zulassung / allgemeinen
Bauartgenehmigung
des DIBt, Berlin, Sachgebiet Z-65.40
"Leckageerkennungssysteme".

Lieferung und Montage inkl. aller erforderlichen
Materialien.

Einbauort:
1x Auffangwanne pFM-Anlage am tiefsten Punkt
1x Auffangwanne IBC-Station am tiefsten Punkt
Menge: 2,000 St

### Titel 04 Rohrleitungen

*Hinweis: Materialabfrage und Ausführungsanweisungen*
Ausführungsanweisungen und Materialabfrage für
Rohrleitungen
Alle Rohrleitungshochpunkte müssen mit Entlüftung
ausgeführt werden (Stutzen 3/8´´ oder 1/2" mit Schrägsitzventil).

Bei den angegebenen Rohrleitungslängen handelt es sich
um circa Maße.

Gemäß Planung sind Stahl-Rohrleitungen aus geschweißtem, rostfreiem Cr-Ni-Mo-Ti-Stahl, gefertigt nach DIN EN 10217-7 vorgesehen.
Diese Ausführung wird als
Standardrohrleitung bezeichnet.

Rohrleitungen bis DN50/ PN10 sind alternativ als rostfreie
Pressleitungen (Cr-Ni-Mo-Stahl) geplant.

Für alle Rohrleitungen gilt soweit nicht anders
beschrieben die Druckstufe PN10.

Material gemäß Planung:
Standardrohrleitung  Werkst.-Nr.  1.4571
Pressleitung  Werkst.-Nr.  1.4404

Geschweißte Edelstahlrohre DIN EN 10217-7, Toleranzen
DIN EN 1127 mit

 DN 25 =  33,7 x 2,00 mm, PN10
 DN 32 =  42,4 x 2,00 mm, PN10
 DN 40 =  48,3 x 2,00 mm, PN10
 DN 50 =  60,3 x 2,00 mm, PN10
 DN 65 =  76,1 x 2,00 mm, PN10
 DN 80 =  88,9 x 2,60 mm, PN10
 DN 100 = 114,3 x 2,60 mm, PN10
 DN 125 = 139,7 x 2,60 mm, PN10
 DN 150 = 168,3 x 2,60 mm, PN10 / PN25
 DN 200 = 219,1 x 3,00 mm, PN10 / PN25
 DN 250 = 273,0 x 3,00 mm, PN10
 DN 250 = 273,0 x 4,00 mm, PN25
 DN 300 = 323,9 x 3,00 mm, PN10
 DN 300 = 323,9 x 4,00 mm, PN25
 DN 350 = 355,6 x 4,00 mm, PN10
 DN 400 = 406,4 x 4,00 mm, PN10
 DN 450 = 457,2 x 4,00 mm, PN10
 DN 500 = 508,0 x 4,00 mm, PN10

Rohrbogen aus Edelstahl nach DIN EN 10253-4, Bauart 3,
90°, abgestimmt auf die Rohrabmessungen, sofern nicht anders angegeben.

Es sind Flansche, Edelstahl, nach DIN EN 1092-1, PN 10
zu verwenden, sofern nicht anders angegeben, abgestimmt
auf die Rohrabmessungen.
Kompl. mit Schrauben, Muttern, Unterlegscheiben und Dichtungen.

V-Bördel, Edelstahl, nach EN 1092-1, abgestimmt auf die
Rohrabmessungen.

Blindflansch, Edelstahl, DIN EN 1092-1, PN 10, sofern
nicht anders angegeben, abgestimmt auf die Rohrabmessungen.

Reduzierstück, Edelstahl, DIN EN 10253-4, konzentrisch
oder exzentrisch, abgestimmt auf die Rohrabmessungen.

Sattelstutzen und Einschweißbogen aus Edelstahl, in
Anlehnung an DIN EN 10253-4, abgestimmt auf die
Rohrabmessungen.

Für Rohrleitungen, Armaturen, Verschraubungen, Halterungen und Befestigungselemente ist der Werkstoff 1.4571/V4A oder ein nachweislich gleichwertiger Werkstoff einzusetzen. Die Gleichwertigkeit ist insbesondere im Hinblick auf Korrosionsbeständigkeit, Kontaktkorrosionsverhalten, Schweißbarkeit, mechanische Belastbarkeit, Medienbeständigkeit und dauerhafte Kompatibilität mit dem vorhandenen Bestandssystem nachzuweisen.

Rohrleitungen und Armaturen größer DN50 / 2" sind in einem korrosions- und säurebeständigen Werkstoff auszuführen, der mindestens die chemische und mechanische Widerstandsfähigkeit des Werkstoffs 1.4571 (V4A) oder gleichwertig aufweist. Die Rohrleitungen sind für den Transport von abrasivem Schlamm und Zentrat ausgelegt. Die Verbindung hat über formschlüssige Flanschverbindungen (feste Edelstahlflansche oder Losflansche) mit einer dem Hauptwerkstoff äquivalenten Korrosionsbeständigkeit zu erfolgen.

Rohrleitungen und Armaturen bis Ø 54mm sind in einem medienbeständigen Werkstoff auszuführen, welcher für die Belastungen durch Schlämme, Zentrate und anwendungsspezifisch polymere Flockungsmittelmdauerhaft geeignet ist (z. B. Werkstoff 1.4571, Press-Verbindungen aus Werkstoff 1.4404 oder Kunststoff PE-HD oder jeweils gleichwertig). Die Verbindungstechnik muss eine dauerhafte, lückenlose Systemdichtigkeit garantieren.

Edelstahlrohre aus V4A-Werkstoff (z. B. 1.4571) werden als längsnahtgeschweißte Rohre nach DIN EN 10217-7 (Maße und Toleranzen nach DIN EN ISO 1127) mit einem Prüfzeugnis nach DIN EN 10204 eingesetzt.

Nachfolgend sind die angebotenen/ gewählten Materialien für die verschiedenen Rohrleitungen einzutragen:

Material Rohrleitungen DN 20 - 50,
(für Trinkwasser, Brauchwasser, pFM-Dosierlösung,
gewählt: '.........'

Material Rohrleitungen DN 80 - 150,
(für Abluft, Überschussschlamm, Dickschlamm, Zentrat, Schmutzwasser),
gewählt: '.........'

Herstellung galvanischer Trennung bei Materialwechsel.
Bei Verwendung von galvanisch getrennten Materialien
ist ein Potentialausgleich der Anlagenteile nachzuweisen oder
ein Potentialausgleich herzustellen.
Armaturen sind spannungsfrei einzubauen.

Die Rohrleitungen sind in solchen Teilstücken
herzustellen,
dass eine Montage auch unter beengten
Platzverhältnissen möglich ist und eine spätere Demontage der
Rohrleitungen ohne großen Aufwand und ohne Trennschnitte möglich ist.

Die Rohrleitungsarbeiten umfassen alle zur
fachgerechten Herstellung erforderlichen Leistungen einschließlich Schweißvor- und -nachbereitungen.
Sämtliche Ausschreibungspositionen sind vollständig zu liefern
und betriebsfertig zu montieren, einschließlich aller
notwendigen Verbindungen, galvanischen Trennungen, Montageplatten, Anschluss- und Befestigungsmaterialien wie
Rohrleitungsstutzen in DN 25, DN 50, Rohrschellen
sowie der Einbindung von Messstellen und ähnlichen Komponenten.
Die Rohrschnitte zur Herstellung von Passstücken, der
hierbei entstehende Verschnitt sowie die Ausführung aller
erforderlichen Schweißnähte sind in die Einheitspreise
einzukalkulieren. Dazu zählen das fachgerechte
Anfertigen von Rund- und Längsnähten für alle Nennweiten,
einschließlich der erforderlichen Trennschnitte,
Schweißnahtvorbereitungen sowie
des Schweißguts und sonstigen Verbrauchsmaterials für
Schweißarbeiten vor Ort oder im Werk.
Die hier genannten Leistungen sind einzukalkulieren und
werden nicht gesondert vergütet.

Sollten Rohrleitungen oder Teile von
Rohrleitungshalterungen mit einer UK-Höhe vom 1,70 - 2,10m installiert werden müssen,
sind Eck- und Kantenschutz in dauerhaft elastischer und
temperaturbeständiger (bis +60°C) mit gelb/schwarzer
Warnmarkierung anzubringen.

Die Armaturen (z. B. Ventile, Absperrorgane) sind
derart anzuordnen und einzubauen, dass in den Rohrleitungen
keine Totzonen entstehen können. Es ist sicherzustellen,
dass das Medium in allen Bereichen der Rohrleitung vollständig
durchströmt wird und keine Bereiche vorhanden sind, in
denen das Medium stehen bleiben oder sich ansammeln könnte.
Durch diese Maßnahme sollen Ablagerungen sowie
Betriebsstörungen infolge von Toträumen zuverlässig
vermieden werden.

*Hinweis: Hinweis Zu-/ Abluft Zentrifuge*
Anschluss an Zentrat-Rohrleitung/ Schurre und/ oder Dickschlammbehälter zur Zu- und Abluft der Zentrifuge.

Anbindung mit Gefälle an die jeweilige Antschlussstelle entgegen der Strömungsrichtung, großzügig dimensionierter Anschlußstutzen zur Minderung der Eintrittsgeschwindigkeit sowie weiterem schrägen Verlauf der Entlüftungsleitung zum Abfluss von Restmengen und Kondensat.

Rohrleitungsführung durch die Hallenwand ins Freie mit 90° Bogen senkrecht nach oben bis über Kopfhöhe inkl. Insekten- und Witterungsschutz.

Die einzelnen Rohrleitungselemente sind in den DN-Positionen enthalten.

Rohrleitungsabmessungen:

Anschluss Zentrat:
  empfohlen DN ≥ 80
gewählt DN '.........'
  Länge voraussichtlich  2x 10 m

Anschluss Dickschlammbehälter:
  empfohlen DN ≥ 100
gewählt DN '.........'
  Länge voraussichtlich  2x 8 m

Ausführung als geflanschte Standardrohrleitung

#### Untertitel 04.01 Sonstiges

**04.01.10 Insektenschutz Abluftrohrleitugnen**
Insektenschutz für Abluftrohrleitungen
DN 80-100
Menge: 4,000

**04.01.20 Witterungsschutz Abluftrohrleitungen**
Witterungsschutz Abluftrohrleitungen
für DN 80 - 100

ausgeführt als Hutze
im Material der Rohrleitung
Menge: 4,000

#### Untertitel 04.03 Schlauchleitung PN 15, pFM-Handelsware

**Ausführungsbeschreibung 5 Materialabfrage und Ausführungsbeschreibung**
*Materialabfrage und Ausführungsbeschreibung*
Komplette pFM-Handelswareschlauchleitung, führend vom
Anschluss an dem Basis-IBC bis zur pFM-Anlage.

Verlegung der Schlauchleitung im Schutzrohr mit Gefälle.

Für alle pFM-Leitungen sind mediengeeignete Dichtungen
einzusetzen:
Mineralölbeständig, z. B. Material Viton oder gleichwertig

Bei den angegebenen Leitungslängen handelt es sich
um circa Maße.

Alle Ausschreibungspositionen komplett liefern und
einschließlich aller erforderlichen Verbindungen,
galvanischer Trennungen, Montageplatten, Anschluss- &
Befestigungsmaterialien wie Rohrschellen,
etc. betriebsfertig montieren.

Die hier erwähnten Leistungen sind
einzukalkulieren und werden nicht gesondert vergütet.

Die einzusetzenden Schlauchleitungen werden als
medienbeständige Chemieschläuche ausgeführt.
Die Beständigkeit gegenüber Kerosin und Methyl-Buten
ist durch den AN im Rahmen der Werksplanung nachzuweisen.
Verbindungen sind mit geeigneten Dichtungen dauerhaft
technisch dicht herzustellen.

Die Armaturen (z. B. Ventile, Absperrorgane) sind
derart anzuordnen und einzubauen, dass in den Rohrleitungen
keine Totzonen entstehen können. Es ist sicherzustellen,
dass das Medium in allen Bereichen der Rohrleitung vollständig
durchströmt wird und keine Bereiche vorhanden sind, in
denen das Medium stehen bleiben oder sich ansammeln könnte.
Durch diese Maßnahme sollen Ablagerungen sowie
Betriebsstörungen infolge von Toträumen zuverlässig
vermieden werden.

**04.03.10 pFM-Handelsware Schlauchleitung, DN15, PN 10**
Komplette pFM-Handelswarenschlauchleitung, führend vom
Anschluss an dem Basis-IBC bis zur pFM-Anlage.
Der Leistungsumfang umfasst alle erforderlichen Form-
und Verbindungsteile, Halterungen usw.

Medium: pFM-Handelsware
Nennweite (voraussichtlich): DN 15
Länge: ca. 12 m
Empfohlenes Material:
  PUR, NBR, FPM/Viton, PTFE/Teflon oder gleichwertig
Die Beständigkeit ist nachzuweisen.
Druckstufe: PN 10
Gewähltes Material: '.........'

Inklusive:
- Anschlusssystem zur Entnahme aus dem IBC
(Kamlok oder gleichwertig)
Menge: 12,000 m

**04.03.20 Schutzrohr DN25-50**
Die Rohrleitung dient als Schutzrohr für die
pFM-Handelswareschlauchleitungen zur Anbindung der
IBC-Station an diepFMA.

Verlegung zwischen Auffangwanne IBC-Station und
Auffangwanne pFMA.
Die Anbindung ist so auszuführen, dass ein eventuell
austretendes Medium sicher und kontrolliert in die
Auffangwannen
(leichtes Gefälle ab Leitungsmittelpunkt).
Entsprechende Dichtheit und fachgerechte Montage sind
sicherzustellen.

Material PE-HD/ PE100 oder gleichwertig
gewählt: '.........'

inklusive
- ca. 8 Stück 90°-Bögen
Menge: 10,000 m

#### Untertitel 04.04 Rohrleitungen DN20, PN 10, Edelstahl

**04.04.10 Rohrleitung DN20, PN 10, Edelstahl**
Gemäß Position "Materialabfrage und
Ausführungsanweisungen".
Werkst.-Nr.: 1.4571 oder gleichwertig
DN20,
PN 10

Zulassung als Trinkwasserrohrleitung
Menge: 2,000 m

**04.04.20 Bogen 90°, DN20, PN 10, Edelstahl**
DN 20
Bauart 3: R ~ 1,5*D
Werkst.-Nr.: 1.4571 oder gleichwertig
PN 10

Zulassung fürTrinkwasserrohrleitungen
Menge: 1,000 St

**04.04.30 T-Stück, DN25/20, PN 10, Edelstahl**
DN 25
Abgang DN 20.
Werkst.-Nr.: 1.4571 oder gleichwertig
PN 10

Zulassung fürTrinkwasserrohrleitungen
Menge: 8,000 St

**04.04.40 Anschweißmuffe, DN20, PN 10, Edelstahl**
Rohrleitungsteile
- Anschweiß- oder Pressmuffe mit Innen- oder
Außengewinde,
inkl. Zubehör zur Erstellung von
Überwurfverschraubungen
Werkst.-Nr.: 1.4571 oder gleichwertig
Menge: 2,000 St

#### Untertitel 04.05 Rohrleitungen DN25, PN 10, Edelstahl

**04.05.10 Rohrleitung DN25, PN 10, Edelstahl**
Gemäß Position "Materialabfrage und
Ausführungsanweisungen".
Werkst.-Nr.: 1.4571 oder gleichwertig
DN25,
PN 10
Menge: 55,000 m

**04.05.20 Bogen 90°, DN25, PN 10, Edelstahl**
DN 25
Bauart 3: R ~ 1,5*D
Werkst.-Nr.: 1.4571 oder gleichwertig
PN 10
Menge: 60,000 St

**04.05.30 Bogen 45°, DN25, PN 10, Edelstahl**
DN 25
Bauart 3: R ~ 1,5*D
Werkst.-Nr.: 1.4571 oder gleichwertig
PN 10
Menge: 2,000 St

**04.05.40 Bogen 30°, DN25, PN 10, Edelstahl**
DN 25
Bauart 3: R ~ 1,5*D
Werkst.-Nr.: 1.4571 oder gleichwertig
PN 10
Menge: 6,000 St

**04.05.50 T-Stück, DN25/25, PN 10, Edelstahl**
DN 25
Abgang DN 25.
Werkst.-Nr.: 1.4571 oder gleichwertig
PN 10
Menge: 8,000 St

**04.05.70 Reduzierstück DN50-25, PN 10, Edelstahl**
DN50 auf DN25,
Werkst.-Nr.: 1.4571 oder gleichwertig
PN 10
Menge: 3,000 St

**04.05.80 Anschweißmuffe, DN25, PN 10, Edelstahl**
Rohrleitungsteile
- Anschweiß- oder Pressmuffe mit Innen- oder
Außengewinde,
inkl. Zubehör zur Erstellung von
Überwurfverschraubungen
Werkst.-Nr.: 1.4571 oder gleichwertig
Menge: 45,000 St

**04.05.100 Profilstahl**
Profilstahl
Stahlkonstruktion für besondere stat. Erfordernisse
feuerverzinkt aus Profileisen als Systemlösung,
z. B. Halfen / Sikla / oder gleichw.
für Sonderbefestigungen wie Konsolen, Gleitlager,
Festpunkte
und dergleichen sowie Schutzrohre aller erforderlichen
Abmessungen in Form von Rund-, Flach-, Winkel-, T- und
U-Stahl in Schweiß-oder Schraubkonstruktion fertig
verarbeitet
einschl. Dübel, Schrauben und Kleinmaterial.

Material gewählt: '.........'
Menge: 20,000 kg

#### Untertitel 04.06 Rohrleitungen DN32, PN 10, Edelstahl, isoliert

**04.06.10 Rohrleitung DN32, PN 10, Edelstahl**
Gemäß Position "Materialabfrage und
Ausführungsanweisungen".
Werkst.-Nr.: 1.4571 oder gleichwertig
DN32,
PN 10

Zulassung als Trinkwasserrohrleitung
Menge: 2,000 m

**04.06.20 Bogen 90°, DN32, PN 10, Edelstahl**
DN 32
Bauart 3: R ~ 1,5*D
Werkst.-Nr.: 1.4571 oder gleichwertig
PN 10

Zulassung fürTrinkwasserrohrleitungen
Menge: 60,000 St

**04.06.30 Bogen 30°, DN32, PN 10, Edelstahl**
DN 32
Bauart 3: R ~ 1,5*D
Werkst.-Nr.: 1.4571 oder gleichwertig
PN 10

Zulassung fürTrinkwasserrohrleitungen
Menge: 6,000 St

**04.06.40 Isolierung**
Isolierung für Trinkwasserrohrleitung
Menge: 2,000 m

#### Untertitel 04.07 Rohrleitungen DN50, PN 10, Edelstahl

**04.07.10 Rohrleitung DN50, PN 10, Edelstahl**
Gemäß Position "Materialabfrage und
Ausführungsanweisungen".
Werkst.-Nr.: 1.4571 oder gleichwertig
DN 50,
PN 10
Menge: 10,000 m

**04.07.20 Bogen 90°, DN50, PN 10, Edelstahl**
DN 50
Bauart 3: R ~ 1,5*D
Werkst.-Nr.: 1.4571 oder gleichwertig
PN 10
Menge: 4,000 St

**04.07.30 T-Stück, DN50/25, PN 10, Edelstahl**
DN 50
Abgang DN 25.
Werkst.-Nr.: 1.4571 oder gleichwertig
PN 10
Menge: 8,000 St

**04.07.40 Endstopfen DN50**
Rohrleitungsteile
- Endstopfen als Leitungsverschluss mit Außengewinde,
Werkst.-Nr.: 1.4571 oder gleichwertig
Menge: 2,000 St

#### Untertitel 04.08 Rohrleitungen DN80, PN 10, Edelstahl

**04.08.10 Rohrleitung DN80, PN 10, Edelstahl**
Gemäß Position "Materialabfrage und
Ausführungsanweisungen".
Werkst.-Nr. 1.4571 oder gleichwertig,
DN 80,
PN 10
Menge: 45,000 m

**04.08.20 Bogen 90°, DN80, PN 10, Typ 3, Edelstahl**
DN 80
Bauart 3: R ~ 1,5*D
Werkst.-Nr.: 1.4571 oder gleichwertig
PN 10
Menge: 16,000 St

**04.08.30 Bogen 60°, DN80, PN 10, Typ 3, Edelstahl**
DN 80
Bauart 3: R ~ 1,5*D
Werkst.-Nr.: 1.4571 oder gleichwertig
PN 10
Menge: 1,000 St

**04.08.40 Bogen 45°, DN80, PN 10, Typ 3, Edelstahl**
DN 80
Bauart 3: R ~ 1,5*D
Werkst.-Nr.: 1.4571 oder gleichwertig
PN 10
Menge: 1,000 St

**04.08.50 Bogen 30°, DN80, PN 10, Typ 3, Edelstahl**
DN 80
Bauart 3: R ~ 1,5*D
Werkst.-Nr.: 1.4571 oder gleichwertig
PN 10
Menge: 2,000 St

**04.08.60 Bogen 90°, DN80, PN 10, Typ 5, Edelstahl**
DN 80
Bauart 5: R ~ 1,5*D
Werkst.-Nr.: 1.4571 oder gleichwertig
PN 10
Menge: 8,000 St

**04.08.70 Bogen 45°, DN80, PN 10, Typ 5, Edelstahl**
DN 80
Bauart 5: R ~ 1,5*D
Werkst.-Nr.: 1.4571 oder gleichwertig
PN 10
Menge: 4,000 St

**04.08.80 Bogen 30°, DN80, PN 10, Typ 5, Edelstahl**
DN 80
Bauart 5: R ~ 1,5*D
Werkst.-Nr.: 1.4571 oder gleichwertig
PN 10
Menge: 3,000 St

**04.08.90 Einschweißbogen 90°, DN80/80, PN 10, Edelstahl**
DN 80
Bauart 3: R ~ 1,5*D
Werkst.-Nr.: 1.4571 oder gleichwertig
PN 10
Einschweißenbogen DN 80 auf Rohrleitung DN 80
Menge: 2,000 St

**04.08.100 Einschweißbogen 90°, DN80/100, PN 10, Edelstahl**
DN 80
Bauart 5: R ~ 1,5*D
Werkst.-Nr.: 1.4571 oder gleichwertig
PN 10
Einschweißenbogen DN 80 auf Rohrleitung DN 100
Menge: 1,000 St

**04.08.110 Pass- und Ausbaustück DN80, PN 10, Edelstahl**
Feststellbares Ausbaustück DN 80, PN 10,
kurze Bauweise,
beiderseits mit Flanschanschluss,
gebohrt nach EN 1092-1, PN 10

Verstellbarkeit:± 25 mm
Werkstoff: 1.4571 oder gleichwertig

Beispiel: Fabrikat Boller, Typ DF3 oder gleichwertig
gew. Fabrikat: '.........'
gew. Typ: '.........'

liefern und betriebsfertig montieren
Einbau gemäß Werksplanung
zur Vereinfachung des Ausbaus von Pumpen bzw.
Rückschlagklappen

Einbauort:
- nach Beschickungspumpe 1+2
- nach Dickschlammpumpe 1+2
Menge: 4,000 St

**04.08.120 Losflansch DN80, PN 10, Edelstahl**
in Anlehnung an DIN EN 1092-1
DN 80
Werkstoff: 1.4571 oder gleichwertig
- Vorschweißbördel nach DIN EN 1092-1
PN 10
Losflansch inkl. allem Zubehör.
Menge: 40,000 St

**04.08.130 Blindflansch DN100, PN 10, Edelstahl**
Leistungsumfang:
Blindflansch DN100, PN10.
Lieferung der Blindflansche in entsprechender
Ausführung aus
Edelstahl (Werkstoff 1.4571 oder gleichwertig)

Passend zu vorhandenen Formstücken und Lochbildern
Lieferung und Montage der erforderlichen Dichtungen und
Befestigungsmittel
Fachgerechte, spannungsfreie Montage auf vorhandene
Rohrflansche/Formstücke.
Menge: 1,000 St

**04.08.140 Profilstahl**
Profilstahl
Stahlkonstruktion für besondere stat. Erfordernisse
feuerverzinkt aus Profileisen als Systemlösung,
z. B. Halfen / Sikla / oder gleichw.
für Sonderbefestigungen wie Konsolen, Gleitlager,
Festpunkte
und dergleichen sowie Schutzrohre aller erforderlichen
Abmessungen in Form von Rund-, Flach-, Winkel-, T- und
U-Stahl in Schweiß-oder Schraubkonstruktion fertig
verarbeitet
einschl. Dübel, Schrauben und Kleinmaterial.

Material gewählt: '.........'
Menge: 180,000 kg

#### Untertitel 04.09 Rohrleitungen DN100, PN 10, Edelstahl

**04.09.10 Rohrleitung DN100, PN 10, Edelstahl**
Gemäß Position "Materialabfrage und
Ausführungsanweisungen".
Werkst.-Nr. 1.4571 oder gleichwertig,
DN 100,
PN 10
Menge: 25,000 m

**04.09.20 Bogen 90°, DN100, PN 10, Typ 2, Edelstahl**
DN 100
Bauart 2: R ~ 1,5*D
Werkst.-Nr.: 1.4571 oder gleichwertig
PN 10
Menge: 6,000 St

**04.09.30 Einschweißbogen 90°, DN100/150, PN 10, Edelstahl**
DN 100
Bauart 3: R ~ 1,5*D
Werkst.-Nr.: 1.4571 oder gleichwertig
PN 10
Einschweißenbogen DN 100 auf Rohrleitung DN 150
Menge: 2,000 St

**04.09.40 Reduzierstück DN100-80, PN 10, Edelstahl**
DN100 auf DN80,
bzw. passend zum Pumpenanschluss
Werkst.-Nr.: 1.4571 oder gleichwertig
PN 10

Einbauort:
- nach Beschickungspumpe 1
- nach Beschickungspumpe 2
- in DS-Rohrleitung 2
Menge: 3,000 St

**04.09.50 Losflansch DN100, PN 10, Edelstahl**
in Anlehnung an DIN EN 1092-1
DN 100
Werkstoff: 1.4571 oder gleichwertig
- Vorschweißbördel nach DIN EN 1092-1
PN 10
Losflansch inkl. allem Zubehör.
Menge: 22,000 St

**04.09.60 Profilstahl**
Profilstahl
Stahlkonstruktion für besondere stat. Erfordernisse
feuerverzinkt aus Profileisen als Systemlösung,
z. B. Halfen / Sikla / oder gleichw.
für Sonderbefestigungen wie Konsolen, Gleitlager,
Festpunkte
und dergleichen sowie Schutzrohre aller erforderlichen
Abmessungen in Form von Rund-, Flach-, Winkel-, T- und
U-Stahl in Schweiß-oder Schraubkonstruktion fertig
verarbeitet
einschl. Dübel, Schrauben und Kleinmaterial.

Material gewählt: '.........'
Menge: 15,000 kg

#### Untertitel 04.10 Rohrleitungen DN150, PN 10, Edelstahl

**04.10.10 Rohrleitung DN150, PN 10, Edelstahl**
Gemäß Position "Materialabfrage und
Ausführungsanweisungen".
Werkst.-Nr. 1.4571 oder gleichwertig,
DN 150,
PN 10
Menge: 13,000 m

**04.10.20 Bogen 90°, DN150, PN 10, Typ 3, Edelstahl**
DN 150
Bauart 3: R ~ 1,5*D
Werkst.-Nr.: 1.4571 oder gleichwertig
PN 10
Menge: 8,000 St

**04.10.30 Bogen 60°, DN150, PN 10, Typ 3, Edelstahl**
DN 150
Bauart 3: R ~ 1,5*D
Werkst.-Nr.: 1.4571 oder gleichwertig
PN 10
Menge: 2,000 St

**04.10.40 Einschweißbogen 90°, DN150/150, PN 10, Edelstahl**
DN 150
Bauart 3: R ~ 1,5*D
Werkst.-Nr.: 1.4571 oder gleichwertig
PN 10
Einschweißenbogen DN 150 auf Rohrleitung DN 150
Menge: 1,000 St

**04.10.50 Y-Stück, DN150/150, PN 10, Edelstahl**
DN 150
Bauart 3: R ~ 1,5*D
Werkst.-Nr.: 1.4571 oder gleichwertig
PN 10
2x DN 150 im Winkel 60° als Y mit Rohrleitung DN 150 verbinden

Ausführung gemäß beigefügter
3D-Abbildung.
Menge: 1,000 St

**04.10.60 Reduzierstück DN150-100, PN 10, Edelstahl**
DN150 auf DN100,
bzw. passend zum Pumpenanschluss
Werkst.-Nr.: 1.4571 oder gleichwertig
PN 10

Einbauort:
- vor Beschickungspumpe 1
- vor Beschickungspumpe 2
Menge: 2,000 St

**04.10.70 Pass- und Ausbaustück DN150, PN 10, Edelstahl**
Feststellbares Ausbaustück DN 150, PN 10,
kurze Bauweise,
beiderseits mit Flanschanschluss,
gebohrt nach EN 1092-1, PN 10

Verstellbarkeit:± 25 mm
Werkstoff: 1.4571 oder gleichwertig

Beispiel: Fabrikat Boller, Typ DF3 oder gleichwertig
gew. Fabrikat: '.........'
gew. Typ: '.........'

liefern und betriebsfertig montieren
Einbau gemäß Werksplanung
zur Vereinfachung des Ausbaus von Pumpen bzw.
Rückschlagklappen

Einbauort:
- vor Beschickungspumpen
Menge: 1,000 St

**04.10.80 Losflansch DN150, PN 10, Edelstahl**
in Anlehnung an DIN EN 1092-1
DN 150
Werkstoff: 1.4571 oder gleichwertig
- Vorschweißbördel nach DIN EN 1092-1
PN 10
Losflansch inkl. allem Zubehör.
Menge: 18,000 St

**04.10.90 Blindflansch DN150, PN 10, Edelstahl**
Leistungsumfang:
Blindflansch DN150, PN10.
Lieferung der Blindflansche in entsprechender
Ausführung aus
Edelstahl (Werkstoff 1.4571 oder gleichwertig)

Passend zu vorhandenen Formstücken und Lochbildern
Lieferung und Montage der erforderlichen Dichtungen und
Befestigungsmittel
Fachgerechte, spannungsfreie Montage auf vorhandene
Rohrflansche/Formstücke.
Menge: 2,000 St

**04.10.100 Profilstahl**
Profilstahl
Stahlkonstruktion für besondere stat. Erfordernisse
feuerverzinkt aus Profileisen als Systemlösung,
z. B. Halfen / Sikla / oder gleichw.
für Sonderbefestigungen wie Konsolen, Gleitlager,
Festpunkte
und dergleichen sowie Schutzrohre aller erforderlichen
Abmessungen in Form von Rund-, Flach-, Winkel-, T- und
U-Stahl in Schweiß-oder Schraubkonstruktion fertig
verarbeitet
einschl. Dübel, Schrauben und Kleinmaterial.

Material gewählt: '.........'
Menge: 10,000 kg

#### Untertitel 04.11 Armaturen

**04.11.10 HKH 20/10**
2-Wege-Handkugelhahn

  Durchmesser  DN  20
  Druckstufe  PN  10

Installation mit Überwurfmutter zum radialen Ein-/Ausbau,
DIN-DVGW geprüft, mit freiem Durchgang, Material
passend zur Rohrleitung, seitliche Kugeldichtung aus PTFE
einschl. aller Dichtungen, Doppelhebel, Einbau in
beliebiger Lage

Hersteller '.........'
Typ/ Modell '.........'

Einbauort:
- 1x Ansatzwasserleitung
Menge: 1,000 St

**04.11.20 HKH 25/10**
2-Wege-Handkugelhahn

  Durchmesser  DN  25
  Druckstufe  PN  10

Installation mit Überwurfmutter zum radialen Ein-/Ausbau,
DIN-DVGW geprüft, mit freiem Durchgang,
Material passend zur Rohrleitung,
seitliche Kugeldichtung aus PTFE
einschl. aller Dichtungen, Doppelhebel,
Einbau in beliebiger Lage

Für die pFM-Leitungen sind mediengeeignete
Dichtungen einzusetzen:
Mineralölbeständig, z. B. Material FPM/ Viton

Hersteller '.........'
Typ/ Modell '.........'

Einbauort:
- 3x in der pFM-Dosierleitung 1
  (vor Pumpe, nach Pumpe, nach MID)
- 3x in der pFM-Dosierleitung 2
  (vor Pumpe, nach Pumpe, nach MID)
- 1x in der Spülleitung nach Beschickungspumpe 1
- 1x in der Spülleitung nach Beschickungspumpe 2
- 1x in der Spülleitung vor/ in Zentrifuge 1
- 1x in der Spülleitung vor/ in Zentrifuge 2
- 1x in der Spülleitung Dickschlammbehälter/ Schurre 1
- 1x in der Spülleitung Dickschlammbehälter/ Schurre 2
- 1x in der Spülleitung Schmutzwasserleitung 1
- 1x in der Spülleitung Schmutzwasserleitung 2
- 1x in der Spülleitung DS-Feststoff-Messung
Menge: 15,000 St

**04.11.30 Spülanschluss mit HKH 25/10 mit Geka-Kupplung**
Leistungsbeschreibung:
Anschweißstutzen für Spülanschluss DN 25, PN 10,
komplett aus Werkstoff 1.4571, bestehend aus:

- 1 Stück Rohrleitung, Länge ca. 0,10 m
- 1 Stück Kugelabsperrhahn mit Gewindeanschluss,
  Werkstoff 1.4571
- Geka-Kupplung mit Blinddeckel und Kette

Die Montage erfolgt achsengleich, die Verbindung zur
Hauptrohrleitung innen bündig.

Inkl. aller erforderlichen Dichtungs-, Verbindungs-,
Befestigungs- und Montagemittel liefern und
betriebsfertig montieren.

Für die pFM-Leitungen sind mediengeeignete
Dichtungen einzusetzen:
Mineralölbeständig, z. B. Material FPM/ Viton

Beispielhafte Ausführung gemäß beigefügter
3D-Abbildung.

Einbauort:
- pFM-Dosierleitung vor DL-Pumpe 1
- pFM-Dosierleitung vor DL-Pumpe 2

- Ansetzwasserleitung  vor pFMA1
- Ansetzwasserleitung  vor pFMA2
- Ansetzwasserleitung  vor pFMA3
Menge: 2,000 St

**04.11.40 PN-Stelle mit HKH 25/10 mit Geka-Kupplung**
Leistungsbeschreibung:
Anschweißstutzen für Spülanschluss DN 25, PN 10,
komplett aus Werkstoff 1.4571, bestehend aus:

- 1 Stück Rohrleitung, Länge ca. 0,10 m
- 1 Stück Kugelabsperrhahn mit Gewindeanschluss,
  Werkstoff 1.4571
- Geka-Kupplung mit Blinddeckel und Kette
- Geka-Kupplung mit Schlachstück 20 cm

Die Montage erfolgt achsengleich, die Verbindung zur
Hauptrohrleitung innen bündig.

Inkl. aller erforderlichen Dichtungs-, Verbindungs-,
Befestigungs- und Montagemittel liefern und
betriebsfertig montieren.

Für die pFM-Leitungen sind mediengeeignete
Dichtungen einzusetzen:
Mineralölbeständig, z. B. Material FPM/ Viton

Beispielhafte Ausführung gemäß beigefügter
3D-Abbildung.

Einbauort:
- pFM-Dosierleitung nach DL-Pumpe 1
- pFM-Dosierleitung nach DL-Pumpe 2
Menge: 2,000 St

**04.11.50 Anschweißstutzen für Spülanschluss DN 50, PN 10**
Leistungsbeschreibung:
Anschweißstutzen für Spülanschluss DN 50, PN 10,
komplett aus Werkstoff 1.4571, bestehend aus:

- 1 Stück Rohrleitung, Länge ca. 0,10 m
- 1 Stück Kugelabsperrhahn mit Gewindeanschluss,
  Werkstoff 1.4571
- Storz-C-Kupplung mit Blinddeckel und Kette

Die Montage erfolgt achsengleich, die Verbindung zur
Hauptrohrleitung innen bündig.
Der Anschlussstutzen ist in einem Winkel zur
Fließrichtung des Mediums anzuschweißen,
um eine optimale Spülwirkung zu erzielen.
Je nach Einbauort kann der tatsächliche Anschlusswinkel
variiern; die endgültige Ausführung ist im Rahmen der
Werksplanung und mit der örtlichen Bauüberwachung
festzulegen.

Inkl. aller erforderlichen Dichtungs-, Verbindungs-,
Befestigungs- und Montagemittel liefern und
betriebsfertig montieren.

Beispielhafte Ausführung gemäß beigefügter
3D-Abbildung.

Einbauort:
- 2x Sammelrohrleitung Beschickung ÜS
  vor Beschickungspumpen, schräg

- nach Siebreinigungspumpe BED 1
- nach Siebreinigungspumpe BED 2
- nach Siebreinigungspumpe BED 3
- nach Siebreinigungspumpe BED 4
- nach Siebreinigungspumpe BED 5
- Schmutzwasserrohrleitung BED 1
- Schmutzwasserrohrleitung BED 2
- Schmutzwasserrohrleitung BED 3
- Schmutzwasserrohrleitung BED 4
- Schmutzwasserrohrleitung BED 5
- am Abfüllplatz am Tankbefüllsystem
Menge: 2,000 St

**04.11.60 Anschweißstutzen für Hochpunktentlüftung DN 50, PN 10**
Leistungsbeschreibung:
Anschweißstutzen für Spülanschluss DN 50, PN 10,
komplett aus Werkstoff 1.4571, bestehend aus:

- 1 Stück Rohrleitung, Länge ca. 0,10 m
- 1 Stück Kugelabsperrhahn mit Gewindeanschluss,
  Werkstoff 1.4571
- Storz-C-Kupplung mit Blinddeckel und Kette

Die Montage erfolgt auf dem Rohrscheitel,
die Verbindung zur Hauptrohrleitung innen bündig.
Die endgültige Ausführung ist im Rahmen der
Werksplanung und mit der örtlichen Bauüberwachung
festzulegen.

Inkl. aller erforderlichen Dichtungs-, Verbindungs-,
Befestigungs- und Montagemittel liefern und
betriebsfertig montieren.

Beispielhafte Ausführung gemäß beigefügter
3D-Abbildung.

Einbauort:
- 1x Sammelrohrleitung Beschickung ÜS
  vor Beschickungspumpen
Menge: 1,000 St

**04.11.70 Anschweißstutzen für PN-Stelle DN 50, PN 10**
Leistungsbeschreibung:
Anschweißstutzen für Spülanschluss DN 50, PN 10,
komplett aus Werkstoff 1.4571, bestehend aus:

- 1 Stück Rohrleitung, Länge ca. 0,10 m
- 1 Stück Rohrbogen 90°
- 1 Stück Kugelabsperrhahn mit Gewindeanschluss,
  Werkstoff 1.4571
- Storz-C-Kupplung mit Schlauchkupplung
  und 30 cm Schlauch

Die Montage erfolgt achsengleich, 90° zur Fließrichtung,
die Verbindung zur Hauptrohrleitung innen bündig.
Die endgültige Ausführung ist im Rahmen der
Werksplanung und mit der örtlichen Bauüberwachung
festzulegen.

Inkl. aller erforderlichen Dichtungs-, Verbindungs-,
Befestigungs- und Montagemittel liefern und
betriebsfertig montieren.

Beispielhafte Ausführung gemäß beigefügter
3D-Abbildung.

Einbauort:
- nach Beschickungspumpe 1
- nach Beschickungspumpe 2
- nach Dickschlammpumpe 1
- nach Dickschlammpumpe 2
Menge: 4,000 St

**04.11.80 Pneumatik-Kugelhahn DN25**
2-Wege Kugelhahn DN25 mit pneumatischem Antrieb,
einfachwirkend mit Federrückstellung

Anschluß: Innengewinde 2" DIN 2999
Betriebsdruck: PN 10
Steuerdruck: 6-8 bar
Durchflußmedium: Brauchwasser.

Werkstoffe:
Gehäuse: Edelstahl 1.4408
Kugel: Edelstahl 1.4408
Kugeldichtung: PTFE glasfaserverstärkt
Spindeldichtung: PTFE / FKM
Angebotenes Fabrikat: '.........'

3/2 und 5/2-Wege Magnetventil:
In LV-Position "Druckluftversorgung" enthalten

Endlagenschalter:
Endlagentaster zur Anzeige und Übertragung der
Endstellung an Kugelhahn einbauen.
2 Stück elektro/mechanische Mikroschalter in einem
Gehäuse aus Aluminium, Epoxyd beschichtet, mit verschraubten Klarsichtdeckel O-Ringdichtung.
Für 2-Wege Armaturen.
Weit sichtbare optische Stellungsanzeige.
Angebotenes Fabrikat: '.........'

Die Steuerung hat sicherzustellen, dass im Störfall der
pneumatische Schieber sicher schließt.

Einbauort:
- 1x in der Spülleitung nach Beschickungspumpe 1
- 1x in der Spülleitung nach Beschickungspumpe 2
- 1x in der Spülleitung vor/ in Zentrifuge 1
- 1x in der Spülleitung vor/ in Zentrifuge 2
- 1x in der Spülleitung Dickschlammbehälter/ Schurre 1
- 1x in der Spülleitung Dickschlammbehälter/ Schurre 2
- 1x in der Spülleitung Schmutzwasserleitung 1
- 1x in der Spülleitung Schmutzwasserleitung 2
- 1x in der Spülleitung DS-Feststoff-Messung
Menge: 9,000 St

**04.11.90 Pneumatik-Schieber DN80, PN10**
Plattenschieber:
Weichdichtender Spindelschieber als Plattenschieber,
als Zwischenflansch- und Endschieber ohne Gegenflansch
einsetzbar;
voll ausgeprägter Flansch in beide Flussrichtungen
dichtend, Leckagerate 1,
Austausch der Profil-Querdichtung und Führungsbänder
ohne Schieberausbau
liefern und einbauen,

Gehäuse aus GG 25,
Schieberplatte aus Edelstahl
Werkstoff Nr. 1.4571 oder gleichwertig,
Bei Mineralöl Dichtung aus Nitril-Kautschuk (NBR) oder
bei biologisch abbaubarem Öl Dichtung aus
Fluorkautschuk (Viton).

Flanschanschlussmaße für PN 10,
einschl. der erforderlichen Schrauben
und Dichtungen zum An- bzw. Zwischenflanschen,
äußerer Korrosionsschutz mit
Epoxid-Kunststoff-Beschichtung.

  Medium  Überschussschlamm
  Druckstufe  PN 10
  Nennweite  DN 80

Plattenabsperrschieber
Hersteller '..........'
Typ/ Modell '..........'
Werkstoff Schieberplatte: '.........'

Pneumatik-Stellantrieb für Schieber.
Ausführung als doppeltwirkender pneumatischer
Linearantrieb
gemäß ISO 15552 und DIN EN 15714-3, mit integrierter
Nut im Gehäuse zur Aufnahme von Endschaltern für
berührungslose Positionsabfrage.
Gehäuse aus eloxiertem Aluminium mit
pulverbeschichteten Enddeckeln und
Edelstahlzugstangen, robust und
korrosionsbeständig.
Kolben mit Lippendichtung, Magnetband und Abstreifer,
wartungsfrei durch Lebensdauerschmierung.
Pneumatische Anschlüsse geeignet für den Anschluss über
zentrale Ventilinseln; Anschlüsse nach DIN EN ISO 228-1
ausgeführt.

Einschl. Berührungsschutz für den Hubbereich der
Schieberplatte.

Antriebsart: pneumatisch
Betätigungselement: pneumatischer Linearantrieb
Kolbenstangen- und Zylinderwerkstoff:
  1.4571 oder gleichwertig
Gehäuseprofilwerkstoff:
  eloxiertes Aluminium oder gleichwertig

Betriebsdruck: 2 - 10 bar
Steuerdruck maximal: 10 bar
Temperaturbereich: -30 °C bis +100 °C
Pneumatischer Anschluss: G 1/4
Magnetventil:
  In LV-Position "Druckluftversorgung" enthalten
Nennweite Schieber: DN 80

Zylinderdurchmesser abhängig von Armaturennennweite und
Differenzdruck. Anschluss für Druckluftschläuche,
sowie allen Schrauben aus Edelstahl und Dichtungen.

Angebotenes Fabrikat / Typ: '.........'

Die Steuerung hat sicherzustellen, dass im Störfall der
pneumatische Schieber sicher schließt.

Endschalter für Schieber
Endlagentaster mit induktiven Näherungsschaltern
(Dreileiteranschluss), Stellanzeige am Initiator
mittels Diode,
liefern und zur Übertragung der Endstellung am
Absperrschieber einbauen, inkl. elektrischem Anschluss
und Anzeige.

Angebotenes Fabrikat: '.........'

Einbauort:
- nach Beschickungspumpe 1
- nach Beschickungspumpe 2
- vor Zentrifuge 1
- vor Zentrifuge 2
- mit Beschickungspumpe 1 zur Faulung
- mit Beschickungspumpe 2 zur Faulung
- nach Dickschlammpumpe 1
- nach Dickschlammpumpe 2
Menge: 8,000 St

**04.11.100 Pneumatik-Schieber DN100, PN10**
Plattenschieber:
Weichdichtender Spindelschieber als Plattenschieber,
als Zwischenflansch- und Endschieber ohne Gegenflansch
einsetzbar;
voll ausgeprägter Flansch in beide Flussrichtungen
dichtend, Leckagerate 1,
Austausch der Profil-Querdichtung und Führungsbänder
ohne Schieberausbau
liefern und einbauen,

Gehäuse aus GG 25,
Schieberplatte aus Edelstahl
Werkstoff Nr. 1.4571 oder gleichwertig,
Bei Mineralöl Dichtung aus Nitril-Kautschuk (NBR) oder
bei biologisch abbaubarem Öl Dichtung aus
Fluorkautschuk (Viton).

Flanschanschlussmaße für PN 10,
einschl. der erforderlichen Schrauben
und Dichtungen zum An- bzw. Zwischenflanschen,
äußerer Korrosionsschutz mit
Epoxid-Kunststoff-Beschichtung.

  Medium  Überschussschlamm
  Druckstufe  PN 10
  Nennweite  DN 100

Plattenabsperrschieber
Hersteller '..........'
Typ/ Modell '..........'
Werkstoff Schieberplatte: '.........'

Pneumatik-Stellantrieb für Schieber.
Ausführung als doppeltwirkender pneumatischer
Linearantrieb
gemäß ISO 15552 und DIN EN 15714-3, mit integrierter
Nut im Gehäuse zur Aufnahme von Endschaltern für
berührungslose Positionsabfrage.
Gehäuse aus eloxiertem Aluminium mit
pulverbeschichteten Enddeckeln und
Edelstahlzugstangen, robust und
korrosionsbeständig.
Kolben mit Lippendichtung, Magnetband und Abstreifer,
wartungsfrei durch Lebensdauerschmierung.
Pneumatische Anschlüsse geeignet für den Anschluss über
zentrale Ventilinseln; Anschlüsse nach DIN EN ISO 228-1
ausgeführt.

Einschl. Berührungsschutz für den Hubbereich der
Schieberplatte.

Antriebsart: pneumatisch
Betätigungselement: pneumatischer Linearantrieb
Kolbenstangen- und Zylinderwerkstoff:
  1.4571 oder gleichwertig
Gehäuseprofilwerkstoff:
  eloxiertes Aluminium oder gleichwertig

Betriebsdruck: 2 - 10 bar
Steuerdruck maximal: 10 bar
Temperaturbereich: -30 °C bis +100 °C
Pneumatischer Anschluss: G 1/4
Magnetventil:
  In LV-Position "Druckluftversorgung" enthalten
Nennweite Schieber: DN 100

Zylinderdurchmesser abhängig von Armaturennennweite und
Differenzdruck. Anschluss für Druckluftschläuche,
sowie allen Schrauben aus Edelstahl und Dichtungen.

Angebotenes Fabrikat / Typ: '.........'

Die Steuerung hat sicherzustellen, dass im Störfall der
pneumatische Schieber sicher schließt.

Endschalter für Schieber
Endlagentaster mit induktiven Näherungsschaltern
(Dreileiteranschluss), Stellanzeige am Initiator
mittels Diode,
liefern und zur Übertragung der Endstellung am
Absperrschieber einbauen, inkl. elektrischem Anschluss
und Anzeige.

Angebotenes Fabrikat: '.........'

Einbauort:
- in Schmutzwasserrohrleitung ZEN 1
- in Schmutzwasserrohrleitung ZEN 2
Menge: 2,000 St

**04.11.110 Pneumatik-Schieber DN150, PN10**
Plattenschieber:
Weichdichtender Spindelschieber als Plattenschieber,
als Zwischenflansch- und Endschieber ohne Gegenflansch
einsetzbar;
voll ausgeprägter Flansch in beide Flussrichtungen
dichtend, Leckagerate 1,
Austausch der Profil-Querdichtung und Führungsbänder
ohne Schieberausbau
liefern und einbauen,

Gehäuse aus GG 25,
Schieberplatte aus Edelstahl
Werkstoff Nr. 1.4571 oder gleichwertig,
Bei Mineralöl Dichtung aus Nitril-Kautschuk (NBR) oder
bei biologisch abbaubarem Öl Dichtung aus
Fluorkautschuk (Viton).

Flanschanschlussmaße für PN 10,
einschl. der erforderlichen Schrauben
und Dichtungen zum An- bzw. Zwischenflanschen,
äußerer Korrosionsschutz mit
Epoxid-Kunststoff-Beschichtung.

  Medium  Überschussschlamm
  Druckstufe  PN 10
  Nennweite  DN 150

Plattenabsperrschieber
Hersteller '..........'
Typ/ Modell '..........'
Werkstoff Schieberplatte: '.........'

Pneumatik-Stellantrieb für Schieber.
Ausführung als doppeltwirkender pneumatischer
Linearantrieb
gemäß ISO 15552 und DIN EN 15714-3, mit integrierter
Nut im Gehäuse zur Aufnahme von Endschaltern für
berührungslose Positionsabfrage.
Gehäuse aus eloxiertem Aluminium mit
pulverbeschichteten Enddeckeln und
Edelstahlzugstangen, robust und
korrosionsbeständig.
Kolben mit Lippendichtung, Magnetband und Abstreifer,
wartungsfrei durch Lebensdauerschmierung.
Pneumatische Anschlüsse geeignet für den Anschluss über
zentrale Ventilinseln; Anschlüsse nach DIN EN ISO 228-1
ausgeführt.

Einschl. Berührungsschutz für den Hubbereich der
Schieberplatte.

Antriebsart: pneumatisch
Betätigungselement: pneumatischer Linearantrieb
Kolbenstangen- und Zylinderwerkstoff:
  1.4571 oder gleichwertig
Gehäuseprofilwerkstoff:
  eloxiertes Aluminium oder gleichwertig

Betriebsdruck: 2 - 10 bar
Steuerdruck maximal: 10 bar
Temperaturbereich: -30 °C bis +100 °C
Pneumatischer Anschluss: G 1/4
Magnetventil:
  In LV-Position "Druckluftversorgung" enthalten
Nennweite Schieber: DN 150

Zylinderdurchmesser abhängig von Armaturennennweite und
Differenzdruck. Anschluss für Druckluftschläuche,
sowie allen Schrauben aus Edelstahl und Dichtungen.

Angebotenes Fabrikat / Typ: '.........'

Die Steuerung hat sicherzustellen, dass im Störfall der
pneumatische Schieber sicher schließt.

Endschalter für Schieber
Endlagentaster mit induktiven Näherungsschaltern
(Dreileiteranschluss), Stellanzeige am Initiator
mittels Diode,
liefern und zur Übertragung der Endstellung am
Absperrschieber einbauen, inkl. elektrischem Anschluss
und Anzeige.

Angebotenes Fabrikat: '.........'

Einbauort:
- vor Beschickungspumpe 1
- vor Beschickungspumpe 2
Menge: 2,000 St

**04.11.120 Rechteck-Pneumatikschieber mit Stellrückmelder**
Mit nichtsteigender Spindel, freiem Durchgang und
beidseitig dichtem Flanschanschluss.

Ausführung als verschraubte Stahlblechkonstruktion.
Schieberrahmen und Schieberblatt aus Edelstahl 1.4571.
Abmessungen gemäß den Öffnungen im
Dickschlamm-Pumpentrichter.
Querdichtungen aus Perbunan.
Verbindungsschrauben aus Edelstahl.

Der Schieber ist mit Druckluft pneumatisch zu betätigen und im
unteren Bereich mit Flanschanschluss direkt auf dem Pumpentrichter zu montieren.
Im oberen Bereich ist der Schieber über einen Kompensator mit
dem Dickschlammbehälter verbunden
Der Kompensator und der Dickschlammbehälter sind nicht
in dieser Position enthalten

Einbauort:
zwischen Dickschlammbehälter und
Dickschlammpumpe

Hersteller: '.........'
Typ / Modell: '.........'

Lieferung und Montage eines Endschalters zur
elektrischen
Erfassung, Anzeige und Übertragung der Endlagen
(offen/geschlossen) des pneumatisch betätigten Schiebers.
Ausführung:
induktiver Näherungsschalter (Endschalter), geeignet
für
industrielle Anwendungen.
Schutzart mindestens IP65.
Temperaturbereich: -10 °C bis +60 °C
Schaltfunktion: 1x Öffner / 1x Schließer oder
vergleichbar
Spannung: 24 V DC
Sichtbare Stellungsanzeige an der Armatur (LED)
Mit einstellbarer Befestigungskonsole zur Montage am
Schiebergestänge oder Handrad
Schalter werksseitig voreingestellt, vor Ort
feinjustierbar
Inkl. aller Befestigungsmaterialien und Anschlusskabel

Hinweis:
Schiebertyp und Einbaulage sind vor Montage zu prüfen.
Endlagenüberwachung ist funktionsgeprüft zu übergeben.
Hersteller '.........'
Typ/ Modell '.........'
Menge: 2,000 St

**04.11.130 Kompensator DN 80**
Vorgespannter Kompensator.
Werkstoffgruppe: Elastomer/ Gummi
mit Gewebeeinlage, Wandstärke min. 6 mm; Inkl.
Vorklemm-, Spannvorrichtung;
Flanschrahmen aus Edelstahl, PN16

  Druckstufe  PN 16
  Nennweite  DN 80

Hersteller '..........'
Typ/ Modell '..........'

Einbauort:
- nach Dickschlammpumpe 1
- nach Dickschlammpumpe 2
Menge: 2,000 St

**04.11.140 Kompensator DN 100**
Vorgespannter Kompensator.
Werkstoffgruppe: Elastomer/ Gummi
mit Gewebeeinlage, Wandstärke min. 6 mm; Inkl.
Vorklemm-, Spannvorrichtung;
Flanschrahmen aus Edelstahl, PN10

  Druckstufe  PN 10
  Nennweite  DN 100

Hersteller '..........'
Typ/ Modell '..........'

Einbauort:
- nach Beschickungspumpe 1
- nach Beschickungspumpe 2
Menge: 2,000 St

**04.11.150 Rückschlagventil DN25**
Material: Rotguss/ Edelstahl
Druckbelastetes Rückschlagventil zur Montage mit
Überwurfmutter zum radialen Ein-/ Ausbau

  Druckstufe  PN  10

Durchflußmedium: Brauchwasser.
Es sind mediengeeignete Dichtungen einzusetzen.

Einbauort:
- 1x in der Spülleitung nach Beschickungspumpe 1
- 1x in der Spülleitung nach Beschickungspumpe 2
- 1x in der Spülleitung vor/ in Zentrifuge 1
- 1x in der Spülleitung vor/ in Zentrifuge 2
- 1x in der Spülleitung Dickschlammbehälter/ Schurre 1
- 1x in der Spülleitung Dickschlammbehälter/ Schurre 2
- 1x in der Spülleitung Schmutzwasserleitung 1
- 1x in der Spülleitung Schmutzwasserleitung 2
- 1x in der Spülleitung DS-Feststoff-Messung
Menge: 8,000 St

**04.11.160 Rückschlagklappe DN100, PN10**
Rückschlagklappe zur Absperrung von Medien im
Druckleitungsbereich, weichdichtend nach EN 16767.
Mit Flanschanschluss beidseitig nach EN 1092-2.
Klappe molchbar in Durchflussrichtung,
Öffnungswinkel 90°.
Mit aussenliegender Welle sowie vormontiertem Hebel und
Gewicht zur Rückschließung der Klappenscheibe.
Stabile, leicht verstellbare Befestigung des
Gewichtshebels mittels Passfeder auf der Welle.
Flexible und gedämpfte Doppellagerung der
Klappenscheibe mit Anschlagdämpfung im Gehäuse,
gelagert in zinkfreien Bronzebuchsen.
Klappenscheibe aus Edelstahl mit eingelegter
NBR-Dichtung, einfach wechselbar.
Schnelle und einfache Reinigung der Klappenscheibe
durch Herausklappen ohne Ausbau der Armatur.

Gehäuse und Deckel aus duktilem Gusseisen
(EN-GJS-400-15), alle medienberührten Teile sowie
Hebel, Welle und Schutzkorb aus Edelstahl.
Mit vormontiertem Schutzkorb als Anfahrschutz sowie
integrierten Hängeösen zur Montageerleichterung.

  Druckstufe  PN 10
  Nennweite  DN 100

Hersteller '.........'
Typ/ Modell '.........'

Einbauort:
- Druckrohrleitung nach Beschickungspumpe 1
- Druckrohrleitung nach Beschickungspumpe 2
Menge: 2,000 St

**04.11.170 Druckminderer mit Einstellanzeige**
Zur Voreinstellung des Wasserdruckes Zulauf pFMA.

Gehäuse aus entzinkungsbeständigem Messing und
Verschraubungen aus Messing, Federhaube aus Kunststoff,
Ventileinsatz aus korrosionsfestem Kunststoff
-austauschbar-.

oder alternative, gleichwertige Materialwahl
Material passend zur Rohrleitung
gewählt '..........'

beidseitig mit Manometeranschluss
Mit Einstellanzeige, Druckausgleichssystem und
eingebautem Niro-Feinsieb ca. 0,16 mm
Schallschutzgeprüft Gruppe I.
Zur Montage mit Überwurfmutter

Rohrleitungsdurchmesser Planung DN 20
Durchmesser gewählt '.........'
Druckstufe PN 10

inkl. erforderlichem Zubehör

Hersteller '..........'
Typ/ Modell '..........'

Einbauort:
- Ansetzwasserleitung pFMA
Menge: 1,000 St

### Titel 05 Stahlbau Anlagentechnik

**05.10 Zentrifugenunterkonstruktion**
Stützbockkonstruktion zur erhöhten Aufstellung der Zentrifuge;
Ausführung als geschweißte/ geschraubte
Profilstahlkonstruktion mit Fußplatten und
Befestigungsbohrungen zur Aufnahme der Zentrifuge.
Zusätzliche Längsträger und Aussteifungen zwischen den Stützen zur Sicherstellungder Längsstabilität.

Material: Stahl feuerverzinkt (Zink-Mindestschichtdicke: 70 µm)

Profil nach Wahl AN. Inkl. Stirnplatten, Verschraubungen etc.
Alle Bohrungen und Schweißarbeiten müssen vor dem
Verzinken erfolgen. Nachbohrungen oder -schweißungen nach
dem Verzinken sind untersagt.

Im Planungsmodell erfolgt die Aufstellung der Zentrifuge auf einem ca. 93 cm hohen Untergestell.
Die Montage des Untergestells erfolgt auf einem Fundament (Bestandsfundsament mit Erweiterung) auf der Bodenplatte der Maschinenhalle, Höhe ca. 11 cm. Insgesamt soll die Zentrifuge vom Eingangspodest (Höhe ) direkt bedienbar sein.

In dieser Position enthalten sind neben Lieferung und Montage:
Sämtliche Gerüste und Schutzvorkehrungen zur Montage
der kompletten Konstruktion, Montage, Werksplanung und
Statik.

Bei der statischen Berechnung des Untergestells sind
sowohl die statischen als auch die dynamischen Lasten der
jeweiligen Zentrifuge zu berücksichtigen. Die resultierenden
Lasten, die in die Fundamentplatte übertragen werden, sind
anzugeben.

Aufstellungszeichnung, Statik und Materialangaben sind
zur Freigabe vorzulegen.

Wichtiger Hinweis:
Das Untergestell muss in der Werksplanung an die
Gegebenheiten (z. B. Verlegung der Rohrleitungen)
angepasst werden. Das im Ausführungsplan als Planungsmodell dargestellte Untergestell ist als Prinzipdarstellung zu verstehen und ist statisch nicht bemessen.
Menge: 2,000 St

### Titel 06 EMSR-Technik MÜSE

#### Untertitel 06.01 Beschreibung Baumassnahme und Richtlinien

*Hinweis: 01 Baustelleneinrichtung*
Geräte, Werkzeuge, Hebemittel, Baugerüste, Fahrgerüste, Hubbühnen, Leitern, Treppen und sonstige Betriebsmittel, die zur vertragsgemäßen Durchführung der beauftragten Leistung erforderlich sind, wenn erforderlich mehrfach umzusetzen und nach Beendigung der Arbeiten abzubauen, werden nicht gesondert vergütet.

Im Aufbaubereich ist mit Höhen bis zu 5m zu rechnen. Dies gilt auch für die Installationen der Blitzschutzmassnahmen.

Alle Gerüstbau- und Installationsarbeiten sind mit den anderen Gewerken zu koordinieren.
Der Ort der Baustelleneinrichtung befinden sich auf dem eingezäunten Gelände des Wasserwerkes.

Weitere Sicherungsmassnahmen liegen im Ermessen des AN und werden nicht zusätzlich vergütet.

Die Aufwendungen für den Transport auf der Baustelle sind in den betreffenden Positionen zu kalkulieren..
Die Baustelle ist arbeitstäglich aufzuräumen, zu sichern sowie angefallenden Abfall und Schutt zentral und ohne Beeinträchtigung des Anlagenbetriebes zu lagern.
Der AN hat Abfälle, die im Zusammenhang mit seiner erbrachten Leistung stehen, auf seine Kosten zeitnah vom vom Baustellenbereich zu beseitigen.

Der Auftragnehmer steht für die ordnungsgemäße Verwertung oder Entsorgung der Abfälle ein und hat diese schriftlich nachzuweisen.

*Hinweis: 02 Inhaltliches zur Preiskalkulation*
In den Einheitspreisen von Schaltanlagen, Geräten sowie Anlageninstallationen
sind die ingenieurtechnischen Konstruktionsleistungen, wie Erstellung von Stromlauf- und Klemmenpläne, Konstruktions- und Werkstattzeichnungen, Aufbaupläne, Installationspläne, Kabellisten und Kabeltrassenpläne sowie die Gestellung und Vorhaltung aller Maschinen, Geräte, Gerüste und Hebezeuge, gem. v.g. Positionen sowie die Lieferung der erforderlichen Materialien frei Baustelle, enthalten.

Es ist ratsam die örtlichen Gegebenheiten vor Angebotsabgabe zu besichtigen. Spätere Nachforderungen, die aus Unkenntnis dessen resultieren, werden nicht anerkannt.

*Hinweis: 03 Niederspannungsverteilungen*
Die Niederspanungsverteilungen sind mit einem einheitlichen Schranksystem auf dem Gelände des Wasserwerkes aufzustellen und gemäß VDE 0100, Teil 729 anzuschließen.

Sämtliche Niederspannungsverteilungen sind nach der DIN EN 61439 Teil 1 und 2 zu fertigen.
Die Bauartnachweise sind vom Auftragnehmer mit den Konstruktionszeichnungen zur Freigabe vorzulegen.

Die Protokolle der Prüfungen der Kurzschlussfestigkeit sind der Bauleitung vorzulegen.

Die zu erwartende Verlustleistung sind gemäß DIN EN 61439 Teil 1 und 2 zu berechnen, die Ergebnisse sind den Konstruktionsunterlagen beizulegen.
Die erforderlichen Maßnahmen für Lüftung und Klimatisierung der Schaltfelder sind entsprechend auszulegen.

Es ist eine übersichtliche und vom Verfahren abhängige, zweckentsprechende Feldaufteilung zu realisieren.

Vor der Ausführung ist der Bauleitung eine zeichnerische Dokumentation, bestehend aus Grundriss, Aufbau je Feld, Einstrichschema, Stromlaufplänen und
Stücklisten zur Genehmigung vorzulegen.
Eine Platzreserve von 20% ist vorzusehen.

Alle Anzeige- und Bedienelemente sind in einer
bedienfreundlichen Höhe gemäß der Arbeitssicherheitsrichtlinie des Anlagenbetreibers in der Schaltschranktür einzubauen.

Die Einbauvorschriften für Ex-Geräte (EEx i) sind zu berücksichtigen, die Eigensicherheitsnachweise sind mit der Dokumentation vorzulegen.

Die Schaltanlagen und Verteilungen sind mit Einrichtungen für Lampentest, Betriebsanzeigen, Störungsanzeigen ("Steuerspannung fehlt", "FI ausgelöst", sonstiges Auslösen von Schutzeinrichtung) und je Steuerungsbereich mit einer Störungsquittierung zu versehen und hierfür mit einer ausreichenden Anzahl
von Tastern auszurüsten.

Leuchtmelder sind in 24 V DC als LED-Elemente mit hoher Leuchtkraft und langer Lebensdauer auszuführen.

Alle Verteilungseinbauten sowie deren Platz auf der Montageplatte sind mit gedruckten Bezeichnungsschildern zu kennzeichnen. Aufschrift: Antriebsart, -name und Kennzeichnungsnummer sind gemäß dem Anlagenkennzeichnungssystem des Anlagenbetreibers auszuführen.

Im Innenbereich sind alle Betriebsmittel mit Klemmschildern zu kennzeichnen.
Es ist auch hier das vom AG vorgegebene Kennzeichnungssystem zu verwenden.

*Hinweis: 04 Beschreibung des Schranksystemes*
Es ist ein einheitliches hochwertiges Anlagensystem eines namhaften Herstellers und dessen Baukastensystem einzusetzen.
Alle eingesetzten Baukastensysteme haben den internationalen Zulassungen und Approbationen zu genügen.

Die Schaltschränke sind wie folgt auszuführen:

Standardfarbton RAL 7035
Rahmenprofil horizontal wie vertikal aus stabilen Holmprofilen gleich ausgeführt
  Materialstärken: Tür: 2 mm, Rückwand und Abdeckungen:
  1,5 mm, Montageplatte: 3 mm verzinkt
  Verschlüsse: komfortables und stabiles Automatikverschlußsystem das es  ermöglicht  werkzeuglos Türen ein- und auszuhängen.
  keine zu entriegelnden Schnierbolzen mehr.
Automatischer Potenzialausgleich von Seitenwänden, Rückwand und Dach
beliebiger Türöffnungswinkel, max. 180°
Schutzart: IP 55 ohne Türeinbauten, mit Türeinbauten entsprechend der  Schaltgeräte
Betriebsspannung: 400/230 V, 50 Hz
Steuerspannung:  230 V, 50 Hz
SPS und Meldeleuchten: 24 V DC

Die Schaltschränke sind mit Schrankinnenbeleuchtung mit intergriertem Bewegungsmelder, Schutzkontaktsteckdose mit vorgeschaltetem 30mA RCD (FI), Plantasche aus Metall, verschraubt, bei Erfordernis mit entsprechend dimensionierter elektr. Lüftungseinrichtung über Thermostatsteuerung, Schottungen, allen erforderlichen Montageplatten, Geräteträgern und Abdeckplatten, Potentialausgleichsschiene, Kabelfangeisen, erforderlichen Hilfsschienensystemen, Reihenklemmen für alle abgehenden Leitungen, Kabelkanälen, Montagematerial, Verbindungsmaterial, Kleinmaterial, vollständig und funktionsbereit anzubieten, inkl. Lieferung, Aufstellung, Montage und interner Verdrahtung,

*Hinweis: 05 Auslegung der Frequenzumrichter*
Frequenzumrichter, zur stufenlosen Drehzahlregelung von Drehstromasynchronmotoren mit U/f-, Spannungsvektor-  und Magnetflussvektor-Steuerungsverfahren.

Der Umrichter muss als vollständig montierte Installationseinheit mit integrierter Drossel zur Reduzierung von Netzrückwirkungen gem. IEC/EN 61000-3-12 und integriertem Funkentstörfilter, zur Einhaltung der leitungsgebundenen Grenzwerte gemäß Fachgrundnorm EN 55011 Klasse B bzw. Produktnorm EN 61800-3 C1 ausgeführt sein.
Der Umrichter muss inkl. Funkentstörfilter, Drosseln und Ausgangsfilter, am Motorklemmbrett die volle Ausgangsspannung von 400 V bzw. 500 V zur Verfügung stellen.
Der Wirkungsgrad ist einschließlich Funkentstörfilter und Drosseln bei Nennlastbedingungen anzugeben und darf nicht unterschritten werden.
Der Umrichter muss über eine automatische Energieoptimierung für maximalen Motorwirkungsgrad im Teillastbereich verfügen.
Der Umrichter muss wartungsfrei sein.
Es müssen,  zu den angebotenen Frequenzumrichtern, Kühlkanal- Optionen passend für das angebotene Schaltschranksystem verfügbar sein. Über die Kühlkanäle müssen mindestens 85 % der Frequenzumrichter- Verlustleistung ohne eine externe Schaltschranklüftung oder- Klimatisierung aus den Schaltschrank abgefördert werden können.
Zur einfachen Inbetriebnahme und Datenanzeige muss der Umrichter über eine integrierte, abnehmbare, grafische Bedieneinheit mit folgenden wichtigen Funktionen verfügen:

Klartextanzeige in deutscher Sprache
Hand-0-Auto Umschaltung und Alarmquittierung
Sichern und Kopieren von Parametersätzen
Hilfe-Funktion zu jedem Parameter
Darstellung von Kurvenverläufen
Zugriff auf alle Geräteparameter
Quick-Menü für Kurzinbetriebnahme
Passwortschutz für alle Umrichtereinstellungen
frei konfigurierbares Anwendermenü mit  Passwortschutz

Die Ausführung mit schlankem Zwischenkreis ist, wegen höherer Anfälligkeit bei Spannungsschwankungen und Netzeinbrüchen und aufgrund der konstruktionsbedingten geringeren Ausgangsspannung, zu vermeiden.
Der Umrichter muss ohne Leistungsreduzierung für Umgebungstemperaturen von 0 bis 45 °C geeignet sein.
Im Stillstand und Betrieb muss der Frequenzumrichter kurzschluss-, erdschluss- und schaltfest am Ausgang sein.
Der Frequenzumrichter muss für den Schaltschrankeinbau mindestens in Schutzart IP20 berührungssicher nach BGV A 2, ausgeführt sein.
Für den EMV-gerechten Aufbau und zur Erfüllung der Anforderungen an Störaussendung EN 50081-1 und Störfestigkeit EN 50082-2 müssen im Umrichter Schirmauflagen zum großflächigen Auflegen von Kabeln vorhanden sein.
Der Umrichter ist nach EN 50178 PELV (galvanische Trennung der Steueranschlussklemmen vom Leistungsteil) aufzubauen.
Die Steuer- und Leistungsplatinen des Umrichters sind gegen aggressive Umgebungsbedingungen zu schützen. Dabei ist nach EN 60721-3-3 (IEC 721-3-3), die Umweltklasse 3C3 einzuhalten.

Funktionen des Frequenzumrichters:

Motorvollschutz mit PTC-Auswertung Funktionen de
Notbetrieb mit reduzierter Drehzahl bei Übertemperatur, Unterspannung oder Ausfall einer Netzphase
Netzphasenausfallüberwachung Motorpotentiometer an der Bedieneinheit und separat über Klemmenbeschaltung
einstellbare Hochlauf- und Abtourzeiten
Synchronisation auf bereits laufenden Motor
Motorvollschutz mit Motorkaltleiterauswertung und Bedarfsabschaltung durch den Umrichter.
PID-Regler für Drehzahl, Drehmoment und Prozessgrößen
Programmierbare Logikfunktionen/Ablaufsteuerungen für einfache Antriebsaufgaben
Separate Umrichter- und Motor-Betriebsstundenzähler, kWh-Zähler, Störmeldespeicher

Interne Ein-/Ausgänge:

6x digitale Eingänge, davon 2 als digitale Ausgänge programmmierbar
2x analoge Eingänge 0/4-20mA oder 1-10V
2x programmierbare Relaisausgänge, beide Relais potenzialfrei; programmierbar; anzugs- und/oder abfallverzögert (z.B. für Betriebs- und Störmeldung)
1x analoger Ausgang 0/4-20mA programmier und skalierbar

Schnittstellen und Buskommunikation:

USB - Schnittstelle
RS-485 - Schnittstelle
FC - Protokoll
Ethernet Modul mit 2 Port und integriertem Switch
incl. MRP Funktionalität (MRP - Media Redundancy Protocol)
Erweiterte E-/A-Option
Externe 24 V DC Versorgung

Beschichtete Platinen:
Lackierte Platinen nach EN 60721-3-3 (IEC 721-3-3), Klasse 3C3.

Filter:

je nach Spannungsfestigkeit der eingesetzten Antriebe sind Sinusfilter IP 55 für Wand- oder Bodenmontage einzusetzen.

*Hinweis: 06 Textergänzungen von Leistungspositionen*
Bei allen aufgeführten Anlagen- und Bauteilen, Kleingeräten sowie Schaltungen gilt generell der Leistungsumfang:

Komplette Lieferung, Montage mit allen notwendigen Zubehörteilen
Allem zum funktionsfertigem Anschluss notwendigen Systemzubehör
Komplette Verdrahtung und Parametrierung
Betriebsfertiger und funktionsbereiter Anschluss
Inbetriebnahme aller Abläufe gegebenenfalls gemeinsam mit dem Anlagenbetreiber und der Verfahrenstechnik

es sei denn, im Text ist ausdrücklich etwas anderes festgelegt.

*Hinweis: 07 Technische Inhalte*
In den nachfolgenden Punkten werden technische Inhalte zur ausgeschriebenen Leistung sowie Zusammenhänge zur Bestandsanlage beschrieben.
Abweichungen hiervon bedürfen der Abstimmung mit der Bauleitung.

Die sich aus den nachfolgenden Punkten ergebenen kalkulatorischen Notwendigkeiten sind in den Einzelpositionen zu erfassen und werden nicht zusätzlich vergütet.

*Hinweis: 08 Kabelverlegung und Einsatz von Kabelbindern*
Die Kabelkennzeichnung an Außenkabeln hat dauerhaft und UV-beständig mit Resopalschilder und Kabelbindern am Anfang und am Ende zu erfolgen. (schwarze Schrift auf weißem Schild).
Dies betrifft auch die grün/gelbe Kennzeichnung von PE Leitern.
Ein Nachweis der UV Beständigkeit der eingesetzten Materiallien ist vor Ausführung der Arbeiten der Bauleitung vorzulegen.

Die Kennzeichnung von eigensicheren Stromkreisen auf Kabeltrassen hat im Abstand von 1m bzw. bei Ein- und Austritt ins Erdreich mit UV beständigen Kabelbindern zu erfolgen.

Darüberhinaus sind Kabelbinder nur zur Kabelfixierung während der Bauzeit zu verwenden.
Sämtliche Befestigungen und Bündelungen mit Kabelbindern egal ob vertikal oder horizontal sind vor Inbetriebnahme der jeweiligen Anlagenteile wieder zu entfernen.

Auf Steigetrassen sind sämtliche Kabel grundsätzlich mit Kabelschellen incl. Halbschale zu sichern.
Kabelschellen sind als LV Position vorhanden.

Der Einsatz von Kabelleitern als Steigetrasse ist untersagt.

*Hinweis: 09 Konstruktionsleistungen und Zeichnungen*
Die Konstruktionsunterlagen sind als CAD-Dateien in EPLAN P8 Format der neuesten Version sowie als PDF und im MS-Officeformat auf Datenträger zu übergeben.

Die Anlagendokumentation ist für alle in den einzelnen Massnahmen benannten  Schaltanlagen und Unterverteilern herzustellen und mit dem anlagenübergreifenden Kennzeichnungssystem des AG anzupassen.

Für Ansichten der neu zu errichtenden Schaltanlagen sind massstabsgerechte Aufstellzeichnungen anzufertigen.
Die Verantwortung zur passgenauen und vorschriftsmäßigen Aufstellung trägt der AN.

*Hinweis: 10 Kalkulation von Kabel, Leitungen und Anschlüsse*
Die nachfolgenden Kabel und Leitungen sind zu liefern und in Teillängen in Kabelleerrohre, Edelstahlrohre bzw. in Kunststoffpanzerrohre einzuziehen.
Darüberhinaus erfolgt die Verlegung in vorhandenen Kabelgräben, in Kabelkanälen und auf Steigetrassen sowie in Kabelrinnen.

Kosten für erforderliche Hebezeuge und Massnahmen zur Absturzsicherung sind in die Einheitspreise einzukalkulieren.

Die Anschlüsse von Kabeln und Leitungen für Steckdosen, Schalter. Leuchten, Klemm- und Übergangskästen sind in den jeweiligen Einheitspreisen der Geräte einzukalkulieren.

Es sind ausschließlich Kabel und Leitungen hoher Qualität zu verwenden.

Die Kabel sind an den Anschlusspunkten mit dauerhaften Schildern zu bezeichnen.
Die Kabelkennzeichnung an Außenkabeln hat mit UV-beständigen Resopalschilder und Kabelbindern an den Anschlusspunkten zu erfolgen. (schwarze Schrift auf weißem Schild)

Kabel müssen ungeschnitten verlegt werden.

Zur Installationen in den Gebäuden ist vornehmlich NYY-J mit dem zweckentsprechenden Querschnitt einzusetzen.

Der Spannungsfall auf der gesamten Anlage ist generell auf 3 % zu begrenzen. Hierbei wurde der Spannungsfall im Energieverteilungsnetz der Anlage, zwischen Transformator und der NSHV auf max. 1 % begrenzt.
Der Spannungsfall in den Verbraucherzuleitungen, welche von den Unterverteilungen zu den einzelnen Verbrauchern führen (Motoren, Leuchten, Steckdosen ist ebenfalls auf max. 2 % zu begrenzen (bei Motoren ist bedingt durch den höheren Anlaufstrom eine kurzzeitige Überschreitung des Spannungsfalles zulässig).

Es sind sämtliche internen Verbindungen zwischen den Feldern z.B. für Steuerspannungen, Kommunikation, Automatisierung oder Feldbeleuchtung einschließlich deren Anschlüsse in die Preise der Schaltanlage einzukalkulieren.

Anschlüsse externer Leistungskabel, zu Antrieben, Unterverteilungen und ausgelagerten Frequenzumrichtern, an der Schaltanlage mit Kabelkennzeichnung und Zugentlastung über Bügelschellen und C-Schiene im Schaltfeld werden über die entsprechenden LV Positionen im Titel Kabel und Leitungen abgerechnet.

Anschlüsse für Neuinstallationen wie Leuchten, Steckdosen, Schalter,  Abzweigdosen, Vor-Ort Steuerstellen, Not-Aus Taster und Anschlüssen für USV- und Steuerstromkreise sowie externer Kommunikationstechnik sind in die jeweiligen Einheitspreise der Kabel und Leitungen bzw. anzuschließenden Geräte einzukalkulieren.

Anschlüsse an Bestandsanlagenteilen durch Umverlegung, Verlängerung oder Ortsveränderungen werden über Einheitspositionen abgerechnet.

Im Anschluß sind die erforderlichen Verschraubungen mit einzukalkulieren. Im Außenbereich sind Metall- verschraubungen zu verwenden. Für Frequenzgergelte Antriebe sind EMV-Verschaubungen einzusetzen.

Überzählige Adern sind kabelweise mit Schrumpfschlauch zu bündeln und im Kabelkanal übersichtlich und gekennzeichnet unterzubringen.

Kabelschirme sind je nach Herstellervorschrift für das anzuschließende Gerät ein- oder beidseitig großflächig mit entsprechenden Schirmklemmen aufzulegen.

*Hinweis: 11 Ersatzteilhaltung, Wartung, Services, Instandhaltung, Fabrikate*
Es ist vom AN zu garantieren, dass ab der vorläufigen Übernahme die Lieferbarkeit von Ersatzteilen und Zubehörteilen für die Dauer von 10 Jahren gewährleistet ist.

Sollte während dieses Zeitraumes die Ersatzteillieferung eingestellt werden, so wird er den Auftraggeber hierüber rechtzeitig informieren und ihm die Möglichkeit geben,
sich mit den erforderlichen Ersatzteilen zu versorgen.

Der Auftragnehmer übergibt mit der Anlagendokumentation eine Ersatzteil- und Wartungsliste (inklusive der Verschleißteile) mit Angabe der gültigen Lieferzeiten, und zwar für solche Ersatz- und Verschleißteile, die für einen zweijährigen Anlagenbetrieb notwendig sind.

Der Auftragnehmer versichert, dass der Betrieb mit den genannten Ersatzteilen und
Verschleißteilvorhaltungen gewährleistet ist und wesentliche Betriebsunterbrechungen durch Fehlen solcher Teile nicht auftreten werden.

Die Ausführung, Aufstellung und Montage von elektrotechnischen Ausrüstungen sind zur Wahrung einer einheitlichen Technik grundsätzlich mit der Bauleitung
abzustimmen.

Grundsätzlich sind, wenn nicht anders festgelegt, für die elektrotechnische Ausrüstung aller Anlagen einheitliche Geräte zu verwenden.

Andere Fabrikate dürfen nur nach Zustimmung durch den Betreiber eingesetzt werden.
Es dürfen nur flammwidrige oder nicht brennbare Isolierstoffe eingesetzt werden.

Für Befestigungen von Anlagenteilen und Kabelpritschen bzw. Kabelleitern an Wänden und Decken dürfen nur bauaufsichtlicht zugelassene Dübel eingesetzt werden.

Befestigungsstoffe und Kabeldurchführungen müssen den Bestimmungen des baulichen Brandschutzes entsprechen.

Kabelbinder sind nicht zugelassen und dienen allenfalls der Kabelfixierung
während des Kabelzuges. Kabel auf Steigern sind grundsätzlich mit Metallschellen
und Gegenwannen zu befestigen.
Zum Schutz von Kabeln sind im Fußbodenbereich grundsätzlich ein Trittschutz aus V4A Material vorzusehen.

Aus Gründen der Ersatzteilhaltung sowie Produktschulungen vorhandener Anlagenteile und Seminaren zur Bedienbarkeit von z.B. Frequenzumrichtern, Leistungsschaltern, Sicherheitseinrichtungen sowie Mess- und Antriebstechnik etc. ist anzustreben, dass eine Typenvielfalt weitestgehend vermieden wird und das Kosten für Produktschulungen sich auch auf die Neuanlagen übertragen.

*Hinweis: 12 Anlagenkennzeichnungen*
Die Kabelkennzeichnung an Außenkabeln hat dauerhaft und UV-beständig mit Resopalschildern und UV beständigen Kabelbindern am Anfang und am Ende zu erfolgen. (schwarze Schrift auf weißem Schild)

*Hinweis: 13 Anlagendokumentation*
Die Anlagendokumentation ist für alle in der  Massnahme benannten  Schaltanlagen und Unterverteilern herzustellen und mit dem anlagenübergreifenden Kennzeichnungssystem des Anlagenbetreibers abzugleichen.

Die Gesamtdokumentation incl. eingemessener Lagepläne der Anlagenverkabelung, Erdung und Blitzschutz, Systemverkabelung der Energie- und Kommunikationstechnik, Konfiguratoren, Beschreibungen, Wartungsübersichten und Beschreibungen der eingesetzten Geräte, Mess- und Prüfprotokolle sind gem. Pkt. 8.1 auf Datenträger in den angegebenen Formaten zu übergeben.

Die Anlagendokumentation hat nachfolgend aufgeführte Unterlagen und Dokumentationen in den vorgegebenen Gruppierungen zu enthalten:

| Gruppierung | Bezeichnung |
| --- | --- |
| 1.0 | Wartungs- und Sicherheitshinweise |
| 1.1 | Wartungsplan verbauter Schaltgeräte |
| 1.2 | Sicherheitshinweise |
| 1.3 | E-Checkliste |
| 2.0 | Nachweise und Protokolle |
| 2.1 | Inbetriebnahmeprotokolle |
| 2.2 | Isolations- und Fehlerstromprüfprotokolle |
| 2.3 | Schulungen und Einweisungen in Bedienung |
| 2.4 | Datenpunkttest SPS / TP / A+M |
| 2.5 | Datenpunkttest SPS / PLS |
| 3.0 | Erklärungen |
| 3.1 | Errichterbestätigung |
| 3.2 | Herstellerbescheinigung |
| 3.3 | Bauartnachweise |
| 3.4 | Zulassungen Brandschottung / Durchführungen |
| 3.5 | Konformitätsbescheinigungen |
| 4.0 | Pläne und Zeichnungen |
| 4.1 | E-Plan Konstruktionsdateien |
| 4.2 | Aufbau- und Anschlusspläne |
| 4.3 | Kabellage- und Trassenpläne (innen und außen) |
| 4.4 | Erdungs-, Blitzschutz- und Potenzialpläne |
| 4.5 | Installationspläne |
| 4.6 | Antriebs- und Messstellenlisten |
| 4.7 |  |
| 5.0 | Funktions-, SPS- & Prozessbeschreibungen |
| 5.1 | Funktions- und Steuerbeschreibung |
| 5.2 | Bedienungshandbuch (Pflichtenheft) |
| 5.3 | Software |
| 6.0 | Konstruktionsinhalte |
| 6.1 | Sicherungslegenden |
| 6.2 | Not-Aus Listen |
| 7.0 | Betriebsmittelbeschreibungen |
| 7.1 | Schaltanlagen |
| 7.2 | Energietechnik |
| 7.3 | Messtechnik |
| 7.4 | Netzwerktechnik |
| 7.5 | SPS Komponenten |
| 7.6 | Installationsgeräte |
| 7.7 | Sicherheitsgeräte |
| 8.0 | Datenträger |
| 8.1 | Alle v.g. Punkte auf Datenträger gruppiert und sortiert |

Die Gesamtdokumentation ist vor der Anlagenabnahme oder Teilabnahme in 1-facher Ausführung als PDF zur Prüfung vorzulegen.
Alle Schaltfelder sind mit passenden Stahlblechdokumentationstaschen geschraubt auszustatten und mit dem jeweils zum Feld gehörenden Stromlaufplan zu bestücken.

Für bedienungsintensive Schaltgeräte oder menügeführte Steuerungen sind die Gerätebeschreibungen ebenfalls in den Dokumententaschen einzuordnen.

Eine Dokumentation der Hauptkomponenten bzw. mit Hinweisen zu Einstellwerten etc. sind ebenfalls in jedem Feld einzuordnen.

*Hinweis: 14 Verlegehinweise von Kabel und Leitungen*
Starkstromkabel bis 1kV Nennspannung nach VDE 0276 T.603 sind zur Verlegung in Innenräumen, im Freien, in Erde und im  Wasser sowie in Beton geeignet. Die Verlegung der Kabel hat so zu erfolgen, dass ihre Eigenschaften nicht gefährdet sind. Dabei müssen folgende Faktoren berücksichtigt werden:

Verlegung auf fester, glatter und steinfreier Grabensohle und Bettung in Sand oder steinfreiem Erdreich
Schutz gegen mechanische Beschädigung
Schutz gegen thermische und chemische Einflüsse

Die maximale Zugkraft beim Verlegen beträgt P = s · A, wobei s = 50 N/mm2 für Kupferleiter bzw. 30 N/mm2 für Aluminiumleiter und A die Summe der Querschnitte aller konzentrierten Leiter ist. Für die Verlegung wird ein  guter Kurvenausbau der Trasse  mit ausreichend Rollen vorausgesetzt.
Bei Verlegung in Rohren ist ein Rohrdurchmesser von mindestens 1,5 x DA einzuhalten und die Kabel sind mit einem Gleitmittel zu versehen. Gegebenenfalls sind in den Kabelschächten angetriebene Kabelrollen o. ä. einzusetzen.

Der minimal zulässige Biegeradius beträgt bei Einleiterkabeln 15 x DA, bei mehr- und vieladrigen Kabeln 12 x DA. Gemäß VDE 0276-603 darf dieser Wert unter folgenden Voraussetzungen um 50 % reduziert werden:

fachgerechte Verlegung
einmaliges Biegen
Erwärmung auf 30 °C
Biegen über eine Schablone

Die tiefste Verlegetemperatur für Kabel mit PVC-Mantel beträgt -5 °C, für Kabel mit PE-Mantel -20 °C. Diese Werte beziehen sich auf das Kabel, nicht auf die Umgebungstemperatur.

In Erde verlegte Kabel sollten 0,6 m - unter Fahrbahnen verlegte Kabel jedoch mindestens 0,8 m - unter der Erdoberfläche verlegt werden.

Gegebenenfalls ist DIN 18322, "Allgemeine Technische Vertragsbedingungen für Bauleistungen (ATV) -  Kabelleitungstiefbauarbeiten" zu beachten.

Befestigung: Bei waagerechter Verlegung an Decken, Wänden oder auf Kabelbahnen mit Hilfe von Schellen sollte  ein  Befestigungsabstand  von  20  x  DA, maximal jedoch 80cm,  nicht überschritten werden.
Bei  senkrechter Befestigung kann der Abstand vergrößert werden, sollte jedoch 150 cm nicht überschreiten. Dabei sind Druckstellen unbedingt zu vermeiden. Einadrige Kabel dürfen nur mit nichtmagnetischen Schellen befestigt werden.

Metermarkierung: Laut Norm müssen Kabel mit einem Außendurchmesser > 10 mm eine Metermarkierung aufweisen.  Diese  darf  eine  Abweichung  von 1% haben, ist  jedoch nicht  eichfähig. Zur Bestimmung der Verlegelängen sind geeichte Kabelmessvorrichtungen zu verwenden.

*Hinweis: 15 Fabrikatsvorgaben*
Die benannten Fabrikate und Typenreihen im LV entsprechen dem vorhandenen Anlagenstandard und sind für die Ausführung verbindlich.

**06.01.10 CE Erklärung erstellen**
*** Pauschalposition
Diese Erklärung ist vorzulegen.

Für alle Ausrüstungsteile sind die Aufwendungen für diese Erklärung in die EPs einzukalkulieren;
dazu gehören z.B.: Vorgabe für den elektrischen Anschluss und für die Steuerung sind mit der Werksplanung vorzulegen. Nach Einarbeitung dieser Vorgaben in das Pflichtenheft und die Stromlaufpläne sind diese nochmals durch den AN zu prüfen.
Menge: 1,000 psch

#### Untertitel 06.02 Baustelleneinrichtung

##### Bereich 06.02.01 Baustelleneinrichtung

*Hinweis: Baustelleneinrichtung*
Die Baustelleneinrichtung für die Massnahme Erneuerung MÜSE, je nach
Erfordernis bestehend aus Personal- und Lagercontainern
sowie Sanitäreinrichtungen einschliesslich deren
Strom-, Wasser- und Abwasseranschlüssen ist je nach Bedarf vom Auftragnehmer selbst zu kalkulieren.
Eine Aufstell- und Lagerfläche wird gemäß den Vorbemerkungen zum LV durch den Betreiber zugewiesen.

Einzukalkulieren sind sämtliche Aufwendungen für
Gerüste, Hebebühnen und sonstige Hilfsmittel
einschliesslich Absturzsicherungen für Arbeitshöhen bis
zu den erforderlichen Gebäudehöhen.

Alle Gerüstbauarbeiten, Installationsarbeiten sind mit den anderen Gewerken zu koordinieren.

**06.02.01.10 Baustelle einrichten**
Baustelle einrichten für Leistungen des Auftragnehmers mit nachfolgenden Einrichtungen:

Material- und Bürocontainer
Sanitäreinrichtung
Baustromverteiler
Menge: 1,000 Psch

**06.02.01.20 Baustelleneinrichtung vorhalten**
Baustelleneinrichtung über den Zeitraum der Baustellentätigkeit des Auftragnehmers vorhalten.
Menge: 10,000 Wo

**06.02.01.30 Baustelle beräumen**
Baustelle räumen von der Baustelleneinrichtung des AN nach Durchführung seiner Leistungen.
Die Geländeflächen, auf dem sich die Baustelleneinrichtung befunden hat, sind dem früheren Zustand entsprechend wieder herzustellen.
Menge: 1,000 Psch

**06.02.01.40 Gefährdungsbeurteilung**
*** Pauschalposition
Gefährdungsbeurteilung
als prozessorientierte und systematische Ermittlung und
Bewertung aller relevanten Gefährdungen infolge der
Herstellung und Abwicklung des gesamten
Leistungsumfanges, einschl. Subunternehmerleistungen
durch eine zertifizierte Sicherheitsfachkraft
aufstellen,

einschl. Darstellung der Ableitung und Umsetzung aller
zum Schutz und zur Sicherheit und der Gesundheit
erforderlichen Maßnahmen, die anschließend hinsichtlich
ihrer Wirksamkeit durch den bauseits eingesetzten
Gesundheits- und Sicherheitskoordinator überprüft
werden,

mit dem Ziel, die Gefährdungen bei der
Auftragsabwicklung frühzeitig zu erkennen und diesen
päventiv entgegenzuwirken,

und dem AG 3-fach vor Beginn der Bauarbeiten,
spätestens 3 Wochen nach Auftragserteilung vorlegen.
Menge: 1,000 psch

#### Untertitel 06.03 Demontage

**06.03.10 Demontage Eindickdekanter 1**
*** Pauschalposition
Alle Komponenten des alten Eindickdekanter 1 sind aus den Feldern F14 bis F15 zu demontieren, soweit nicht mehr benötigt.

In einzelnen:

- Montageplatte
- 2x Frequenzumrichter
- Sicherungen
- Motorschutzschalter
- Schütze, Relais
- Türeinbauten

inkl. Klemmen, Verdrahtung,
Verdrahtungskanäle sowie Tragschienen soweit erforderlich.

Die ausgebauten Komponenten werden Eigentum des AN und sind gem. den aktuellen Bestimmungen fachgerecht zu entsorgen.
Menge: 1,000 psch

**06.03.20 Demontage Eindickdekanter 2**
*** Pauschalposition
Alle Komponenten des alten Eindickdekanter 2 sind aus den Feldern F16 bis F17 zu demontieren, soweit nicht mehr benötigt.

In einzelnen:

- Montageplatte
- 2x Frequenzumrichter
- Sicherungen
- Motorschutzschalter
- Schütze, Relais
- Türeinbauten

inkl. Klemmen, Verdrahtung,
Verdrahtungskanäle sowie Tragschienen soweit erforderlich.

Die ausgebauten Komponenten werden Eigentum des AN und sind gem. den aktuellen Bestimmungen fachgerecht zu entsorgen.
Menge: 1,000 psch

**06.03.30 Demontage Feld 18**
*** Pauschalposition
Alle Komponenten im Feld F18 sind zu demontieren, soweit nicht mehr benötigt. Die Sammelschinen bleiben erhalten.

In einzelnen:

- Sicherungen
- Motorschutzschalter
- Schütze, Relais
- Türeinbauten

inkl. Klemmen, Verdrahtung,
Verdrahtungskanäle sowie Tragschienen soweit erforderlich.

Die ausgebauten Komponenten werden Eigentum des AN und sind gem. den aktuellen Bestimmungen fachgerecht zu entsorgen.
Menge: 1,000 psch

**06.03.40 Abklemmen Kabel bis 5x16mm²**
Menge: 5,000 St

**06.03.50 Abklemmen Kabel bis 5x2,5mm²**
Menge: 25,000 St

**06.03.60 Abklemmen Kabel bis 25x1,5mm²**
Menge: 10,000 St

**06.03.70 Abklemmen Kabel bis 20x2x0,8mm²**
Menge: 10,000 St

**06.03.80 Zurückziehen/demontieren von Kabeln, D bis 25mm**
Zurückziehen/demontieren  von Kabeln, D bis 25mm
Schneiden und Entsorgen
Menge: 1500,000 m

#### Untertitel 06.04 Niederspannungsschaltanlagen

##### Bereich 06.04.01 NSHV Eindickzentrifugen

**06.04.01.10 Montageplatte**
Montageplatte Stahlblech verzinkt,

2096 x 699mm (HxB)
Seiten abgekanntet zur Stabilisierung,
inklusive passender Montageplattenbefestigung

Vorgesehen zur Montage in vorhandenen Schaltschrank Rittal TS-Reihe) Felder F14 bis F18, inklusive Kanäle, Kleinmaterial, Schellen, Schienen, Klemmen.
Inklusive Adapterset zum Einbau in TS-Schränke

Liefern und in Felder einbauen.

Fabrikat: Rittal
Menge: 5,000 St

**06.04.01.20 Schaltschranktür**
Schaltschranktür als Ersatz, falls die vorhandenen Türen aufgrund der vorhandenen Aussparungen und Löcher nicht wieder verwendet werden können.

Schrankmaße: 2000 x 800mm (HxB)

Vorgesehen zur Montage in vorhandenen Schaltschrank Rittal TS-Reihe) Felder F14 bis F18.

Die neuen EMSR-Komponenten der Verfahrens- und Prozesstechnik müssen zwingend in die bestehende Steuerungsarchitektur und Schaltanlagenstruktur des Klärwerks integriert werden.

Liefern und in Felder einbauen.

Fabrikat: Rittal
Menge: 5,000 St

**06.04.01.30 Systemschrankleuchte LED mit Steckdose**
Systemschrankleuchte LED mit hoher Lichtleistung zur optimalen Ausleuchtung im gesamten Schaltschrank mit Schraubbefestigung und Steckdose.

- Schraubbefestigung
- Einspeiseverkabelung
- Anschlussleitung für Durchgangsverdrahtung
- Türpositionsschalter mit Anschlussleitung
- Befestigungssatz
- Lichtfarbe 4000K ( Neutralweiß)

Liefern, montieren, einrichten, betriebsfertig anschließen
und parametrieren mit allem zum funktionsfertigem Anschluss
notwendigen Systemzubehör wie Klein-, Hilfs- und
Befestigungsmaterial, incl. Inbetriebnahme aller Abläufe und
Prozesse
Menge: 5,000 St

**06.04.01.40 Schaltschranktürlüfter zur Kühlung, 230 m³/h**
Schaltschranktürlüfter zur Kühlung als Zuluftventilator
- Ansaugfilter
- eingebaut in Schaltschranktür, mit Thermostat
- Nennspannung 230 V AC
- Luftleistung ca. 230 m3/h, freiblasend.
Menge: 5,000 St

**06.04.01.50 Schaltschranktüraustrittsluftfilter**
Schaltschranktüraustrittsluftfilter
passend für Position "Schaltschranktürlüfter zur Kühlung",

eingebaut in Schaltschranktür.
Menge: 5,000 St

**06.04.01.60 Sammelschienensystem**
Komplett-Board inkl. montierter Cu-Sammelschienen.
Board-Länge abgestimmt auf Rittal Schaltschrankbreiten.
Vollständig berührungsgeschützt bis IP 2XB, mittels
Abdeckstreifen (9365020) auch IP 3X möglich. Horizontal,
vertikal und überkopf montierbar. Mit integrierter
Leitungsführung im Rückbereich. Anreihung mit weiteren
Boards durch Anreihverbinder-Set (9360.000) möglich.
Für Spannungen bis 1000 V AC und 1500 V DC.
Geprüfte Kurzschlussfestigkeit bis 45 kA.
IEC- und UL-Zulassung.
Produktdaten
Polzahl: 3-polig
Schienenbreite: 30 mm
Schienendicke: 5 mm
Bemessungsstrom: 550 A
Abmessungen: 705 mm x 246 mm x 49,2 mm (BxHxT)
Passend für Schrankbreite: 800 mm

Fabrikat: Rittal
Typ: 9360084
Menge: 4,000 St

**06.04.01.70 Anreih-Set Sammelschiene**
Anreihverbinder-Set für das Komplett-Board, einsetzbar für
550 A und 800 A. Bestehend aus Schienenverbinder und
Berührungsschutzabdeckung. Zur einfachen, bohrungslosen
Anreihung von Komplett-Boards z.B. bei angereihten Rittal
Schaltschränken. Für Spannungen bis 1000 V AC und 1500 V DC.
Geprüfte Kurzschlussfestigkeit bis 65 kA.
IEC- und UL-Zulassung.
Produktdaten
Polzahl: 3-polig
Schienenbreite: 30 mm
Schienendicke: 5/10 mm
Bemessungsstrom: 550/800 A
Abmessungen: 154 mm x 240 mm x 77 mm (BxHxT)
Fabrikat: Rittal
Typ: 9360000
Menge: 3,000 St

**06.04.01.80 Anschlussadapter Sammelschiene**
Anschlussadapter zur Einspeisung von 60 mm
Sammelschienensystemen. Das Gerät verfügt über eine
Schraubbefestigung für gleichzeitige Kontaktierung von
Schiene mit Leiter und Einstellung für die
Sammelschienendicke.
Für Spannungen bis 1000 V AC und 1500 V DC.
Mit IEC- und UL-Zulassung.
Produktdaten
Polzahl: 3-polig
Schienenbreite: 15/20/30 mm
Schienendicke: 5/10 mm
Bemessungsstrom: 450 A
Querschnitt: max. 150 mm²
Leitungsabgang: oben/unten
Abmessungen: 90 mm x 240 mm x 95 mm (BxHxT)

Fabrikat: Rittal
Typ: 9360220
Menge: 1,000 St

**06.04.01.90 Trafo Steuerspannung 230V**
Steuertransformator Primärspannung: 400 VAC, 50 Hz, 1.500 VA, Sekundärspannung 230VAC,

Ausführung: Trenntransformator für ortsfesten Einsatz
Bestimmungen:
EN 61558-1 / EN 61558-2-6
Schutzart: IP 00
Umgebungstemperatur: ta 40°C / Iso.-Klasse B (130°C)
Frequenz: 50-60 Hz
Eingangsspannung: 400 V
Ausgangsspannung: 230 V
Betriebsart: S1 (Dauerbetrieb)
Schutzklasse: I (Schutzerdung)

liefern, montieren und betriebsfertig anschließen
incl. Klein-, Hilfs- und Befestigungsmaterial
Menge: 1,000 St

**06.04.01.100 Steuerspannung 24VDC**
*** Pauschalposition
Einbinden der neuene Felder in die vorhandenen Steurerspannungsebene 24VDC aus Feld 4.
Menge: 1,000 psch

**06.04.01.110 Sammelstörungsanzeige**
Sammelstörungsanzeige als LED-Leuchtmelder in der Schranktür, Ansteuerung über SPS.

Komplett liefern und betriebsfertig montieren, inkl. Verdrahtung, Klein- und Befestigungsmaterial

Fabrikat: Eaton
Menge: 5,000 St

**06.04.01.120 Drucktaster, rd. 22**
Drucktaster DIN EN 60669-1, fingersicher DIN EN 50274,
mit Schraubbefestigung, für Frontplatteneinbau,
Bemessungsbetriebsspannung 24 V DC, mit schwarzer Calotte,
und versenkter Taster "Grün", "Rot", "Schwarz".
Fabrikat: Eaton
Menge: 5,000 St

**06.04.01.130 Leistungsschalter Handantrieb 250A**
Netzeinspeisung als Anlagenschutz:

Leistungsschalter nach IEC 60 947, VDE 0660, klimafest
nach DIN IEC 68 Teil 30-2, Festeinbau
verzögerbarer elektronischer Überstromauslöser für
Zeitselektivität,
Testmöglichkeit für Schalter und Auslöser,
Lebensdauer mechan. und elektr. 30000 Schaltspiele,
wartungsfrei, incl aller Bedienelemente, mit Speicherantrieb, 3-polig,

Nennstrom 250A
Schaltvermögen Icu 50 kA bis 400 V,
einstellbarer Überstromauslöser
einsetzbar bis 70 °C,
mit Arbeitsstromauslöser,
Handantrieb
Hilfsschalter für Schalterstellungsmeldung und
Auslösung,
Leuchtmelder (LED) und LS-Schalter mit Hilfskontakt
für Ein/Aus/Ausgelöst-Meldung in der Schaltschranktür,

Fabrikat: ABB

Liefern, einrichten und betriebsfertig parametrieren mit allem
zum funktionsfertigem Anschluss notwendigen Systemzubehör
wie Klein-, Hilfs- und Befestigungsmaterial,
Incl.  Inbetriebnahme aller Abläufe gemeinsam mit dem Anlagenbetreiber.
Menge: 1,000 St

**06.04.01.140 Multifunktionalmessung Netzanalysator**
Multifunktionalmessung als Netzanalysator bestehend aus:

Universalmessgerät als Schalttafeleinbaugerät zur direkten Erfassung, Überwachung und Anzeige der nachfolgenden elektrischen Messwerte:
- Blindleistung
- Frequenz
- Impuls
- Spannung
- Strom
- Wirkleistung
Ausführung des Displays: LCD, grafisch, monochrom
Anzahl der Tasten: 4
Schalttafeleinbaugerät HxB: 96 x 96 mm

Referenzbedingung für Messgenauigkeit gemäß IEC 62053-22 und IEC 62053-23.

Fabrikat: Siemens
Typ: z.B. PAC3200
Angebotener Typ: '....................'

Einschl:
- Profinet Modul geeignet für Netzanalysator
  Fabrikat: Siemens

- Leitungsschutzschalter DIN 43 880 und DIN VDE 0641,
  1-polig, 230 V AC, Auslösecharakteristik C, Nennstrom 1 A.
  Fabrikat: ABB

- D02-Sicherungslasttrenner (Sicherungssockel +
  Sicherungseinsätze + Schraubkappen), 3-polig, 400 V AC,
  Nennstrom 6A.
  Fabrikat: Wöhner

- 3 Stück Stromwandler für Messzwecke, Genauigkeitsklasse
  0,2, primärer Bemessungsstrom ausgelegt auf Einspeisung,
  sekundärer Bemessungsstrom 1 A.
  Fabrikat: Debnar
Menge: 1,000 St

**06.04.01.150 Ausschnitt Panel 12"**
Ausschnitt für 12" Display in der BxH von 308,6mm x 219,1mm
herstellen.
Absprache mit Kunden erforderlich.
Menge: 2,000 St

**06.04.01.160 LED-Anzeigentableau**
LED-Anzeigentableau zur Anzeige von Betriebszuständen/ Störmeldungen, DIN Einbaugehäuse 144 x 72 mm mit rückseitigem Schraubklemmenanschluss

Versorgungsspannung: 24VDC oder 24VAC ±10% Leistungsaufnahme: max. 2,5W
Eingangspegel Meldespannung: 24VDC oder 24VAC ±10% Eingangsstrom pro Meldeeingang: ca. 5mA Betriebstemperatur: -20°C bis +50°C (ohne Kondensation) Lagertemperatur: -20°C bis +70°C (ohne Kondensation) Schutzart frontseitig: IP40 (IP65 mit Schutzkappe möglich) Gewicht: ca.250g
Bauform: Schalttafel-Einbaugehäuse 144x72x44mm Schalttafeldurchbruch zur Montage: 138x68 mm
Anschluss: Schraubklemme 1,5mm²
LED-Test: über externen Schalter

Fabrikat: Munz-Elektronik
Typ LM 10-24/12
Menge: 2,000 St

**06.04.01.170 Elektronisches Diagnosemodul**
Elektronisches Diagnosemodul zur selektiven Überwachung von 24 V-Verbraucherzweigen
4 Ausgangskanäle je Modul
Nennspannung DC 24 V
Spannungsbereich DC 22 bis 30 V
Überwachung von Ausgangsstrom und Eingangsspannung
Ausgangsstrom je Kanal von 0,5 bis 3 A oder 3 bis 10 A
sequenzielles Zuschalten der Abzweige zur Reduzierung der
Einschaltströme möglich.
Diagnose über Einzelkanalmeldung
Wirkungsgrad ca. 97 %
3-farbige LED-Anzeige je Kanal
Fern-Reset
Reset über Taster am Ausgang
Umgebungstemperatur 0 bis +60°C
Schutzklasse III, Schutzart IP20
Funkentstörung Klasse B nach EN 55022
Zertifiziert nach CE, cULus, ATEX
Montage auf Normprofilschiene

liefern und betriebsfertig in Schaltschrank einbauen,
inkl. Anschluß, Klein- und Befestigungsmaterial.
Menge: 2,000 St

**06.04.01.180 Sammelschienenadapter bis 65A**
Geräteadapter zum Aufbau von Schutz- und Schaltgeräten
auf 60 mm Sammelschienensystemen.
Die Gerätemontage erfolgt auf vormontierter,
verstellbarer Tragschiene.
Für Spannungen bis 690 V AC und 690 V DC.
Mit IEC- und UL-Zulassung.
Produktdaten
Polzahl: 3-polig
Schienenbreite: 15/20/30 mm
Schienendicke: 5/10 mm
Bemessungsstrom: 65 A
Anschlussleiter: 16 mm²
Leitungsabgang: oben
Abmessungen: 54 mm x 240 mm x 37 mm (BxHxT)

Hersteller: Rittal
Typ: 9360760
Menge: 4,000 St

**06.04.01.190 Sammelschienenadapter bis 32A**
Geräteadapter zum Aufbau von Schutz- und Schaltgeräten
auf 60 mm Sammelschienensystemen.
Die Gerätemontage erfolgt auf vormontierter,
verstellbarer Tragschiene.
Für Spannungen bis 690 V AC und 690 V DC.
Mit IEC- und UL-Zulassung.
Produktdaten
Polzahl: 3-polig
Schienenbreite: 15/20/30 mm
Schienendicke: 5/10 mm
Bemessungsstrom: 40 A
Anschlussleiter: 6 mm²
Leitungsabgang: oben
Abmessungen: 45 mm x 240 mm x 37 mm (BxHxT)

Fabrikat: Rittal
Typ: 9360730
Menge: 5,000 St

**06.04.01.200 Lasttrennschalter D02 3-pol.**
Lasttrennschalter 3-pol., Größe D02, mit
Sicherungseinsätzen bis 32 A, 500 VAC, komplett
liefern und betriebsfertig montieren

liefern, montieren und betriebsfertig anschließen
incl. Klein-, Hilfs- und Befestigungsmaterial

Fabrikat: Wöhner
Menge: 6,000 St

**06.04.01.210 Leistungsschütz für Motornennleistung bis 22,0kW**
Leistungsschütz mit Hilfsschalterbaustein:

Motornennleistung:  bis 22,0 kW
Nennspannung:  400V AC, 3-polig
Betätigungsspannung:  230V AC
Hilfskontakte:  1S1Ö
Montage:  Hutschienenmontage

Liefern, montieren, einrichten und betriebsfertig anschließen und parametrieren mit allem zum funktionsfertigem Anschluss notwendigen Systemzubehör wie Klein-, Hilfs- und Befestigungsmaterial,
Incl. Inbetriebnahme aller Abläufe und Prozesse gegebenenfalls auch gemeinsam mit dem Anlagenbetreiber.

Fabrikat: ABB
Menge: 4,000 St

**06.04.01.220 Leistungsschütz für Motornennleistung bis 7,5kW**
Leistungsschütz mit Hilfsschalterbaustein:

Motornennleistung:  bis 7,5 kW
Nennspannung:  400V AC, 3-polig
Betätigungsspannung:  230V AC
Hilfskontakte:  1S1Ö
Montage:  Hutschienenmontage

Liefern, montieren, einrichten und betriebsfertig anschließen und parametrieren mit allem zum funktionsfertigem Anschluss notwendigen Systemzubehör wie Klein-, Hilfs- und Befestigungsmaterial,
Incl. Inbetriebnahme aller Abläufe und Prozesse gegebenenfalls auch gemeinsam mit dem Anlagenbetreiber.

Fabrikat: ABB
Menge: 4,000 St

**06.04.01.230 Leistungsschütz für Motornennleistung bis 3,0kW**
Leistungsschütz mit Hilfsschalterbaustein:

Motornennleistung:  bis 3,0 kW
Nennspannung:  400V AC, 3-polig
Betätigungsspannung:  230V AC
Hilfskontakte:  1S1Ö
Montage:  Hutschienenmontage

Liefern, montieren, einrichten und betriebsfertig anschließen und parametrieren mit allem zum funktionsfertigem Anschluss notwendigen Systemzubehör wie Klein-, Hilfs- und Befestigungsmaterial,
Incl. Inbetriebnahme aller Abläufe und Prozesse gegebenenfalls auch gemeinsam mit dem Anlagenbetreiber.

Fabrikat: ABB
Menge: 2,000 St

**06.04.01.240 Motorschutzschalter bis 45 A**
Motorschutzschalter mit thermischem und magnetischem
Auslöser mit Hilfsschalter 1S+ 1Ö; zur Montage auf
Tragschiene mit einstellbarem Überstrombereich

Betriebsspannung  : 400 VAC
Netzfrequenz  : 50 Hz
Kurzschlußfestigkeit: 50 kA

Liefern, montieren, einrichten, betriebsfertig anschließen
und parametrieren mit allem zum funktionsfertigem Anschluss
notwendigen Systemzubehör wie Klein-, Hilfs- und
Befestigungsmaterial, incl. Inbetriebnahme aller Abläufe und
Prozesse

Fabrikat: ABB
Menge: 4,000 St

**06.04.01.250 Motorschutzschalter bis 15 A**
Motorschutzschalter mit thermischem und magnetischem
Auslöser mit Hilfsschalter 1S+ 1Ö; zur Montage auf
Tragschiene mit einstellbarem Überstrombereich

Betriebsspannung  : 400 VAC
Netzfrequenz  : 50 Hz
Kurzschlußfestigkeit: 50 kA

Liefern, montieren, einrichten, betriebsfertig anschließen
und parametrieren mit allem zum funktionsfertigem Anschluss
notwendigen Systemzubehör wie Klein-, Hilfs- und
Befestigungsmaterial, incl. Inbetriebnahme aller Abläufe und
Prozesse

Fabrikat: ABB
Menge: 4,000 St

**06.04.01.260 Motorschutzschalter bis 6,3 A**
Motorschutzschalter mit thermischem und magnetischem
Auslöser mit Hilfsschalter 1S+ 1Ö; zur Montage auf
Tragschiene mit einstellbarem Überstrombereich

Betriebsspannung  : 400 VAC
Netzfrequenz  : 50 Hz
Kurzschlußfestigkeit: 50 kA

Liefern, montieren, einrichten, betriebsfertig anschließen
und parametrieren mit allem zum funktionsfertigem Anschluss
notwendigen Systemzubehör wie Klein-, Hilfs- und
Befestigungsmaterial, incl. Inbetriebnahme aller Abläufe und
Prozesse

Fabrikat: ABB
Menge: 2,000 St

**06.04.01.270 Thermistor-Maschinenschutzrelais**
Thermistor-Maschinenschutzrelais, Netz und Fehler LED-Anzeige, Bemessungssteuerspeisespannung 230V 50-60Hz, ohne Wiedereinschaltsperre, Schnappmontage auf Hutschiene.

Liefern, montieren, einrichten, betriebsfertig anschließen
und parametrieren mit allem zum funktionsfertigem Anschluss
notwendigen Systemzubehör wie Klein-, Hilfs- und
Befestigungsmaterial, incl. Inbetriebnahme aller Abläufe und
Prozesse
Menge: 4,000 St

**06.04.01.280 FI-Schutzschalter Typ A, 4-polig, 40 A, 30mA**
FI-Schutzschalter, stoßstromfest nach DIN VDE 0664,
Teil 1, pulsstromsensitiv, 4-polig, Nennstrom 40 A,
Nennfehlerstrom 30 mA mit Meldekontakt, komplett
liefern und betriebsfertig montieren, inkl.
Verdrahtung, Klein- und Befestigungsmaterial. Alle
Meldungen sind potentialfrei auf Klemmen zu führen.

Fabrikat: ABB
Menge: 2,000 St

**06.04.01.290 Leitungsschutzschalter, 3-pol. bis 16A m.M.**
Leitungsschutzschalter, 3-polig, bis 16 A,
Charakteristik B mit Meldekontakt,
komplett liefern und betriebsfertig
montieren, inkl. Verdrahtung, Klein- und
Befestigungsmaterial. Alle
Meldungen sind potentialfrei auf Klemmen zu führen.

Fabrikat: ABB
Menge: 4,000 St

**06.04.01.300 Leitungsschutzschalter, 1-pol. bis 16A, m.M.**
Leitungsschutzschalter, 1-polig, bis 16 A,
Charakteristik B mit Meldekontakt,
komplett liefern und betriebsfertig montieren, inkl.
Verdrahtung, Klein- und Befestigungsmaterial.
Alle Meldungen sind potentialfrei auf Klemmen zu
führen.

Fabrikat: ABB
Menge: 12,000 St

**06.04.01.310 Leitungsschutzschalter, 2-pol. bis 6 A, m.M.**
Leitungsschutzschalter, 2-polig, bis 6 A,
Charakteristik B, mit Meldekontakt,
komplett liefern und betriebsfertig montieren, inkl.
Verdrahtung, Klein- und Befestigungsmaterial.
Alle Meldungen sind potentialfrei auf Klemmen zu
führen.

Fabrikat: ABB
Menge: 4,000 St

**06.04.01.320 Koppelrelais, 2 Wechsler 24V DC**
Koppelrelais zur Anbindung der Meldungen (die nicht
über die Schaltgerätekombinationen erfasst sind) an die
SPS. Ausführung mit 2 Wechslern.

Mit LED-Anzeige- und EMV-Entstörmodul
Baubreite 15.8 mm
Cadmiumfreies Kontaktmaterial
Für Tragschiene 35 mm (EN 60715)
Betätigungsspannung: 24VDC
Dauerstrom Kontakt: 24VDC/6 A bzw. 230VAC/8A
bis 2 Wechsler
Lebensdauer elektr.: 100.000 Schaltspiele

Komplett liefern und betriebsfertig montieren, inkl.
Verdrahtung, Klein- und Befestigungsmaterial.

Fabrikat: Finder/ Phoenix
Angebotenes Fabrikat: '....................'
Menge: 20,000 St

**06.04.01.330 Ex-i Speise-/Eingangstrennwandler analog, SIL 2**
Speise-/Eingangstrennverstärker Eingang 0/4 mA . 20 mA, eigensicher, [Ex ia], speisend und nicht-speisend. Messumformer-Speisepannung > 16 V. Ausgang 0/4 mA . 20 mA, aktiv bis 1000  Bürde oder passiv. Bidirektionale HART-Signalübertragung. Fehlersignalisierung nach NAMUR NE 43. SIL 2 nach IEC/EN 61508. Galvanische 3-Wege-Trennung. Steckbare Anschlussklemmen, Schraubanschlusstechnik, mit integrierten Steckbuchsen für HART-Kommunikatoren. Geringe Verlustleistung. Hohe Übertragungsgenauigkeit.

komplett einschl. Montage- und Befestigungsmaterial
liefern, betriebsbereit montieren und anschliessen

Fabrikat: Dold oder Schumann-Messtechnik
Angebotenes Fabrikat: '.........'
Menge: 34,000 St

**06.04.01.340 Exi-Trennschaltverstärker SIL 2, 2 Schließer**
Exi-Trennschaltverstärker zum Betrieb von Näherungsinitiatoren und Schaltern im Ex-Bereich. Die Signale werden mittels 2 Relaisausgängen (Schließer) zur Steuerungsebene übertragen. Leitungsfehlererkennung (LFD), galvanische 3-Wege, Trennung, SIL 2-Zulassung, Push-in- oder Schraub-Anschluss

Normen und Bestimmungen:
Elektromagnetische Verträglichkeit: Konformität zur EMV-Richtlinie 2004/108/EG
Konformität: CE-konform
ATEX: II (1) G [Ex ia Ga] IIC
ATEX: II (1) D [Ex ia Da] IIIC
ATEX: II 3 G Ex nA nC IIC T4 Gc X
Funktionale Sicherheit (SIL): SIL 2

komplett einschl. Montage- und Befestigungsmaterial
liefern, betriebsbereit montieren und anschliessen

Fabrikat: Dold oder Schumann-Messtechnik
Angebotenes Fabrikat: '....................'
Menge: 23,000 St

**06.04.01.350 Sicherheitsrelais/Erweiterungsrelais für Not-Aus**
Sicherheitsrelais/Erweiterungsrelais für Not-Aus und Not-Halt-Funktion zur Überwachung des Auslösekreises und zur  Kontaktvervielfachung (4fach)
- nach DIN EN 60204-1 VDE 0113-1:2011-01, DIN EN ISO 13850

- Bemessungssteuerspeisespannung 24V DC oder 230V AC
- Funkstörgrad B
- einkanalige Not-Aus-Beschaltung, LED je Kanal
- Relaisausgänge 3S+1Ö
- Sicherheitskontakt zwangsöffnend
- Rückführkreis zur Überwachung von externen
  Schützen
- intergrierter kurzschlussfester Transformator bzw.
  elektronische Sicherung
- eingebaut in Verbraucherverteilung oder Unterverteiler, auf Klemmen verdrahtet, einschl.
  Klemmen, in Verriegelung/Meldung eingeschleift
- Hutschienenmontage

Fabrikat: ABB
Menge: 2,000 St

**06.04.01.360 Rauchwarnmelder für Schaltfelder**
Rauchwarnmelder für die Schaltfelder mit kombinierter Wärme- und Streulichtmessung.
inkl. Sockel für Spannungsversorgung 230 V sowie potenzialgebundene Signalisierung und Vernetzung von mehreren Sensoren. auf die zentrale Leittechnik.

Technische Merkmale:

- Q-Label für erhöhte Qualität
- Optischer Alarm über einen roten LED-Leuchtring
- Akustischer Alarm über einen lauten, pulsierenden Ton
- Umrüstung für Betrieb über 230-V-Netz möglich
- Modulschnittstelle zur Vernetzung mit optionalem Funk-, Relais- oder KNX Modul
- Reduktion von Falschalarmen
- Erkennung von Rauchentwicklung durch Streulichtmessung
- Schnelle Erkennung der Brandart durch Wärmemessung
- Überprüfung der Geräte ohne Demontage
- Vernetzung von bis zu 40 Geräten möglich
- Taste für Funktionstest und für die Deaktivierung der Streulichtmessung
- Demontageschutz
- Umgebungstemperatur: -5 °C bis +55 °C
- Einbauhöhe: max. 4,50 m
- Schutzart: IP 42
- Anwendungsbereich: DIN 14676
- Normen: DIN 14604
- Gehäuse: Ø 125mm H 48mm

liefern und betriebsbereit im oberen Bereich der Schaltanlage montieren
Menge: 2,000 St

**06.04.01.370 Relaismodul für Rauchmelder**
Relaismodul für den in der Vorposition beschriebenen Rauchmelder zur Signalisierung von Störung und Alarm auf das Leitsystem.

Technische Merkmale:

- Relaiskontakt Alarm: Wechsel potentialfrei
- Schaltspannung: max. 30 V AC/DC
- Schaltstrom: max. 1 A AC/DC
- Relaiskontakt Störung: Wechsel potentialfrei
- Schaltspannung: max. 30 V AC/DC
- Aderdurchmesser: 0,6 bis 0,8 mm
- im geschalteten Zustand keine zusätzliche Stromaufnahme

liefern und betriebsbereit montieren.
Menge: 2,000 St

**06.04.01.380 Satz Warn- und Hinweisschilder**
Satz Warn- und Hinweisschilder bestehend aus:
- Schild mit den Vorschriften und Regeln für den
  Betrieb von Starkstromanlagen (VDE 0105)
- Schild mit der Anleitung zur Bekämpfung von Bränden
  in elektrischen Anlagen (VDE 0132)
- Schild mit der Anleitung zur ersten Hilfe bei
  Unfällen durch elektrischen Strom
- Schild mit den 5 Sicherheitsregeln
- 2 Warnschilder mit Haftmagnet, Aufschrift: "Nicht
  Schalten"
Nach Angaben der Bauleitung positionieren, inkl. Klein-
und Befestigungsmateria
Menge: 2,000 St

**06.04.01.390 FM-Unterverteiler**
Fernmelde-Unterverteiler für Montage in Schaltschrank,
für 20 DA in LSA-plus-Technik, inkl. Systemzubehör,
Befestigungsmaterial und betriebsfertiger Montage.
Menge: 2,000 St

##### Bereich 06.04.02 Frequenzumrichter

**06.04.02.10 FU 30,0kW Motornennleistung Dekanter, Dickschlammpumpe**
Frequenzumrichter für Wasser/Abwasseranwendungen, zur stufenlosen Drehzahlregelung von Drehstromasynchronmotoren, Permanentmagnet-Synchronmotoren und Synchron-Reluktanzmotoren.

Gemäß den allgemeinen Vorbemerkungen unter
" Auslegung der Frequenzumrichter "

Netzspannung: 3 x 380 - 480 V (+10%/-15%); 47-63 Hz

Bei 400 V:
Nenndaten IN / PN 62 A / 30 kW (kontinuierliche Belastung)
Leichte Überlastdaten ILd / PLd 58 A / 30 kW (110 % Überlast, 1 min alle 10 min)
Überlastdaten IHd / PHd 44,6 A / 22 kW (150 % Überlast, 1 min alle 10 min)
Max. Strom Imax 76 A (für 2 Sekunden beim Start)

Abmessungen (HxBxT): 600 x 203 x 257 mm (mit Kabelanschlusskasten)
Gewicht / Baugröße / Schutzart : 19 kg / R4 / IP 21
Verlustleistung max. 835 W
Kühlluftbedarf: 134 m³/h
Umgebungstemperatur: max. 50 °C (Leistungsreduzierung siehe Handbuch)

Standardausführung
- Wandgerät mit patentierter Zwischenkreisdrossel und integriertem EMV-Filter
- (Kategorie C2, 1. Umgebung, eingeschränkte Erhältlichkeit)
- Komfort-Bedienpanel mit Assistenten in 14 verschiedenen Sprachen
- Temperatursensor-Auswertung
- Lackierte Leiterplatten für anspruchsvolle Umgebung
- STO sicher abgeschaltetes Drehmoment (SIL3, PL e)

Gewählte Optionen:
Option Sicherer Stop
Option: Profinet
Option: Ext. 24V DC Versorgung

Fabrikat: ABB ACS580

Liefern, einrichten und betriebsfertig parametrieren incl. Inbetriebnahme aller Abläufe gemeinsam mit dem Anlagenbetreiber.
Incl. allem Zubehör wie
Menge: 2,000 St

**06.04.02.20 FU 11,0kW Motornennleistung Beschickungspumpen**
Frequenzumrichter für Wasser/Abwasseranwendungen, zur stufenlosen Drehzahlregelung von Drehstromasynchronmotoren, Permanentmagnet-Synchronmotoren und Synchron-Reluktanzmotoren.

Gemäß den allgemeinen Vorbemerkungen unter
" Auslegung der Frequenzumrichter "

Netzspannung: 3 x 380 - 480 V (+10%/-15%); 47-63 Hz

Bei 400 V:
Nenndaten IN / PN 25 A / 11 kW (kontinuierliche Belastung)
Leichte Überlastdaten ILd / PLd 23,8 A / 11 kW (110 % Überlast, 1 min alle 10 min)
Überlastdaten IHd / PHd 17 A / 7,5 kW (150 % Überlast, 1 min alle 10 min)
Max. Strom Imax 30,6 A (für 2 Sekunden beim Start)

Abmessungen (HxBxT): 449 x 125 x 229 mm (mit Kabelanschlusskasten)
Gewicht / Baugröße / Schutzart : 6,6 kg / R2 / IP21
Verlustleistung max. 322 W
Kühlluftbedarf: 128m³/h
Umgebungstemperatur: max. 50 °C (Leistungsreduzierung siehe Handbuch)

Standardausführung
- Wandgerät mit patentierter Zwischenkreisdrossel und integriertem EMV-Filter
- (Kategorie C2, 1. Umgebung, eingeschränkte Erhältlichkeit)
- Komfort-Bedienpanel mit Assistenten in 14 verschiedenen Sprachen
- Temperatursensor-Auswertung
- Lackierte Leiterplatten für anspruchsvolle Umgebung
- STO sicher abgeschaltetes Drehmoment (SIL3, PL e)
- Integrierter Brems-Chopper

Gewählte Optionen:
Option Sicherer Stop
Option: Profinet
Option: Ext. 24V DC Versorgung

Fabrikat: ABB ACS580

Liefern, einrichten und betriebsfertig parametrieren incl. Inbetriebnahme aller Abläufe gemeinsam mit dem Anlagenbetreiber.
Incl. allem Zubehör wie Klein-, Hilfs- und Befestigungsmaterial
Menge: 2,000 St

**06.04.02.30 FU 7,5kW Motornennleistung Schneckenantrieb ZEN 1+2**
Frequenzumrichter für Wasser/Abwasseranwendungen, zur stufenlosen Drehzahlregelung von Drehstromasynchronmotoren, Permanentmagnet-Synchronmotoren und Synchron-Reluktanzmotoren.

Gemäß den allgemeinen Vorbemerkungen unter
" Auslegung der Frequenzumrichter "

Netzspannung: 3 x 380 - 480 V (+10%/-15%); 47-63 Hz

Bei 400 V:
Nenndaten IN / PN 17 A / 7,5 kW (kontinuierliche Belastung)
Leichte Überlastdaten ILd / PLd 16,2 A / 7,5 kW (110 % Überlast, 1 min alle 10 min)
Überlastdaten IHd / PHd 12,6 A / 5,5 kW (150 % Überlast, 1 min alle 10 min)
Max. Strom Imax 22,7 A (für 2 Sekunden beim Start)

Abmessungen (HxBxT): 449 x 125 x 229 mm (mit Kabelanschlusskasten)
Gewicht / Baugröße / Schutzart : 6,6 kg / R2 / IP21
Verlustleistung max. 228 W
Kühlluftbedarf: 128m³/h
Umgebungstemperatur: max. 50 °C (Leistungsreduzierung siehe Handbuch)

Standardausführung
- Wandgerät mit patentierter Zwischenkreisdrossel und integriertem EMV-Filter
- (Kategorie C2, 1. Umgebung, eingeschränkte Erhältlichkeit)
- Komfort-Bedienpanel mit Assistenten in 14 verschiedenen Sprachen
- Temperatursensor-Auswertung
- Lackierte Leiterplatten für anspruchsvolle Umgebung
- STO sicher abgeschaltetes Drehmoment (SIL3, PL e)
- Integrierter Brems-Chopper

Gewählte Optionen:
Option Sicherer Stop
Option: Profinet
Option: Ext. 24V DC Versorgung

Fabrikat: ABB ACS580

Liefern, einrichten und betriebsfertig parametrieren incl. Inbetriebnahme aller Abläufe gemeinsam mit dem Anlagenbetreiber.
Incl. allem Zubehör wie Klein-, Hilfs- und Befestigungsmaterial
Menge: 4,000 St

**06.04.02.40 FU 1,5kW Motornennleistung pFM-Dosierlösungspumpe**
Frequenzumrichter für Wasser/Abwasseranwendungen, zur stufenlosen Drehzahlregelung von Drehstromasynchronmotoren, Permanentmagnet-Synchronmotoren und Synchron-Reluktanzmotoren.

Gemäß den allgemeinen Vorbemerkungen unter
" Auslegung der Frequenzumrichter "

Netzspannung: 3 x 380 - 480 V (+10%/-15%); 47-63 Hz

Bei 400 V:
Nenndaten IN / PN 4 A / 1,5 kW (kontinuierliche Belastung)
Leichte Überlastdaten ILd / PLd 3,8 A / 1,5 kW (110 % Überlast, 1 min alle 10 min)
Überlastdaten IHd / PHd 3,3 A / 1,1 kW (150 % Überlast, 1 min alle 10 min)
Max. Strom Imax 5,9 A (für 2 Sekunden beim Start)

Abmessungen (HxBxT): 335 x 125 x 223 mm (mit Kabelanschlusskasten)
Gewicht / Baugröße / Schutzart : 4,6 kg / R1 / IP21
Verlustleistung max. 66 W
Kühlluftbedarf: 34m³/h
Umgebungstemperatur: max. 50 °C (Leistungsreduzierung siehe Handbuch)

Standardausführung
- Wandgerät mit patentierter Zwischenkreisdrossel und integriertem EMV-Filter
- (Kategorie C2, 1. Umgebung, eingeschränkte Erhältlichkeit)
- Komfort-Bedienpanel mit Assistenten in 14 verschiedenen Sprachen
- Temperatursensor-Auswertung
- Lackierte Leiterplatten für anspruchsvolle Umgebung
- STO sicher abgeschaltetes Drehmoment (SIL3, PL e)
- Integrierter Brems-Chopper

Gewählte Optionen:
Option Sicherer Stop
Option: Profinet
Option: Ext. 24V DC Versorgung

Fabrikat: ABB ACS580

Liefern, einrichten und betriebsfertig parametrieren incl. Inbetriebnahme aller Abläufe gemeinsam mit dem Anlagenbetreiber.
Incl. allem Zubehör wie Klein-, Hilfs- und Befestigungsmaterial
Menge: 2,000 St

**06.04.02.50 Mehrpreis für ext. 24 VDC-Versorgung USV**
Mehrpreis für ext. 24 VDC-Versorgung USV

ABB-Option: L501

liefern
Menge: 10,000 St

**06.04.02.60 Montage und Einbau FUs**
Montieren und betriebsfertig anschließen mit allem zum funktionsfertigem Anschluss notwendigen Systemzubehör wie Klein-, Hilfs- und Befestigungsmaterial, incl. Funktionstest, gegebenenfalls auch gemeinsam mit dem Anlagenbetreiber.
Menge: 10,000 St

**06.04.02.70 Parametrierung und Inbetriebnahme FUs**
Einrichten und parametrieren mit allem zugehörigen Systemzubehör, incl. Inbetriebnahme aller Abläufe und
Prozesse gegebenenfalls auch gemeinsam mit dem Anlagenbetreiber.
Menge: 10,000 St

#### Untertitel 06.05 Automatisierungstechnik

##### Bereich 06.05.01 SPS

**06.05.01.10 Baugruppenträger für Automatisierungsgerät**
Profilschiene als mechanischer Baugruppenträger
für Automatisierungsgerät in erforderlichen Umfang.
einschl. Montagematerial und Zubehör.

Fabrikat: Siemens
Menge: 1,000 St

**06.05.01.20 Zentralbaugruppe CPU 1516-3 PN/DP**
Zentralbaugruppe mit  Arbeitsspeicher 1 MB für Programm und 5 MB für Daten.
- Display: Bildschirmdiagonale - 6,1 cm
- Bedienelemente: Anzahl der Tasten - 6
- Versorgungsspannung: DC 24 V
- CPU-Bearbeitungszeiten für Bitoperationen - 10 ns; für
  Wortoperationen - 12 ns; für Festpunktarithmetik - 16 ns, für
  Gleitpunktarithmetik - 64 ns
- Anzahl Schnittstellen PROFINET: 2
- PROFINET IO-Dienste: PG/OP-Kommunikation, S7-Routing,
  Offene IE-Kommunikation, IRT, MRP, PROFIenergy, Shared
  Device
- Anzahl Schnittstellen PROFIBUS: 1
- PROFIBUS DP-Master - Anzahl Verbindungen: 48
- Programmiersprache: KOP, FUP, AWL, SCL, GRAPH
- SIMATIC Memory Card.
- Einschl. Systemgebundenem Zubehör und Stecker,
Fabrikat/Typ:
SIEMENS S7-1500, CPU 1516-3 PN/DP
Menge: 1,000 St

**06.05.01.30 Interface-Modul Profinet**
Interface-Modul IM 155-5 PN ST für den Anschluss des modularen Peripheriegerätes ET 200MP an PROFINET
- Anschaltung bis zu 12 IO-Module
- integrierter 2-Port-Switch
- Versorgungsspannung: DC 24 V
- Schutzart IP20
Einschl. RJ 45-Stecker und Anschlussarbeiten je Ende.

Fabrikat: SIEMENS, Produktreihe ET 200MP
Typ: IM155-5 PN ST
Menge: 5,000 St

**06.05.01.40 Profilschiene / Baugruppenträger**
Profilschiene zur Aufnahme der Baugruppen der nachfolgend aufgeführten SPS Komponenten.

Länge der Profilschiene: 483 mm

Die Leistungsmenge ergibt sich aus der Addition aller Einzelschienen in den Schaltanalgenfeldern.

incl. allem Zubehör wie Klein-, Hilfs- und Befestigungsmaterial liefern und montieren

Fabrikat: Siemens
Menge: 5,000 St

**06.05.01.50 Managed Ethernet-Switch, 16 RJ45**
Ethernet Smart Managed Compact Switch mit 16
10/100 MBit/s RJ45-Ports.

Schnittstelle: Ethernet (RJ45)
Übertragungsgeschwindigkeit: 10/100 MBit/s
Übertragungsphysik: Kupfer
Anzahl der Ports: 16 (RJ45-Ports)
Versorgungsspannung: 24 V DC (redundant).

Funktion: Store-and-forward Switch normkonform IEEE 802.3 4, Prioritätsklassen nach IEEE802.1 P, TCP/IP-Protokoll, BootP-fähig, Port-Mirroring, integrierte Web-Server-Funktion, Multicast Filtering, IGMP Snooping, VLAN, Rapid Spanning, Tree (RSTP), PROFINET Device, Medien Redundanz, Protokoll (MRP).

Management: Web-based Management (HTTP), SNMP v1/v2, Serielle Schnittstelle (V.24).

Diagnosefunktionen: RMON History, N:1-Portmirroring, LLDP (Link Layer Discovery Protocol), SNMP-Traps, ACD (Address Conflict Detection).

Filterfunktionen: Quality of Service (4 Prioritätsklassen), Port-Priorisierung, VLAN, IGMP Snooping (128 Gruppen), IGMP Query, Auto-Query-Port, Extended Multicast Filtering, Static Multicast Filtering.

Redundanz: MRP (Media Redundancy Protocol), RSTP (Rapid Spanning Tree Protocol), FRD (Fast Ring Detection), Large Tree Support.

Einsch. Konfiguration und Parametrierung.

Fabrikat: Phoenix Contact
Menge: 3,000 St

**06.05.01.60 Managed Ethernet-Switch, 8 RJ45**
Ethernet Lean Managed Switch mit acht 10/100
MBit/s RJ45-Ports.

Schnittstelle: Ethernet (RJ45)
Übertragungsgeschwindigkeit:10/100 MBit/s
Übertragungsphysik: Kupfer
Anzahl der Ports: 8 (RJ45-Ports)
Diagnosefunktionen: 1:1-Portmirroring.
Versorgungsspannung: 24 V DC (redundant).
Funktion: Store-and-Forward Switch normkonform IEEE 802.3, 2, Prioritätsklassen nach IEEE 802.1p, TCP/IP-Protokoll, BootP-fähig, Port-Mirroring, integrierte Web-Server-Funktion, Multicast
Filtering, IGMP Snooping, VLAN, Rapid Spanning, Tree (RSTP), DHCP Server, PTCP Filter.

Management: Web-based Management (HTTP), SNMP v1/v2, Serielle Schnittstelle (V.24).

Filterfunktionen: Quality of Service, VLAN (bis zu 8 VLANs,  IGMP Query, Auto-Query-Port, Extended Multicast Filtering.

Redundanz: STP (Spanning Tree Protocol), RSTP (Rapid Spanning Tree Protocol), FRD (Fast Ring Detection), Large Tree Support.

Einsch. Konfiguration und Parametrierung.

Fabrikat: Phoenix Contact
Menge: 2,000 St

**06.05.01.70 Comfort-Bediengerät zum Anschluss der SPS - 19 Zoll**
SIMATIC HMI MTP1900, Unified Comfort Panel, Touchbedienung, 18,5" Widescreen-TFT-Display, 16 MIO Farben, PROFINET Schnittstelle, projektierbar ab WinCC Unified Comfort V16, enthält Open Source SW, Geräte und Benutzerhandbuch. Einschließlich aller Stecker, Netzgeräte, Befestigungsmaterial sowie allem erforderlichen Zubehör incl. 32GB SD Karte für Archive,
Für Türeinbau in Schaltschrank SPS

Liefern, einrichten und betriebsfertig parametrieren mit allem
zum funktionsfertigem Anschluss notwendigen Systemzubehör
wie Klein-, Hilfs- und Befestigungsmaterial,
Incl.  Inbetriebnahme aller Abläufe gemeinsam mit dem Anlagenbetreiber.

Fabrikat: Siemens SIMATIC HMI MTP1900
Menge: 2,000 St

**06.05.01.80 Digitales Eingangsmodul SP, DI 16x 24VDC**
SIMATIC ET 200SP, Digitales Eingangsmodul, DI 16x24VDC SRC BA, Eingangstyp 1 (IEC 61131), Source Input, (NPN, M-lesend), Verpackungseinheit: 1 Stück, passend für BU-Typ A0, Farbcode CC00, Eingangsverzögerung 0,05..20ms; Modul-Diagnose für: Versorgungsspannung

Artikelnummer: 6ES7131-6BH60-0AA0

Liefern, einrichten und betriebsfertig parametrieren mit allem
zum funktionsfertigem Anschluss notwendigen Systemzubehör
wie Klein-, Hilfs- und Befestigungsmaterial,
Incl.  Inbetriebnahme aller Abläufe gemeinsam mit dem Anlagenbetreiber.

Fabrikat: Siemens

Angebotener Typ: '....................'
Menge: 8,000 St

**06.05.01.90 BaseUnit Typ für DI 8 / 16x24V DC**
SIMATIC ET 200SP BaseUnit für v.g. Baugruppe

Anschluss:  Push-In-Klemmen
  ohne AUX-Klemmen,
  nach links gebrückt
Ausführung:  Typ: A0, A1
Abmessungen BxH 15 x 117mm

Artikelnummer: 6ES7193-6BP00-0BA0

Liefern, einrichten und betriebsfertig parametrieren mit allem
zum funktionsfertigem Anschluss notwendigen Systemzubehör
wie Klein-, Hilfs- und Befestigungsmaterial,
Incl.  Inbetriebnahme aller Abläufe gemeinsam mit dem Anlagenbetreiber.

Fabrikat: Siemens

Angebotener Typ: '....................'
Menge: 8,000 St

**06.05.01.100 Digitales Ausgangsmodul SP, DQ 16x 24VDC**
SIMATIC ET 200SP, Digitales Ausgangsmodul, DQ 16x24VDC/0.5A SNK BA, Sink Output (NPN, M-schaltend) Verpackungseinheit: 1 Stück, passend für BU-Typ A0, Farbcode CC00, Ersatzwertausgabe, Modul-Diagnose für: Versorgungsspannung

Artikelnummer: 6ES7132-6BH60-0AA0

Liefern, einrichten und betriebsfertig parametrieren mit allem
zum funktionsfertigem Anschluss notwendigen Systemzubehör
wie Klein-, Hilfs- und Befestigungsmaterial,
Incl.  Inbetriebnahme aller Abläufe gemeinsam mit dem Anlagenbetreiber.

Fabrikat: Siemens

Angebotener Typ: '....................'
Menge: 5,000 St

**06.05.01.110 BaseUnit Typ für DQ 8 / 16x24V DC**
SIMATIC ET 200SP BaseUnit für v.g. Baugruppe

Anschluss:  Push-In-Klemmen
  ohne AUX-Klemmen,
  nach links gebrückt
Ausführung:  Typ: A0, A1
Abmessungen BxH 15 x 117mm

Artikelnummer: 6ES7193-6BP00-0BA0

Liefern, einrichten und betriebsfertig parametrieren mit allem
zum funktionsfertigem Anschluss notwendigen Systemzubehör
wie Klein-, Hilfs- und Befestigungsmaterial,
Incl.  Inbetriebnahme aller Abläufe gemeinsam mit dem Anlagenbetreiber.

Fabrikat: Siemens

Angebotener Typ: '....................'
Menge: 5,000 St

**06.05.01.120 Analoges Eingangsmodul SP, AI 8XI 2-/4-Wire**
Analoges Eingangsmodul, AI 8XI 2-/4-Wire Basic, passend für BU-Typ A0, A1, Farbcode CC01, Modul-Diagnose, 16 Bit

Artikelnummer: 6ES7 134-6GD01-0BA1

Liefern, einrichten und betriebsfertig parametrieren mit allem
zum funktionsfertigem Anschluss notwendigen Systemzubehör
wie Klein-, Hilfs- und Befestigungsmaterial,
Incl.  Inbetriebnahme aller Abläufe gemeinsam mit dem Anlagenbetreiber.

Fabrikat: Siemens

Angebotener Typ: '....................'
Menge: 5,000 St

**06.05.01.130 BaseUnit Typ für AI 8xI**
SIMATIC ET 200SP BaseUnit für v.g. Baugruppe

Anschluss:  Push-In-Klemmen
  ohne AUX-Klemmen,
  nach links gebrückt
Ausführung:  Typ: A0,A1
Abmessungen BxH 15 x 117mm

Artikelnummer: 6ES7193-6BP00-0BA0

Liefern, einrichten und betriebsfertig parametrieren mit allem
zum funktionsfertigem Anschluss notwendigen Systemzubehör
wie Klein-, Hilfs- und Befestigungsmaterial,
Incl.  Inbetriebnahme aller Abläufe gemeinsam mit dem Anlagenbetreiber.

Fabrikat: Siemens

Angebotener Typ: '....................'
Menge: 5,000 St

##### Bereich 06.05.02 Steuerung Eindickzentrifuge

**06.05.02.10 Einbau Bediengerät - 12 Zoll**
Einbau bauseits gestelltes  Bedienpanel 12" in Schaltschranktür inklusive Anschluss und Verdrahtung.

Einbauen, einrichten und betriebsfertig parametrieren mit allem
zum funktionsfertigem Anschluss notwendigen Systemzubehör
wie Klein-, Hilfs- und Befestigungsmaterial,
Incl.  Inbetriebnahme aller Abläufe gemeinsam mit dem Anlagenbetreiber.
Menge: 2,000 St

**06.05.02.20 Einbau Steuerung Eindickzentrifuge**
Einbau bauseits gestellter Steuerung mit Peripherie auf Montageplatte inklusive Anschluss und Verdrahtung.

Einbauen, einrichten und betriebsfertig parametrieren mit allem zum funktionsfertigem Anschluss notwendigen Systemzubehör wie Klein-, Hilfs- und Befestigungsmaterial,
Incl.  Inbetriebnahme aller Abläufe gemeinsam mit dem Anlagenbetreiber.
Menge: 2,000 St

##### Bereich 06.05.03 Software

**06.05.03.10 Pflichtenhefterstellung**
*** Pauschalposition
Erstellung eines Pflichtenheftes
Systemfeinplanung zur gesamten technischen Ausrüstung
Erstellung des Pflichtenheftes durch den AN gemäß VDI/VDE 3683. Es müssen für alle Prozessvariablen Beschreibungen, Tabellen, o.Ä. erstellt werden, aus denen ersichtlich ist, welche Funktionen und Aufgaben die einzelnen Prozessvariablen haben.
Das Pflichtenheft ist vor Beginn der Arbeiten auf Basis des Leistungsverzeichnis-Lastenheftes zu erstellen und dem Auftraggeber sowie dem Planer vorzulegen. In das Pflichtenheft müssen die vom AG erwünschten Änderungen eingearbeitet werden.

Das Pflichtenheft beinhaltet im Wesentlichen:
Verbraucher- und Messstellenlisten, Anlagenbeschreibung, Hardwarebeschreibung, Ablaufbeschreibung, Beschreibung des Notstromkonzeptes, Schnittstellenbeschreibung, Prozessvariablenliste, Meldungs-und Befehlsverarbeitung, Mess-und Zählwertverarbeitung.

Beschreibung aller anlagenspezifischen Mess- Steuer und Regelaufgaben. Rohrleitungs- und Instrumentenfließschemata (R&I - Schemata).

Prozessbild Dynamisierung: Anordnung und Aufbau der Prozessbilder, Aufbau Bedienmasken für Steuer- und Regelungen, Aufbau, Integration und Beschreibung der Bedienungsphilosophie, Struktur der Anzeigensymbolik, z.B. rot Störung, grün Betrieb, etc.

Sämtliche Unterlagen sind übersichtlich und geordnet in DIN A4-Aktenordnern zusammenzustellen und rechtzeitig dem AG und dem Planer je in 1facher Ausfertigung zu übergeben. Es ist von mehreren Ausführungen auszugehen. Mind. 3 Vororttermine für die Besprechung des Pflichtenheftes sind mit einzuberechnen. Nach Abstimmung mit dem Planer und dem Auftraggeber wird das Pflichtenheft schriftlich zur Realisierung freigegeben. Das Pflichtenheft ist im Rahmen der Projektabwicklung fortzuschreiben und ist in der Endfassung als Bedienerhandbuch in Papierform und auf Datenträger zu übergeben.
Menge: 1,000 psch

**06.05.03.20 Software-Allgemein**
*** Pauschalposition
Software im Wesentlichen bestehend aus:

Software-Standard (Systemprogramme), die zur Erstellung des
ablauffähigen, gesamten Anwenderprogramms dienen, incl. erforderlichen Bibliotheken und Software-Lizenzen. Die Proggrammierung hat zwingend mit TIA Portal V20 zu erfolgen.

Anwender-Software: Erstellung eines Programms zur Steuerung und Regelung der einzelnen Antriebe incl. Grenzwertüberwachung von Analogsignalen. Handelt es sich um abgeschlossene Softwareeinheiten, wie Funktionsbausteine, Parametriersoftware usw., so sind diese gesondert auf CD-ROM zusätzlich beizustellen.
Es handelt sich hierbei um die Summe aller Anweisungen und Vereinbarungen zur Verwirklichung geräteinterner Betriebsfunktionen (z.B. Sicherstellen von Daten bei Ausfall der Versorgungsspannung, organisatorische Funktionen beim Schachteln von Bausteinen etc.).

Bestandteile des Systemprogramms und der Programmiersoftware sind u.a. Organisations-, Programm-, Funktions-, Datenbausteine etc.
Beschreibung der einzelnen Aufgaben ohne Detailangaben:

Alle Aggregate sind mit Ihren Motorschutzschaltern und Steuerkreisen zu überwachen.

Steuerung der Pumpe in Abhängigkeit von Durchfluss, Druckmessungen, Bedienstellen, Betriebs-und Störmeldungen.

Bei der bedarfsabhängigen Pumpen zu und -abschaltung ist auf eine ausreichend große Hysterese zu achten. Allen Schaltvorgängen sind zusätzlich Zeitglieder zu integrieren, hierbei sind die Dauer der Schaltglieder an der SPS frei einstellbar auszuführen.

Steuerung der Elektrostellantriebe in Abhängigkeit von Druckmessungen, Bedienstellen, Betriebs- und Zustandsmeldungen.

Für alle Messstellen sind die Analogwerte, Grenzwerte und Störmeldungen mit der steuerungstechnischen Verknüpfung zu den Aggregaten zu parametrieren.

Nach Netzwiederkehr ist eine zeitgestaffelte  Einschaltreihenfolge der Antriebe zu realisieren.

Bei einer Versorgung der Anlage über das Netzersatzaggregat ist die Erkennung des Netzersatzbetriebes und Einschaltreihenfolge der notstromberechtigten Verbraucher zu realisieren.

Alle ausgegebenen Befehle sind auf ihre Auswirkung auf den Prozess hin zu überwachen. Bei fehlender Rückmeldung einer Betriebs-, Lauf-, und Endlagenmeldung ist eine entsprechende Störmeldung zu generieren.

Die Prozessdaten sind in einem vom Auftraggeber festgelegten Datenbereich für das Prozessleitsystem zur Verfügung zu stellen.

Parametrierung und Anbindung Operator Panel

Parametrierung und Anbindung an Prozessleitsystem des Auftraggebers.

Nach Durchsprache aller steuerungstechnischen Aufgaben hat der Auftragnehmer ein Pflichtenheft zu erstellen und darin zu dokumentieren wie die Programmabläufe realisiert werden und welche Parameter eingestellt werden. Die Pflichtenhefterstellung ist in die entsprechende Position einzukalkulieren.
Menge: 1,000 psch

**06.05.03.30 Software- Baustein variable Drehzahl, 1 Drehrichtungen**
Software- Baustein zur prozessabhängigen Steuerung und Überwachung eines Antriebes (z.B. Lüfter usw.)
- Antrieb mit variabler Drehzahl und 1 Drehrichtung.

Neben den E/A's sind Steuerungsfunktionen und auch die internen, aus Verknüpfungen gebildeten Parameter zu berücksichtigen.

Inklusive funktionaler Anbindung an das Bediengerät:
- Verfügbarkeit aller Daten,
- Visualisierung und Bedienung
- Parametrierung aller Variablen.
Menge: 14,000 St

**06.05.03.40 Software- Baustein 1 Drehzahl, 1 Drehrichtungen**
Software- Baustein zur prozessabhängigen Steuerung und Überwachung eines Antriebes (z.B. Lüfter usw.)
- Antrieb mit 1 Drehzahl und 1 Drehrichtung.

Neben den E/A's sind Steuerungsfunktionen und auch die internen, aus Verknüpfungen gebildeten Parameter zu berücksichtigen.

Inklusive funktionaler Anbindung an das Bediengerät:
- Verfügbarkeit aller Daten,
- Visualisierung und Bedienung
- Parametrierung aller Variablen.
Menge: 2,000 St

**06.05.03.50 Software- Baustein Pneumatikantrieb**
Software- Baustein zur prozessabhängigen Steuerung und Überwachung eines Pneumatikantriebes
- Antrieb mit 2 Drehrichtung.

Neben den E/A's sind Steuerungsfunktionen und auch die internen, aus Verknüpfungen gebildeten Parameter zu berücksichtigen.

Inklusive funktionaler Anbindung an das Bediengerät:
- Verfügbarkeit aller Daten,
- Visualisierung und Bedienung
- Parametrierung aller Variablen.
Menge: 27,000 St

**06.05.03.60 Software- Baustein Magnetventil**
Software- Baustein zur prozessabhängigen Steuerung und Überwachung eines Magnetventils.

Neben den E/A's sind Steuerungsfunktionen und auch die internen, aus Verknüpfungen gebildeten Parameter zu berücksichtigen.

Inklusive funktionaler Anbindung an das Bediengerät:
- Verfügbarkeit aller Daten,
- Visualisierung und Bedienung
- Parametrierung aller Variablen.
Menge: 1,000 St

**06.05.03.70 Software- Baustein Durchflussmessung**
Software- Baustein zur Regelung, Beobachtung und Überwachung einer Durchflussmessung sowie
zur Erfssung des Zählwertes.
Neben den E/A's sind Steuerungsfunktionen und auch die internen, aus Verknüpfungen gebildeten Parameter zu berücksichtigen.

Inklusive funktionaler Anbindung an das Bediengerät:
- Verfügbarkeit aller Daten,  Visualisierung und Parametrierung.
Menge: 6,000 St

**06.05.03.80 Software- Baustein Messstelle**
Software- Baustein zur Regelung, Beobachtung und Überwachung einer Messstelle wie z.B. Wasserqualität, Füllstand, Druck,Temperatur usw.
Neben den E/A's sind Steuerungsfunktionen und auch die internen, aus Verknüpfungen gebildeten Parameter zu berücksichtigen.

Inklusive funktionaler Anbindung an das Bediengerät:
- Verfügbarkeit aller Daten,  Visualisierung und Parametrierung.
Menge: 34,000 St

**06.05.03.90 Software- Digitaleingang**
Software zur Überwachung und Verarbeitung eines digitalen Eingangssignals, wie z.B. Zustandsmeldungen, Netz-/ Sicherungsüberwachung, Lampentest etc.
Inklusive funktionaler Anbindung an das Bediengerät.
Menge: 50,000 St

**06.05.03.100 Software- Digitalausgang**
Software zur Ansteuerung eines digitalen Ausgangs für Befehle und allgemeine Meldungen etc.
Inklusive funktionaler Anbindung an das Bediengerät.
Menge: 20,000 St

**06.05.03.110 Software Bediengerät/Operator Panel**
Software Bediengerät bzw. Operator Panel bestehend aus Programmier- und Anwender-Software.

Programmiersoftware für vorbeschriebenen Bediengerät beinhaltet alle erforderlichen Lizenzen und Treiber, die für das Erstellen des Anwendersoftware erforderlich ist.
Die Proggrammierung hat zwingend mit TIA Portal V20 zu erfolgen.
Anwender-Software für Bediengerät:
Es sind eine schematische Übersicht und verschiedene Detailbilder von der gesamten Anlage zu erstellen und im Bediengerät zu Implementieren. Sämtliche Teilanlagen sind lagerichtig in die Übersicht aufzunehmen. Alle Anlagenfließbilder sind anwählbar. Alle Anlagenparameter können dargestellt und ggf. verändert werden, alle Prozessdaten werden angezeigt. Sämtliche Anlagenbilder sind kundengenehmigungspflichtig. In den Einheitspreis ist die Bilderstellung, die Systemintegration (Prozessanbindung, etc.), die Inbetriebnahme, die Dokumentation etc. mit einzukalkulieren. Für die Ergänzungen, Änderungen und Kommentare sind bis zu 3 Revisionen einzukalkulieren.

Fertigen von Prozessbildern, bestehend aus Festbild- und Variablenanteil in Zusammenarbeit mit dem Planer bzw. Auftraggeber, d.h. einschließlich sämtlicher Prozessvariablen  wie Meldungen, Messwerte, Zählerraten bzw. Zählerstände,  Befehle, Sollwerte etc., wobei zwischen verfahrenstechnischen  Darstellungen und Diagrammen zur Messwert- bzw. Zählwertdarstellung kein Unterschied gemacht wird.

Visualisierung von Prozessabläufen gemäß R&I-Schema, Anzeigen aller Antriebe, Armaturen und Messstellen mit Betriebs- und Störmeldungen, Messwerten, Kurvendarstellung, Protokollierung, Archivierung aller relevanten Daten, Meldeliste mit Störungsquittierung.

Eingriffsmöglichkeit in die Steuerung  aller Aktoren im
Teilautomatikbetrieb, d. h. händige Ein- und Ausschaltbefehle, Ausschalten bei Erreichen der in der Automatik hinterlegten
Ausschaltbedingungen, Parameteränderung alle Aktoren und Sensoren, Grenzwerte der Messungen.

Die Touchpanel werden für folgende Aufgaben verwendet:
- Visualisierung der gesamten Anlage mittels dynamisierte Prozessbilder
- Manuelle Vorgaben für Betriebsparameter
- Protokollierung von Betriebs- und Störmeldungen in einem Ringspeicher
- Protokollierung der Ganglinien in einem Ringspeicher

Dargestellt werden auch
- alle Start/ Stopp Steuerungen im Hand- und Automatikbetrieb,
- Antriebsüberwachungen,
- Füllstandsanzeigen,
- Durchflussanzeigen,
- Anzeige von Betriebsstunden,
- Anzeige Leistung Trommelantrieb, Schneckenantrieb Zentrifuge
  am Eingang und Ausgang FU

Mit dem lokalen SPS-OP wird die Anlage visualisiert und bedient. Auf der Bildschirmoberfläche werden anlagenbezogene Prozessbilder auf Basis vom Verfahrensschema erstellt, in denen sämtliche Aggregate und Messungen im jeweilig aktuellen Betriebszustand, bzw. Messwert dynamisiert dargestellt werden.
Hierzu ist die Erstellung entsprechender Bilder und Masken für alle Anlagenteile analog dem Standard des Zentrifugenherstellers und des beschriebenen Lieferumfangs zu berücksichtigen.
Erwarterter Mindestumfang:
Bild 0:
MÜSE Startbildschirm mit grafischer Prinzip-Darstellung der Hauptkomponenten der Gesamtanlage
Bild 1: je Zentrifuge
Zentrifuge 1/2 Startbildschirm mit grafischer Prinzip-Darstellung der Hauptkomponenten der Straße
und Anzeige der wichtigsten SOLL/ IST-Werte zur Kontrolle des Eindickbetriebes
Mindestumfang:
SOLL/ IST-Menge, SOLL/ IST-Fracht, SOLL/ IST-spez.pFM,
SOLL/ IST-Drehzahl, SOLL/ IST-Drehmoment,
Grundeinstellungen Zentrifugenregelung, IST-Differenzdrehzahl
Symbolerläuterung
Auswahl Betriebsweise
Detail 1: Beschickung Zentrifugen: Verfahrensschema/ Übersicht Betriebsweise
Bild 1.1:  Detaildarstellung Pumpe mit Peripherie
Bild 1.2:  Auflistung Zählwerte
  Auflistung Messwerte Analogeingänge
Detail 2: Eindickzentrifuge mit Zentrat:
  Verfahrensschema/ Übersicht Betriebsweise
  Detaildarstellung Zentrifuge mit Zugabe pFM
Bild 2.1:  Detaildarstellung Ablauf Zentrat
Bild 2.2:  Eingabe Regelparameter
  Eingabe Sollwerte
  Eingabe Parameter Aggregate
Bild 2.3:  Auflistung Zählwerte
  Auflistung Messwerte Analogeingänge
Detail 3:  DS-Fördersystem: Verfahrensschema
Bild 3.1:  Blockbild Dickschlammpumpe
Bild 3.2:  Einstellungen
Bild 3.3:  Auflistung Zählwerte
  Auflistung Messwerte Analogeingänge
Detail 4:  pFM-Aufbereitung Verfahrensschema
  (nur Übersicht Betrieb, Eingaben an separatem
  Bedien-OP)
  Blockbild pFM-Pendelanlage mit IBC-Station
  und pFM-HW-Pumpe
Zu parametrieren ist die Ankopplung und Kommunikation mit dem Automatisierungsgerät, für Software-Bausteine aller Antriebe, Armaturen, Messungen und Sammelstörmeldungen.

Handelt es sich um eine abgeschlossene Software-Einheiten, wie z.B. Funktions-/Aggregatenbausteine, Parametriersoftware etc., so sind diese auf CD gesondert, zusätzlich beizustellen.
In den Einheitspreis sind inbetriebnahmebedingte Änderungen mit einzukalkulieren. Software und Bediengeräte -Funktionen, wie vorher beschrieben.
Menge: 20,000 psch

**06.05.03.120 Änderung bzw. Ergänzung der Software**
Änderung bzw. Ergänzung der Software durch Einsatz von entsprechendem Fachpersonal im Stundennachweis.
- Koordination, Abstimmung und Festlegung
- Projektbegleitende Dokumentation bis zur endgültigen
  umfassenden Dokumentation der Anlage
- einschl. Ein- und Abfahrten.
Menge: 20,000 h

##### Bereich 06.05.04 Kabel und Leitungen

**06.05.04.10 Vorkonfektionierte Industrial Ethernet Leitung bis 2m**
Komplett mit Steckern vorkonfektioniertes Profinet Kupferdatenkabel 2x2x0,64mm geeignet für Temperaturbereiche von -40°C bis +80°C, mit spezieller Konstruktion.
Gemäß ProfiNet Guideline ISO/IEC 11801, EN 50173
Flammwidrig nach IEC 60332-1, Halogenfrei nach IEC 60754-2, Festverlegung innen wie außen auf Trassen für Kläranlagen und Industrieanlagen geeignet.

Liefern, einrichten und betriebsfertig parametrieren mit allem
zum funktionsfertigem Anschluss notwendigen Systemzubehör
wie Klein-, Hilfs- und Befestigungsmaterial
Menge: 20,000 St

**06.05.04.20 Vorkonfektioniertes CAT 7e LAN-Kabel bis 5m**
Komplett mit Steckern vorkonfektioniertes CAT 7e LAN-Kabel geeignet für Temperaturbereiche
von -20°C bis +60°C.
Gemäß ISO/IEC 11801, EN 50173
Flammwidrig nach IEC 60332-1
Halogenfrei nach IEC 60754-2
Festverlegung innen wie außen auf Trassen für Kläranlagen und Industrieanlagen geeignet.

in Teillängen liefern und betriebsfertig anschließen
incl. Klein-, Hilfs- und Befestigungsmaterial
Menge: 5,000 St

**06.05.04.30 Vorkonfektionierte Industrial Ethernet Leitung bis 10m**
Komplett mit Steckern vorkonfektioniertes Profinet Kupferdatenkabel 2x2x0,64mm geeignet für Temperaturbereiche von -40°C bis +80°C, mit spezieller Konstruktion.
Gemäß ProfiNet Guideline ISO/IEC 11801, EN 50173
Flammwidrig nach IEC 60332-1, Halogenfrei nach IEC 60754-2, Festverlegung innen wie außen auf Trassen für Kläranlagen und Industrieanlagen geeignet.

Liefern, einrichten und betriebsfertig parametrieren mit allem
zum funktionsfertigem Anschluss notwendigen Systemzubehör
wie Klein-, Hilfs- und Befestigungsmaterial
Menge: 2,000 St

#### Untertitel 06.06 Niederspannungsinstallation

##### Bereich 06.06.01 Vor-Ort-Geräte

**06.06.01.10 NOT-AUS, innen**
NOT-Aus für Innenraumbereich:
Not-Aus-Gerätekombination nach VDE 0660, Schutzart IP
65, geeignet zum Einsatz auf Kläranlagen, für senkrechte Aufbaumontage, Leitungseinführung von unten mit
Kabelverschraubung, inkl. Bezeichnungsschild weiß mit
schwarzer Schrift.

Bestückt mit folgenden Befehlsgebern:

1 Pilzdrucktaster (rot), verrastend, einschließlich  vorschriftsmäßigem gelben Schild mit schwarzer  Aufschrift "NOT-AUS".
Der Not-Aus-Taster ist mit  2 Öffner-Kontakten und einem zusätzlichen Meldekontakt zu versehen.

Liefern und betriebsfertig montieren und anschließen,
inkl. Montageblech aus Edelstahl (Wst. 1.4301),
mit nichtrostendem Klein- und Befestigungsmaterial.

Fabrikat: Eaton
Menge: 3,000 Stck

**06.06.01.20 Reparaturschalter, 5,5 kW**
Reparaturschalter für EMV-Kabel, als isogekapselter Hauptschalter mit
Not-Aus-Funktion, mit Verriegelungsmöglichkeit durch
Vorhängeschloß, nach VDE 0660,
eingebaut im Gehäuse Schutzart IP 65,
geeignet zum Einsatz auf Kläranlagen, für
Aufbaumontage, Schaltleistung: bis 5,5 kW,
4-polig, 400 V, 50 Hz,
mit 2 Hilfsschalter,
mit Kabelverschraubung,
inkl. Bezeichnungsschild weiß mit schwarzer Schrift.

Liefern und betriebsfertig montieren und anschließen,
inklusive nichtrostendem Klein- und
Befestigungsmaterial.

Fabrikat: Eaton
Menge: 2,000 Stck

**06.06.01.30 Reparaturschalter, 7,5 kW**
Reparaturschalter für EMV-Kabel, als isogekapselter Hauptschalter mit
Not-Aus-Funktion, mit Verriegelungsmöglichkeit durch
Vorhängeschloß, nach VDE 0660,
eingebaut im Gehäuse Schutzart IP 65,
geeignet zum Einsatz auf Kläranlagen, für
Aufbaumontage, Schaltleistung: bis 7,5 kW,
4-polig, 400 V, 50 Hz,
mit 2 Hilfsschalter,
mit Kabelverschraubung,
inkl. Bezeichnungsschild weiß mit schwarzer Schrift.

Liefern und betriebsfertig montieren und anschließen,
inklusive nichtrostendem Klein- und
Befestigungsmaterial.

Fabrikat: Eaton
Menge: 4,000 Stck

**06.06.01.40 Reparaturschalter, 11 kW**
Reparaturschalter für EMV-Kabel, als isogekapselter Hauptschalter mit
Not-Aus-Funktion, mit Verriegelungsmöglichkeit durch
Vorhängeschloß, nach VDE 0660,
eingebaut im Gehäuse Schutzart IP 65,
geeignet zum Einsatz auf Kläranlagen, für
Aufbaumontage, Schaltleistung: bis 11 kW,
4-polig, 400 V, 50 Hz,
mit 2 Hilfsschalter,
mit Kabelverschraubung,
inkl. Bezeichnungsschild weiß mit schwarzer Schrift.

Liefern und betriebsfertig montieren und anschließen,
inklusive nichtrostendem Klein- und
Befestigungsmaterial.

Fabrikat: Eaton
Menge: 2,000 Stck

**06.06.01.50 Reparaturschalter, 30 kW**
Reparaturschalter für EMV-Kabel, als isogekapselter Hauptschalter mit
Not-Aus-Funktion, mit Verriegelungsmöglichkeit durch
Vorhängeschloß, nach VDE 0660,
eingebaut im Gehäuse Schutzart IP 65,
geeignet zum Einsatz auf Kläranlagen, für
Aufbaumontage, Schaltleistung: bis 30 kW,
4-polig, 400 V, 50 Hz,
mit 2 Hilfsschalter,
mit Kabelverschraubung,
inkl. Bezeichnungsschild weiß mit schwarzer Schrift.

Liefern und betriebsfertig montieren und anschließen,
inklusive nichtrostendem Klein- und
Befestigungsmaterial.

Fabrikat: Eaton
Menge: 2,000 Stck

**06.06.01.60 VOSS, 5 Elemente, FU mit Drehzahlregenlung**
Vor-Ort-Steuerstelle für Frequenzumrichterantrieb:

Vor-Ort-Steuerstelle als gekapselte Gerätekombination
nach VDE 0660, Schutzart IP 65, geeignet zum Einsatz
auf Kläranlagen, für senkrechte Aufbaumontage,
Leitungseinführung von unten mit Kabelverschraubung,
inkl. Resopalschild graviert weiß mit schwarzer Schrift.

Farbkennzeichnung der Bedienelemente gemäß den geltenden Richtlinien

Bestückt mit folgenden Befehlsgebern:

1 Drucktaster mit flachem Druckknopf und abriebfester Tastenplatte mit der Aufschrift "Ein"
2 Drucktaster mit flachem Druckknopf und abriebfester  Tastenplatte mit der entsprechenden Aufschriften:  "Drehzahl höher" und  "Drehzahl tiefer"
1 Drucktaster mit flachem Druckknopf und abriebfester  Tastenplatte mit der Aufschrift "Aus"
1 Schlüsselschalter mit Halbzylinder zur elektrischen  Verriegelung der Drucktaster, mit Resopal
Bezeichnungsschild "Ort-O-Fern", mit Schutzklappe,  Schlüssel in beiden Stellungen abziehbar

komplett mit Montageblech liefern, montieren und betriebsfertig anschließen incl. Klein-, Hilfs- und Befestigungsmaterial aus Edelstahl Werkstoff Nr. 1.4571
Menge: 6,000 Stck

**06.06.01.70 Standsäule mit Montageplatte Edelstahl 1.4571 H: 1,20-2,00m**
Standsäule aus Edelstahl (Wst. 1.4571),
mit Fuß- oder Wandplatte, als Montageplatte zur Befestigung der Vor-Ort-Geräte,
Vierkantträgerprofil 50x50mm
mit Längsöffnungen im oberen und unteren Teil des Vierkantprofils zur geschützten Kabelverlegung.

Eine Kabelaufführung mittels montiertem Kunststoffrohr am Trägerprofil ist nicht gestattet.

Höhe 1,2 bis 2 m

komplett mit Montageblech liefern, montieren und betriebsfertig anschließen
incl. Klein-, Hilfs- und Befestigungsmaterial
Menge: 16,000 Stck

**06.06.01.80 Kabelübergangskasten bis 6mm²**
Kabelübergangskasten a.P., IP 65, 660 VAC
nach VDE 0606, Farbe grau, aus glasfaserverstärktem
Polyester, ca. 140x140 mm,
mit bis zu 4 Verschraubungen M 25-40 für
Leiterquerschnitte bis 6 qmm,
mit bis zu 10 Durchgangsklemmen 2,5-6 qmm
Einführungen nur von unten

Mit Montageblech auf/an Betonwand komplett
liefern, montieren und betriebsfertig anschließen
mit bis zu drei Anschlüssen
incl. Klein-, Hilfs- und Befestigungsmaterial
gemäß Vorbemerkungen aus Edelstahl Werkstoff Nr. 1.4571

Fabrikat: Hensel
Menge: 5,000 Stck

**06.06.01.90 Abzweigkasten bis 4mm²**
Abzweigkasten a.P., IP 65, 660 VAC
nach VDE 0606, Farbe grau, aus glasfaserverstärktem
Polyester, ca. 100x100 mm,
mit bis zu 4 Verschraubungen M 20-25 für
Leiterquerschnitte bis 4 qmm,
mit bis zu 5 Klemmen 1,5-4 qmm

Mit Montageblech auf/an Betonwand komplett liefern, montieren und betriebsfertig anschließen
mit bis zu drei Anschlüssen incl. Klein-, Hilfs- und Befestigungsmaterial gemäß Vorbemerkungen aus Edelstahl Werkstoff Nr. 1.4571

Fabrikat: Hensel
Menge: 10,000 Stck

**06.06.01.100 Wandgehäuse für Außenaufstellung Werkst. V4A**
Für Touchpanel Zentrifugen vor Ort

Edelsstahl Leergehäuse mit scharnierter Tür und V4A Schlössern in den v.g. Abmessungen incl. Montageplatte zum Aufbau von Schaltgeräten aus dem Titel Niederspannungensschaltanlagen und Automatisierungstechnik auf Hutschienen zum Betrieb eines Touchpanels

Vor Ausführung sind eine Ansicht und die Konstruktionsunterlagen zur Freigabe einzureichen.
Kabeleinführung von unten mit Kabelabfangschienen.

Ausführung als Edelstahl Aussenschrank

Schrankabmessungen (H x B x T): 1000x 800 x 400 mm
incl. Schlosssystem in V4A Edelstahl

Temperaturbereich: -20°C - + 60°C

Der Edelstahl Außenschrank ist gemäß den Vorbemerkungen des Haupttitels "Niederspannungsschaltanlagen" komplett auszurüsten

einschließlich allem Zubehör, Klein- und Befestigungsmaterial in gegebenenfalls einzelnen Transportteilungen zu liefern.

Fabrikat: Rittal
Menge: 1,000 Stck

##### Bereich 06.06.02 Installationsmaterial

**06.06.02.10 LED Wannenleuchte**
Feuchtraum-Wannenleuchte geeignet für Decke/Wandanbau oder Deckenabhängung
- EVG: 220-240V, 50/60Hz, Überlast- und Kurzschlussschutz
- Schutzart IP65
- LED: Linearmodule 4.000K, Ra > 80, einschl. Leuchtmittel
- Systemleistung: 44 W (Ersatz ca. 2x58W)
- Gehäuse: glasfaserverstärktes Polyester, geschäumte Silikondichtung;
- Abschlusswanne: PMMA mit Schlagzähkomponente, satiniert zur Blendungsbegrenzung
- Verschlussklammern: Kunststoff, einteilig davon 2 Sicherheitsverschlüsse zur Gewährleistung des Berührungsschutzes
- Reflektor: Lackiert, aushängbar, elektrische Komponenten aufmontiert.
- Kabeleinführung: 2 Verschlussstopfen M20. Durchgangsverdrahtung bis 5x2,5

einschl. erf. Halterungs- und Befestigungsmaterial,  Kettenabhängung, Gewindestangen, aus Edelstahl.
Menge: 15,000 St

**06.06.02.20 Mehrpreis für abgehängte Montage der vor genanten Leuchten**
Mehrpreis für abgehängte Montage der vor genanten Leuchten mittels Edelstahlkette und anteiliger Montageschiene
Abhängung bis 1 m

liefern und betriebsbereit montieren
Menge: 15,000 St

**06.06.02.30 Wassergeschützte Steckdose 250 V/16A**
Wassergeschützte SCHUKO-Steckdose, DIN VDE 0620-1, in Aufputzausführung, mit Klappdeckel, mit  Beschriftungsfeld, Schutzart IP 44 DIN EN 60529.
Einschl. Befestigungsmaterial.
Menge: 6,000 St

**06.06.02.40 Drucktaster einpolig Aus 10A 250V**
Drucktaster DIN EN 60669-1 (VDE 0632-1) in Aufputzausführung, mit Kontrolllampe, Beschriftungsfeld,
Schutzart IP 44 DIN EN 60529.
Einschl. Befestigungsmaterial.
Menge: 4,000 St

**06.06.02.50 Wippschalter einpolig Aus/Wechsel 10A 250V**
Wippschalter DIN EN 60669-1 (VDE 0632-1)
Schutzart IP 44 DIN EN 60529, in Aufputzausführung,
mit Kontrolllampe, Beschriftungsfeld.
Einschl. Befestigungsmaterial.
Menge: 2,000 St

**06.06.02.60 Steckdosenkombination bis 32A**
Steckdosenkombination
- Gehäuse aus silikon- und halogenfreiem PC/ABS
- Schutzart IP67,
- Schutzklasse II
- Brennbarkeitsklasse VO
- Anschluss: 3 Vorprägungen oben und unten M40/M50, 1
  Klemmsatz K25 10P
- einschließlich Wandbefestigungen
- Steckdosen einzeln über Automaten abgesichert,
  komplett verdrahtet.
Bestückung mit:
1 Stück Fehlerschutzschalter 63A, 4-polig, 0,03A
1 Stück Leitungsschutzschalter 32A, 3-polig, C
1 Stück Leitungsschutzschalter 16A, 3-polig, C
2 Stück Leitungsschutzschalter 16A, 1-polig, B
1 CEE 32A, 5-polig, 400V
1 CEE 16A, 5-polig, 400V
2 SCHUKO 16A, 230V
2 Drucktaster mit Beschriftung
Strahler Ein / Aus
Mastleuchte Ein / Aus

Fabrikat: Walther-Werke
Menge: 2,000 St

**06.06.02.70 Kabelübergangskasten bis 6mm²**
Kabelübergangskasten a.P., IP 65, 660 VAC
nach VDE 0606, Farbe grau, aus glasfaserverstärktem
Polyester, ca. 140x140 mm,
mit bis zu 4 Verschraubungen M 25-40 für
Leiterquerschnitte bis 6 qmm,
mit bis zu 10 Durchgangsklemmen 2,5-6 qmm
Einführungen nur von unten

Mit Montageblech auf/an Betonwand komplett
liefern, montieren und betriebsfertig anschließen
mit bis zu drei Anschlüssen
incl. Klein-, Hilfs- und Befestigungsmaterial
gemäß Vorbemerkungen aus Edelstahl Werkstoff Nr. 1.4571

Fabrikat: Hensel
Menge: 5,000 St

**06.06.02.80 Abzweigkasten bis 4mm²**
Abzweigkasten a.P., IP 65, 660 VAC
nach VDE 0606, Farbe grau, aus glasfaserverstärktem
Polyester, ca. 100x100 mm,
mit bis zu 4 Verschraubungen M 20-25 für
Leiterquerschnitte bis 4 qmm,
mit bis zu 5 Klemmen 1,5-4 qmm

Mit Montageblech auf/an Betonwand komplett liefern, montieren und betriebsfertig anschließen
mit bis zu drei Anschlüssen incl. Klein-, Hilfs- und Befestigungsmaterial gemäß Vorbemerkungen aus Edelstahl Werkstoff Nr. 1.4571

Fabrikat: Hensel
Menge: 10,000 St

##### Bereich 06.06.03 Kabeltragsysteme, Verlegematerial

**06.06.03.10 Kabelrinne H=60 mm B=100 mm**
Kabelrinne, gelocht für Kabelträgersystem DIN EN 61537,
Stahlblech, tauchfeuerverzinkt nach DIN EN ISO 1461
mit Wandausleger 200 mm,
- Blechstärke 1,5 mm, gelochte Ausführung
- Verbindungsmaterial (stromtragfähig), Bodenbleche,
  Stoßstellenleisten usw.
- maximaler Stützabstand 1,5 m für Wand- und Deckenmontage
- Kabelschutzringe für Auslässe
- einschl. aller systembedingten Übergangs- und Formstücken
  wie Steig- und Gefällstücke, Bogen- Winkel-, Abzweig-,
  Kreuzungsstücke, Endabschlußbleche, Reduzierstücke,
  Verbindungslaschen, Verbindungsmaterialien, ect.
- einschl. systembedingten Befestigungsmaterialien wie Stiele,
  Ausleger, Dübel, ect.

Fabrikat: Niedax
Menge: 50,000 m

**06.06.03.20 Kabelrinne H=60 mm B=200 mm**
Kabelrinne, gelocht für Kabelträgersystem DIN EN 61537,
Stahlblech, tauchfeuerverzinkt nach DIN EN ISO 1461
mit Wandausleger 300 mm,
- Blechstärke 1,5 mm, gelochte Ausführung
- Verbindungsmaterial (stromtragfähig), Bodenbleche,
  Stoßstellenleisten usw.
- maximaler Stützabstand 1,5 m für Wand- und Deckenmontage
- Kabelschutzringe für Auslässe
- einschl. aller systembedingten Übergangs- und Formstücken
  wie Steig- und Gefällstücke, Bogen- Winkel-, Abzweig-,
  Kreuzungsstücke, Endabschlußbleche, Reduzierstücke,
  Verbindungslaschen, Verbindungsmaterialien, ect.
- einschl. systembedingten Befestigungsmaterialien wie Stiele,
  Ausleger, Dübel, ect.

Fabrikat: Niedax
Menge: 35,000 m

**06.06.03.30 Kabelrinne H=60 mm B=300 mm**
Kabelrinne, gelocht für Kabelträgersystem DIN EN 61537,
Stahlblech, tauchfeuerverzinkt nach DIN EN ISO 1461
mit Wandausleger 400 mm,
- Blechstärke 1,5 mm, gelochte Ausführung
- Verbindungsmaterial (stromtragfähig), Bodenbleche,
  Stoßstellenleisten usw.
- maximaler Stützabstand 1,5 m für Wand- und Deckenmontage
- Kabelschutzringe für Auslässe
- einschl. aller systembedingten Übergangs- und Formstücken
  wie Steig- und Gefällstücke, Bogen- Winkel-, Abzweig-,
  Kreuzungsstücke, Endabschlußbleche, Reduzierstücke,
  Verbindungslaschen, Verbindungsmaterialien, ect.
- einschl. systembedingten Befestigungsmaterialien wie Stiele,
  Ausleger, Dübel, ect.

Fabrikat: Niedax
Menge: 25,000 m

**06.06.03.40 Trennsteg H=bis ca. 60 mm**
Trennsteg für Kabelleiter bzw. Kabelrinne
Stahlblech tauchfeuerverzinkt nach DIN EN ISO 1461
an Leiter bzw. Rinne befestigt.

Fabrikat: Niedax
Menge: 25,000 m

**06.06.03.50 Kabelsteigeleiter H=60 mm B=200 mm**
Kabelsteigeleiter für Kabelträgersystem DIN EN 61537,
- Stahl, tauchfeuerverzinkt nach DIN EN ISO 1461
- mittelschwere Ausführung
- für Wandmontage einschl. Befestigungsmaterial aus
  Ankerwinkeln und Stahlspreizdübeln
- Sprossen aus C-Profil, nach oben eingenietet,
  zur Aufnahme von Kabelschellen
- Sprossenabstand 300 mm
- Bügelschellen mit Langwanne für Vollbelegung
- incl. Befestigungsmaterial für Kabel/Leitungen.

Fabrikat: Niedax
Menge: 5,000 m

**06.06.03.60 C-Schiene verzinkt**
Stahl, tauchfeuerverzinkt nach DIN EN ISO 1461
nach Bedarf auf ca. 0,5 m abgehängt und mit Ankern befestigt.

Fabrikat: Niedax
Menge: 5,000 m

**06.06.03.70 H- (I-) Stiel, l=500 mm**
H- (I-) Stiel nach DIN VDE 0639,
Stahl, tauchfeuerverzinkt nach DIN EN ISO 1461
- für Wand-/Decken-/Bodenmontage
- hohe Widerstandsfähigkeit
- angeschweißte Kopf-/Fussplatte
- Schutzkappe, gelb
- befestigt mit 2 Ankerwinkeln und Stahlspreizdübeln
  am Mauerwerk/Beton.

Fabrikat: Niedax
Menge: 5,000 St

**06.06.03.80 Kunststoffrohr M 20**
Kunststoff-Steckrohr M 20, inkl.
ausreichender Anzahl Befestigungsschellen

liefern, montieren und betriebsfertig anschließen
incl. Klein-, Hilfs- und Befestigungsmaterial
Menge: 50,000 m

**06.06.03.90 Kunststoffrohr M 25**
Kunststoff-Steckrohr M 25, inkl.
ausreichender Anzahl Befestigungsschellen

liefern, montieren und betriebsfertig anschließen
incl. Klein-, Hilfs- und Befestigungsmaterial
Menge: 50,000 m

**06.06.03.100 Kunststoffrohr M 32**
Kunststoff-Steckrohr M 32, inkl.
ausreichender Anzahl Befestigungsschellen

liefern, montieren und betriebsfertig anschließen
incl. Klein-, Hilfs- und Befestigungsmaterial
Menge: 30,000 m

**06.06.03.110 Metallrohr STAPA EN 25**
Metallrohr für mittlere Druckbeanspruchung,
Stahlpanzerrohr verzinkt, Druckbeanspruchung mittel, Schlagbeanspruchung mittel, Verlegung geschlossen, einschl. sämtlichem systembedingten Zubehör wie Schellen, Endtüllen, Muffen, Bögen etc. sowie Halterungs- und Befestigungsmaterial
Menge: 50,000 m

**06.06.03.120 Metallrohr STAPA EN 32**
Metallrohr für mittlere Druckbeanspruchung,
Stahlpanzerrohr verzinkt, Druckbeanspruchung mittel, Schlagbeanspruchung mittel, Verlegung geschlossen, einschl. sämtlichem systembedingten Zubehör wie Schellen, Endtüllen, Muffen, Bögen etc. sowie Halterungs- und Befestigungsmaterial
Menge: 50,000 m

**06.06.03.130 Metallrohr STAPA EN 40**
Metallrohr für mittlere Druckbeanspruchung,
Stahlpanzerrohr verzinkt, Druckbeanspruchung mittel, Schlagbeanspruchung mittel, Verlegung geschlossen, einschl. sämtlichem systembedingten Zubehör wie Schellen, Endtüllen, Muffen, Bögen etc. sowie Halterungs- und Befestigungsmaterial
Menge: 25,000 m

**06.06.03.140 Kabelführungssystem DN150**
Liefern und montieren eines Kabelführungssystems zur Abdichtung der Kabelleerrohre unterhalb der Zentrifugen gegen Wasser, Schlamm und Gas.
Ausführung DN 150, Werkstoff 1.4715, Gesamthöhe ca. 500 mm.
Montage auf vorhandenem Fußboden mittels Verschraubung; Fugenabdichtung mit Sikaflex oder gleichwertig.
Bestehend aus:
- Flansch, ohne Hals
- Rohr, WD 2mm
- Bogen, 90°, WD 2mm
- Ringraumdichtung als Gummiepressdichtung mit unterschiedlichen Durchführungen zur Abdichjtung der Kabel

Einschließlich aller erforderlichen Befestigungs- und Dichtungsmaterialien, komplett betriebsfertig montiert.
Menge: 6,000 St

##### Bereich 06.06.04 Kabel und Leitungen

*Hinweis: Ausführungsbeschreibung: Kabel und Leitungen*
Hinsichtlich der Installationen ist grundsätzlich zu unterscheiden zwischen der allgemeinen Installation für die Beleuchtung, Steckdosen etc. sowie für die maschinenseitigen Installationen und den speziellen Kabeln für den Bereich der Mess-, Steuer- und Regelungstechnik.

Die Kabel/Leitungspositionen beinhalten im Wesentlichen:
- Lieferung von Kabel/Leitungen,
- Verlegung gemischt oder geordnet, in Teilstücken,
- Befestigung auf Steigeleiter, im Doppelboden im E-Raum und
  in Schränken und Verteilungen mit Kabelschellen
- Bündelung für einadrige Kabel und Leitungen
- Beidseitiger Anschluss aller Adern incl. Reserveadern, sofern nicht extra abgefragt
- Aderendhülsen bzw. Kabelschuhe
- Kabelverschraubungen mit Zugentlastung und Verdrehschutz,
  im Außenbereich in Hutmutternbauart IP 68, in Ex-Bereichen
  mit Zulassung
- Kabelschellen im Innenbereich aus feuerverzinktem Stahl
  Kabelschellen im Außenbereich aus rostfreiem Edelstahl
  Verbindung der Teile über Stehbolzen M8 und
  Sechskantmutter

Die Kabelverlegung im Außenbereich ist durch den Kabeleinzug  in Kabelanlagen, Kabelzugrohren bzw. Kabelzugschächte erschwert und ist in die Kabel-Positionen einzukalkulieren. Bei Zugrohren ist ein Zugdraht mit einzuziehen. einschl. Zugdraht

Anschlüsse an im LV ausgeschriebenen Betriebsmitteln sind in den Positionen der Betriebsmittel einzukalkulieren!

Die Anschlüsspositionen von bauseitigen Betriebsmitteln
beinhalten im Wesentlichen:
- Beidseitiger Anschluss aller Adern incl. Reserveadern
- Aderendhülsen bzw. Kabelschuhe
- Kabelverschraubungen mit Zugentlastung und Verdrehschutz,
  im Außenbereich in Hutmutternbauart IP 68, in Ex-Bereichen
  mit Zulassung
- Kabelschellen im Innenbereich aus feuerverzinktem Stahl
  Kabelschellen im Außenbereich aus rostfreiem Edelstahl
  Verbindung der Teile über Stehbolzen M8 und
  Sechskantmutter.

**06.06.04.10 EMV-UV-3PLUS 2YSLCY-J 3X16+3G2,5**
Spezial-Motoranschlussleitung 0,6/1kV, für
Leistungsverdrahtung bei Frequenzumrichtern,
doppelt geschirmt, metermarkiert,
DIN VDE 0250

EMV-UV-3PLUS 2YSLCY-J 3X16+3G2,5

liefern und verlegen
incl. Klein- und Befestigungsmaterial wie Kabelbinder, oder Schellen
Menge: 80,000 m

**06.06.04.20 EMV-UV-3PLUS 2YSLCY-J 3X4+3G0,75**
Spezial-Motoranschlussleitung 0,6/1kV, für
Leistungsverdrahtung bei Frequenzumrichtern,
doppelt geschirmt, metermarkiert,
DIN VDE 0250

EMV-UV-3PLUS 2YSLCY-J 3X4+3G0,75

liefern, verlegen und anschließen
incl. Klein- und Befestigungsmaterial wie Kabelbinder, oder Schellen
Menge: 80,000 m

**06.06.04.30 EMV-UV-3PLUS 2YSLCY-J 3X2,5+3G0,5**
Spezial-Motoranschlussleitung 0,6/1kV, für
Leistungsverdrahtung bei Frequenzumrichtern,
doppelt geschirmt, metermarkiert,
DIN VDE 0250

EMV-UV-3PLUS 2YSLCY-J 3X2,5+3G0,5

liefern, verlegen und anschließen
incl. Klein- und Befestigungsmaterial wie Kabelbinder, oder Schellen
Menge: 280,000 m

**06.06.04.40 EMV-UV-3PLUS 2YSLCY-J 3X1,5+3G0,25**
Spezial-Motoranschlussleitung 0,6/1kV, für
Leistungsverdrahtung bei Frequenzumrichtern,
doppelt geschirmt, metermarkiert,
DIN VDE 0250

EMV-UV-3PLUS 2YSLCY-J 3X1,5+3G0,25

liefern, verlegen und anschließen
incl. Klein- und Befestigungsmaterial wie Kabelbinder, oder Schellen
Menge: 120,000 m

**06.06.04.50 Kabel NYY-J 5x10 mm²**
Erdkabel 0,6/1kV nach DIN VDE 0276,
selbstverlöschend und flammwidrig

NYY-J 5x10 mm² re

liefern, verlegen und anschließen
incl. Klein- und Befestigungsmaterial
wie Kabelbinder und Schellen
Menge: 80,000 m

**06.06.04.60 Kabel NYY-J 5x4 mm²**
Erdkabel 0,6/1kV nach DIN VDE 0276,
selbstverlöschend und flammwidrig

NYY-J 5x4 mm² re
liefern und verlegen
incl. Klein- und Befestigungsmaterial
wie Kabelbinder und Schellen
Menge: 40,000 m

**06.06.04.70 Kabel NYY-J 5x2,5 mm²**
Erdkabel 0,6/1kV nach DIN VDE 0276,
selbstverlöschend und flammwidrig

NYY-J 5x2,5 mm² re

liefern und verlegen
incl. Klein- und Befestigungsmaterial
wie Kabelbinder und Schellen
Menge: 180,000 m

**06.06.04.80 Kabel NYY-J 3x1,5 mm²**
Erdkabel 0,6/1kV nach DIN VDE 0276,
selbstverlöschend und flammwidrig

NYY-J 3x1,5 mm² re

liefern und verlegen
incl. Klein- und Befestigungsmaterial
wie Kabelbinder und Schellen
Menge: 1050,000 m

**06.06.04.90 YSLY-JZ 12x1,5 mm²**
Universell einsetzbare Mess-, Kontroll- und Steuerleitung im Maschinenbau und in der Anlagentechnik im Innenbereich. Zur Verlegung in trockenen und feuchten Räumen. Die Leitung ist weitgehend ölbeständig. Nicht für ständige Bewegung geeignet.

YSLY-JZ 12x1,5 mm²

liefernund verlegen
incl. Klein- und Befestigungsmaterial
wie Kabelbinder und Schellen
Menge: 160,000 m

**06.06.04.100 YSLY-JZ 7x1,5 mm²**
Universell einsetzbare Mess-, Kontroll- und Steuerleitung im Maschinenbau und in der Anlagentechnik im Innenbereich. Zur Verlegung in trockenen und feuchten Räumen. Die Leitung ist weitgehend ölbeständig. Nicht für ständige Bewegung geeignet.

YSLY-JZ 7x1,5 mm²

liefernund verlegen
incl. Klein- und Befestigungsmaterial
wie Kabelbinder und Schellen
Menge: 280,000 m

**06.06.04.110 Leitung NYM-J 5x2,5 mm²**
nach VDE 0250 Teil 204
Menge: 50,000 m

**06.06.04.120 Leitung NYM-J 5x1,5 mm²**
nach VDE 0250 Teil 204
Menge: 100,000 m

**06.06.04.130 Leitung NYM-J 3x2,5 mm²**
nach VDE 0250 Teil 204
Menge: 100,000 m

**06.06.04.140 Leitung NYM-J 3x1,5 mm²**
nach VDE 0250 Teil 204
Menge: 100,000 m

**06.06.04.150 Kabel A-2Y(L)2Y 4x2x0,8 mm²**
Fernmelde-Außenkabel, nach VDE 0816, Schichtenmantel,
gefüllt, CU-Leiter massiv 0,8mm

A-2YF(L)2Y 4x2x0,8 mm

liefern und verlegen
incl. Klein- und Befestigungsmaterial
wie Kabelbinder und Schellen
Menge: 3400,000 m

**06.06.04.160 LAN Kabel Industrial Ethernet Leitung 4x2x0,58mm Erdverlegung**
S/FTP 4x2xAWG 23/1 Erdverlegung
geeignet für Temperaturbereiche von -40°C bis +80°C, mit spezieller Konstruktion.
Für die Profinetverkabelung geeignet,
einschl. RJ45 Stecker an RJ45 Stecker je erforderliche Teillänge.

in Teillängen liefern, montieren und betriebsfertig anschließen
incl. Klein-, Hilfs- und Befestigungsmaterial
Menge: 130,000 m

##### Bereich 06.06.05 Kabel- und Leitungsanschlüsse

**06.06.05.10 Kabelanschluss für EMV Motorleitung 3x16+3G1,5 mm²**
Kabelanschluss für Mehrleiterkabel mit Schrumpfmanschette

EMV Motorleitung 3x16+3G2,5 mm²

einschließlich Kabelschuh zum Anschluss an Sammelschienensystemen, Geräten und Antrieben sowie Klemmen und Übergangsverteilern incl. Klein- und Befestigungsmaterial sowie Kabelschellen zur Befestigung im Schaltschrank, komplett und betriebsbereit herstellen.
Menge: 8,000 Stck

**06.06.05.20 Kabelanschluss für EMV Motorleitung 3x4+3G1,0 mm²**
Kabelanschluss für Mehrleiterkabel mit Schrumpfmanschette

EMV Motorleitung 3x4+3G0,75 mm²

einschließlich Kabelschuh zum Anschluss an Sammelschienensystemen, Geräten und Antrieben sowie Klemmen und Übergangsverteilern incl. Klein- und Befestigungsmaterial sowie Kabelschellen zur Befestigung im Schaltschrank, komplett und betriebsbereit herstellen.
Menge: 8,000 Stck

**06.06.05.30 Kabelanschluss für EMV Motorleitung 3x2,5+3G0,50 mm²**
Kabelanschluss für Mehrleiterkabel mit Schrumpfmanschette

EMV Motorleitung 3x2,5+3G0,50 mm²

einschließlich Kabelschuh zum Anschluss an Sammelschienensystemen, Geräten und Antrieben sowie Klemmen und Übergangsverteilern incl. Klein- und Befestigungsmaterial sowie Kabelschellen zur Befestigung im Schaltschrank, komplett und betriebsbereit herstellen.
Menge: 28,000 Stck

**06.06.05.40 Kabelanschluss für EMV Motorleitung 3x1,5+3G0,25 mm²**
Kabelanschluss für Mehrleiterkabel mit Schrumpfmanschette

EMV Motorleitung 3x1,5+3G0,25 mm²

einschließlich Kabelschuh zum Anschluss an Sammelschienensystemen, Geräten und Antrieben sowie Klemmen und Übergangsverteilern incl. Klein- und Befestigungsmaterial sowie Kabelschellen zur Befestigung im Schaltschrank, komplett und betriebsbereit herstellen.
Menge: 12,000 Stck

**06.06.05.50 Kabelanschluss für NYY 5x10mm²**
Kabelanschluss für Mehrleiterkabel mit Anschlussgarnitur

zum Anschluss an Sammelschienensystemen, Geräten und Antrieben sowie Klemmen und Übergangsverteilern incl. Klein- und Befestigungsmaterial sowie Kabelschellen zur Befestigung im Schaltschrank, komplett und betriebsbereit herstellen.
Menge: 4,000 Stck

**06.06.05.60 Kabelanschluss für NYY 5x4mm²**
Kabelanschluss für Mehrleiterkabel mit Anschlussgarnitur

zum Anschluss an Sammelschienensystemen, Geräten und Antrieben sowie Klemmen und Übergangsverteilern incl. Klein- und Befestigungsmaterial sowie Kabelschellen zur Befestigung im Schaltschrank, komplett und betriebsbereit herstellen.
Menge: 2,000 Stck

**06.06.05.70 Kabelanschluss für NYY 5x2,5mm²**
Kabelanschluss für Mehrleiterkabel mit Anschlussgarnitur

zum Anschluss an Sammelschienensystemen, Geräten und Antrieben sowie Klemmen und Übergangsverteilern incl. Klein- und Befestigungsmaterial sowie Kabelschellen zur Befestigung im Schaltschrank, komplett und betriebsbereit herstellen.
Menge: 16,000 Stck

**06.06.05.80 Kabelanschluss für NYY 3x1,5mm²**
Kabelanschluss für Mehrleiterkabel mit Anschlussgarnitur

zum Anschluss an Sammelschienensystemen, Geräten und Antrieben sowie Klemmen und Übergangsverteilern incl. Klein- und Befestigungsmaterial sowie Kabelschellen zur Befestigung im Schaltschrank, komplett und betriebsbereit herstellen.
Menge: 32,000 Stck

**06.06.05.90 Kabelanschluss für A-2Y(L)2Y 4x2x0,8 mm**
Kabelanschluss für Mehrleiterkabel mit Anschlussgarnitur

zum Anschluss an Sammelschienensystemen, Geräten und Antrieben sowie Klemmen und Übergangsverteilern incl. Klein- und Befestigungsmaterial sowie Kabelschellen zur Befestigung im Schaltschrank, komplett und betriebsbereit herstellen.
Menge: 2,000 Stck

**06.06.05.100 Kabelanschluss für NYY 12x1,5mm²**
Kabelanschluss für Mehrleiterkabel mit Anschlussgarnitur

zum Anschluss an Sammelschienensystemen, Geräten und Antrieben sowie Klemmen und Übergangsverteilern incl. Klein- und Befestigungsmaterial sowie Kabelschellen zur Befestigung im Schaltschrank, komplett und betriebsbereit herstellen.
Menge: 8,000 Stck

**06.06.05.110 Kabelanschluss für NYY 7x1,5mm²**
Kabelanschluss für Mehrleiterkabel mit Anschlussgarnitur

zum Anschluss an Sammelschienensystemen, Geräten und Antrieben sowie Klemmen und Übergangsverteilern incl. Klein- und Befestigungsmaterial sowie Kabelschellen zur Befestigung im Schaltschrank, komplett und betriebsbereit herstellen.
Menge: 16,000 Stck

**06.06.05.120 Kabelanschluss für NYM 5x2,5mm²**
Kabelanschluss für Mehrleiterkabel mit Anschlussgarnitur

zum Anschluss an Sammelschienensystemen, Geräten und Antrieben sowie Klemmen und Übergangsverteilern incl. Klein- und Befestigungsmaterial sowie Kabelschellen zur Befestigung im Schaltschrank, komplett und betriebsbereit herstellen.
Menge: 10,000 Stck

**06.06.05.130 Kabelanschluss für NYM 5x1,5mm²**
Kabelanschluss für Mehrleiterkabel mit Anschlussgarnitur

zum Anschluss an Sammelschienensystemen, Geräten und Antrieben sowie Klemmen und Übergangsverteilern incl. Klein- und Befestigungsmaterial sowie Kabelschellen zur Befestigung im Schaltschrank, komplett und betriebsbereit herstellen.
Menge: 10,000 Stck

**06.06.05.140 Kabelanschluss für NYM 3x2,5mm²**
Kabelanschluss für Mehrleiterkabel mit Anschlussgarnitur

zum Anschluss an Sammelschienensystemen, Geräten und Antrieben sowie Klemmen und Übergangsverteilern incl. Klein- und Befestigungsmaterial sowie Kabelschellen zur Befestigung im Schaltschrank, komplett und betriebsbereit herstellen.
Menge: 10,000 Stck

**06.06.05.150 Kabelanschluss für NYM 3x1,5mm²**
Kabelanschluss für Mehrleiterkabel mit Anschlussgarnitur

zum Anschluss an Sammelschienensystemen, Geräten und Antrieben sowie Klemmen und Übergangsverteilern incl. Klein- und Befestigungsmaterial sowie Kabelschellen zur Befestigung im Schaltschrank, komplett und betriebsbereit herstellen.
Menge: 40,000 Stck

**06.06.05.160 Kabelanschluss fürLAN Kabel Industrial Ethernet Leitung 4x2x0,58mm**
Kabelanschluss für Mehrleiterkabel mit Anschlussgarnitur

zum Anschluss an Sammelschienensystemen, Geräten und Antrieben sowie Klemmen und Übergangsverteilern incl. Klein- und Befestigungsmaterial sowie Kabelschellen zur Befestigung im Schaltschrank, komplett und betriebsbereit herstellen.
Menge: 6,000 Stck

##### Bereich 06.06.06 Montagematerial, Sonstiges

**06.06.06.10 Verschiedene Profilstähle, tauchfeuerverzinkt**
Verschiedene Profilstähle als Halterungs- und Befestigungsmaterial im erforderlichen Umfang für Kabelverlegung, Herstellung der erforderlichen Wandkonsolen oder Hilfskonstrultionen, die über den üblichen Rahmen der Kabelverlegungen hinausgehen, wie Aufständerungen, Abhängungen, komplett mit den notwendigen Befestigungs- und Verschraubungsmaterialien.
Stahlblech, tauchfeuerverzinkt nach DIN EN ISO 1461 Halterungs- und Befestigungsmaterial nach Absprache mit der Bauleitung in fix und fertiger Arbeit nach statischen Erfordernis- sen liefern.
Menge: 20,000 kg

**06.06.06.20 Befestigungsmaterial, tauchfeuerverzinkt**
Komplettes Befestigungsmaterial wie Profile, Dübel, Schrauben, Schellen, Kabelabfangschellen, Verschraubungen, Klemmen usw. für  Verlegung an den Bauwerken, Konstruktionen und erforderliche Befestigungsmaterial komplett aus Stahlblech, tauchfeuerverzinkt nach DIN EN ISO 1461.
Menge: 10,000 kg

**06.06.06.30 Kernbohrung D=100 mm**
Kernbohrung durch Stahlbetonwände für Kabel, Rohrleitungen usw. herstellen.
Durchmesser: 100 mm; Wanddicke: bis einschl. 40 cm.
Menge: 5,000 St

**06.06.06.40 Kernbohrung D=160 mm**
Kernbohrung durch Stahlbetonwände für Kabel, Rohrleitungen usw. herstellen.
Durchmesser: 160 mm; Wanddicke: bis einschl. 40 cm.
Menge: 5,000 St

**06.06.06.50 Durchbohrung D=25 mm**
Durchbohrung durch Stahlbetonwände für Kabel, Rohrleitungen usw. herstellen. Durchmesser: bis einschl. 25 mm; Wanddicke: bis einschl. 30 cm.
Menge: 10,000 St

**06.06.06.60 Kabeldichtung als geteilter Dichteinsatz, DN 100**
Kabeldichtung als geteilter Dichteinsatz mit Wechseleinsatz zum Einsetzen in vorhandene Futterrohre oder Kernbohrungen Ø bis 100 mm Aufklappbar, zur nachträglichen  Abdichtung für bis zu 12 bereits verlegte Kabel.
Bestehend aus: 2 Vollgummi-Einlage, 1 geteilter Wechseleinsatz, 2 geteilten Preßplatten, mit dazugehörendem Montagematrial aus Edelstahl 1.4301 (V2A), Dichtbreite von 60 mm, nach DIN 18336
Einschl. erforderlichem Zubehör.
Menge: 5,000 St

**06.06.06.70 Kabeldichtung als geteilter Dichteinsatz, DN 160**
Kabeldichtung als geteilter Dichteinsatz mit Wechseleinsatz zum Einsetzen in vorhandene Futterrohre oder Kernbohrungen Ø bis 160 mm Aufklappbar, zur nachträglichen Abdichtung für bis zu 18 bereits verlegte Kabel.
Bestehend aus: 2 Vollgummi-Einlage, 1 geteilter Wechseleinsatz, 2 geteilten Preßplatten, mit dazugehörendem Montagematrial aus Edelstahl 1.4301 (V2A), Dichtbreite von 60 mm, nach DIN 18336
Einschl. erforderlichem Zubehör.
Menge: 5,000 St

**06.06.06.80 Rahmen, teilbar**
B-Rahmen aus Metall bestehend aus Einzelteilen (offene Version für bereits verlegte Leitungen)
und zu unterschiedlichen Größen und Kombinationen verschraubbar.
Die Dichtung kann einbetoniert und um bestehende Kabel und Rohre nachgerüstet werden.
Zur Verwendung mit Komponenten (RM Module mit entfernbaren Pellen und Kern + Keildichtungskit) und eventuell
Schalkörper auch als Einbetonierhilfen erhältlich. Nachbelegungen sind jederzeit und kurzfristig möglich.

Größe: 714,5 x 358 mm (BxH)
Tiefe 60mm
Material verzinkt.
Größe Öffnung: 655 x 293mm (BxH)
Einbauart: Verschraubung
5 Felder 120 x 240mm

Inklusive Ankerplatten und Zubehör zum Einpressen und Spannen der Module und Ankerplatten sowie allem erforderlichen Kleinmaterial zur fachgerechten Installation.

Fabrikat: Roxtec
Typ: B 8x5 GALV
Menge: 2,000 St

**06.06.06.90 Dichtmodul 40x40x60mm**
60 mm tiefe RM Module die an Kabel und Rohre verschiedener Größen anpassbar sind.
Bei Verwendung mit einem festen Blindkern dient das Modul als Reservemodul für eine spätere Nachbelegung von Kabeln und Rohren.
Für Kabel und Rohre von 3,0 bis 99,0 mm

Liefern und betriebsfertig einauen

Fabrikat: Roxtec
Typ: RM 40
Menge: 36,000 St

**06.06.06.100 Dichtmodul 30x30x60mm**
60 mm tiefe RM Module die an Kabel und Rohre verschiedener Größen anpassbar sind.
Bei Verwendung mit einem festen Blindkern dient das Modul als Reservemodul für eine spätere Nachbelegung von Kabeln und Rohren.
Für Kabel und Rohre von 3,0 bis 99,0 mm

Liefern und betriebsfertig einauen

Fabrikat: Roxtec
Typ: RM 30
Menge: 144,000 St

**06.06.06.110 Dichtmodul 40x20x60mm**
60 mm tiefe RM Module die an Kabel und Rohre verschiedener Größen anpassbar sind.
Bei Verwendung mit einem festen Blindkern dient das Modul als Reservemodul für eine spätere Nachbelegung von Kabeln und Rohren.
Für Kabel und Rohre von 3,0 bis 99,0 mm

Liefern und betriebsfertig einauen

Fabrikat: Roxtec
Typ: RM 20W40
Menge: 126,000 St

**06.06.06.120 Keildichtungskit**
Keildichtungskit für rechteckige Rahmen,
Material: verzinkter Weichstahl

Inklusive Ankelplatten, Gleitmittel und Installationsmaterial

Liefern und betriebsfertig einauen

Fabrikat: Roxtec
Menge: 10,000 St

**06.06.06.130 Wanddurchbruch vergrößern**
Bestehenden Wanddurchbruch für die Kabeltrassen passend zum Einbau des teilbaren Rahmens vergrößern.
Menge: 2,000 psch

##### Bereich 06.06.07 Kabelwege verlegen/umlegen

**06.06.07.10 Anheben von Kabeltrassen**
Kabeltrassen und -wege im Bestand müssen ggf. aufgrund veränderter oder neuer Rohleitungswege und Maschinen in ihrem Verlauf angepasst werden.

In dieser Position ist die Höher- oder Tieferlegung von Kabeltrassen an bestimmten Positionen zu bewerten. Dies umfasst das Lösen, Höhe anpassen und Besfestigen der Träger/Wandausleger.
Menge: 3,000 psch

**06.06.07.20 Verlegen von Kabeltrassen**
Kabeltrassen und -wege im Bestand müssen ggf. aufgrund veränderter oder neuer Rohleitungswege und Maschinen in ihrem Verlauf angepasst werden.

In dieser Position ist der Umbaubzw. die Anpassung der Trassenführung an bestimmten Positionen zu bewerten. Dies umfasst das Sichern der Kabel und Leitungen, Elemente Kabeltrasse entfernen, Verlauf/Trassenführung mit neuen Passstücken anpassen und Befestigen der neuen Elemente.
Menge: 3,000 psch

#### Untertitel 06.07 Blitzschutz, Erdung und Potentialausgleich Maschinengebäude

*Hinweis: Hinweis*
Ausführungsbeschreibung: Blitzschutz, Erdung und Potentialausgleich

Vor der Montage ist die Ausführung von der zuständigen sachverständigen Firma freizugeben:
Nemko GmbH & Co.KG
Reetzstr. 58,
76327 Pfinztal
Tel.: 07240 63290

Ein äußerer Blitzschutz ist gemäß den neuesten Vorschriften aufzubauen bzw. zu erweitern. Für die Anlagen wird die DIN EN 62305 (aktuelle Version, 2012) und die DIN EN 18014 (Fundamenterder) zugrunde gelegt.

Die Errichtung/Montage und Prüfung von Blitzschutzsystemen ist gemäß VDE VDE 0185-305-3 von einer Blitzschutz-Fachkraft durchzuführen. Über die vollständige und fachtechnisch einwandfreie Ausführung der Maßnahmen ist eine gesonderte Bescheinigung mit den Bestandsunterlagen zu übergeben.

Die Ausführung und Auswahl der Fangleitung sowie der Ableitungen hat nach den Baustoffen der Fassade auf Putz oder an Regenrohrrinnen usw. zur erfolgen. Kleinere Dachaufbauten werden mit einer daneben angebrachten Fangstange mit einem Schutzwinkel entsprechend der Blitzschutzklasse angebracht. Lichtmasten werden auch mit der Fangleitung nachgerüstet.

Alle Verbindungsklemmen, Leitungshalter, Nummernschilder, Trennstellen usw. sind in die Meterpreise der Fangleitungen/Ableitungen/Erdungsleitungen einzukaklulieren.

Durch entsprechende Anschlüsse sind sämtliche Außengeländer und sonstige Metallteile in die gesamten Erdungs- und Blitzschutzanlagen einzubeziehen.

Hinweis:
Die aus den Betriebsmitteln errichteten Blitzschutz- und Erdungsanlagen werden in feuchten und nassen Räumen errichtet und betrieben. Es sind die entsprechenden Materialien anzuwenden.

Bei der Blitzschutz- und Erdungsanlage sind Verbindungen von Bauteilen/Leitungen aus unterschiedlichen Werkstoffen herzustellen. Hierfür sind Einlagen aus Doppelmetall (Cupalblechen oder -hülsen) und sonstige Maßnahmen gegen Korrosion in die Einzelpreise mit einzukalkulieren. Die erforderlichen Korrosionsschutzmaßnahmen sind in vollem Umfang anzuwenden.

Vorbemerkung Liefer- und Leistungsumfang:

Die Kabelpositionen beinhalten im Wesentlichen:
- Lieferung des Kabels, Verlegung in Teilstücken
- gemischte Verlegung in Rinnen auf Pritschen sowie in Rohr
  und/oder Schlauch, geordnete Verlegung
- Befestigung auf Steigetrassen, im Doppelboden im E-Raum und
  in Schränken und Verteilungen mit Kabelschellen
- Kabelschellen aus feuerverzinktem Stahl-Rückenlager und
  V-förmig gebogenem Aluminium-Bügel, Verbindung der Teile
  über Stehbolzen M8 und Sechskantmutter, anteilige C-Schiene
- Beidseitiger Anschluss,
- Aderendhülsen bzw. Kabelschuhe.

##### Bereich 06.07.01 Blitzschutz und Erdung

**06.07.01.10 Potentialausgleichsschiene Industrie 12 Anschlüsse Cu**
Potentialausgleichsschiene Industrie 12 Anschlüsse mit
Isolatoren Cu
Potentialausgleichsschienen Industrie für den
Hauptpotentialausgleich nach DIN VDE 0100 Teil 410/540
und den Blitzschutz-Potentialausgleich nach DIN EN
62305-3 (VDE 0185-305-3)

Auch für den Einsatz in Ex-Bereichen geeignet (gegen
Selbstlockern der Schrauben gesichert)
Anzahl Anschlüsse: 12
Werkstoff: Cu
Abmessung: 505 x 40 x 5 mm
Querschnitt: 200 mm2
Kurzschlussstrom (AC 50 Hz / DC): 39 kA
Schraube: di M10 x 25 mm
Werkstoff Schraube / Mutter: NIRO
Ausführung: mit Federring
Werkstoff Isolator: UP
Normenbezug: DIN EN 62561-1

Potentialausgleichsschienen für den Schutz und Funktionspotentialausgleich nach DIN VDE 0100-410/540 und den Blitzschutz-Potentialausgleich nach DIN EN 62305-3 (VDE 0185-305-3).
Auch für den Einsatz in Ex-Bereichen Zone 2/22 geeignet (gegen Selbstlockern der Schrauben gesichert).

Ausführung:
- Mit Federring
- Isolator UP (duroplastisch, rot) mit Gewinde M10
- UV-stabilisiert und halogenfrei

Komplett inkl. allem Zubehör, Klein- und Befestigungsmaterial sowie Beschriftung, liefern und betriebsfertig
montieren.
Menge: 3,000 St

**06.07.01.20 Herstellen von Anschlüssen, St/tZn**
Erdungs- und Potentialausgleichsanschlüsse an leitfähigen Teilen mittels erforderlichem Klemm-, Verbindungs-, Schraub- und Befestigungsmaterial, Erdungsschellen usw. herstellen.
Material aus Stahl feuerverzinkt

Anschlüsse an Behälter, Metallkonstruktionen, Geländer, Vor-Ort-Steuerstellen, Entwässerungsrohren und sonstigen leitfähigen Teilen, einschl. Zubehör und aller Nebenarbeiten.
Menge: 20,000 St

**06.07.01.30 Herstellen von Anschlüssen, 1.4301**
Erdungs- und Potentialausgleichsanschlüsse an leitfähigen Teilen mittels erforderlichem Klemm-, Verbindungs-, Schraub- und Befestigungsmaterial, Erdungsschellen usw. herstellen.
Material aus Edelstahl Werkstoff-Nr: 1.4301

Anschlüssen an Behälter, Metallkonstruktionen, Geländer, Vor-Ort-Steuerstellen, Entwässerungsrohren und sonstigen leitfähigen Teilen. einschl. Zubehör und aller Nebenarbeiten.
Menge: 10,000 St

**06.07.01.40 Überbrückungen Kupfer**
Überbrückungen an Flanschstellen von Lüftungskanälen, Rohrleitungen, Metallkonstruktionen, Geländer und Kabelablagen mittels hochflexiblen Leitungsbrücken aus Kupfer (Mantelfarbe schwarz oder grün/gelb)
Komplett mit allem erforderlichem Zubehör und Nebenarbeiten einschl. Kabelschuhen und Schraubanschlüssen, aller Nebenarbeiten. Einsatz im Innenbereich.
Menge: 20,000 St

**06.07.01.50 Überbrückungen, 1.4301**
Überbrückungen an Metallkonstruktionen, Geländer, Kabelablagen und Flanschstellen von Rohrleitungen etc.
mittels Leitungsbrücken aus Edelstahl (Werkstoff 1.4301) mit Klemm-, Verbindungs- und Befestigungsmaterial
Komplett mit allem erforderlichem Zubehör und Nebenarbeiten
Einsatz im Außen- bzw. Abwasserbereich.
Menge: 5,000 St

**06.07.01.60 Überbrückungen St/gal Znl**
Überbrückungen an Metallkonstruktionen, Geländer, Kabelablagen und Flanschstellen von Rohrleitungen etc.
mittels Leitungsbrücken aus Stahl galvanisch verzinkt mit Klemm-, Verbindungs- und Befestigungsmaterial
Komplett mit allem erforderlichem Zubehör und Nebenarbeiten
Einsatz im Innenbereich.
Menge: 5,000 St

**06.07.01.70 Erdungsbandrohrschelle für Rohre bis d=150 mm**
zum Anschluss von Erdungsleitern bis 25 mm²,
- verstellbares Spannband, Spannschloss
- Anschluss von bis zu 2 Leitern
- alle Teile aus Edelstahl (Werkstoff 1.4301).
Menge: 10,000 St

**06.07.01.80 Erdungsbandrohrschelle für Rohre bis d=350 mm**
zum Anschluss von Erdungsleitern bis 25 mm²,
- verstellbares Spannband, Spannschloss
- Anschluss von bis zu 2 Leitern
- alle Teile aus Edelstahl (Werkstoff 1.4301).
Menge: 10,000 St

**06.07.01.90 NYY 1x10 mm²**
Kunststoffkabel nach VDE 0271, 0.6/1 kV
Einzeladern, in Einzellängen mit Kabelschuh
als Schutzpotentialausgleichsleitung.
Menge: 5,000 m

**06.07.01.100 NYY 1x16 mm²**
Kunststoffkabel nach VDE 0271, 0.6/1 kV
Einzeladern, in Einzellängen mit Kabelschuh
als Schutzpotentialausgleichsleitung.
Menge: 25,000 m

**06.07.01.110 NYY 1 x 25 mm²**
Kunststoffkabel nach VDE 0271, 0.6/1 kV
Einzeladern, in Einzellängen mit Kabelschuh
als Schutzpotentialausgleichsleitung.
Menge: 10,000 m

**06.07.01.120 Sachverständigen Abnahme**
*** Pauschalposition
Sachverständige Abnahme der Blitzschutz- und Erdungsanlage durch vereidigten Sachverständigen. Das Abnahmeprotokoll des Sachverständigen ist den Revisionsunterlagen beizufügen.
Menge: 1,000 psch

#### Untertitel 06.08 Projektabwicklung, Inbetriebnahme, Dokumentation

##### Bereich 06.08.01 Projektabwicklung, Inbetriebnahme

*Hinweis: Anmerkung: Vorgehensweise zur Abwicklung*
Anmerkung: Vorgehensweise zur Abwicklung

Zur Abwicklung der Planung ist folgende Vorgehensweise des AN`s bis zur Abnahme vorgesehen::

1.  Baustelleneinweisung
2.  Abstimmungen
3.  Werkstattplanung und Vorlage zur Genehmigung
4.  Fertigung der Schaltschrankanlage
5.  Erstellung der Anlage
6.  Prüfung der Anlage vor der Inbetriebnahme
7.  Funktionsprüfung
8.  Probebetrieb
9.  Planrevision
10. Übergabe und Abnahme der Anlage

**06.08.01.10 Projektabwicklung**
*** Pauschalposition
Projektabwicklung für den gesamten Leistungsumfang,
im wesentlichen bestehend aus:
- Detailplanung für die Gesamtabwicklung und Herstellung der betriebsfertigen Anlage
- Abstimmung der Ausführungsdetails mit dem Auftraggeber bzw. mit der örtlichen Bauüberwachung
- Maßaufnahme vor Ort
- Bestandsaufnahme vor Ort und Abgleich der Bestandsunterlagen

- Teilnahme eines weisungsbefugten Bauleiters an allen
  erforderlichen Besprechungen im Rahmen der Ausführung
- Abstimmung und Klärung der Schnittstellen mit anderen
Gewerken

- Koordination der Eigenbauleistung mit anderen beteiligten
  Firmen, Behörden, Anstalten des öffentlichen Rechts oder mit dem Auftraggeber.

- Terminliche und fachtechnische Überwachung der Eigenbauleistung.
- Projektbegleitende Dokumentation bis zur endgültigen
umfassenden Dokumentation der Anlage.
Menge: 1,000 psch

**06.08.01.20 Werkstatt- und Installationspläne, Berechnungen**
*** Pauschalposition
Werkstatt- und Installationspläne, stat. Berechnungen
Erstellung aller im LV geforderten und für den Umfang der Leistungen erforderlichen Unterlagen, Berechnungen, Pläne usw. Neben den speziell geforderten Angaben sind dies:
- Werkstatt-, Montage- und Installationspläne für den kompletten Lieferumfang auf der Grundlage der Ausführungspläne.
- prüffähige statische Berechnungen für Befestigungssysteme nach Erfordernis

Werkstatt-, Montage- und Installationspläne sowie statische Berechnungen sind spätestens 6 Wochen nach Auftragserhalt vorzulegen.
Menge: 1,000 psch

**06.08.01.30 Montage**
*** Pauschalposition
Die Montage umfasst den betriebsbereiten Einbau der gesamtenelektrotechnischen Ausrüstung, soweit im Lieferumfang des Bieters, wie in den bisher aufgeführten Positionen beschrieben, soweit diese nicht bereits in den Einheitspreisen enthalten sind.

Der Montagepreis ist unter folgenden Voraussetzungen zu kalkulieren:
- Rüst- und Hebezeuge (z.B. Autokrane),  Betriebs- und
  Schmierstoffe usw. sind vom AN zu stellen.
- Während der Montage anfallende Bau- und Stemmarbeiten,
  sofern sie nicht nachfolgend aufgeführt oder durch eigene
  Positionen ausgewiesen sind, welche über den üblichen
  Rahmen, d.i. z.B. das Setzen von Dübeln, Befestigungsschellen und dgl. hinausgehen, werden auf Stundenbasis
  verrechnet.
- Die Beschaffung von Strom und Wasser ist Sache des AN.
- Fundamente und Aussparungen sind -soweit noch nicht
  vorhanden - nach den vom Bieter zu liefernden Plänen
  fertiggestellt.

Im Montagepreis ist u.a. weiterhin enthalten:
- Alle Maßnahmen zur Sicherung der Baustelle und zur
  Einhaltung der Bestimmungen des Unfallschutzes.
- Aufstellen, vorhalten und wieder beseitigen der Baustelleneinrichtung wie z.B. Baubüro, Lager- und  Unterkunftsräume,
  Toilettenanlagen, Beleuchtungsanlagen, usw.
- Kosten für Teilnahme an den Baubesprechungen während
  der Ausführungszeit
- Kosten für Energie und Wasser.
- Gewindedichtungsmittel.
- Herstellung sämtlicher Schweiß-, Gewinde- und
  Flanschverbindungen.
- Vorrichten und Zuschneiden der Rohre.

Die Baustelle ist vom Auftragnehmer während der Montage- arbeiten besenrein zu verlassen. Bei einer unzulänglichen Reinigung wird Reinigung auf Kosten des Auftragnehmers durch ein anderes Unternehmen ausgeführt.

Es ist davon auszugehen, dass die Montage der einzelnen Bauteile mehrere Anfahrten erfordert und nicht an einem Tag erfolgen kann, so dass unter Abschätzung der erforderlichen Montagedauer durch den Bieter die erforderlichen Kosten für Anfahrten, Unterkunft und Verpflegung und alle sonstigen Nebenkosten ebenfalls in den Angebotspreis mit einzubeziehen sind.
Menge: 1,000 psch

**06.08.01.40 Funktionsprüfung EMSR-Technik**
*** Pauschalposition
Bei der Inbetriebsetzung der Anlage ist eine sukzessive, vollständige Leistungs- und Funktionsprüfung durchzuführen, bei der die Garantiewerte als Grundlage für die Abnahme überprüft werden.
Die Leistungs- und Funktionsprüfung enthält u.a. den Test von
1. allgemeine Funktionen:
- Automatischer Wiederanlauf der Anlage
- Not-Aus Funktion
- Phasenüberwachung
- Überprüfung der USV-Anlage
- etc.
2. speziellen Funktionen zur Steuerung:
- Hand- /Automatikfunktion
- Betriebsmeldungen
- Störmeldungen
- Mess- und Grenzwerte,
- Parameter
- Zählwerte und sonstige interne Verknüpfungen.
Alle Betriebszustände sind vom Feldgerät bis zur Schnittstelle des übergreifenden Leitsystems zu simulieren. Etwaige sich aus dem Funktionstest ergebende Mängel und / oder Fehlfunktionen der Übertragung oder der Anwendersoftware der Prozesstechnik sind seitens des AN zu beheben, soweit diese zu seinem Liefer- umfang gehören. Eine erneute Funktionsprüfung ist bis zur Mängelfreiheit für diesen Bereich durchzuführen. Erst bei Abschluss der Mängelfreiheit einer Anlage, wird die nächste Anlage überprüft. Eine Inbetriebnahme und Funktionsprüfung aller Anlagen zur gleichen Zeit, wird nicht zugelassen. Seitens des Planers wird ein entsprechender Leitfaden als Excel Liste über- geben, der entsprechend abzuarbeiten ist. Die Überprüfung erfolgt im Beisein des AG und des Planers.
In den Einheitspreis sind sämtliche Aufwendungen für die  Funktionsprüfung einzukalkulieren, d.h. es sind hierzu die Systemspezialisten für die Hardwarefunktion, die SPS-Technik, die Kommunikation, das Prozessleitsystem etc. in genügender Anzahl beizustellen sowie benötigte Inbetriebnahme- und
Diagnosegeräte vorzuhalten. Die Abrechnung erfolgt pauschal. Entsprechend ist es empfehlenswert, dass seitens des AN ein Vortest erfolgt um die Qualitätssicherung zu gewährleisten und weitere Nachtest zu vermeiden. Nachtest gehen zu Lasten des AN, bis zur Mängelfreiheit.
Menge: 1,000 psch

**06.08.01.50 Prüfung der Anlage vor der Inbetriebnahme**
*** Pauschalposition
Überprüfung der gesamten elektrotechnischen Anlage durch den TÜV oder durch einen anderen vereidigten Sachverständigen.
In den Einheitspreis sind sämtliche Kosten, wie z.B. Aufwendung- en des TÜV oder anderer Sachverständigen, Stellung eines Fachmonteurs etc. mit einzukalkulieren.
Die Überprüfung hat im Beisein des AG zu erfolgen. Eventuelle Nachprüfungen bis zur Mängelfreiheit und schriftlichem Nach- weis sind einzukalkulieren.
Menge: 1,000 psch

**06.08.01.60 Nassinbetriebnahme**
*** Pauschalposition
Inbetriebnahme mit Medium (Nassinbetriebnahme) der betriebsfertigen Anlagenteile gemäß Baufortschritt, in Zusammenarbeit mit dem AN der elektrotechnischen
Ausrüstung, einschließlich Funktionstest unter Realbedingungen.
Menge: 1,000 psch

**06.08.01.70 Probebetrieb**
*** Pauschalposition
Probebetrieb nach der mängelfreien Funktionsprüfung, zur Überprüfung der gesamten Förderanlage unter Hinzuziehung von Fachpersonal der Gerätehersteller vorliegender Leistungsbeschreibung.
Einschl. Optimierung der Betriebszustände innenhalb des Probebetriebs durch Einregulierung, Einjustierung und Korrektur der Parameter bei laufendem Betrieb.

Probebetrieb mindestens 4 Wochen einschl. Probelaufzeit.
Mehrfach gesonderte Anreisen sind mit einzukalkulieren.

Das Datum des Beginns des Probebetriebes ist dem AG mindestens 8 Tage vorher schriftlich mitzuteilen. Für Beginn und Durchführung des Probebetriebes obliegt die volle Verantwortung dem AN.

Alle auftretenden Mängel sind seitens des AN zu protokollieren, dem AG mitzuteilen und zu beseitigen. Die Mängelfreiheit von Funktionsstörungen sind im Beisein von dem AG nachzuweisen. Mehrfach gesonderte Anreisen sind mit einzukalkulieren.
Menge: 1,000 psch

**06.08.01.80 Übergabe und Einweisung**
Übergabe der funktionsfähigen Anlage an den Betreiber einschließlich einer Unterweisung des Bedienungspersonals in die Bedienung der Anlage mit Funktionserklärung und abschließender Dokumentationsübergabe.
Der Termin für die Einweisung des Betriebspersonals ist dem AG mindestens 8 Tage vorher schriftlich mitzuteilen.
Die Einweisung muss folgende Inhalte umfassen:
- Sicherheitstechnik, Unfallverhütung
- Allgemeine technische Ausrüstung
- Bedienung mit Funktionserklärung
- Wartungshinweise
- Hinweise zu Störfällen und anderen besonderen
  Betriebszuständen.
Menge: 8,000 h

##### Bereich 06.08.02 Dokumentation

**06.08.02.10 Elektrotechnische Unterlagen**
*** Pauschalposition
Elektrotechnische Unterlagen in 3-facher schriftlicher Fertigung in Deutsch und einfach auf CD, nach den Festlegungen in der Verdingungsordnung für Bauleistungen (VOB) Teil C, Übersichten, Schemata, Montage- und Aufbauzeichnungen, Stromlaufpläne, Listen, Software etc., die als Anlagenbestandteil anzusehen sind sowie zusätzlich wie nachfolgend beschrieben zu erstellen und zu liefern.

Unterlagen mit Inhaltsverzeichnis und Register als Bestandsunterlagen der kompletten elektrischen Ausrüstung.
Es handelt sich hierbei um Anfertigung und Lieferung nachstehender Unterlagen:
Die Schaltpläne sind nach DIN 40719/DIN EN 61082 zu erstellen und im Dateiformat E-Plan inklusive aller Symboldateien auf Datenträger dem Betreiber zu liefern.
- Einliniendiagramm als Übersichtsschaltplan
- Plan Schaltschrankanordnung
- Schaltschrank Frontansicht- und Innenaufbau
- Stromlaufpläne
- Klemmleistenbezeichnung
- Kabellisten mit Typ- und Querschnittsangaben
- Stücklisten mit Fabrikats- und Typenangaben

Automatisierungstechnik (sofern im Auftragsumfang vorhanden)
- Ablaufprogramm der Automatisierungsgeräte (AWL, FUP)
- Querverweise, Kommentare
- Alarm-, Melde- und Signallisten
- Schaltpunkte, Grenzwerte- und Parameterlisten
- Liste der gültigen Passwörter für alle betroffenen Anlagenteile
- Hardwaredokumentation

- Funktionsbeschreibung und Bedienungsanleitung als verbale
  Anlagenfunktionsbeschreibung (Bedienerhandbuch) der
  ausgeführten Steuerung
- Rohrleitungs- und Instrumentenfließschemata (R&I-Schemata)
- Verbraucherlisten mit Detailangaben
- Messstellenlisten mit Detailangaben
- Grenz- und Parameterlisten der installierten Messtechnik

- Technische Unterlagen für Schalter, Schütze, Relais etc.
- Technische Unterlagen für EMSR-Geräte

- Installationspläne und Anordnungszeichnung der kompletten
  elektrischen Ausrüstung,
- Kabelpläne der Außenverkabelung mit Längen
  Typ- und Querschnittsangabe

- Errichterbescheinigung, dass die elektrische Ausrüstung den
  Bestimmungen der UVV, DIN VDE, GUV und TÜV
  Erfordernissen entspricht.
- CE-Herstellererklärung
- EU-Konformitätserklärung
- Mess- und Prüfprotokolle, gemäß DIN VDE 0100-600
- Messprotokolle nach DGUV-Vorschrift 3 "Elektrische Anlagen
  und Betriebsmittel"

- Prüfprotokoll der Erdungsanlage und Prüfbuch über die
  Überprüfung des Potentialausgleichs

Die oben aufgeführten technischen Unterlagen sind spätesten bei der Abnahme der Maßnahme vorzulegen.
Menge: 1,000 psch

**06.08.02.20 Messung/Kontrolle Erdungsanlage**
*** Pauschalposition
Messung und Kontrolle der Gesamtanlage und der einzelnen Erdungen mit Auflistung der gemessenen Widerstandswerte und Ausarbeitung eines Prüfprotokolls und maßstabgerechter  Zeichnung, sonstige Ausführung in 3-facher Ausfertigung.

Die Messgeräte müssen den Normen DIN EN 61557-4 und 5 entsprechen. Das Vorhalten der Messgeräte, sämtlicher Vor- und Nacharbeiten sowie getrennter An- und Abfahrt zur Baustelle sind einzukalkulieren.
Menge: 1,000 psch

##### Bereich 06.08.03 Sonstiges

**06.08.03.10 Beschilderung Schaltanlagenraum**
*** Pauschalposition
Beschilderung Schaltanlagenraum bestehend im Wesentlichen aus:

- 1 Stück Schild "Erste Hilfe bei Unfällen"
- 1 Stück Schild "5 Sicherheitsregeln"
- 1 Stück "Merkblatt für die Bekämpfung von Bränden"
- 1 Stück Schild "VDE-Bestimmung für Betrieb el. Anlagen"
- 1 Stück Warnschild "Nicht schalten! Es wird gearbeitet!"
- 2 Stück Warnschild "Nicht schalten!"
- 1 Stück Übersichtsschaltplan DIN-A3-Format
- Halterungs- und Befestigungsmaterial.
Menge: 1,000 psch

**06.08.03.20 Sicherheitstechnische Beschilderung**
*** Pauschalposition
Sicherheitstechnische Beschilderung der Anlage, im wesentlichen bestehend aus den erforderlichen Verbots-,
Gebots, Hinweis-, Rettungs-, und Brandschutzzeichen wie z.B..: Kranlasten, Gehörschutz, Fluchtwege etc. einschl. dem erforderlichen Schildträger und der Beschrifttung nach Angabe der Bauleitung und des AG installieren.

Der Einheitspreis ist für jeweils ein Schild.
Schildgröße ca. 200 x 300 mm
Menge: 1,000 psch

**06.08.03.30 Beschilderung EMSR, ca.40x80 mm,**
Beschilderung aller EMSR-Anlagenkomponenten der ausgeschriebenen Anlage im Wesentlichen bestehend aus:
- Kunststoffbezeichnungsschildern entsprechend der Anlagen-
  und Betriebsmittelkennzeichnung (R+I-Schema) als
  Kunststoffbezeichnungsschilder H/B ca.40x800 mm,
  bis 2-zeilige Beschriftung, Schrifthöhe ca.10 mm.
- Halterungs- und Befestigungsmaterial.
Menge: 150,000 St

**06.08.03.40 Kabelkennzeichnungschilder**
*** Pauschalposition
Kennzeichnung für alle Kabel und Leitungen
Schild einzeilig ausgeführt als:
- Steckschild in Kunststoff chloridfrei
- Temperaturbeständig bis 80° C, UV stabil
- 1 Einschubleiste BxH 90x10 mm,
- 16 Symbolelemente/Zeile aus Kunststoff
- Schrifthöhe 5 mm
- 2 Kabelbinder zur Befestigung
Bezeichnungen sind anhand des BKS-Systems des AG zu vergeben.
Menge: 1,000 psch

**06.08.03.50 Verpackung/Transport**
*** Pauschalposition
Verpackung/Transport und Fracht frei Baustelle für die angegebenen Positionen einschl. Abladen an der Baustelle und Transport der Einzelteile zum vor- gesehenen Standort.
Menge: 1,000 psch

**06.08.03.60 Baustellenendreinigung**
*** Pauschalposition
Baustellenendreinigung
Die Baustelle ist vom Ausrüster nach Durchführung der Montagearbeiten besenrein zu verlassen. Farbspritzer, überstehendes Dichtungsmaterial etc sind zu entfernen.
Bei einer unzulänglichen Reinigung, wird die Endreinigung
auf Kosten des AN, durch eine Fremdfirma ausgeführt.
Menge: 1,000 psch

##### Bereich 06.08.04 Stundenlohnarbeiten

*Hinweis: Stundenlohnarbeiten*
Die Stunden werden nur auf besondere Anweisung der Bauleitung, zum Stundennachweis ausgeführt. Es sind alle Nebenkosten einzurechnen.

**06.08.04.10 Arbeitsstunde eines Ing./Programmierers**
Arbeitsstunde eines Ingenieurs/Programmierers für
unvorhergesehene Arbeiten
Menge: 5,000 h

**06.08.04.20 Arbeitsstunde eines Konstrukteurs**
Arbeitsstunde eines Ingenieurs/Programmierers für
unvorhergesehene Arbeiten
Menge: 5,000 h

**06.08.04.30 Arbeitsstunde eines Bauleiters**
Arbeitsstunde eine Bauleiters für unvorhergesehene Arbeiten
Menge: 10,000 h

**06.08.04.40 Arbeitsstunde eines Facharbeiters**
Arbeitsstunde eine Facharbeiters für unvorhergesehene Arbeiten
Menge: 10,000 h

**06.08.04.50 Arbeitsstunde eines Helfers**
Arbeitsstunde eines Helfers für unvorhergesehene Arbeiten
Menge: 10,000 h

**06.08.04.60 Zusätzliche Abstimmungsgespräche**
Tagessatz für weitere Abstimungsgespräche vor Ort. Die Notwendigkeit dieser Gespräche ist mit der Bauleitung zu klären.
Menge: 1,000 St

### Titel 07 EMSR-Technik pFMA

*Hinweis: Erläuterung*
Für die Versorgung und Steuerung der
pFM-Anlage ist der Unterverteiler pFMA
einschließlich Verkabelung der Anlage
und Automatisierung vom Hersteller der pFMA
zu liefern und zu montieren.

Die Montage bzw. Aufstellung des
Schaltschranks erfolgt an bzw. in der
direkten Umgebung der Dosieranlage.

Kabeltrassenbau, Verkabelungs- und
Anschlussarbeiten für externe Einspeise-,
Steuer und Buskabel sind im Titel
"EMSR-Technik MÜSE"
ausgeführt. Vom Hersteller der pFM-Anlage
sind entsprechende Kabellisten und
Anschlusspläne zur Verfügung zu stellen.

Die Steuerung soll komplett
funktionsfähig mit Inbetriebnahme
angeboten werden,
es erfolgt ein Datenaustausch mit der
übergeordneten Steuerung
über mitzuliefernde PN-/PN-Koppler.
Die Lieferung entsprechender
Datenpunktlisten und die Durchführung
von Datenpunkttests
sind bei der Angebotserstellung zu
berücksichtigen.

Die Universalmessgeräte in die
Einspeisung der Schaltanlage sind in
das separate Energieerfassungs-Netzwerk
(Profinet) einzubinden.

*Hinweis: Bedienung*
Im folgenden wird das mehrstufige
Bedien- und Anzeigekonzept der Antriebe
spezifiziert.

Die Aussagen gelten für die
unterschiedlichen Antriebstypen wie z.B.
Antriebe mit Frequenzumrichter,
Einrichtungsantrieben mit Sanftanlauf
sowie Regelschieberantrieben
sinngemäß.

Vor-Ort-Bedienung:
Es wird ein Touchpanel im Schaltschrank
aufgebaut, über das eine
Vor-Ort-Bedienung möglich ist.

Handbedienung:
Eine Handbedienung wird über das
Touchpanel realisiert.
Es ist eine vollständige Panel-Bedienung
der Anlage im Automatik- und
Handbetrieb zu realisieren, so dass die
Anlage auch bei Ausfall des PLS
vollumfänglich bedient werden kann.

Über die übergeordnete Steuerung werden
im Wesentlichen Sollwertvorgaben und
Betriebsweisen vorgegeben.

Automatikbetrieb:
Neben der Handbedienung erfolgt ein
Automatikbetrieb der Antriebe gemäß der
verfahrenstechnischen Vorgaben.

Antriebsschutz:
Antriebsschutzeinrichtungen (wie z.B.
Dichtigkeits-, Druck- oder
Temperatur-Überwachungen) werden in
allen Bedienebenen beim Schalten der
Aggregate berücksichtigt.

Bedienebenen:
In der Panel-/PLS-Handbedienebene
können die einzelnen Aggregate aus dem
Automatikbetrieb genommen werden und
aus der Ferne von Hand angesteuert
werden, hierbei bleiben
verfahrenstechnische Verriegelungen,
welche in dem SPS-Programm
hinterlegt sind, aktiv.

Im Automatikbetrieb werden alle
Aggregate gemäß der
verfahrenstechnischen Vorgaben über
das SPS-Automatikprogramm angesteuert.

Not-Halt:
Weiter werden alle Antriebe, von denen
im Notfall eine Gefahr ausgeht, über
Not-Halt-Kreise abgeschaltet.

Die Betätigung eines Not-Halt-Tasters
führt zum direkten Abschalten aller
Aggregate des entsprechenden
Gefahrenbereiches.

Eine Entriegelung zur
Wiederinbetriebnahme der über die
Not-Halt-Taster abgeschalteten Antriebe
ist nur in der Schaltanlage über einen
Quittiertaster möglich.

Anzeige und Prozessbedienung:
Für die Störungsquittierung und die
Leuchtmelderprüfung werden in den
Schaltschrankfronten Taster eingebaut.

Neben der Betriebsanzeige im
Schaltschrank kommt ein von der SPS
angesteuertes Bedienpanel im Bereich
der Maschine zum Einsatz.  Es lassen
sich hier alle für das Verfahren wichtigen
Sollwerte,
Anlagenzustände einsehen und
verstellen.

#### Untertitel 07.01 Niederspannungs-Schaltanlage

*Hinweis: Niederspannungsschaltanlage*
Die Niederspannungsverteilung ist nach IEC 61439-1
für TNS-Netz auszulegen und auszuführen. Entsprechende
Bauartnachweise sind zu erbringen und der Bauleitung
vorzulegen.

Die Verteilungen sind aus kunststoff- oder
stahlblechgekapselten Universalschaltschränken für
Innenraum-Wandmontage, mit einheitlichem Schranksystem
für Einspeisungen und Abgänge aufzubauen.

Es ist eine übersichtliche und vom Verfahren abhängige,
zweckentsprechende Feldaufteilung zu realisieren.
Es ist grundsätzlich die nachfolgende Struktur einzuhalten.
In jeden Bereich ist eine Ausbaureserve zu berücksichtigen.

Vor der Ausführung ist der Bauleitung eine
zeichnerische Dokumentation, bestehend aus Grundriss,
Aufbau je Feld, Einstrichschema, Stromlaufplänen und
Stücklisten zur Genehmigung vorzulegen.

Die Anbringung der Schaltschränke erfolgt an der
Anlage mittels Tragesystemen.
Die Kabelzuführung erfolgt über Durchbrüche
von unten. Der erforderliche Stellplatz wird nach
Angabe der Feldgröße und Anzahl bereitgestellt.

Schaltschränke:

Die Schaltschränke sind wie folgt auszuführen:

- Schaltschrankmaterial:
  Kunststoff oder Stahlblech
  lackiert
- Schaltschrankabmessungen nach Erfordernis
- Verschlüsse: komfortables und stabiles Verschlußsystem,
  Komfortgriff mit Druckknopf und
  Profilhalbzylinderschloß
  inkl. 3 Schlüssel für Fronttüren, Spezialwerkzeug zum
  Öffnen der Seitenwände oder dgl. ist 3-fach
  mitzuliefern.
- Türöffnungswinkel:  130° (wo erforderlich 180°)
- Schutzart: bis IP 55
- Betriebsspannung: 400/230 V, 50 Hz
- Steuerspannung:  24 VDC
- SPS und Meldeleuchten: 24 V DC

Der Schaltschrank ist mit Schaltgerätekombination und
LED Anzeigeelementen (in der Schranktür) zur Anzeige
einer im Schaltschrank aufgetretenen Störung
auszurüsten.
Der Schaltschrank ist mit Schrankinnenbeleuchtung mit
Bewegungsmelder, Schutzkontaktsteckdose,
Plantasche aus Metall, bei
Erfordernis mit entsprechend dimensionierter elektr.
Lüftungseinrichtung über Thermostatsteuerung oder
Klimatisierung (entspr. Vorgabe LV),
Schottungen, allen erforderlichen
Montageplatten, Geräteträgern und Abdeckplatten,
Potentialausgleichsschiene, Kabelfangeisen,
erforderlichen Hilfsschienensystemen, Reihenklemmen für
alle abgehenden Leitungen, Kabelkanälen,
Montagematerial, Verbindungsmaterial, Kleinmaterial,
Farbüberzug des Schrankes (nach Angabe der Bauleitung),
vollständig und funktionsbereit anzubieten, inkl.
Lieferung,
Aufstellung, Montage, Verdrahtung und Anschluss aller
externen Kabel einschl. Kabelkennzeichnung und
Zugentlastung.

Die Schaltanlage und Verteilungen sind mit
Einrichtungen für Lampentest, Betriebsanzeigen,
Störungsanzeigen ("Steuerspannung fehlt", "Fi
ausgelöst", sonstiges Auslösen von Schutzeinrichtung)
und je Steuerungsbereich mit einer Störungsquittierung
zu versehen und hierfür mit einer ausreichenden Anzahl
von Tastern auszurüsten.

Leuchtmelder sind in 24 V DC als LED-Elemente mit hoher
Leuchtkraft und langer Lebensdauer auszuführen.

Alle Verteilungseinbauten sowie deren Platz auf der
Montageplatte sind mit gedruckten
Bezeichnungsschildern zu kennzeichnen.
Aufschrift: Antriebsart, -name und Kennzeichnungsnummer

Hierbei ist die AKZ-Vorgabe des AG zu verwenden.

Im Innenbereich sind alle Betriebsmittel mit Klebe-
und/oder Klemmschildern zu kennzeichnen. Es ist das
vom AG vorgegebene Kennzeichnungssystem zu verwenden.

*Hinweis: Schaltgerätekombinationen*
Die geforderten Schaltgerätekombinationen sind inkl.
folgender Komponenten anzubieten und auszuführen:

Sammelschienenanschlüsse, Vorsicherungen, Haupt- und
Hilfsschützen, Überstromauslöser bzw. Motorschutzschalter mit Hilfskontakt, Zeitrelais, Koppelrelais 24
VDC/230 VAC und 230 VAC/24 VDC, Kabelkanälen und
Klemmen.
Die ggf. von der Maschinentechnik mitgelieferten
Schalt-
und Schutzeinrichtungen (z. B. die Leckage- und
Übertemperatur-Warneinrichtungen) sind mit einzubauen.
Alle Meldungen sind potentialfrei auf Klemmen zu
führen.
Abgänge für Schieber, Motoren und Klappen sind in
sicherungsloser Technik auszuführen.

Jede Antriebssteuerung erhält eine Bedienstelle auf dem Touchpanel, für FU über das Bedienpanel des FU.

Die Schaltgerätekombinationen sind vollständig und
funktionsbereit anzubieten, inkl. Lieferung, Aufstellung, Montage, Verdrahtung und Anschluß.

Alle Anzeige- und Bedienelemente sind in einer
bedienfreundlichen Höhe in der Schaltschranktür
einzubauen.

**07.01.10 Werkplanung EMSR-Technik**
Die gesamte elektro- und steuerungstechnische Detailplanung einschließlich Berechnung der gesamten
elektrotechnischen Ausrüstung der vor beschriebenen
pFM-Anlagen ist unter Berücksichtigung der
Vorbemerkungen, der Planunterlagen und der anderen
vorhandenen Gewerke unter Einhaltung der neuesten
VDE-Vorschriften durchzuführen.

Die Anbindung/Kopplung an die zentrale Leittechnik, die
Energieversorgung (Kabel bauseits), sowie die
Anbindung an den Potentialausgleich sowie
Durchführung des örtlichen
Potentialausgleich gehören ebenfalls zum Umfang dieser
Spezifikation.
Die notwendige technische Abstimmung sowie die
Erstellung von Funktionsbeschreibungen,
Schemata müssen im Rahmen
dieses Gewerks erstellt werden. Die vom AG vorgegebene
Anlagenkennzeichnung ist in allen Dokumenten
(Stromlaufpläne, Schemata, Beschreibungen, etc.)
durchgängig zu verwenden.

Seitens des Maschinenlieferanten ist eine
sicherheitstechnische Beurteilung (z.B. als
Sicherheitsmatrix) mit Festlegung der notwendigen Risikoreduzierung zu erstellen.
Dabei sind die aktuellen Sicherheitsnormen und/oder
Regeln anzuwenden.

Diese Betrachtung ist vor Ausführung zur Genehmigung
vorzulegen.
Die sich daraus ergebenen elektrotechnischen
Aufwendungen (Auswahl der Meßtechnik; Auswahl der
Sicherheitsbauteile) sind in den Positionspreisen zu
berücksichtigen. Sicherheitsrelevante Messgeräte und
Sensoren inkl., der zugehörigen Schaltungstechnik sind
einer separaten Prüfung als Gesamtsystem zu
unterziehen. Diese hat durch einen Fachkundigen zu
erfolgen. Diese Aufwendungen sind in den Angebotspreis
einzukalkulieren.

Das Steuerungssystem ist so vorzubereiten, dass eine
Kommunikation über das bauseits vorhandene Netzwerk
ProfiNet realisiert werden kann. Als Schnittstelle
wird der PN/PN-Koppler definiert,
an den mittels bauseitigem Patchkabel
angeschlossen werden muss.

Leistungsumfang:

Die Aufstellung aller Komponenten erfolgt in der
vorhandenen Maschinenhalle.
Die elektrische Ausrüstung erfolgt in räumlicher Nähe
zur pFM-Anlage. Die Verkabelung wird durch
den Schaltschrankboden geführt und über Kabeltrassen zur
jeweiligen Maschine geführt.

Die Anlage ist über eine SPS S7-1200 oder gleichwertig
zu automatisieren. Die Visualisierung und Bedienung
erfolgt über ein Panel min. 12 ", eingebaut in die Schaltanlage.

Beschreibung der Neuanlage:
Die neue pFM-Anlage ist für den vollautomatischen
Betrieb inklusive aller daran beteiligter Nebeaggregate zu
konzipieren.

Die Anlage inkl. Peripherie, Zu- und Abförderung
muss von den neuen Anlage im Automatikbetrieb angefordert,
gesteuert und betrieben werden können.

Gleiches gilt für die Anforderung der pFM-Dosierung
durch die Zentrifugensteuerungen.
Die Kommunikation zu den Zentrifugen ist über
Profinet an die Steuerung anzubinden.
Die Station ist mit den wesentlichen
Einstellmöglichkeiten ebenfalls auf dem Bedienpanel der
Eindickmaschine darzustellen

Kommunikation/Automatisierung:
Die Kommunikation muss für das PLS sowie zu den
Eindickzentrifugen aufgebaut werden.
Darüber hinaus sind weitere Profinetteilnehmer z.b. FU,
Energiemessgeräte, etc.) in die Kommunikation
einzubinden.

Die Anlage soll eine eigene Steuerung auf
Basis Siemens S7-1200 oder gleichwertig erhalten, die
über ProfiNet an die Leittechnik angebunden werden muss.

Die Überwachung der Anlage soll zusätzlich von der
Leitwarte der Kläranlage erfolgen.

In das Angebot sind mehrere Abstimmungsgespräche mit
Detailfestlegungen zwischen allen Beteiligten
einzukalkulieren. Dabei ist im speziellen auf die
Verwendung eines einheitlichen
Anlagenkennzeichnungsystems zu achten, welches vom
Auftraggeber vorgegeben wird.

Anzubieten ist die Software und Hardware zum
vollautomatischen Betrieb der pFM-Dosierung
und allen zuvor beschriebenen Nebenaggregaten.

Die Software ist entsprechend der verfahrenstechnischen
Anforderungen zu beschreiben und wird anschließend
durch einen Programmierer ausgeführt.
Die Anforderungen werden im Rahmen der
Pflichtenhefterstellung des Bieters spezifiziert und
zur abschließenden Ausführungsfreigabe vorgelegt.

Schnittstelle zum PLS
Grundsätzlich sind alle Meldungen und Messwerte (sowohl
verfahrenstechnische Größen als auch elektrische
Kenngrößen wie Spannung  und Ströme und Leistungen) in
die Steuerung einzulesen und zum Leitsystem oder andere
SPS zu übergeben.

Alle Steuer- und Regelparameter (Sollwerte und
Grenzwerte) müssen vom Bediener am Bedienpanel und am
PLS geändert werden können.
Menge: 1,000 St

**07.01.20 UV pFM-Anlage**
Die komplette elektrotechnische Ausrüstung für die
ausgeschriebene maschinentechnische Ausrüstung der
Eindickzentrifugen sowie periphere Antriebe und
Messstellen gemäß A+M-Liste sind mit folgendem
Leistungsumfang anzubieten:

Leistungsumfang :
komplette gekapselte Niederspannungsschaltanlage für
die Montage an der pFM-Anlage mit folgenden Eckdaten:
Es ist eine strukturierter Aufbau gemäß Vorbemerkungen
sicherzustellen.

Nennspannung: 400/230 V,  50 Hz
Nennstrom:  40  A
Nennstoßstrom:  10 kA
Steuerspannung: 24 V DC
Schutzart:  bis IP 55
Kunststoff oder Stahlblech lackiert
Kabelanschluss von unten

gemäß Hinweistext

Fabrikat/Typ: Rittal/AX

Platzbedarf (B/T/H) in mm:

'.........'

Umgebungstemperatur  :
  ausgelegt für -5°C bis +40°C

Umgebungsatmosphäre:
Im Gebäude kann die Entstehung von korrosiver
Atmosphäre nicht ausgeschlossen werden. Aus diesem
Grund sind alle
elektronischen Bauteile mit einem speziellen Schutz
gegen korrosive Atmosphäre auszurüsten (z.B. Platinen-
und Kontaktbeschichtung). Das Sammelschienensystem ist
verzinnt auszuführen. Alle Kabeldurchführungen sind
dicht zu verschließen.

Lüftung/Klimatisierung:
Der Aufstellraum wird bauseits be- und entlüftet, es
sind maximale Temperaturen von 30°C zu erwarten.
Die Dimensionierung der Schranklüftung ist entsprechend
der Verlustleistung im Schrank zu dimensionieren. Der
rechnerische Nachweis ist vorzulegen. Die Schränke sind
grundsätzlich von unten nach oben zu lüften.

Betriebsfertige Montage und Lieferung
mit folgenden Einbauten:

für die Einspeisung

Einspeiseleistungsschalter 40 A mit Handantrieb in der
Schranktür

Überspannungsschutz inkl. Vorsicherung als Ableiter SPD
Typ 2

ÜS-Schutz gewähltes Fabrikat/Typ:

'.........................'

Sammelschienensystem aus verzinntem Kupfer

Universalmessgerät UMG mit folgenden Eigenschaften:
Spannung, Strom, Neutralleiterstrom, Schein-, Wirk-
und
Blindleistung, Leistungsfaktor, Grundschwingungs-
Leistungsfaktor, Frequenz, Min/Max-Werte mit Datum und
Uhrzeit, Wirk- und Blindenergie, 2 Tarife,
Tagesenergiewerte
für 365 Tage, Verbrauchserfassung eines Teil- oder
Produktionsprozesses, Leistungsmittelwert MIN/MAX,
Lastgangaufzeichnung, Energiezähler für S0-Signal,
Betriebsstundenzähler, Gleitende Mittelwerte
U/I/S/P/Q/LF,
Klirrfaktor Spannung/Strom, Verzerrungsstromstärke,
Phasenwinkel, Unsymetrie Spannung/Strom,
Oberschwingungen, 12 Grenzwertüberwachungen,
Boolesche Logik, Ereignisspaeicher, Batteriegepufferte
Min/Max-Werte, Ethernet, RS485.
inkl. Spannungsversorgung 24 VDC, Profinetanschluss,
Sicherungsabgang für Messspannung, 3 Stromwandler
(Oberwellengeeignet) für Türeinbau, mit  Profinet, zur
Einbindung in das vorhandene Energieerfassungnetzwerk
z.B. Siemens PAC 42xx oder gleichwertig

UMG: gewähltes Fabrikat/Typ:

'.........'

Sonstiges:
Not-Halt-System, Stop-Kategorie 0, min. SIL 1 (gemäß
Gefährdungsbeurteilung) mit 2 getrennten Kreisen
alle Meßwerte, Zählwerte, Stör-Betriebs und Zustandsmeldungen sind in der Steuerung zu verarbeiten und für
die Übertragung zum Leitsystem in der SPS bereitzustellen. Bei sicherheitsrelevanten Signalen erfolgt
die Bereitstellung dazu parallel auf Klemmen
Die internen und externen Meldungen und Meßwerte sind
über dezentrale  E/A-Module übersichtlich zur SPS zu
führen
Alle Analogwerte sind auf Drahtbruch zu überwachen.
Überspannungsfeinschutz für Versorgungs- und
Signalleitungen der Meßgeräte und Sensoren, die sich
außerhalb der Gebäudehülle befinden.
Messumformerspeisegeräte, Trennverstärker für die
angebotene und vorhandene Messtechnik
3 Stück Trennverstärker für bauseitige
Füllstandssignale 4-20 mA
Koppelrelais

für die Steuerspannungserzeugung

24 V DC-Erzeugung incl. Netzgerät, Schutzautomaten mit
selektivem Schutzmodul (Sitop select o.glw.)
Gesicherte Stromversorgung für SPS und Bedienpanel
sowie für die Netzwerkkomponenten (Bereitstellung eines
Sicherungsabgangs auf Klemme verdrahtet) mit Ladegerät
für Ladung des AKKU bei gleichzeitiger Versorgung der
Verbraucher mit 5 min Überbrückungszeit
230 V Steuerspannungserzeugung incl. Schutzautomaten
primär und sekundär (falls erforderlich)

Schaltgeräte für alle Antriebe gemäß MT-Ausschreibung
bzw. A+L-Liste
wie im Hinweistext beschrieben.

Im Wesentlichen für folgende Ausrüstung:

1 pFM-Handelswarepumpe 0,37 kW (FU siehe Titel 2)
Rührwerk Ansetzkammer 1,1 kW (FU siehe Titel 2)
MID/LF Ansetzwasser
Massenmessung Handelsware
2 Absperrklappen 1+2 pneumatisch mit Magnetventil
2 Rührwerke Reifebehälter 1+2 1,5 kW
Füllstand Reifebehälter 1+2
Entnahme 3-Wegeventil
sonstige Sensorik pFM-Anlage
3 x Überfüllsicherung Ansetz- sowie Reifebehälter 1+2
1 Kugelhahn elektrisch für Ansetzwasser
2x Leckagesonde Auffangwannen

Versorgung Lüftung
mit folgenden zusätzlichen Eigenschaften:

je Antrieb (angepasst an die angebotenen Antriebe)

Betriebsstundenzähler im Bedienpanel dargestellt und an
PLS übertragen

für die Prozeßsteuerung und Visualisierung
Einbau und komplette Verdrahtung der in Titel 2 und 3
beschriebenen Frequenzumrichter und
Automatisierungskomponenten

Anlage komplett liefern, einbringen und mit allem
Zubehör betriebsbereit montieren.
Menge: 1,000 St

**07.01.30 Inbetriebnahme Universalmessgeräte**
*** Pauschalposition
Einstellung und Inbetriebnahme der Universalmessgeräte
für pFM-Anlage,
Kopplung und Übertragung mit dem separaten
Profinet-Energieerfassungnetzwerk,
mit vorheriger Abstimmung mit dem Auftraggeber über die
Einstellungsparameter, dazu ist eine entsprechende
Datenpunktliste vorzubereiten.
Menge: 1,000 psch

#### Untertitel 07.02 Frequenzumrichter

*Hinweis: Frequenzumrichtereinbau*
Die nachstehend aufgeführten Frequenzumrichter sind zu
liefern und betriebsfertig in die UV pFM einzubauen.

*Hinweis: Auslegung der Frequenzumrichter*
Frequenzumrichter, zur stufenlosen Drehzahlregelung von
Drehstromasynchronmotoren mit U/f-, Spannungsvektor-
und Magnetflussvektor-Steuerungsverfahren.

Der Umrichter muss als vollständig montierte
Installationseinheit mit integrierter Drossel zur
Reduzierung
von Netzrückwirkungen gem. IEC/EN 61000-3-12 und
integriertem Funkentstörfilter, zur Einhaltung der
leitungsgebundenen Grenzwerte gemäß Fachgrundnorm
EN 55011 Klasse B bzw. Produktnorm EN 61800-3 C1
ausgeführt sein.
Der Umrichter muss inkl. Funkentstörfilter, Drosseln
und
Ausgangsfilter, am Motorklemmbrett die volle
Ausgangsspannung von 400 V bzw. 500 V zur Verfügung
stellen.
Der Wirkungsgrad ist einschließlich Funkentstörfilter
und
Drosseln bei Nennlastbedingungen anzugeben und darf
nicht unterschritten werden.
Der Umrichter muss über eine automatische
Energieoptimierung für maximalen Motorwirkungsgrad im
Teillastbereich verfügen.
Der Umrichter muss wartungsfrei sein.
Es müssen,  zu den angebotenen Frequenzumrichtern,
Kühlkanal- Optionen passend für das angebotene
Schaltschranksystem verfügbar sein. Über die Kühlkanäle
müssen mindestens 85 % der Frequenzumrichter-
Verlustleistung ohne eine externe Schaltschranklüftung
oder- Klimatisierung aus den Schaltschrank abgefördert
werden können.
Zur einfachen Inbetriebnahme und Datenanzeige muss der
Umrichter über eine integrierte, abnehmbare, grafische
Bedieneinheit mit folgenden wichtigen Funktionen
verfügen:

Klartextanzeige in deutscher Sprache
Hand-0-Auto Umschaltung und Alarmquittierung
Sichern und Kopieren von Parametersätzen
Hilfe-Funktion zu jedem Parameter
Darstellung von Kurvenverläufen
Zugriff auf alle Geräteparameter
Quick-Menü für Kurzinbetriebnahme
Passwortschutz für alle Umrichtereinstellungen
frei konfigurierbares Anwendermenü mit Passwortschutz

Die Ausführung mit schlankem Zwischenkreis ist, wegen
höherer Anfälligkeit bei Spannungsschwankungen und
Netzeinbrüchen und aufgrund der konstruktionsbedingten
geringeren Ausgangsspannung, zu vermeiden.
Der Umrichter muss ohne Leistungsreduzierung für
Umgebungstemperaturen von 0 bis 45 °C geeignet sein.
Im Stillstand und Betrieb muss der Frequenzumrichter
kurzschluss-, erdschluss- und schaltfest am Ausgang
sein.
Der Frequenzumrichter muss für den Schaltschrankeinbau
mindestens in Schutzart IP20 berührungssicher nach BGV
A 2, ausgeführt sein.
Für den EMV-gerechten Aufbau und zur Erfüllung der
Anforderungen an Störaussendung EN 50081-1 und
Störfestigkeit EN 50082-2 müssen im Umrichter
Schirmauflagen zum großflächigen Auflegen von Kabeln
vorhanden sein.
Der Umrichter ist nach EN 50178 PELV (galvanische
Trennung der Steueranschlussklemmen vom Leistungsteil)
aufzubauen.
Die Steuer- und Leistungsplatinen des Umrichters sind
gegen aggressive Umgebungsbedingungen zu schützen.
Dabei ist nach EN 60721-3-3 (IEC 721-3-3), die
Umweltklasse 3C3 einzuhalten.

Funktionen des Frequenzumrichters:

Motorvollschutz mit PTC-Auswertung Funktionen de
Notbetrieb mit reduzierter Drehzahl bei Übertemperatur,
Unterspannung oder Ausfall einer Netzphase
Netzphasenausfallüberwachung Motorpotentiometer an der
Bedieneinheit und separat über Klemmenbeschaltung
einstellbare Hochlauf- und Abtourzeiten
Synchronisation auf bereits laufenden Motor
Motorvollschutz mit Motorkaltleiterauswertung und
Bedarfsabschaltung durch den Umrichter.
PID-Regler für Drehzahl, Drehmoment und Prozessgrößen
Programmierbare Logikfunktionen/Ablaufsteuerungen für
einfache Antriebsaufgaben
Separate Umrichter- und Motor-Betriebsstundenzähler,
kWh-Zähler, Störmeldespeicher

Interne Ein-/Ausgänge:

6x digitale Eingänge, davon 2 als digitale Ausgänge
programmmierbar
2x analoge Eingänge 0/4-20mA oder 1-10V
2x programmierbare Relaisausgänge, beide Relais
potenzialfrei; programmierbar; anzugs- und/oder
abfallverzögert (z.B. für Betriebs- und Störmeldung)
1x analoger Ausgang 0/4-20mA programmier und
skalierbar

Schnittstellen und Buskommunikation:

USB - Schnittstelle
RS-485 - Schnittstelle
FC - Protokoll
Ethernet Modul mit 2 Port und integriertem Switch
incl. MRP Funktionalität (MRP - Media Redundancy
Protocol)
Erweiterte E-/A-Option
Externe 24 V DC Versorgung

Beschichtete Platinen:
Lackierte Platinen nach EN 60721-3-3 (IEC 721-3-3),
Klasse 3C3.

Filter:

je nach Spannungsfestigkeit der eingesetzten Antriebe
sind
Sinusfilter IP 55 für Wand- oder Bodenmontage
einzusetzen.

**07.02.10 FU bis 1,5 kW für Rührwerke / pFM-HW-Pumpe**
Frequenzumrichter, zur stufenlosen Drehzahlregelung von
Drehstromasynchronmotoren mit U/f-, Spannungsvektor-
und Magnetflussvektor-Steuerungsverfahren.

Gemäß den Vorbemerkungen unter
" Auslegung der Frequenzumrichter "

Schutzart :  IP20
Schaltschrankmontage auf Montageplatte
Netzspannung:  380-500 V, ±10 %, 50/60 Hz
Erhöhtes Drehmoment
Funkentsörung: EMV-Filter Klasse A1/B
Bedieneinheit: Graphische Anzeige
Platinenversiegelung: Beschichtete Platinen, 3C3
Folgende Funktionen werden unterstützt:
Hand-O-Automatik Umschaltung
Störungsquittierung
Motorpotentiometer über Klemmen & Bedieneinheit
Motorvollschutz mit Motorkaltleiterauswertung
Echtzeituhr für zeitabhängige Steuerungen
Programmierbare Logikfunktionen/Ablaufsteuerungen
eingebaute Bedieneinheit
2 Profinet Schnittstellen mit integriertem Switch,
MRP-fähig, S2 bzw. R1
Sicherer Stop
Ext. 24V DC Versorgung

z. B. Fabrikat ABB oder gleichwertig

angeboten:

'..............................................'

Liefern, in UV pFM-Anlage einbauen und kpl. verdrahten
Incl. allem Zubehör wie Klein-, Hilfs- und
Befestigungsmaterial
Menge: 4,000 St

**07.02.20 Mehrpreis für FU-Bedienung Schaltschranktür**
Mehrpreis für den Einbau des Bedienteils in die
Schaltschranktür

Liefern, in UV pFM-Anlage einbauen und kpl. verdrahten
Incl. allem Zubehör wie Klein-, Hilfs- und
Befestigungsmaterial
Menge: 4,000 St

#### Untertitel 07.03 Automatisierung

*Hinweis: Automatisierungshardware*
Für die Automatisierung der Anlage ist eine neue
Steuerung
z. B. Siemens S7-1200 oder gleichwertig vorzusehen.
Die Steuerung muss mittels Profinet über PN/PN-Koppler mit
der vLAN-Zentralsteuerung der Schlammeindickung (Siemens
CPU 410-5H) kommunizieren.
Zusätzlich ist über eine separate
Schnittstelle eine direkte Kopplung zur
Anlagenperiherie aufzubauen.

Die Anbindung an das vorhandene Netzwerk über
ProfiNet ist Bestandteil des Leistungsumfangs. Ein
entsprechender PN/PN-Koppler ist in der Schaltanlage zu
berücksichtigen.

Es ist ein übersichtlicher und servicefreundlicher
Schrankaufbau zu realisieren. Eine Erweiterung der
Automatisierungseinrichtung um 30 % (30 % mehr Ein-/
Ausgangsignale) muss problemlos möglich sein.

Die nachstehend aufgeführten Komponenten sind zu
liefern und betriebsfertig in die UV pFMA einzubauen.

**07.03.10 Bedien- und Beobachtungsgerät 12,1"**
Grafik-Bedien- und -Beobachtungsgerät für die
Visualisierung und Bedienung zum Anschluß an
die SPS, zum Einbau in die Schaltschranktür,
Ausführung als Touch-Panel

Anforderungen:
Panel 12,1", 12800x800, 16 Mio. Farben, Touchscreen

Display Diagonale/Zeilen:  12,1"
Display Aufloesung:  1200x800
Display Typ:  Widescreen TFT
Anzahl Farben:  16 Mio. Farben
Bedienelemente:  Touchscreen
Hintergrundbeleuchtung:  MTBF, dimmbar
5-100%

Produktmerkmale
---------------
Anzahl Variablen:
  8000
Meldepuffer:  Umlaufpuffer (n x 1024 Einträge)
Remanenter wartungsfreier Meldepuffer:  ja
Anzahl Parametersatztypen:
  750
Anzahl Prozessbilder:
  1200

projektierbar unter WinCC Unified Comfort, ab V17

Schnittstellen
--------------
Industrial Ethernet:  2
2 Ports (Switch) + unabhängiger Port
Schnittstellen RS 485:  1
RS 422 / 485 kombiniert
Schnittstellen USB:  4
USB 3.1 Gen. 1 (Typ-A)
SD-Card-Slots:  2

Schutzart
---------
Frontseite:
IP 65
Rueckseite:  IP
20

- Gerätehandbuch in deutscher Sprache
- Programmiersoftware mit deutscher Dokumentation,
  Downloadkabel und erforderliche Treiber,
  WinCC Unified Comfort in der aktuellen Version

komplett und betriebsfertig eingebaut in die Schaltschranktür der UV pFM,

inkl. aller erf. Anschlüsse und Verbindungskabel.

zum Beispiel
Fabr./Typ: Siemens/ Unified Comfort Panel
12,1"
Best.-Nr. 6AV2128 3MB06-0AX1
oder gleichwertig

angeboten:

'.................................................'
Menge: 1,000 St

**07.03.20 Zentralbaugruppe Automatisierung**
CPU für kleine/mittlere Appl., 125K-Anw., 120/230V AC, Relais-Ausgänge

Einsatzgebiete/Anwendungen
--------------------------
Für Anwendungen im unteren bis mittleren
Leistungsbereich mit kleinem bis mittlerem
Mengengerüst und Schnittstelle für dezentrale
Peripherie

Geeignet für den Einsatz bei Schadgasumgebungen (z.B. H2S, Cl2, NH3), Betauung, 100% relative Luftfeuchte, Eisbildung zulässig, mediale Belastung gemäß EN 60721-3-3 chemisch (-3C4), mechanisch (-3S4), und biologisch (-3B2) aktiven Stoffen, sowie Salznebel gemäß EN 60068-2-52 (Schärfegrad 3).
Beständig gegen handelsübliche Kühl- und Schmierstoffe inkl. Diesel und Öltröpfchen in der Luft und Schutz gegen Verschmutzung gemäß EN 60664-3, Typ 1.

Systemmerkmale
--------------
Programmierbar über integrierte Ethernet-Schnittstelle
Programmierung entsprechend IEC 61131 Norm (FUP, KOP, SCL)
Einheitliche Programmierumgebung für HMI, Controller, Antriebstechnik und Vernetzung
Integrierte digitale Ein- und Ausgänge sowie analoge Ein- und Ausgänge
Modularer Aufbau mit Erweiterbarkeit um Ein-/Ausgänge, Technologiebaugruppen und Kommunikationsschnittstellen
Platzsparende Erweiterbarkeit durch Signal-/Kommunikationsboard
Vollständige Ablage der Programmdaten inkl. Symbolbeschreibungen und Kommentare auf der CPU
Keine feste Aufteilung zwischen Programm- und Datenbereich im Arbeitsspeicher
Erweiterbarer Ladespeicher durch eine optionale Speicherkarte auf bis zu 32GB
Optionale Speicherkarte für Programmtransfer, Firmware-Update oder als optional zusätzlicher Speicher für Programm und Daten
Integrierte Kommunikationsdienste (PROFINET IO, TCP/IP, UDP, ISO on TCP, SNMP, DCP, LLDP NTP, Modus, S7-Kommunikation)
PROFINET IO Controller und PROFINET IO Device
Wartungsfreier Betrieb durch batterielose Pufferung bis zu 20 Tage
Gepufferte Echtzeituhr mit automatischer Sommer-/Winterzeitumstellung
Integrierte Technologie Funktionen für Zählen, Messen, Regeln und Motion Control
Integrierte Highspeed Hardwarezähler und Pulsausgänge (PWM/PTO)
Integrierte Securityfunktionen wie Know How-, Kopier- sowie Zugriffsschutz
Integrierte Trace-Funktionen, sowohl zur Diagnose in Echtzeit als auch für sporadische
Fehlererkennung, Speicherung von bis zu 1000 Traces auf der Memory Card
Integrierte 24 V Geberversorgung auf der CPU
Integrierter Webserver mit Standard und anwenderdefinierten Seiten
Abnehmbare Klemmleiste für schnellen Baugruppentausch ohne Verdrahtungsaufwand
Integrierte Diagnosefunktionalitäten mit einheitlichem Anzeigekonzept (Engineering, HMI, Webserver) als Klartextinformation

Speicher
--------
integrierter Arbeitsspeicher Code und Daten: 125 kByte
Ladespeicher integriert: 4 MByte
Ladespeicher erweiterbar auf: 32 GByte
Anzahl Zähler: 6
Anzahl Merker: 8 kByte
Remanenter Speicher: 10 kByte

Bearbeitungszeiten
------------------
Für Bit-Operationen: 0,085 µs
Für Word-Operationen: 1,7 µs
Für Gleitpunktarithmetik: 2,3 µs

Eingänge/Ausgänge
-----------------
Eingänge / Ausgänge modular erweiterbar: ja
Integrierte digitale Eingänge: 14
Integrierte digitale Ausgänge: 10; Relais
Integrierte analoge Eingänge: 2
Integrierte analoge Ausgänge: 2
Peripherieadressbereich Eingänge: 1 kB
Peripherieadressbereich Ausgänge: 1 kB

Schnittstellen/Interfaces
-------------------------
PROFINET IO (RJ45); 2-Port Switch; MRP-Client

Integrierte Funktionen
----------------------
PID Regler; Echtzeituhr; Know-How Schutz; Zugriffsschutz; IO-Trace;

Funktionen erweiterbar über Module
----------------------------------
Profibus Master/Slave, Serielle Schnittstellen RS232/RS422/RS485, AS-i, CAN Open, Energy Meter, Condition Monitoring, Fernwartung

Versorgungsspannung
-------------------
Nennwert: 120V/230V AC

Techn. Daten
--------------
Zulässige Umgebungstemperatur in Betrieb:
Waagerechter Einbau: von -20 bis 60 Grad C
Startup @ 0 °C
Aufstellungshöhe über NN, max: 2000m

Abmessungen
-----------
Breite: 130mm
Höhe: 100mm
Tiefe: 75mm

Fabrikat/Typ der Planung:
Siemens/CPU  SIPLUS S7-1200
CPU 1215C AC/DC/RLY (6AG1215-1BG40-4XB0)
oder gleichwertig

angeboten:

'.........'

komplett einschließlich Memory Card 24 Mbyte

liefern und betriebsfertig montieren und anschließen
Menge: 1,000 St

**07.03.30 Digitales Eingangsmodul 8DI**
SIMATIC S7-1200, Digitaleingabe SM 1221, 8 DI, DC 24V, Sink/Source

Fabrikat/Typ der Planung: Siemens/SM1221 6ES7221-1BF32-0XB0 oder gleichwertig

Liefern, einrichten und betriebsfertig parametrieren mit allem
zum funktionsfertigem Anschluss notwendigen Systemzubehör
wie Klein-, Hilfs- und Befestigungsmaterial,
Incl.  Inbetriebnahme aller Abläufe gemeinsam mit dem Anlagenbetreiber.
Menge: 1,000 St

**07.03.40 Digitales Ausgangsmodul 8DO**
SIMATIC S7-1200, Digitalausgabe SM 1222, 8 DO, DC 24V, Transistor 0,5A

Fabrikat/Typ der Planung: Siemens/SM1222 6ES7222-1BF32-0XB0 oder gleichwertig

Liefern, einrichten und betriebsfertig parametrieren mit allem
zum funktionsfertigem Anschluss notwendigen Systemzubehör
wie Klein-, Hilfs- und Befestigungsmaterial,
Incl.  Inbetriebnahme aller Abläufe gemeinsam mit dem Anlagenbetreiber.
Menge: 1,000 St

**07.03.50 Analoges Eingangsmodul 4DI**
SIMATIC S7-1200, Analogeingabe, SM 1231, 4 AI, +/-10V, +/-5V, +/-2.5V, oder 0-
20mA/4-20mA, 12 Bit+Vorzeichen (13 Bit ADC)

Fabrikat/Typ der Planung: Siemens/SM1231 6ES7231-4HD32-0XB0 oder gleichwertig

Liefern, einrichten und betriebsfertig parametrieren mit allem
zum funktionsfertigem Anschluss notwendigen Systemzubehör
wie Klein-, Hilfs- und Befestigungsmaterial,
Incl.  Inbetriebnahme aller Abläufe gemeinsam mit dem Anlagenbetreiber.
Menge: 1,000 St

**07.03.60 Analoges Ausgangsmodul 4DO**
SIMATIC S7-1200, Analogausgabe, SM 1232, 4 AO, +/-10V, 14 Bit Auflösung,
oder 0-20mA/4-20mA, 13 Bit Auflösung

Fabrikat/Typ der Planung: Siemens/SM1232 6ES7232-4HD32-0XB0 oder gleichwertig

Liefern, einrichten und betriebsfertig parametrieren mit allem
zum funktionsfertigem Anschluss notwendigen Systemzubehör
wie Klein-, Hilfs- und Befestigungsmaterial,
Incl.  Inbetriebnahme aller Abläufe gemeinsam mit dem Anlagenbetreiber.
Menge: 1,000 St

**07.03.70 Managed Ethernet-Switch, 8 RJ45**
Ethernet Smart Managed Compact Switch mit 8
10/100 MBit/s RJ45-Ports.

Schnittstelle: Ethernet (RJ45)
Übertragungsgeschwindigkeit: 10/100 MBit/s
Übertragungsphysik: Kupfer
Anzahl der Ports: 8 (RJ45-Ports)
Versorgungsspannung: 24 V DC (redundant).

Funktion: Store-and-forward Switch normkonform IEEE 802.3 4, Prioritätsklassen nach IEEE802.1 P, TCP/IP-Protokoll, BootP-fähig, Port-Mirroring, integrierte Web-Server-Funktion, Multicast Filtering, IGMP Snooping, VLAN, Rapid Spanning, Tree (RSTP), PROFINET Device, Medien Redundanz, Protokoll (MRP).

Management: Web-based Management (HTTP), SNMP v1/v2, Serielle Schnittstelle (V.24).

Diagnosefunktionen: RMON History, N:1-Portmirroring, LLDP (Link Layer Discovery Protocol), SNMP-Traps, ACD (Address Conflict Detection).

Filterfunktionen: Quality of Service (4 Prioritätsklassen), Port-Priorisierung, VLAN, IGMP Snooping (128 Gruppen), IGMP Query, Auto-Query-Port, Extended Multicast Filtering, Static Multicast Filtering.

Redundanz: MRP (Media Redundancy Protocol), RSTP (Rapid Spanning Tree Protocol), FRD (Fast Ring Detection), Large Tree Support.

Einsch. Konfiguration und Parametrierung.

Fabrikat: Phoenix Contact

Typ gewählt: '................................................'
Menge: 1,000 St

**07.03.80 PN/PN-Koppler**
PN/PN Coupler zum deterministischen Datenaustausch
zwischen max. 4 PN-Controllern je Seite, auch über
Netzgrenzen, Übertragung von PROFIsafe, I/O-, MSI-,
MSO- und Datensatzkommunikation, redundate
Stromeinspeisung PN-Anschluss über SIMATIC BusAdapter
(BA)

Versorgungsspannung 24 VDC

einschließlich mitzulieferndem BusAdapter

Montage auf Hutschiene

liefern, im Schaltschrank montieren und betriebsfertig
parametrieren.

Fabrikat:
Siemens SIMATIC PN/PN Coupler
Menge: 1,000 St

*Hinweis: Automatisierungssoftware*
Die folgende Beschreibung dient der Information des
Bieters
sowie der Beschreibung der Anforderungen, die in der
Funktionsbeschreibung sowie der Gesamtkonstruktion zu
berücksichtigen sind.

Die Lieferung der Software besteht aus dem Programm zur
Automatisierung der verschiedenen Prozesse und der
Software zur Kommunikation mit PLS sowie der dezentralen
Peripheriegeräte.

Das Programm muss die verfahrenstechnischen
Anforderungen erfüllen. Diese werden im Detail während
der Erstellung des SPS Pflichtenheftes aufgestellt.

Desweiteren sind diverse schaltanlagenspezifische
Größen (Leistung, Energie, Strom, Spannung, etc.) und
Meldungen (Leistungsschalter: Ein/Aus/Überstrom/
Steuerspannung fehlt, FI ausgelöst, Asymmetrie
etc.) sowie Messwerte und Störmeldungen zum PLS
weiterzuleiten.

Das übergeordnete Ethernet-Netzwerk ist bauseits
vorhanden.

Alle SPS-Ein- und -Ausgänge sind in dem Programm zu
verarbeiten. Dazu gehört das Erstellen und
Implementieren der Anwendersoftware für den
erforderlichen Datenumfang.

Die Funktionsbeschreibung ist entsprechend den
genannten Forderungen zu erstellen.
Die verfahrenstechnischen Funktionen der SPS
ind in der Funktionsbeschreibung zu
benennen und konstruktiv zu berücksichtigen.

Weiter ist für die SPS zu realisieren:

Kommunikation mit anderen SPS und PLS
Kommunikation mit dem zugehörigen Panel
Kommunikation zu Frequenzumrichtern und anderen
Profinet-Teilnehmern
Sammelstörmeldungen

Es ist eine Datenpunktliste zu erstellen und
abzustimmen.
Die Datenpunkte sind mit AKZ und Klartext ebenfalls in
die Stromlaufpläne einzupflegen.

Es ist ein gemeinsamer Datenpunkttest inkl.,
Protokollierung der Ergebnisse durchzuführen.
Die Verantwortung für den erfolgreichen Test liegt beim
Anbieter.

Das erstellte Programm sollen auf seine Funktion hin
gemeinsam mit dem Programmierer überprüft werden.

Bei der Kalkulation der Preise ist die komplette Softwarebeschreibung, technische Klärung, Projektierung und
Erstellung sämtlicher Unterlagen, sowie die Inbetriebnahme, Probebetrieb und Optimierungsvorschläge, zu
berücksichten.

**07.03.90 Pflichtenheft pFMA**
*** Pauschalposition
Pflichtenheft, das vor Ausführung anhand eines vom AG
zur Verfügung gestellen Lastenheftes vom AN zu
erstellen ist.

Vor Baubeginn ist ein
Pflichtenheft/Funktionsbeschreibung für den v.g.
Anlagenteil zu erstellen. Dieses ist in seiner
Gesamtheit aller Anlagenteile vor Ausführung zur
Genehmigung einzureichen. Dieses ist vom Auftragnehmer
mit dem Pflichtenheft zur Freigabe vorzulegen.

mindestens bestehend aus:

Hardwarebeschreibung
Grundsoftware
Anwendersoftware, gemäß verfahrenstechnischer
Anforderungen
Bedienhierachie
Antriebslisten
Meßtechnik mit Meßstellenliste
Antriebslisten
Datenpunktlisten
Busstruktur
Erstellung von 6 Prozessbildentwürfen für das Panel
sowie das PLS

Es sind bis zu 3 Revisionen und 3 Abstimmungsgesprächen
einzurechnen.
Menge: 1,000 psch

**07.03.100 Programmierung pFM-Anlage**
Programmierung SPS pFMA
Software zur Steuerung, Regelung und Überwachung der
Verbraucher und Messstellen, auf Basis eines
Pflichtenheftes, das vor Ausführung anhand eines vom AG
zur Verfügung gestellen Lastenheftes vom AN zu
erstellen ist.

Im wesentlichen muss die Software folgenden
Anforderungen genügen:

Verarbeitung von:

- ca. 60 Meldungen
- ca. 30 Befehle
- ca. 10 Messwerte
- ca. 10 Sollwerte
- ca. 10 Zählwerte

- zusätzlichen Koppelsignalen zur Kommunikation
  mit dem PLS und weiterer Steuerungen (MÜSE-Steuerung, Bandeindicker)

Steuerungen über Zeit- und Regelfunktionen in
Abhängigkeit von einem oder mehreren Messwerten,
es müssen die im R+I-Schema enthaltenen Antriebsgruppen
und sonstige Aufgaben entsprechend dem Lastenheft
gesteuert werden.

Es sind Abstimmungsgespräche mit der BL
einzukalkulieren. Desweiteren ist eine
Optimierung nach Inbetriebnahme einzukalkulieren.

Die Funktionalität ergibt sich über die Anforderungen
der maschinentechnischen Ausrüstung.

Die Kopplung zum PLS ist auf Ethernet-Basis umzusetzen.

Ein Datenpunkttest zum PLS ist durchzuführen und zu
protokollieren.
Menge: 1,000 St

**07.03.110 Programmierung Panel**
Programmierung des Panels entsprechend dem zuvor
beschriebenen E/A-Umfang sowie der Regelungsaufgaben,
mit Kommunikationsaufbau und Integration in das
Netzwerk

- Programmierung und Erstellung von ca.
  3 Anlagenbildern in Zusammenarbeit mit dem AG.
  Lieferung der Anlagenbilder auf Datenträger und
  Transferierung der Bilder, Strukturen und Texte
- Programmierung und Erstellung von 2 Kurvenbildern
  in gemeinsamer Abstimmung mit dem AG. Lieferung der
  Kurvenbilder auf Disketten und Transferierung der
  Bilder und Texte

auf Basis eines Pflichtenheftes mit Bildentwürfen, das
vor Ausführung anhand eines vom AG zur Verfügung
gestellen Lastenheftes vom AN zu erstellen ist
Menge: 1,000 St

**07.03.120 Programmierung Kommunikation mit Peripheriegeräten**
Programmierung der internen Kommunikation der pFM-
Steuerung mit internen und externen Peripheriegeräten,
die über Medienredundanzprotokoll auf Profinet-Basis
angebunden werden (Bandeindicker, Frequenzumrichter
usw.), einschließlich Datenpunkttest
Menge: 1,000 St

**07.03.130 Kommunikation/Datenpunkttest**
Programmierung der Kommunikation zur übergeordneten Steuerung,
Einrichten eines Datenbausteins zur Kommunikation über
PN-/PN-Koppler.

Hierzu ist eine Datenpunktliste zu erstellen.

Anhand dieser Datenpunktliste erfolgt im Rahmen der
Inbetriebnahme ein gemeinsamer Datenpunkttest mit dem
Programmierer des PLS.

Bei diesen Tests sind der Verantwortliche des AG, des
AN, sowie der Programmierer für SPS und das zentralen
Rechnersystem, anwesend.

Termine sind mit der Bauleitung im Vorfeld abzustimmen.
Über den Datenpunkttest ist ebenfalls ein Protokoll zu
führen. Dieses ist im Vorfeld mit der Bauleitung
abzustimmen.
Menge: 1,000 St

### Titel 08 Demontagearbeiten Anlagentechnik

*Hinweis: Ausführungsbeschreibung Demontage*
Die nachfolgend beschriebenen Demontagearbeiten sind
vollständig in der Maschinenhalle auf der unteren Ebene und im Bereich des Podests auszuführen.

Genauere Informationen zur Lage und Zufahrt können den LV-Vorbemerkungen entnommen werden.

Der Betrieb übergibt den Bereich mit entleerten und mit
Betriebswasser gespülten Anlagenteilen.
Bei der Demontage ist weiterhin von Rückständen (Schlamm,
Wasser) und bei der Entsorgung von Inkrustierungen bestehend aus Schlammresten auszugehen.

Die elektrische Außerbetriebnahme und das Abklemmen der
Verbraucher erfolgt durch den AN.

Generell sind die Demontagearbeiten zeitlich
zusammenhängend und in dem gemäß
Projektrahmenterminplan vorgesehenen Zeitfenster
durchzuführen. Nach Abschluss der Demontagearbeiten sind die betontechnischen Abbrucharbeiten durchzuführen.

Für jegliche Demontagearbeiten hat der AN, seiner eigenen
Gefährdungsanalyse entsprechend, eine schriftliche Anweisung
zu erstellen und auf der Baustelle vor Arbeitsbeginn zu
hinterlegen. Auf die Pflicht zur Einhaltung der Vorschriften nach
DGUV wird ausdrücklich verwiesen. Es sind rechtzeitig zu
Ausführungsbeginn erforderliche Schutzausrüstung,
Sicherungen, Gerüste, Hilfsmittel u.ä. in ausreichendem
Umfang bereitzustellen.

Für den gesamten Bauablauf steht in der Maschinenhalle nur begrenztes Hebezeug zur Verfügung. Es wird kein
weiteres Hebezeug durch den Kläranlagenbetrieb zur Verfügung gestellt. Notwendie Mittel müssen vom AN mitgebracht werden. Für die Demontagearbeiten
sind alle geeigneten Hilfsmittel, Hebezeug und Arbeitsbühnen
einzukalkulieren.
Der Abtransport kann nur über bestehende Bauwerksöffnungen
und Zufahrten erfolgen.

Da während der Demontagen der Klärwerksbetrieb nicht
eingeschränkt werden darf, sind die Arbeiten in enger
Absprache mit der Betriebsleitung durchzuführen.
Betriebsbedingte, kurzfristige und zeitlich begrenzte
Unterbrechungen der Arbeiten sind einzukalkulieren.

Im Wesentlichen sind folgende Leistungen mit zu erbringen und
in die Positionen einzukalkulieren:
- Sortenreine Trennung, Sammlung in geeigneten Behältnissen,
  Ladung und Abtransport demontierter Anlagenteile zur
  Entsorgungsstelle inkl. Verwiegen und Abladen,
- Stellen der erforderlicher und geeigneter Sammelbehältnisse.
- Fachgerechte Entsorgung von Restmengen an
  Betriebsstoffen aus zu verschrottenden Aggregaten gemäß
  den Bestimmungen des WHG.
  Die Gebinde für die aufzufangenden Reststoffe hat der AN zu
  stellen.
- Entsorgung nach den Regelungen des Vorblattes EVM 241
  (Abfall)
- Alle anfallenden Wiegscheine und Entsorgungsnachweise zur
  Dokumentation der fachgerechten Entsorgung.
  Die Entsorgungsstellen sind in die Positionen
  einzutragen.

**08.10 Rohrleitungen**
Vorhandene Rohrleitungen, enthaltene Messungen
(Manometer), Flanschanschlüsse, Verbindungselemente
(Reduzierstücke, Bögen, T-Stücke, Kompensatoren), sowie
Halterungen, Konsolen, Unterstützungen fachgerecht
demontieren und entsorgen.

Die Rohrleitungen haben überwiegend einen Durchmesser von
DN 50 - 150; andere Durchmesser kommen nur in geringem
Umfang vor.

Die gesamten Rohrleitungslängen beträgt ca. 60 m.
Die zu demontierenden Rohrleitungen sind in den Zeichnungen
1420-01-01 und 1420-01-02 blau dargestellt.

Teilweise sind Trennschnitte vorzunehmen und die verbleibenden Rohrleitungen zwischenzeitlich mit Blindflanschen (in sep. Position enthalten) zu verschließen.

Zu beachtende Reststoffe: Schlamm, Wasser und Öl
Die im Hinweistext für Demontage beschriebenen Leistungen
sind zu beachten.
Entsorgungsgut hat keine Gefahrstoffeinstufung.
Abfallschlüssel: 170405, wenig 170203
Entsorgungsstelle: '.........'
Menge: 60,000 m

**08.20 Demontage Eindickzentrifugen**
Vorhandene Eindickzentrifugen fachgerecht demontieren und entsorgen.

Hersteller Alfa Laval,
Typ AVNX 730B-310
Bj. 1992
Trommeldurchmesser 480 mm
Länge ca. 2,8 m
Gewicht Einzelteile < 3 t

inkl. Unterkonstruktion, Stahlrahmen
Maße ca. 2,0 x 1,0 x 1,6 m

Zu beachtende Reststoffe: Schlamm, Öl
Die im Hinweistext für Demontage beschriebenen Leistungen
sind zu beachten.

Entsorgungsgut hat keine Gefahrstoffeinstufung.
Abfallschlüssel: 170405, wenig 170203
Entsorgungsstelle: '.........'
Menge: 2,000 psch

**08.30 Demontage Beschickungspumpen**
*** Pauschalposition
Vorhandene Bestandspumpen (2 Stück) fachgerecht demontieren und entsorgen.

Hersteller Netzsch, Typ NM053BY
Fördermenge ca. 25 m³/h
Grundrahmengröße ca. 1.400 x 600 mm
Gewicht ca. 150 kg
Überstehende Ankerschrauben sind plan am Betonsockel zu
trennen.

Zu beachtende Reststoffe: Schlamm, Öl
Die im Hinweistext für Demontage beschriebenen Leistungen
sind zu beachten.

Entsorgungsgut hat keine Gefahrstoffeinstufung.
Abfallschlüssel: 170405, wenig 170203
Entsorgungsstelle: '.........'
Menge: 1,000 psch

**08.40 Demontage Dickschlammpumpen**
*** Pauschalposition
Vorhandene Bestandspumpen (2 Stück) fachgerecht demontieren und entsorgen.

Hersteller Netzsch, Typ NM038BY
Fördermenge ca. 7 m³/h
Grundrahmengröße ca. 1.400 x 600 mm
Gewicht ca. 100 kg
Überstehende Ankerschrauben sind plan am Betonsockel zu
trennen.

Zu beachtende Reststoffe: Schlamm, Öl
Die im Hinweistext für Demontage beschriebenen Leistungen
sind zu beachten.

Entsorgungsgut hat keine Gefahrstoffeinstufung.
Abfallschlüssel: 170405, wenig 170203
Entsorgungsstelle: '.........'
Menge: 1,000 psch

**08.50 Demontage Dickschlammbehälter**
Vorhandene Schlammbehälter fachgerecht demontieren und entsorgen.

Größe ca. 1,4 x 1,2 x 0,9 m
Gewicht ca. 300 kg

Zu beachtende Reststoffe: Schlamm
Die im Hinweistext für Demontage beschriebenen Leistungen
sind zu beachten.

Entsorgungsgut hat keine Gefahrstoffeinstufung.
Abfallschlüssel: 170405, wenig 170203
Entsorgungsstelle: '.........'
Menge: 2,000 psch

### Titel 09 Bautechnik

#### Untertitel 09.01 Demontage und Abbrucharbeiten

*Hinweis: Vorbemerkungen*
Die nachfolgend beschriebenen Demontage und Abbrucharbeiten sind
vollständig in der Maschinenhalle auf der unteren Ebene und im Bereich der Begehbühnen auszuführen.

Abschnittsweiser Rückbau entsprechend den örtlichen Gegebenheiten und unter Berücksichtigung der Arbeitssicherheit.
Einsatz geeigneter Hebezeuge und Geräte (z. B. Kran, Hubarbeitsbühnen), sofern erforderlich.
Schutz angrenzender Bauteile und Anlagen vor Beschädigung während der Arbeiten.
Sortenreine Trennung der anfallenden Materialien (Stahl, ggf. Beschichtungen, Verbindungselemente).

Entsorgung:
Abtransport sämtlicher demontierter Materialien von der Baustelle.
Fachgerechte und umweltkonforme Entsorgung bzw. Verwertung gemäß den geltenden gesetzlichen Vorschriften (z. B. KrWG, AVV).
Nachweisführung über die ordnungsgemäße Entsorgung (Wiegescheine, Entsorgungsnachweise) ist zu erbringen. Entsorgung nach den Regelungen des Vorblattes EVM 241
  (Abfall)
Wiederverwertbare Stahlteile sind dem Recycling zuzuführen.

Besondere Anforderungen:
Einhaltung aller einschlägigen Arbeitsschutzvorschriften (z. B. Absturzsicherung, PSA, Sicherung von Gefahrenbereichen).
Berücksichtigung möglicher Beschichtungen (z. B. Korrosionsschutz, Altanstriche) hinsichtlich Schadstoffbelastung; erforderlichenfalls getrennte Behandlung und Entsorgung.
Lärmmindernde Maßnahmen sind, soweit möglich, umzusetzen.
Generell sind die Demontagearbeiten zeitlich
zusammenhängend und in dem gemäß
Projektrahmenterminplan vorgesehenen Zeitfenster
durchzuführen.

Es sind rechtzeitig zu
Ausführungsbeginn erforderliche Schutzausrüstung,
Sicherungen, Gerüste, Hilfsmittel u.ä. in ausreichendem
Umfang bereitzustellen.

Da während der Demontagen der Klärwerksbetrieb nicht
eingeschränkt werden darf, sind die Arbeiten in enger
Absprache mit der Betriebsleitung durchzuführen.
Betriebsbedingte, kurzfristige und zeitlich begrenzte
Unterbrechungen der Arbeiten sind einzukalkulieren.

Alle abgebrochenen Materialien sind aufzunehmen und in Absetzmulden auf dem Lagerplatz bis zur Entsorgung zu lagern. Der Abtransport des Abbruchmaterials ist einzukalkulieren.Die anfallenden Abbruchmaterialien gehen in den Besitz des AN über und sind zu entsorgen. Hierbei sind Vorgaben zur Sortierung von Bauschutt der einzelnen Bauschuttdeponien zu beachten. Nachträgliche Mehrkosten für die Entsorgung von unsortiertem Schutt werden nicht anerkannt. Alle entstehenden Kippgebühren sind in die Einheitspreise einzurechnen.
Es ist davon auszugehen, dass die Abbruchmaterialien nicht kontaminiert sind.

**09.01.10 Begehbühnen, Leitern, Geländer, Sonstiges**
Demontage, Rückbau und fachgerechte Entsorgung von bestehenden Begehungsbühnen, Leitern,Geländer und Halterungen aus Stahl verzinkt. Die Elemente bestehen aus Stahlstützen, Haupt- und Nebenträgern, Gitterrosten als Belag sowie umlaufendem Geländer.

Vollständige Demontage der Stahlteile einschließlich aller tragenden und nichttragenden Bauteile (Stützen, Träger, Gitterroste, Geländer, Verbindungsmittel).
Lösen von Schraub-, Steck- und ggf. Schweißverbindungen unter Beachtung der statischen Reststabilität während der Rückbauarbeiten.

Die zu demontierenden Rohrleitungen sind in den Zeichnungen
1420_01_01 und 1420_01_02 orange dargestellt.
Abfallschlüssel: 170405, wenig 170203
Entsorgungsstelle: '.........'
Menge: 1000,000 kg

**09.01.20 Abbruch Maschinenfundamente**
Maschinenfundamente aus Stahlbeton C35/45 inkl. Fliesen bis zur Bestandssohle abbrechen, einschließlich aller erforderlichen Schlitz-, Betonschneid-, und Trennarbeiten.
Umlaufend um das Fundament ist der vorhandene Fliesenbelag mit Unterbau um eine Fliese einzuflexen und mit abzubrechen.
Die Estrich/ Beton Oberfläche ist zur Erstellung neuer Fliesenflächen zu glätten. Zu tief gestemmte Unebenheiten sind mit Beton-Reparaturspachtel wieder zu egalisieren.

Folgende Fundamente sind abzubrechen: Siehe auch Zeichnungdn 1420_01_01 und 1420_01_02 mit den Eintragungen in orange

- 01: 1 x Altfundament LxBxH = 1,00x0,80x0,30 m
- 02: 1 x Altfundament ØxH= 2,58x0,15 m
- 03: 2 x Altfundament LxBxH= 2,00x1,25x0,30 m
- Restbestände kleinerer Art

Abfallschlüssel AVV für Fliesen 170103
Abfallschlüssel AVV für Beton 170101
Menge: 4,000 m³

**09.01.30 Abbruch Estrich und Fliesen**
Estrich der Maschinenhalle inkl. Fliesen bis zur Betonsohle im abbrechen, einschließlich aller erforderlichen Schlitz-, Betonschneid-, und Trennarbeiten.
Umlaufend ist der vorhandene Fliesenbelag mit Unterbau um eine Fliese um das Fundament einzuflexen und mit abzubrechen.

Schnitt- und Aushubtiefe bis max. 15 cm

Abfallschlüssel AVV für Fliesen 170103
Abfallschlüssel AVV für Beton 170101
Menge: 25,000 m²

**09.01.40 Entfernung Bohrlöcher, Altdübel, etc**
Entfernung und sachgerechtes Ausbessern von Altlöchern und Rückständen auf dem Boden und an Wänden nach allen Demontagearbeiten

Vergütung pauschal über Aussparungsvolumen.
Menge: 0,500 m³

#### Untertitel 09.02 Entsorgung

*Hinweis: Hinweistext Entsorgung*
Im Wesentlichen sind folgende Teilleistungen mit zu erbringen und in die Positionen einzukalkulieren:

- Ladung und Abtransport gelagerter Abbruch- und
  Aushubmaterialien zur Entsorgungsstelle inkl. Verwiegen und
  Abladen, Stellen der erforderlichen Container.

- Entsorgung nach den Regelungen des Formblattes (EVM) 241.
- Alle anfallenden Entsorgungsgebühren
- Alle Entsorgungsnachweise sind dem AG zu übergeben.
- Alle erforderlichen Gerüste, Arbeitsbühnen, Autokräne,
  Hebezeuge, Werkzeuge, Maschinen, etc. zur Durchführung
  der Arbeiten.

**09.02.10 Entsorgung Beton (170101)**
Gelagertes Abbruchmaterial aufnehmen, abfahren und entsorgen.
Das Abbruchmaterial ist auf eine geeignete Deponie abzufahren.

In Sinne des KrWG sind Nebenangebote zur Verwertung des hier beschriebenen Guts ausdrücklich erwünscht.

Abfallschlüssel für Stahlbeton (auch armiert) 170101

Entsorgungsstelle: '.........'
Menge: 5,000 t

**09.02.20 Beseitigung Fliesenabbruch (170103)**
Gelagertes Abbruchmaterial aufnehmen, abfahren und beseitigen.
Das Abbruchmaterial ist auf eine geeignete Deponie abzufahren.

Abfallschlüssel für Fliesenabbruch 170103

Entsorgungsstelle: '.........'
Menge: 1,000 t

**09.02.30 Verwertung Metall (170407)**
Gelagertes Rückbau- und Abbruchmaterial aufnehmen, abfahren und verwerten.
Das Abbruchmaterial ist geeignet zu verwerten.

Abfallschlüssel für Metallmisch: 170407

Entsorgungsstelle: '.........'
Menge: 0,500 t

#### Untertitel 09.03 Neubauarbeiten und Instandsetzung

*Hinweis: Vorbemerkungen*
Die nachfolgend beschriebenen Betonarbeiten beinhalten im Wesentlichen den Neubau von Maschinen- und Anlagenfundamenten sowei die Instansetzung von Bodenflächen nach der baulichen Demontage und den Abbrucharbeiten.
Ziel: Der bauliche Zustand des Maschinenraumes ist auf einen wertigen sanierten Stand zu bringen.

- Es gelten die Bestimmungen der DIN 18331, DIN 18202 und der DIN 1045 sowie alle übrigen für die Ausführung von Beton- und Stahlbetonarbeiten gültigen Vorschriften und Bestimmungen.

- Bei sämtlichen Materialien wie z.B. Betone, Abstandhalter, Ausbesserungsmörtel usw. ist darauf zu achten, dass sie im Bereich von Abwässern eingesetzt werden können.

- Die erforderlichen Schal- und Rüstarbeiten, die Anforderungen der UVV und der Berufsgenossenschaft, das Schützen von benachbarten Bauteilen usw. sind ebenfalls einzurechnen.

- Beschädigte oder abgeplatzte Betonstellen sind mit Zementmörtel sauber beizuputzen. Evtl. vorhandene Nester oder freiliegende Bewehrungsstähle dürfen erst nach Rücksprache mit der Bauleitung geschlossen werden.

- Vor Baubeginn muss der AN mit der Bauleitung den Umfang und die Umsetzung der Bewehrungen durchsprechen. Es sind konstruktive Bewehrungen vorzusehen.

- Sollten Schalungen von Fundamenten, Wänden und Decken nicht in einem Zug ausgeführt werden können, so erfolgt hierfür keine extra Vergütung. Die Kosten für evtl. Mehraufwendungen sind in den Einheitspreisen einzurechnen.

- Auf den flächenfertigen Bodensockeln darf kein Baustahl gelagert oder angelehnt werden. Die Entfernung der entstehenden Rostflecken geht zu Lasten des AN.

Bei jeder Betonlieferung ist ein leserlicher Lieferschein auf der Baustelle zu hinterlegen. Bei falscher Lieferung oder nicht Einhalten der verlangten Betongüte ist der Beton zurückzubauen und zu ersetzen.

**09.03.10 Fundamente**
Erstellen von Fundamenten zur Aufstellung von Pumpen und Anlagenteilen
Normalbeton C25/30, Körnung 0/32 Expositionsklasse XC1, inkl. konstruktiver Bewehrung (nicht separat vergütet):
   - Baustahlmatte Q335
  mit einer unteren und einer oberen Lage.
  Betondeckung zu allen Seiten mind. 5 cm.
  Die Fundamentmaße sind der genannten Zeichnung
  1420_01_03 zu entnehmen.

Untergrund und Oberseite waagrecht auf die bestehende Bodenplatte, einschl. erforderlicher Schalung, Abschalung usw., die Oberfläche ist glatt abzureiben.
Die Bewehrung ist mittels Klebeankern min. Durchmesser 8mm, Höhe 15cm in den Hallenboden zu verankern.

Folgende Fundamente sind zu erstellen:
Siehe auch Zeichnung 1420_01_03 (rot)

- 01 Fundament/ Betonsockel Flockungsmitteanlage (pFMA)
- 03 Fundament Beschickungspumpen
- 05 Erweiterung Fundamente Zentrifugen
Menge: 13,000 m³

**09.03.20 Fliesenarbeiten**
Anpassen und Ausbessern der Ausbruchstellen am Boden des Maschinenraumes an/ auf die neuen Gegebenheiten.

Sachgerechtes Einbringen von Ausgleichsschichten/ Ausgleichsestrich bis 10 cm auf höhengleiches Niveau bis zur Verlegehöhe von Ersatzfliesen

Verlegung von Feinsteinzeug-Bodenfliesen inkl. Fliesenkleber, Verfugung, etc.

Sachgerechtes Anarbeiten an die Neufundamente

Alle verwendeten Materialen müssen industriellen Ansprüchen genügen.
Die Art und Größe der jeweiligen Fliese ist dem Bestand möglichst genau anzupassen.

Zu kalkulieren sind Fliesen 20 x 20 cm,
Höhe 15 mm
R12/V4
Menge: 40,000 m²

**09.03.30 Dauerelastische Fugen**
Abspritzen der Anschlussfugen der Verfliesung und der Fundamente mit abwasserbeständigem, dauerelastischem Fugenmaterial, einschl. dem Fugenmaterial selbst.
Menge: 20,000 m

**09.03.40 Malerarbeiten**
Es sind die Bearbeitung von Raumecken, Säulen, Stützen, Raumnischen, Unterzügen mit einer Höhe von bis zu 60cm und weiteren Wand- und Deckeneinbauten zu berücksichtigen.
Bis auf die Deckenunterzüge und vertikalen Stützen werden alle in den Wand- und Deckenfluchten befindlichen Bauteile übermessen und nicht gesondert vergütet.
In den Räumen befinden sich Gegenstände die abgedeckt und geschützt werden müssen.
Abdeck- und Schutzmaßnahmen für Böden, Gegenstände, Einbauteile, Geländer, Handläufe, Lampen, Fallrohre und weiterer Eigentum des AG sind in die LV-Positionen einzurechnen.

Arbeiten:
a) Anstrich der Wände des Maschinenraums
Farbanstrich mit Silikatfarben auf Sichtbeton und Mauerwerk im Innenbereich, weiß oder leicht getönt, inkl. Untergrundvorbehandlung, 3x gut deckend gestrichen oder gerollt.
Wand- und Deckenhöhe bis 5,0 m

b) Absanden/ Abreiben von Beton- und Putzoberflächen zur Untergrundvorbereitung von Bestandswänden mit gestrichenen Oberflächen für den neuen Anstrich.

c) Ausbessern von Schadstellen auf Betonuntergrund nach Abstimmung mit dem AG,
Putzdicke ca. 5 - 15 mm,
Untergrund Beton schalungsrau,
einschl. erforderlicher Untergrundbehandlung
wie vollflächiger Haftbrücke, Grundierung, sowie Glätten, Endschliff, Eck- und Innenkanten Ausbesserungen mit und ohne Eckschutz
Menge: 200,000 m²

**09.03.50 Stahlbauarbeiten**
Stahlkonstruktionen nach
DIN EN 1090 (Ausführung von Stahltragwerken und Aluminiumtragwerken)
DIN EN ISO 1461 (Feuerverzinken von Stahlbauteilen)
DIN EN ISO 14713 (Korrosionsschutz von Stahl durch Verzinken)
DIN 18065 (Gebäudetreppen - Begriffe, Messregeln, Hauptmaße)
DGUV-Regeln und einschlägige Arbeitsschutzvorschriften
Die komplette Stahlkonstruktion sach- und fachgerecht
ausführen.

Beschreibung der Stahlkonstruktion:
Siehe Zeichnung 1420_01_03 (rot)
Punkte 06, 07, 08, 09

- 1 Stück-Treppe als einläufige Treppe mit Anschluss an
  Endpodest in der Maschinenhalle

- Ausführung des beidseitigen Geländers an Treppe.
  Geländer mit 2-fach waagerechtem Holm. Ausführung
  gemäß ASR2.1.
  Gitterroststufen:
  Stufenbreite: 1,00 m mit gelochter Antrittskante
  (Sicherheitsantrittskante)
  Rutschsicherheit mind. R 12
  zulässige Verkehrslast: 5 kN/m2
  Maschenweite ca. 33/33 mm
  7 Stg. 19/ 26 cm von OKFF bis Podest
  Die prüffähige statische Berechnung einschließlich aller
  erforderlichen Nachweise (Tragfähigkeit,
  Gebrauchstauglichkeit, Stabilität) ist vom AN zu erstellen
  und rechtzeitig vor Ausführung zur Prüfung vorzulegen.Dies
  gilt auch für alle Verbindungen, Befestigungen und
  Verankerungen am Bestandsbauwerk.

 - 3 Stück Geländer am den Begehbühnen zum Anschlauss an
  die Bestandsgeländer. Alle Geländer mit 2-fach
  waagerechtem Holm. Ausführung gemäß ASR2.1

Treppen und Geländer sind entsprechend den geltenden Vorschriften hinsichtlich Sicherheit, Nutzung und Barrierefreiheit auszuführen. Insbesondere sind Anforderungen an Steigungsverhältnisse, Auftrittsbreiten, Geländerhöhen, Füllungen und Durchsturzsicherheit einzuhalten.

Der AN hat einen gültigen Schweißnachweis nachzuweisen.

Der Korrosionsschutz erfolgt durch Feuerverzinkung gemäß DIN EN ISO 1461. Die Bauteile sind verzinkungsgerecht zu konstruieren und vorzubereiten.
Beschädigungen der Verzinkung sind fachgerecht nachzuarbeiten. Sichtflächen sind gleichmäßig auszuführen; optische Anforderungen sind zu berücksichtigen.

Die Montage umfasst alle erforderlichen Befestigungs- und Verbindungsmittel. Diese sind, sofern nicht anders angegeben, ebenfalls korrosionsgeschützt (z. B. feuerverzinkt oder aus nichtrostendem Stahl) auszuführen.

Der AN hat die Maßhaltigkeit der Anschlussstellen vor Montage eigenverantwortlich zu prüfen. Notwendige Anpassungen sind in Abstimmung mit dem AG vorzunehmen.

Die komplette Stahlkonstruktion der Treppe und
Geländer sind feuerverzinkt
.
Menge: 450,000 kg

**09.03.60 Kernlochbohrung Durchmesser 140 mm**
Kernlochbohrung für Rohrdurchführungen

unter Einsatz von Ringraumdichtung maßgenau herstellen.

Ausführung erfolgt erschütterungs- und staubarm im Nassbohrverfahren

- Bauteil: Stahlbeton
- Wandstärke: 30 cm
- Bohrdurchmesser: 140 mm
- Neigung: waagerecht

In die Einheitspreise (EP) sind folgende Nebenleistungen einzurechnen:

- Baustelleneinrichtung, Vorhalten und Abräumen der erforderlichen Bohrgeräte und Maschinen.
- Freilegen und Sichern des Arbeitsbereiches, Schutz der angrenzenden Bauteile/Einrichtungen vor Verschmutzung und Beschädigung.
- Aufnahme und Entsorgung des anfallenden Bohrschlamms sowie besenreine Reinigung der Arbeitsfläche.
Menge: 2,000 St

**09.03.70 Kernlochbohrung Durchmesser 120 mm**
Kernlochbohrung für Rohrdurchführungen

unter Einsatz von Ringraumdichtung maßgenau herstellen
wie in vorheriger Position

- Bohrdurchmesser: 120 mm
Menge: 2,000 St

**09.03.80 Ringraumdichtung (Pressringdichtung) für Stahlrohr DN 100**
Ringraumdichtung (Pressringdichtung) für Stahlrohr DN 100

liefern und fachgerechtes Einbauen einer druckwasserdichten Ringraumdichtung (Pressringdichtung) zur Abdichtung des Ringraumes zwischen einem Medienrohr aus Stahl und der Kernbohrung.

- Medienrohr: Stahlrohr DN 100
- Außendurchmesser Medienrohr da: 114,3 mm
- Kernbohrung D1: 140 mm
- Dichtbreite (Gummistärke): Mindestens 30 mm
- Dichtheitsanforderung: Wasserdicht, beständig gegen drückendes Wasser bis mind. 1,0 bar
- Werkstoff Dichtungselement: EPDM oder gleichwertig
- Werkstoff Pressplatten / Schrauben:
  V4A (Werkstoff-Nr. 1.4571 oder gleichwertig)
- Ausführung: Geschlossen

Der Einbau hat nach den Richtlinien des Herstellers unter Verwendung des vorgeschriebenen Drehmoments zu erfolgen. Die Kernbohrung ist vorab zu reinigen und gegebenenfalls mit einem Epoxidharz-Schutzanstrich gegen Feuchtigkeit zu versiegeln
Menge: 2,000 St

**09.03.90 Ringraumdichtung (Pressringdichtung) für Stahlrohr DN 80**
Ringraumdichtung (Pressringdichtung) für Stahlrohr DN 80

Liefern und fachgerechtes Einbauen einer druckwasserdichten Ringraumdichtung (Pressringdichtung) zur Abdichtung des Ringraumes zwischen einem Medienrohr aus Stahl und der Kernbohrung.

- Medienrohr: Stahlrohr DN 80
- Außendurchmesser Medienrohr da: 88,3 mm
- Kernbohrung D1: 120 mm
- Dichtbreite (Gummistärke): Mindestens 30 mm
- Dichtheitsanforderung: Wasserdicht, beständig gegen drückendes Wasser bis mind. 1,0 bar
- Werkstoff Dichtungselement: EPDM oder gleichwertig
- Werkstoff Pressplatten / Schrauben:
  V4A (Werkstoff-Nr. 1.4571 oder gleichwertig)
- Ausführung: Geschlossen

Der Einbau hat nach den Richtlinien des Herstellers unter Verwendung des vorgeschriebenen Drehmoments zu erfolgen. Die Kernbohrung ist vorab zu reinigen und gegebenenfalls mit einem Epoxidharz-Schutzanstrich gegen Feuchtigkeit zu versiegeln
Menge: 2,000 St

**09.03.100 Bodenaushub per Handschachtung**
Boden der Bodenklassen 3 bis 5 im Bereich des Betriebsgebäudes zur Schlammeindickung profilgerecht von Hand lösen, ausheben und seitlich für den Wiedereinbau lagern.

Der Einsatz von maschinengetriebenen Geräten ist aufgrund von beengten Platzverhältnissen oder zum Schutz des Bestandes ausgeschlossen.

Die Vorgaben der DIN 4124 (Baugruben und Gräben) sind zwingend einzuhalten.
- Tiefe: Bis max.1, 25 m unter GOK (Geländeoberkante)
Menge: 10,000 m³

**09.03.110 Bodeneinbau**
Zuvor ausgehobener und seitlich gelagerter Boden der Bodenklassen 3 bis 5 im Bereich des Betriebsgebäudes zur Schlammeindickung lagenweise wieder einbauen und verdichten.
Menge: 10,000 m³

### Titel 10 Insgemeinkosten

#### Untertitel 10.01 Allgemein

*Hinweis: Hinweis Baustelleneinrichtung*
Die Baustelleneinrichtung, deren Vorhaltung,
Unterhaltung und Räumung nach DIN 18299, VOB C
gelten als Nebenleistung, die auch ohne Erwähnung
im Vertrag zur vertraglichen Leistung gehören.
Eine gesonderte Vergütung erfolgt somit nicht.
Darüber hinaus gehende Leistungen werden in separaten
Positionen benannt und vergütet.

Die Lagerflächen für Container, Montage- und Demontagematerial werden nach Auftragserteilung im Rahmen der PAB abgestimmt.
Eine Containeraufstellung ist auf dem Gelände der KA im begrenzten Maß möglich. Wohn- und Schlafcontainer dürfen auf dem Gelände des KA nicht aufgestellt werden.

Folgende Leistungen müssen kalkuliert werden:

- Einrichten der Baustelle einschließlich Anlieferung
  der Geräte und dergleichen

- Die Aufstellung von geprüften Baustromverteilern für
  die Zwecke des AN ist als Nebenleistung einzukalkulieren.
  Messungen für das Ausführen und Abrechnen der
  Arbeiten einschließlich des Vorhaltens der Messgeräte,
  Lehren, Absteckzeichen usw., des Erhaltens der Lehren und
  Absteckzeichen während der Bauausführung und des
  Stellens der Arbeitskräfte

- Schutz- und Sicherheitsmaßnahmen nach den
  Unfallverhütungsvorschriften und den behördlichen
  Bestimmungen Heranbringen von Wasser
  (Bauwasser) und Energie (Baustrom)
  zu den Verwendungsstellen (Bauwasser und
  -stromversorgung) zur eigenen Verwendung.
  Die Bereitstellung von Baustrom und Bauwasser erfolgt
  eigenständig durch den AG.

- Liefern der Betriebsstoffe
  Befördern aller Stoffe und Bauteile, auch wenn sie
  vom Auftraggeber beigestellt sind, von den Lagerstellen
  auf der Baustelle bzw. von den in der Leistungsbeschreibung
  angegebenen Übergabestellen zu den Verwendungsstellen
  und etwaiges Rückbefördern

- Sichern der Arbeiten gegen Niederschlagswasser, mit
  dem üblicherweise gerechnet werden muss, und seine etwa
  erforderliche Beseitigung

- Entsorgen von Abfall aus dem Bereich des
  Auftragnehmers
  sowie Beseitigen der Verunreinigungen, die von den
  Arbeiten des Auftragnehmers herrühren

Der AN hat die Baustelle sauber und aufgeräumt zu
führen.
Verschmutzte Verkehrsflächen sind täglich zu reinigen..
Geräte und Materialien sind von ihm den
Sicherheitsbestimmungen entspr. abzustellen und zu
lagern.

Weiterhin ist ein Baustelleneinrichtungsplan und ein
Bauablaufplan binnen 20 Arbeitstagen nach
Auftragserteilung vorzulegen. Der Bauablaufplan ist entsprechend des Baufortschritts und auf Anordnung des AG fortzuschreiben.

Durch den AG werden Strom und Wasser/
Abwasseranschlüsse kostenfrei zur Verfügung gestellt:

Für die Demontagearbeiten in der Maschinenhalle ist
gemäß VOB Teil C, ATV DIN 18459 der Auf-, Um- und Abbau sowie das Vorhalten von Gerüsten bis zu einer Arbeitshöhe
von 3,5 m als Nebenleistung einzurechenen.

**10.01.10 Projektierung**
In die Projektierung sind alle Arbeitsabläufe des AN einzukalkulieren, die fachlich und rechtlich notwendig sind, um das Projekt entsprechend der ausgeschriebenen Leistungen in dem geplanten Zeitraum abzuschließen.

Der Generalauftragnehmer hat zur Projektabwicklung und insbesondere zur Koordination seiner Nachunternehmer
(z.B. Erstellung der Bauzeitenpläne über alle beauftragten Leistungen, Terminabstimmungen, Zusammenstellung und Vorprüfung der Bautagebücher, Fotodokumentation, Dokumentationsunterlagen, Aufmaßvorprüfung, Teilnahme an den Baubesprechungen) sowie zur Kommunikation mit dem AG und der Bauüberwachung einen Generalabwickler/ Projektleiter einzusetzen, der über spezifische Erfahrungen mit vergleichbaren Projekten (kommunale Klärschlammeindickung- und entwässerung) verfügt.
Leistungen der Bauüberwachung oder Projektsteuerung des Auftraggebers werden hierdurch nicht übertragen.

Name Projektleiter: '.........'

Der Nachweis der geforderten Betriebszugehörigkeit (>= 3 Jahre) und Projekterfahrungen (>= 10 Jahre) sind dem Angebot beizufügen.
Der Einsatz eines Vertriebsmitarbeiters des Maschinenherstellers wird als Projektabwickler nicht akzeptiert.

Die Werks- und Montageplanung ist direkt nach Auftragserteilung (Projektanlaufbesprechung/ PAB) zu beginnen. Dem AN werden die den Ausschreibungsunterlagen zugrunde liegenden Ausführungs- und Bestandsunterlagen auf Datenträger bzw. zum Download zur Verfügung gestellt.
Bei der Anfertigung der Werkplanung durch den AN ist die für das Projekt festgelegte Plancodierung unbedingt zu berücksichtigen.

Folgende Leistungen sind einzukalkulieren:

- Detaillierte Beschreibung des Verfarhensablaufes. Die Beschreibung dient als Grundlage für die Softwareerstellung des MSR- und leittechnischen Konzeptes.
- Funktionsablaufpläne gem. DIN 40 719, Teil 6 mit Verriegelungsbeschreibung
- Erstellung Pflichtenheft
- Erstellung von Aufstellungs- und Montageplänen/ Werkplanung inkl. Lastangaben, Ansichten, Schnitten und mit Kodierung aller Einrichtungen einschließlich Rohrleitungen, Armaturen, Messstellen
  (funktionsgerecht und dem Lieferumfang entsprechend)
  (mind. M 1:50, Details mind. 1:25,);
  Weitere ersichtliche Angaben:
  - Einbausituation mit Schnittstellenabgrenzung,
  - Platzbedarf für Reparaturen, Ausbau von Teilen
  - gesamter Lieferumfang
  - bauseitig erforderliche Teile
  - Anlagengliederung in Baugruppen
- Rohrleitungspläne
  komplett mit den notwendigen Isolierungen, Beheizungen und Befestigungen
- Statischer Nachweis der Rohrauflager
- Trassenfestelegung der Rohrleitungen
- Armaturen- und Rohrleitungsliste
- Überarbeitung R&I-Schema gemäß Formatvorgaben des AG, bzw. DIN 28 004
  inkl. Kodierung aller Anlagenteile, Armaturen, Messstellen etc.;
- Einstrichschemata für komplizierte Mess- und Regelkreise mit Beschreibung der regeltechnischen Aufgabenstellung
- Wirkschaltpläne für Messung und Regelung Format DIN A3
- Stücklisten von Apparaten und Maschinen,
- Ersatzteilliste nach Art und Menge für alle Ersatztzeile, die nicht kurzfristig beschaffbar sind oder wegen ihres häufigen Bedarfs auf der Anlage vorgehalten werden sollten
- Verfahrenstechnische Berechnungen sofern erforderlich,
- Montageterminplan mit Ausweisung von Einzelbaumaßnahmen und Angabe von Stillstandsszeiten
- Bauablaufplan unter Berücksichtigung der örtlichen Gegebenheiten und des Kläranlagenbetriebs
- Inbetriebnahme aller Aggregate und Messungen. Anlagenteile, die durch den jeweiligen Hersteller in Betrieb genommen werden sollen, sind in den jeweiligen Positionen benannt.
- Abstimmungsaufwand mit der durch den AG beauftragten Baufirmen anderer Gewerke.
- Bei der Bearbeitung der technischen Unterlagen sind die

Die Projektierungsleistungen für die EMSR-Technik sind in Titel "06 EMSR-Technik MÜSE" separat beschrieben und sind dort getrennt zu kalkulieren.

Dokumentation und Planungsunterlagen:

Für die Zusammenstellung aller Unterlagen gelten folgende Vorgaben:
- Die Dokumentation der Gesamtanlage muss als einheitlich Ganzes erfolgen.
- Aufbau gemäß LV
- Alle Unterlagen im DIN-A4 Format erstellt, bzw. gefaltet, abgeheftet in DIN-4-Ordner (z.B. Leitz)
- Ordner-Unterteilung mit beschrifteten Rubrikkartons Ordnerbeschriftung mit Etikett (z.B. Zweckform) und Inhaltsangabe auf Ordnerbeschriftung
- Inhaltsverzeichnis: in allen Ordnern hinterlegt, AKZ´s vermerkt, Verweise bei mehrfach verwendeten Anlagenteilen
- Komplette Dokumentation mit Richtigstellung aller Zeichnungen gemäß Ausführung u.a. nach Fertigstellung und vor Inbetriebnahme zweifach auf Papier, sowie zweifach auf Datenträger auf CD und USB-Stick im Format "PDF" und Zeichnungen zusätzlich im Format "DWG".

Geforderte Unterlagen:
- EU-Konformitätserklärung (CE-Siegel) des AN für die Gesamtanlage
- Alle benötigten WHG Bescheinigungen bzw. Dokumente
- Unterlagen für die ATEX-Dokumentation
- Gütenachweise und Prüfberichte für verwendeten Beton
- Nachweis für durchgeführte Schulung / Einweisung des AG (versch. Gewerke)
- Nachweis der Übergabe der LV-gemäßen Ersatz- und Verschleißteile
- Funktions- und Anlagenbeschreibung der Hauptkomponente mit Funktionsschema vom Hersteller für Maschinen- und Verfahrenstechnik
- Bedienung und Steuerung über Touchpanel mit Bildausdruck und Verhalten bei Störungen für Hauptkomponente, pFM-Anlage, Parameterliste mit aktuellen Werten
- Statische Berechnungen
- Erstellung einer Gesamtübersicht für die Dokumentation bestehend aus:
  Liste aller Aggregate, Messungen, Armaturen, Einbauteile inkl. Klartextbezeichnung und AKZ-Nummer mit Benennung der jeweiligen Verschleiß- und Ersatzteile, Schmierstoffe, Wartungsintervallen und Wartungsmaterialien
- Betriebliche Schweißberechtigung und personengebundene Schweißerprüfung/ Zulassung der vor Ort zuständigen Schweißer
- Dokumentation von Hersteller und Typ der Anlagenbeschilderung/ Rohrleitungskennzeichnung
- Dokumentation der verwendeten Kompensatoren und Schwingungsdämpfer
- Gesamtliste der Ansprechpartner und Kundenhotlines aller ausführenden Firmen, Lieferanten und Hersteller

Weitere Unterlagen bezüglich E-Technik
siehe Titel "06 EMSR-Technik MÜSE"

Die vollständige Dokumentation ist vor der Inbetriebnahme vorzulegen.

Verbindliche Vertragsfristen

Die vertraglichen Einzelfristen werden zur Auftragserteilung (AE) verbindlich festgelegt. Die Projektanlaufbesprechung (PAB) findet maximal zwei Wochen nach der AE statt.
Die verbindlichen bzw. zum Teil vorläufigen Vertragsfristen sind im beiliegenden Rahmenzeitenplan eingetragen und beziehen sich auf den Termin der Projektanlaufbesprechung (PAB).
Vertragsfristen:
- Projektanlaufbesprechung (verbindlich)
- Projektierung Abbrucharbeiten mit Vorlage Unterlagen (verbindlich, 8 Wochen nach PAB)
- Vorlage der gesamten Werkplanungsunterlagen (verbindlich, 15 Wochen nach PAB)
- Liefertermin Zentrifugen (vorläufig)
- Beginn Inbetriebnahme (vorläufig)

Im Rahmen der Projektanlaufbesprechung werden die Vertragsfristen endgültig terminlich festgeschrieben, auf Basis der LV-Eintragungen des Bieters zur Lieferzeit Zentrifugen und Montagedauer.

Die Vertragsfristen werden bei vom Auftragnehmer unverschuldeten Verzögerungen im Bauablauf entsprechend einvernehmlich fortgeschrieben. Bei Beauftragung von Neben- und Nachtragsangeboten wird zuvor die Auswirkung auf den Bauablauf abgestimmt und der Rahmenterminplan inkl. Vertragsfristen entsprechend angepasst.

verbindliche Angabe Lieferzeit Zentrifuge
durch den Zentrifugenhersteller
Der Projektrahmenterminplan wird unter Berücksichtigung dieser Angabe zur Auftragserteilung angepasst.
Kalenderwochen nach Projektanlaufbesprechung
gewählt: '.........'

Falls es zum Zeitpunkt der Auftragserteilung bzw. Projektanlaufbesprechung schon zu Verzögerungen und Störungen im Rahmenzeitenplan gekommen ist, die nicht seitens des AN zu verantworten sind, werden die o.g. Fristen angepasst.
Verschiebungen der vereinbarten Vertragsfristen durch zu geringen Personaleinsatz des Auftragnehmers werden nicht akzeptiert. Für alle Projektphasen ist ausreichend Personal einzukalkulieren, so dass die gesetzten Fristen eingehalten werden können.

Sämtliche Planungsunterlagen sind dem Bauherrn/ der Bauleitung zur Durchsicht und Freigabe vorzulegen!

Die Baubesprechungen finden in der Montagephase min.
einmal wöchentlich unter Anwesenheit des Projektleiters
und der Vorarbeite/Poliere zum jeweiligen, in der
Ausführung befindlichen, Gewerk statt.

Bautagebuch:
Führung eines Bautagebuches mit Angaben zu den
durchgeführten Arbeiten, eingesetztem Personal,
Dokumentation des Bauablaufes per Fotodokumentation für
alle wesentlichen Bauzustände. Das Bautagebuch ist durch
den AN und den Nachunternehmern arbeitstäglich
auszufüllen und der Bauüberwachung regelmäßig
unaufgefordert vorzulegen.
Es wird eine Vorlage/ Zusendung bis zur Wochenmitte der
Folgewoche erwartet.
Es kann ein Tagebuch entsprechend Sigel SD063, A4
verwendet werden.
Menge: 1,000 Psch

**10.01.20 Inbetriebnahme/ Optimierung**
Inbetriebnahme, Schulung/ Einweisung, Optimierungsbetrieb

Für den Zeitraum der Erprobung, Inbetriebnahme, des Probebetriebs sowie der Leistungsfahrt hat der AN jeweils einen eigenverantwortlichen Ansprechpartner für die EMSR-Technik und für die Maschinen- und Anlagentechnik zu benennen. Das zukünftige Betriebspersonal ist innerhalb dieser Zeit einzuweisen. Das Betriebspersonal handelt während der Inbetriebnahmephase nur auf Anweisung in Abstimmung mit der Projektleitung des AN. Die Verantwortung für die Inbetriebnahmephase bleibt bis zur Abnahme in den Händen des AN.

A) Erprobung (Kalte Inbetriebnahme)
- Funktionsprüfung aller Anlagenteile und Aggregate im
  trockenen Zustand. Das Ergebnis ist zu protokollieren.
- Es sind alle technischen Einrichtungen sowie alle beweglichen
  Teile zu überprüfen
- Im Rahmen der Funktionsprüfung erfolgt die fachtechnische
  Überprüfung, Funktionsprobe und Inbetriebnahme aller
  Anlagenteile in Zusammenarbeit mit allen am Bau Beteiligten
  sowie der Fachbauleitung.

Folgende Leistungen sind Voraussetzung für die Funktionsprüfung und vom AN zu erbringen:

- Drehrichtungsprüfung aller Antriebe
- Einstellung aller Schutzeinrichtungen
- Nachweis der geforderten Steuer- und Regelfunktionen aller
  Schalt- und Steuereinrichtungen der Antriebe, Mess- und
  Überwachungseinrichtungen etc. einschl. Optimierung der
  Regelkreise
- Sämtliche Messungen müssen per Protokoll belegt sein
  (gem. DIN VDE)

B) Inbetriebnahme (Warme Inbetriebnahme)
Erst nach erfolgreichem Abschluss der Erprobung/ Kalten Inbetriebnahme möglich. Die Erstinbetriebnahme erfolgt mit Wasser, erst nach ausreichender Überprüfung der Steuerungsprogrammierung erfolgt der Betrieb der Anlage mit dem endgültigen Medium. Hierzu ist die Leitung eines erfahrenen Betriebsingenieurs über einen Zeitraum von 10 Arbeitstagen einzukalkulieren.

C) Optimierungsbetrieb
Nach erfolgreicher Inbetriebnahme ist ein Probebetrieb zur Ermittlung der günstigsten Betriebszustände unter Aufsicht und Leitung eines erfahrenen Technikers des Zentrifugenherstellers über einen Zeitraum von bis zu 10 Arbeitstagen einzukalkulieren.
Hierbei ist in Absprache mit dem AG eine Auswahl des geeigneten Polymers vorzunehmen und einzusetzen.
Die im Optimierungsbetrieb erreichten Ergebnisse in Abhängigkeit der erprobten maschinentechnischen Variablen (z.B. Durchsatzmengen, Trommeldrehzahlen, Differenzdrehzahlen, Flockungsmittelmengen, -Art und -Zugabestellen) und die Empfehlungen für einen optimierten Betrieb im Hinblick auf die Gesamtwirtschaftlichkeit sind in einem Bericht vom Zentrifugenhersteller zusammengefasst vorzulegen. Der Leistungsnachweis kann ohne die Vorlage dieses Berichtes und dem nachweislichen Erreichen der Garantiewerte nicht durchgeführt werden. Die weitere Vorgehensweise ist in den LV-Vorbemerkungen beschrieben.

D) Schulung/ Einweisung
Es wird eine Einweisung/ Schulung des Betriebspersonals an drei Terminen mit Schulung von je ca. fünf Personen durchgeführt. An allen Terminen müssen elektro- und machinentechnisches Fachpersonal des AN vor Ort sein. Zur Schulung müssen ein Betriebshandbuch und die Stromlaufpläne vorgelegt werden.
Die Schulung kann während des Optimierungsbetriebs eingeplant werden.
Nach erfolgter IBN, Optimierungsbetrieb und Einweisung wird nach Abstimmung der Betrieb der gesamten Anlage durch das Kläranlagenpersonal übernommen.

Die weitere Vorgehensweise bis zum Leistungsnachweis erfolgt gemäß der Beschreibung in den LV-Vorbemerkungen.
Menge: 1,000 Psch

**10.01.30 Gerätekennzeichnung**
Die Gerätekennzeichnungen und Bezeichnungsschilder sind gemäß Abstimmungen im Rahmen der Werkplanung auszuführen. Sämtliche Beschriftungen sind vorher in Listen zusammenzufassen und zur Genehmigung vorzulegen.

Grundlegende Vorgaben:

Schildträger/ Profilschienen aus Kunststoff beständig gegen Chemikalien, Säuren und Laugen, hohe Temperaturbeständigkeit, schlag- und biegefest, witterungs- und UV-beständig

Für alle Aggregate, Messungen und Armaturen mit Elektro-Antrieb Gravur-Text 2-zeilig bestehend aus
1. AKZ-Nummer
2. Klartextbezeichnung

einschl. allem Befestigungsmaterial und Zubehör abhängig von der Befestigungsstelle mit Schraubhalter, Schweißhalter, Universalhalter.

Geklebte Bezeichnungsschilder und die Verwendung von Kabelbindern sind nicht zulässig.
Menge: 1,000 Psch

**10.01.40 fachmännische Endreinigung vor Abnahme**
Reinigung des Bodes und der Gebäudeinnenwände vor Abnahme.
Entfernung aller losen und festhaftenden Verschmutzungen auf Beton, und beschichteten Oberflächen mit geeigneten Reinigungsmethoden und -mitteln auf Grundlage der RAL-GZ 902 unter Einhaltung folgender wesentlicher Kriterien:
- Fachkunde
- Personal mit regelmäßigen Gesundheitschecks
- keine Verwendung von Chemikalien
- Auftragserfüllung binnen 5 Werktagen
- Zur Angebotskalkulation sollte das Objekt unbedingt besichtigt werden.

Türen, Vorsprünge und sonstige Einbauten sind entsprechend der Materialien zu reinigen, werden jedoch übermessen und nicht gesondert vergütet.
Menge: 150,000 m²

*Hinweis: Wartungsvertrag*
Wartungsvertrag zur Erfüllung der jeweiligen aktuellen Vorschriften, Verordnungen, Regelwerke und Grundsätze für Entwässerungszentrifugen, gemäß den Anforderungen der gesetzlichen Unfallversicherungen (DGUV) und Berufsgenossenschaften (BG): BetrSichV, GUV-G 926, DGUV Regel 100-501, DGUV Regel 100-500, Kap.2.11,Teil 3.

Die Vertragslaufzeit und somit die verlängerte Laufzeit der Gewährleistung beträgt vier Jahre. Der Wartungsvertrag ist für die angebotenn Eindickzentrifugen zu kalkulieren.

1. DGUV-Wartung im Betriebszustand (unzerlegt): jährlich
2. DGUV-Wartung im zerlegten Zustand: 3-jähriger Zyklus

Hierzu ist der beiliegende Wartungsvertrag vollständig auszufüllen. In die Vergütung sind die Kosten gemäß Abschnitt 5 Wartungsvertrag einzukalkulieren.

Die vorbereiteten Arbeitskarten sind zu ergänzen bzw. durch detaillierte Arbeitskarten des Bieters zu ersetzen.
Achtung: Es sollen die vollständigen Kosten auch für die bei den DGUV-Wartungen regulär auszutauschenden Ersatz- und Verschleißteile einkalkuliert werden.

Vom Bieter ist als eine Anlage zum Wartungsvertrag zu ergänzen, wie sich die benannten Kosten zusammensetzen, Mindestangaben:

1. Dienstleistung (Personalkosten mit Reisekosten)
2. Schmierstoffe, bzw. Ersatz- und Verschleißteile für Wartung.
 Die einkalkulierten Ersatz- und Verschleißteile sind  zusätzlich als Listen, getrennt für jede Wartungsart  inkl. der jeweiligen Preise aufzuführen.
3. ggf. Kosten zur Verlängerung der Gewährleistung

Weitere Listen der möglicherweise zusätzlich benötigten Teile, die nicht im Kalkulationspreis enthalten sind, sind getrennt für jede Wartungsart inkl. der jeweiligen Preise mit dem Angebot vorzulegen.

Alle Listenpreise sind Festpreise für die gesamte Vertragslaufzeit.

Während des gesamten, verlängerten Gewährleistungszeitraums gelten die als Garantiewert vom Bieter eingetragenen Reaktionszeiten (siehe Ausführungsbeschreibung Garantiewerte in Untertitel 01.01. "Eindickmaschinen").

#### Untertitel 10.02 Stundenlohn, Material, Sonstiges

*Hinweis: Vorbemerkungen Stundenlohnarbeiten*
Ein Anspruch auf Ausführung der nachstehend unter diesem Titel angegebenen Positionen besteht nicht.

Stundenlohnarbeiten dürfen nur nach vorheriger Anordnung der Bauleitung durchgeführt werden. Nachweise hierüber sind in Form von Stundenlohnzetteln innerhalb von drei Tagen der Bauleitung zur Anerkennung vorzulegen. Belege, die nicht innerhalb dieser Frist zur Unterschrift vorgelegt werden, können nachträglich nicht mehr anerkannt werden. Durch die Unterschrift der Bauleitung wird lediglich die tatsächliche Ausführung, die darauf angewandte Zeit und der Baustoffverbrauch bescheinigt.

Auf den Stundenlohnzetteln ist aufzuführen:
Datum, Baustelle, Lohngruppen- bzw. Berufsbezeichnung, Namen der Arbeiter, Zahl der im Stundenlohn geleisteten Stunden, Art der Tätigkeit, die verwendeten Stoffe, Geräte usw.

Die nachfolgend angegebenen Stundenlohn bzw. Abrechnungsätze gelten einschließlich aller Gemeinkosten, Leistungszulagen sowie Lohn- und Gehaltsnebenkosten (Auslösung, Reisekosten, etc.). Kosten für Aufsichtspersonal (Polier, Bauleiter) werden nicht gesondert vergütet und sind daher einzu- kalkulieren. Ebenfalls sind Zuschläge für Überstunden einzukalkulieren. Die Einheitspreise gelten unabhängig von der Anzahl der tatsächlich abgerechneten Stunden.

Es werden nur Lohngruppen entsprechend der Tätigkeit anerkannt. Bei der Ausführung von Stundenlohnarbeiten im Zusammenhang mit Vertragsarbeiten werden nur die im Leistungsverzeichnis angegebenen Löhne anerkannt. Die Ausführung zumutbarer, leistungsergänzender Stundenlohnarbeiten kann der Auftragnehmer nicht ablehnen. Der Auftraggeber kann ungeeignete Arbeitskräfte ablehnen. Die Gestellung und der Betrieb von Kleingeräten und Werkzeugen wird durch die Zuschläge abgegolten. Die Vergütung für die Gerätestunden verstehen sich einschl. Betriebsstoffe, Wartung und Bedienung.

**10.02.10 Techniker/ Meister/ Polier**
Menge: 5,000 h

**10.02.20 Monteur**
Menge: 5,000 h

**10.02.30 Hilfsarbeiter/ Montagehelfer**
Menge: 5,000 h

**10.02.40 Programmierer SPS/ PLS**
Menge: 5,000 h

**10.02.50 Zusätzliche Anreise**
inkl. einer Übernachtung
Menge: 1,000 Stk

**10.02.60 Elektrofachkraft**
Menge: 5,000 h

**10.02.70 Kleinmaterial**
*** Pauschalposition
Pauschalposition für Kleinmaterial, das im Zuge der Ausführung erforderlich wird, jedoch zum Zeitpunkt der Ausschreibung noch nicht absehbar war.
Die Anrechnung der entsprechende Materialien auf diese Position erfolgt nur gegen Nachweis der Preisbildung auf Basis des Hauptangebots, und nach Feigabe des Bauherrn / Bauleitung.

Um die Vergleichbarkeit bei den Angeboten zu gewährleisten ist jeder Bieter verpflichtet in dieser Position inkl. aller Zuschläge insgesamt netto 2.000,- EUR einzutragen. Bei nicht Abrechnung dieser Position besteht kein Anspruch auf entfallenen Gewinn etc..
Menge: 1,000 psch
